# Istrup, L 712, Kanalsanierung Ortsdurchfahrt
Angebotsaufforderung (GAEB DA XML 3.2, DA83)
Projekt: 25-028
Währung: EUR
Erstellt mit: GXML Toolbox V3.3 R20230829, iTWO_64 V24.0.563, 16.07.2026

## 2 Bauarbeiten
Datum: 16.07.2026

### Bereich 1 Gewerk 1 Baustelleneinrichtung & Verkehrssicherung

#### Abschnitt 1.1 Baustelleneinrichtung & Verkehrssicherung

*Hinweis: Vorbemerkungen Baustelleneinrichtung*
Katalog-Nr. 1/010/10.10.
Vorbemerkungen

Baustelle einrichten und räumen.

Dazu gehört:

Das Errichten der Arbeits-, Bau- und Lagerplätze sowie der erforderlichen Zufahrtswege.
Die tägliche Absicherung der Arbeits- und Lagerplätze zur Verhütung von Unfällen und Diebstahl.

Das Anfahren, Aufstellen und Einrichten aller zur Durchführung erforderlichen Maschinen, Beförderungsanlagen, Geräte und Werkzeuge, Beleuchtungsanlagen, Zuleitungen, Tagesunterkünfte, Materialcontainer, Zaunanlagen, Gerüste, und Schutzvorrichtungen einschl. aller Frachtkosten und dergleichen.
Das Abbauen und Abfahren der Baustelleneinrichtung, einschl. Aufräumen der Baustelle, der Arbeits-, Bau- und Lagerplätze, der Zufahrtswege und Baustraßen, sowie Wiederherstellen des ursprünglichen Zustandes der in Anspruch genommenen Wege- und Geländeflächen.

Die Kosten für das Vorhalten, Unterhalten und den Betrieb der für die Abwicklung der Baumaßnahme erforderlichen Geräte und Anlagen sowie etwaiger Entschädigungen für in Anspruch genommener Flächen.

Die Unterhaltung und Reinigung der Zufahrtswege je nach Erfordernis (Verkehrssicherungspflicht) für die gesamte Bauzeit.

Vom Auftragnehmer mit Zustimmung des Auftraggebers  zugezogene Subunternehmer können keine Baustelleneinrichtungskosten beim Bauherren geltend machen.

Der Pauschalpreis ändert sich nicht bei Erhöhung oder Verminderung des Bauvolumens. Die Baustelleneinrichtung wird für die geplante Baumaßnahme nur einmal abgerechnet, auch wenn innerhalb der Baustrecke mehrere Einzelreparaturen durchgeführt werden.

**1.1.1 Baustelleneinrichtung und -räumung**
*** Pauschalposition
Katalog-Nr. 1/010/10.10. 20.
Baustelle nach den angegebenen Baufristen und Leistungen einrichten und räumen. Verladen, Anfahren, Abladen und Aufstellen aller notwendigen Unterkünfte, sämtliche Geräte, Maschinen, Vorrichtungen, Werkstätten, Anlagen und Fahrzeuge.
Anschluss und Einrichtung von Energie- und Versorgungsanlagen, Platzbefestigungen, Zufahrtswege sowie sonstige bauliche Vorkehrungen, Wiederherstellen aller für die Einrichtungen benötigten Flächen in den ursprünglichen Zustand und Abgelten aller Ansprüche Dritter. Die Kosten für das Vorhalten und den Betrieb der erforderlichen Geräte sind in die Einheitspreise der entsprechenden Einzelleistungen einzurechnen.

'Das Flurstück 270 in Istrup an der Wiesenstraße soll als Fläche für die Baustelleneinrichtung, Baucontainer etc. genutzt werden.'

'Die Kosten für die Baustelleneinrichtung und  -räumung sind gemäß vom AG festgelegten %-Wert anteilig der Auftragssumme für die Gewerke 2, 3, 4 und 5 abzurechnen.'

'40 v.H.' der Pauschale werden nach dem betriebsfertigen Aufbau, der Rest anteilig entsprechend des Baufortschrittes vergütet.
Menge: 1,000 psch

**1.1.2 Baucontainer**
*** Pauschalposition
Katalog-Nr. 1/010/10.30. 10.
Liefern, Aufstellen, Vorhalten, Abbauen und Abfahren eines
'30 m2' großen Baucontainers für die Bauleitung mit den erforderlichen
'Büromöbeln, Heizung, Beleuchtung.'

Der Container ist während der gesamten Bauzeit zu reinigen, er ist gegen Feuer und Einbruch zu versichern und mit einem Feuerlöscher zu versehen.

Einschl. Stromanschluss und aller Nebenarbeiten!

'Die Kosten für den Baucontainer sind gemäß vom AG festgelegten %-Wert anteilig der Auftragssumme für die Gewerke 2, 3, 4 und 5 abzurechnen.'

Die Vergütung des Baucontainers erfolgt anteilig des Baufortschrittes!
Menge: 1,000 psch

*Hinweis: Vorbemerkungen Verkehrssicherung/-anordnung*
Vorbemerkung zur Verkehrsführung und verkehrsrechtlichen Anordnung

Die Bauausführung hat grundsätzlich unter halbseitiger Sperrung der Fahrbahn entsprechend den beigefügten Planunterlagen zu erfolgen. Die hierfür erforderliche Verkehrsführung einschließlich der Aufstellung, Einrichtung, Vorhaltung und des Betriebs der erforderlichen Lichtsignalanlagen ist entsprechend den Planunterlagen und den Vorgaben der zuständigen Verkehrsbehörde auszuführen.

Das gesamte Baugebiet ist in einzelne Baufelder zu unterteilen. Die Länge eines einzelnen Baufeldes darf maximal 300 m betragen. Die Bauarbeiten sind unter einer halbseitigen Sperrung auszuführen. Die Einrichtung und Fortschreibung der einzelnen Baufelder ist auf den Bauablauf abzustimmen.

Die zur Verkehrsregelung eingesetzten Lichtsignalanlagen müssen durch die Feuerwehr mittels Peilsender bevorrechtigt angesteuert werden können. Sämtliche hierfür erforderlichen technischen Einrichtungen und Schnittstellen sind vorzusehen. Für die Maßnahme werden insgesamt 15 Peilsender benötigt.

Für die Umleitung des Radverkehrs ist ein gesonderter Verkehrsführungsplan beigefügt. Die Führung des Radverkehrs ist entsprechend diesem Plan einzurichten, zu beschildern und während der gesamten Bauzeit aufrechtzuerhalten.

Zusätzlich ist den Ausschreibungsunterlagen ein Plan für eine großräumige, optionale Umfahrungsstrecke beigefügt. Die Ausführung und Vergütung erfolgt g über die hierfür vorgesehenen Position 1.1.3 des Leistungsverzeichnisses.

Die Planunterlagen für die Verkehrsanordnung sind Blatt 32 bis 36.

Das Einholen der erforderlichen verkehrsrechtlichen Anordnung einschließlich aller erforderlichen Abstimmungen und der Einreichung der notwendigen Unterlagen erfolgt auf Grundlage der beigefügten Planunterlagen. Die hiermit verbundenen Leistungen werden über die hierfür vorgesehenen Position 1.1.3 des Leistungsverzeichnisses.

**1.1.3 Verkehrssicherung/-anordnung**
*** Pauschalposition
Katalog-Nr. 1/010/10.40. 10.
Für das Einholen der Verkehrsanordnung, den Antransport, den Aufbau, das Umsetzen, Unterhalten und Entfernen der kompletten Verkehrssicherung und Verkehrsführung
'nach den beigefügten Planunterlagen sowie in der Vorbemerkung beschrieben' nach Vorschriften und
'Anordnungen der Verkehrsbehörde/Ordnungsamt' bzw. gemäß StVO während der gesamten Baumaßnahme
'..........'
, bestehend aus Beschilderungsplan, Baustellen- und Umleitungsbeschilderung, der täglichen Kontrolle der Beschilderung, Hilfsbrücken, Stahlplatten,
'Bauzaun,' Absperrung, Beleuchtung etc., sofern hierfür keine gesonderte Positionen vorgesehen sind.

'Die Kosten für die Verkehrssicherung/-anordnung sind gemäß vom AG festgelegten %-Wert anteilig der Auftragssumme für die Gewerke 2, 3, 4 und 5 abzurechnen..'

Die Auflagen und Anordnungen
'der Verkehrsbehörde/Ordnungsamt' sind zu berücksichtigen und einzukalkulieren.

'40 v.H.'
Menge: 1,000 psch
DIN276_18: 591

**1.1.4 Fußgänger Schutzanlage**
Transportable Lichtsignalanlage als Fußgängerschutzanlage aufstellen und abbauen.

4 Kfz-Signalgeber.
2 Fußgänger-Signalgeber.
Mit Fußgängeranforderung.
Typ D, verkabelt.

Einschließlich erforderlicher Steuerung, Aufstellvorrichtungen und Verkabelung.

Die Signalanlage muss den Anforderungen der Straßenverkehrsordnung entsprechen.
Menge: 2,000 Stck

**1.1.5 Signalanlage**
Für den Antransport einer vollautomatisch arbeitenden,
'zweiseitigen Signalanlage,' den Aufbau, die Vorhaltung, den Abbau und den Abtransport einschl. aller Nebenarbeiten, der Erstellung der erforderlichen elektrischen Anschlüsse und der Stromgestellung für die Dauer der Bauzeit (Länge der Ampelstrecke bis
'max. 300 m'
).

Einschl. der Kosten für die Erstellung der Verkehrszeichenpläne und die Kosten für die Beantragung der behördlichen Anordnung.

Die Signalanlage muss den Anforderungen der Straßenverkehrsordnung entsprechen.
Menge: 10,000 Stck
DIN276_18: 498

**1.1.6 Betrieb der zweiseitigen Baustellen-Signalanlage**
Betrieb der zweiseitigen Baustellen-Signalanlage bei 24-stündiger Laufzeit je Tag.

Einschl. aller Nebenarbeiten sowie der Übernahme der Stromkosten!
Menge: 1400,000 d
DIN276_18: 498

**1.1.7 Signalanlage**
Für den Antransport einer vollautomatisch arbeitenden,
'vierseitigen Signalanlage,' den Aufbau, die Vorhaltung, den Abbau und den Abtransport einschl. aller Nebenarbeiten, der Erstellung der erforderlichen elektrischen Anschlüsse und der Stromgestellung für die Dauer der Bauzeit (Länge der Ampelstrecke bis
'max. 300 m'
).

Einschl. der Kosten für die Erstellung der Verkehrszeichenpläne und die Kosten für die Beantragung der behördlichen Anordnung.

Die Signalanlage muss den Anforderungen der Straßenverkehrsordnung entsprechen.
Menge: 2,000 Stck

**1.1.8 Betrieb der vierseitigen Baustellen-Signalanlage**
Betrieb der vierseitigen Baustellen-Signalanlage bei 24-stündiger Laufzeit je Tag.

Einschl. aller Nebenarbeiten sowie der Übernahme der Stromkosten!
Menge: 100,000 d

**1.1.9 Provisorische Mittelinsel herstellen und beseitigen**
Provisorische, modulare Mittelinsel als Querungshilfe herstellen und beseitigen

Provisorische, modulare Mittelinsel als Querungshilfe für den Fußgängerverkehr während der Bauzeit liefern, auf der vorhandenen Fahrbahn herstellen und nach Beendigung der Nutzung vollständig beseitigen.

Die provisorische Mittelinsel dient als temporärer Ersatz für die im Zuge der Baumaßnahme abzubrechende vorhandene Mittelinsel.

Ausführung aus vorgefertigten, für den Einsatz im öffentlichen Verkehrsraum geeigneten und demontierbaren Inselelementen.

Die Mittelinsel einschließlich Inselköpfen, Zwischen- und Aufstellelementen sowie sämtlichen erforderlichen Verbindungs-, Befestigungs- und Sicherungsmitteln standsicher und verkehrssicher herstellen.

Lage, Abmessungen und genaue Ausführung gemäß den beigefügten Planunterlagen und der verkehrsrechtlichen Anordnung.

Die Aufstell- und Querungsfläche für den Fußgängerverkehr ist sicher begehbar und frei von vermeidbaren Stolperstellen auszubilden.

Nach Beendigung der Nutzung ist die provisorische Mittelinsel vollständig zu demontieren und abzutransportieren. Befestigungsstellen und durch die Montage beanspruchte Flächen sind fachgerecht wiederherzustellen.

Einschließlich An- und Abtransport, Auf- und Abbau, sämtlicher Befestigungs- und Verbindungsmittel sowie aller erforderlichen Nebenleistungen.
Menge: 3,000 Stck

**1.1.10 Provisorische Mittelinsel vorhalten und unterhalten**
Provisorische, modulare Mittelinsel vorhalten und unterhalten.

Vorstehend beschriebene provisorische, modulare Mittelinsel während der vorgesehenen Nutzungsdauer vorhalten und unterhalten.

Die Mittelinsel ist während der gesamten Vorhaltezeit in einem standsicheren, verkehrssicheren und funktionsfähigen Zustand zu halten.

Einschließlich regelmäßiger Kontrolle, Reinigung und Ausrichtung sowie sämtlicher erforderlicher Instandhaltungs- und Instandsetzungsarbeiten.

Beschädigte, verschobene oder fehlende Insel-, Verbindungs-, Befestigungs- und Sicherungselemente sind unverzüglich nachzurichten, instand zu setzen oder zu ersetzen.

Sämtliche Leistungen und Aufwendungen zur Aufrechterhaltung der Verkehrssicherheit während der Vorhaltezeit sind einzurechnen.
Menge: 3,000 Stck

### Bereich 2 Gewerk 2 Straßenentwässerung- und -behandlung (Straßen NRW)

#### Abschnitt 2.1 Baufeldräumung

**2.1.1 Oberboden abheben+lagern+einbauen**
Katalog-Nr. 1/010/90.10. 10.
Oberboden
'entsprechend der früheren Bodenklasse 1' gemäß DIN 18.320 (Stand 2015),
'Stärke ca. 30 cm'
, im Bereich
'der Rohrgrabentrasse/Baugruben' abheben und seitlich in Mieten lagern.

'Als Zulage zu den Rohrgrabenpositionen!'

Der Mutterboden ist nach Beendigung der Bauarbeiten wieder ordnungsgemäß in vorgefundener Stärke profilgerecht einzubauen und leicht zu verdichten. Vorab ist das benutzte Planum aufzulockern.

Der Arbeitsraum darf nicht verlassen werden.

Einschl. aller Nebenarbeiten!
Menge: 10,000 m3

**2.1.2 Vorh. Asphaltbefestigungen bis 15 cm schneiden**
Katalog-Nr. 1/050/14.60. 40.
Vorh. Asphaltbefestigungen maschinell bis 15 cm Stärke
'in Einzellängen' schneiden, einschl. aller Nebenarbeiten.
Menge: 2000,000 m

**2.1.3 Vorh. Asphaltbefestigungen bis 20 cm schneiden**
Katalog-Nr. 1/050/14.60. 50.
Vorh. Asphaltbefestigungen maschinell bis 20 cm Stärke
'in Einzellängen' schneiden, einschl. aller Nebenarbeiten.
Menge: 2440,000 m

**2.1.4 Vorh. Asphaltbefestigung aufnehmen u. abfahren**
Katalog-Nr. 1/050/10.10. 10.
Vorh. Asphaltbefestigung bis
'15' cm
 stark,
'im Baugruben- und Rohrgrabenbereich in Einzelflächen und -längen' aufnehmen, auf LKW laden, abfahren und der Verwertung/Wiederverwertung nach Wahl des AN zuführen.

Einschl. aller Nebenarbeiten!

'Als Zulage zum Bodenaushub.'
Menge: 1200,000 m2
DIN276_18: 212

**2.1.5 Vorh. Asphaltbefestigung aufnehmen u. abfahren**
Katalog-Nr. 1/050/10.10. 10.
Vorh. Asphaltbefestigung bis
'20' cm
 stark,
'im Baugruben- und Rohrgrabenbereich in Einzelflächen und -längen' aufnehmen, auf LKW laden, abfahren und der Verwertung/Wiederverwertung nach Wahl des AN zuführen.

Einschl. aller Nebenarbeiten!

'Als Zulage zum Bodenaushub.'
Menge: 1200,000 m2

**2.1.6 Vorh. bit. Fahrbahndecke auffräsen und abfahren**
Katalog-Nr. 1/050/10.15. 100.
Vorh. bit. Fahrbahndecke
'..........'
,
'Stärke bis 20 cm'
, auffräsen, aufladen und zur Verwertung/ Wiederverwertung nach Wahl des AN abfahren.

Einschl. der Erschwernisse durch Schachtabdeckungen, Schieber und Hydrantenkappen.
Menge: 1810,000 m2

**2.1.7 teer-/pechhalt. Straßenaufbruch aufnehm.+abfahren**
Katalog-Nr. 1/050/10.20. 100.
Teer-/pechhaltiger Straßenaufbruch
'der Oberfläche' gemäß LANUV, Arbeitsblatt 47, PAK-Gehalt > 25 mg/kg, Abfallschlüssel
'170301* kohlenteerhaltige Bitumengemische (gefährlicher Abfall) und 170302 kohlentteerhaltige Bitumengemische (nicht gefährlicher Abfall) mit  Ausnahme derjenigen, die unter 170301  fallen,' nach Abfallverzeichnisverordnung (AVV)
'bis 15 cm Stärke' lösen, aufladen, zu einer zugelassenen Endlagerstätte oder Wiederaufbereitungsanlage abfahen und gemäß RUVA 01 Richtlinien,
'Klasse B,' ordnungsgemäß entsorgen.

Über das aufgenommene Material ist ein Entsorgungsnachweis zu führen. Die Gebühren der Entsorgungsanlage sind einzurechnen.

Einschl. der Kosten für Zusatzparameter gemäß der TRGS 517, der Lagerung des angelieferten Materials gemäß der Deponieklassenverordnung und der Beschaffung der Erzeugernummer.

Abrechnung lt. Wiegekarten (angeliefertes Material) der Lagerstätte bzw. Wiederaufbereitungsanlage!

Name der Endlagerstätte/Wiederaufbereitungsanlage

'....................................................'

'Als Zulage zum Asphalt der Position 2.1.4.-2.1.6'
Menge: 900,000 t

**2.1.8 Vorh. Pflasterrinne, 1-reihig aufn. u. abfahren**
Katalog-Nr. 1/050/10.71. 10.
Vorh. einreihige Pflasterrinne
'aus Basament-, Beton- oder Natursteinen' einschl. Betonunterbau und Rückenstütze
'in Einzellängen' aufnehmen, aufladen, abfahren und der Verwertung/Wiederverwertung nach Wahl des AN zuführen.

'Als Zulage zum Bodenaushub.'
Menge: 2400,000 m

**2.1.9 Vorh. Pflasterrinne, 3-reihig aufn. u. abfahren**
Katalog-Nr. 1/050/10.73. 50.
Vorh. dreireihige Pflasterrinne aus
'Basament-, Pflaster- oder Natursteinen,' sonst wie vor.

'Als Zulage zum Bodenaushub!'
Menge: 20,000 m

**2.1.10 Vorh. Pflasterrinne, 6-reihig aufn. u. abfahren**
Vorh. sechsreihige Pflasterrinne aus
'Basament-, Pflaster- oder Natursteinen,' sonst wie vor.

'Als Zulage zum Bodenaushub!'
Menge: 210,000 m

**2.1.11 Vorh. Verkehrsschilder aufnehmen+im Bauhof lagern**
Katalog-Nr. 1/010/50.90. 10.
Vorh. Verkehrsschilder
'mit Pfosten' aufnehmen, auf LKW laden und zum städt. Bauhof (ca.
'4,0' km
 Entfernung) abfahren und dort nach Anweisung des AG lagern.

Einschl. Beseitigung evtl. vorh. Betonfundamente, der Erdarbeiten und aller Nebenarbeiten! Übrig gebliebenes Material ist aufzuladen, abzufahren und der Verwertung/Wiederverwertung nach Wahl des AN zuzuführen.
Menge: 1,000 Stck

**2.1.12 Vorh. Verkehrsschilder aufnehmen und versetzen**
Katalog-Nr. 1/010/50.90. 40.
Vorh. Verkehrs-, Hinweis-,
'Werbeschilder etc., Schildgröße bis 1,1 m2, mit 1 Pfosten' und Bodenhülse aufnehmen, im Baustellenbereich diebstahlsicher lagern, Förderweg
'jeweils max. 500 m' und nach Beendigung der Bauarbeiten wieder ordnungsgemäß am bestimmungsgemäßen Standort
'in Beton-Pfahlsteine 30/30/50 cm oder Betonfundamente C 20/25' nach statischen und konstruktiven Erfordernissen gemäß IVZ-Norm  aufstellen.

Einschl. der Erdarbeiten, Beseitigung der vorh. Betonfundamente und des überschüssigen Bodens zur Verwertung/Wiederverwertung nach Wahl des AN, aller Materiallieferungen und Nebenarbeiten!
Menge: 1,000 Stck

**2.1.13 Vorh. Straßenabläufe aufnehmen u. abfahren**
Katalog-Nr. 1/050/51.60. 10.
Vorh. Straßenabläufe, bestehend aus Rost, Betonunterteil etc., aufnehmen, abfahren und der Verwertung / Wiederverwertung nach Wahl des AN zuführen.

Die Ablaufleitung ist freizulegen sowie fachgerecht und wasserdicht zu verschließen.

Einschl. aller Entsorgungskosten, Materiallieferungen und Nebenarbeiten.
Menge: 61,000 Stck

**2.1.14 Vorh. Kanalrohre zertrümmern und abfahren**
Katalog-Nr. 1/025/57.40. 20.
Vorh. Kanalrohre
'bis DN 600 B' bis zu einer Tiefe von
'2,50 m' zertrümmern, den Bauschutt auf LKW laden, abfahren und der Verwertung/Wiederverwertung nach Wahl des AN zuführen.

'Als Zulage zum Bodenaushub.'

Einschl. der erforderlichen Deponiegebühren.
Menge: 5,000 m

#### Abschnitt 2.2 Wasserhaltung

**2.2.1 Pumpensümpfe**
Katalog-Nr. 1/020/38.90. 100.
Pumpensümpfe zum Überpumpen des anfallenden
'Regen- und Schichtenwassers' in ausreichender Größe herstellen und unterhalten einschl. aller Nebenarbeiten.

'..........'
Menge: 20,000 Stck

**2.2.2 Motorpumpenanlagen, 30 m3/h**
Katalog-Nr. 1/020/39.10. 10.
Motorpumpenanlagen mit einer Leistung von 30 m3/h aufstellen, einschl. Vorhaltung der Anlage und aller Nebenarbeiten wie der erforderlichen Stromversorgung, Aufstell- und Ziehvorrichtung.

'..........'
Menge: 2,000 Stck

**2.2.3 Umsetzungen der Motorpumpenanlagen**
Katalog-Nr. 1/020/39.20. 10.
Umsetzungen der Motorpumpenanlage
'..........' einschl. aller Nebenarbeiten.

'..........'
Menge: 12,000 Stck

**2.2.4 Betrieb der Motorpumpenanlage**
Katalog-Nr. 1/020/39.30. 10.
Betrieb der Motorpumpenanlage
'..........' einschl. aller Energiekosten und Nebenarbeiten.

'..........'
Menge: 3000,000 Std

#### Abschnitt 2.3 Regenüberlauf und Regenklärbecken 1

*Hinweis: Vorbemerkungen zu den Rohrgrabenpositionen (Kanal)*
Katalog-Nr. 1/020/10.90.
Vorbemerkungen zu den Rohrgrabenpositionen der Kanalisationsarbeiten:

Die Rohrgrabensohle muss ein gleichmäßiges Gefälle erhalten, die Rohre sind allseitig mit Sand zu ummanteln,  damit spätere Schäden durch evtl. Wiedereinbau von steinigen Bodenmassen vermieden werden.

Auf der Gesamtlänge ist der Rohrleitung ein Lagerbett aus nicht bindigem Material wie Sand, Splitt etc. in einer Stärke von
'15' cm zu schaffen.
Der erforderliche Mehraushub ist in die Materialpositionen einzukalkulieren!

Für den Wiedereinbau des zwischengelagerten Bodens sind die Zuordnungsklassen gemäß der Bundesbodenschutzverordnung (BBodSchV) und der Ersatzbaustoffverordnung (EBV) zu beachten. Boden der Zuordnungsklasse BM-F3 und >BM-F3 muss einer Entsorgung zugeführt werden. Je nach Einbaubedingungen und Zuordnungsklasse ist der Boden gegebenenfalls durch Austauschschüttgüter zu ersetzen.

'Gemäß Baugrundgutachten sind im Baufeld Böden mit einer Deklaration nach BBodSchV und EBV Klasse BM-0 bis BM-F0* sowie zum Teil auch BM-F3 vorhanden. Die Böden werden zur Entsorgung gemäß DepV der Deponieklasse 0 bzw. 1 zugeordnet.'

'Eine Wiederverwertung der im Baufeld anstehenden Böden innerhalb der Baumaßnahme ist nicht vorgesehen. Es erfolgt ein Bodenaustausch mittels Schüttgütern.'

Durch Leitungen, Schachtbauwerke und Austauschboden verdrängter, übrig bleibender Boden ist aufzunehmen, abzufahren und der Verwertung/Wiederverwertung nach Wahl des AN zuzuführen.

Die vorgenannten Angaben zur Wiederverwertung bzw. Abfuhr und Deponierung der anstehenden Böden sind in den entsprechenden Positionen zu berücksichtigen und einzukalkulieren.

Unter Verwendung
'des wiedereinbaufähigen, zwischengelagerten Bodens (Oberbau, Auffüllung etc.) oder des Austauschbodens' sind die Rohrgräben nach dem Verlegen der Rohrleitungen in Schichten bis zu höchstens 30 cm lagenweise zu verfüllen und zu verdichten.
'Der Wiedereinbau des zwischengelagerten Bodenaushubs ist einzukalkulieren. Die Bodenabfuhr wird gesondert vergütet.' Die Verdichtung, die zunächst nur mit einem Handstampfer geschehen darf, muss ab 60 cm über Rohrscheitel mit einem mechanischen Verdichtungsgerät fortgeführt werden.

Die Grabentiefe wird gerechnet ab
'O.K. Straße bzw. O.K. Gelände' unter Abzug des Oberbodens bis Rohrsohle.

Die Grabentiefe wird aus der Anfangs- und Endtiefe gemittelt.
Abrechnungslänge der Rohrgräben für den Hauptkanal ist von Schachtmitte zu Schachtmitte.
Abrechnungslänge für die Anschlussleitungen ist Achse Hauptkanal bzw. Baugrubenwand bis Rohrleitungsende.

Der zusätzliche Bodenaushub an Schachtbauwerken (Verbreiterung der Rohrgräben), am Rohrleitungsanfang bzw. -ende wird nicht gesondert vergütet und ist einzukalkulieren. Einschl. dem erforderlichen Linear- oder Boxenverbau gem. EN 1610 von O.K. Gelände bis zur Grabensohle bzw. dem erforderlichen Teilverbau bei Grabentiefen bis 1,75 m sowie der erforderlichen Tragwerksplanung.

Für den Aushub und die Abfuhr von unbelastetem Straßenoberbaumaterial (Schotter, Packlage etc.) im Zuge des Bodenaushubes erfolgt keine gesonderte Vergütung.

**2.3.1 Rohrgräben DN 200 PP, t = 2,50 m**
Katalog-Nr. 1/020/16.40. 225.
Rohrgräben für eine Kanalleitung aus PP-Rohren DN 200 in der erforderlichen Rohrgrabenbreite nach DIN EN 1610, bis zu einer Tiefe von 2,50 m in
'Böden,' entsprechend der früheren Bodenklasse
'3-5' gemäß DIN 18.300 (Stand 2015), ausheben
'und seitl. lagern. Rohrgräben abgeböscht.'

angebotener Verbau:
'....................................................'
Menge: 10,000 m

**2.3.2 Rohrgräben DN 300 PP, t = 2,50 m**
Katalog-Nr. 1/020/16.40. 330.
Rohrgräben für eine Kanalleitung aus PP-Rohren DN 300 in der erforderlichen Rohrgrabenbreite nach DIN EN 1610, bis zu einer Tiefe von 2,50 m in Böden
'entsprechend der früheren Bodenklasse 3-5,' gemäß DIN 18.300 (Stand 2015), ausheben und seitl. lagern. Rohrgräben
'abgeböscht'
.

angebotener Verbau:
'....................................................'
Menge: 10,000 m

**2.3.3 Bodenabfuhr, als Zulage**
Katalog-Nr. 1/020/35.30. 10.
Boden
'der Rohrgrabenpositionen 2.3.1 - 2.3.2' als Zulage auf LKW laden, abfahren und der Verwertung / Wiederverwertung nach Wahl des AN zuführen.

'Der Materialnachweis erfolgt durch örtliches Aufmaß mit  dem zuständigen Bauleiter.'
Menge: 50,000 m3
DIN276_18: 311

**2.3.4 Boden, Kl. 2, als Zulage**
Katalog-Nr. 1/020/35.10. 100.
Boden,
'..........' entsprechend der früheren Bodenklasse 2 gemäß DIN 18.300 (Stand 2015), unabhängig von der Tiefe des Rohrgrabens oder der Baugrube ausheben, als Zulage zum Bodenaushub.

Einschl. aller Nebenarbeiten!
Menge: 10,000 m3

**2.3.5 Boden, Kl. 6, als Zulage**
Katalog-Nr. 1/020/35.10. 105.
Boden,
'..........' entsprechend der früheren Bodenklasse 6 gemäß DIN 18.300 (Stand 2015), unabhängig von der Tiefe des Rohrgrabens oder der Baugrube ausheben, als Zulage zum Bodenaushub.

Einschl. aller Nebenarbeiten!
Menge: 5,000 m3

**2.3.6 Boden, Kl. 7, als Zulage**
Katalog-Nr. 1/020/35.10. 110.
Boden,
'..........' entsprechend der früheren Bodenklasse 7 gemäß DIN 18.300 (Stand 2015), unabhängig von der Tiefe des Rohrgrabens oder der Baugrube ausheben, als Zulage zum Bodenaushub.

Einschl. aller Nebenarbeiten!
Menge: 5,000 m3

**2.3.7 Bodenaushub in Handschachtung**
Katalog-Nr. 1/020/35.20. 10.
Bodenaushub in allen Tiefen, in Handschachtung, nur auf Anweisung der Bauleitung, als Zulage zum Bodenaushub.
Menge: 5,000 m3

**2.3.8 Baugrube RKB und RÜ**
Baugrube zur Errichtung des RKB´s und Trennbauwerkes  mit den Abmessungen ca. 9,00 x 5,00 m in Böden
'entsprechend der früheren Bodenklasse 3-5,' gemäß DIN 18.300 (Stand 2015),
'bis 4,50 m Tiefe' herstellen.

Deponieklasse DK 0, EBV Klasse BM-0

Übrig bleibender Boden und Material werden Eigentum des AN!
Menge: 1,000 Stck

**2.3.9 senkrechter Verbau**
Katalog-Nr. 1/020/37.30. 200.
Baugrubenwände mit senkrechtem Verbau nach Wahl des AN, gemäß DIN 18.303, Abschnitt 3, in Einzellängen und -flächen verkleiden, den Verbau
'zur Erstellung des Regenklärbeckens sowie Trennbauwerk' vorhalten und später wieder beseitigen.

Einschl. der Tragwerksplanung und der erforderlichen Aussteifungen.

Baugrubentiefe =
'bis 4,50 m.'

Abgerechnet wird die tatsächlich verbaute Baugrubenwand von O.K. Gelände bis Erdplanum.

angebotener Verbau:
'....................................................'
Menge: 130,000 m2

*Hinweis: Vorbemerkung zur Rohrverlegung Hauptkanal*
Katalog-Nr. 1/020/45.10.
Vorbemerkung zur Rohrverlegung
'für den Hauptkanal:'

Auf der Gesamtlänge ist der Rohrleitung ein Lagerbett aus nicht bindigem Material wie Sand, Schotter etc. in einer Stärke von 15 cm zu schaffen. Der erforderliche Mehraushub ist in die Materialpositionen einzukalkulieren!

Bei der Lieferung der Rohre ist zu beachten, dass

a)  eine statische Berechnung in 2-facher Ausfertigung für die in der Ausschreibung angegebenen maximalen und minimalen (Verkehrslast) Überdeckungshöhen vor Beginn der Rohrverlegungsarbeiten dem örtl. Bauleiter vorzulegen, wobei im einzelnen

Baugrubenbreiten:  nach EN 1610

Bodenart:
'Boden, entsprechend der früheren Bodenklassen 3-5 gemäß DIN 18.300 u. ZTVE-StB'

Verkehrsbelastung:
'SLW 60'
Überdeckung:
'2,00 m'
anzusetzen sind und

b)  die Rohre das Gütezeichen und das Herstellungsdatum in Form eines deutlich sichtbaren Stempels zu tragen haben.
Das Rohrabladen und -verlegen hat mit geeigneten Geräten (stahlbewehrte Gummi-Verlegschlaufen, Rohrtraversen mit 2 Drahtseilen o.ä.) zu erfolgen, so dass keine Beschädigungen der Muffen eintreten.

Die Vorschriften nach DIN 18.306 sind besonders zu beachten!

'Abgerechnet wird die tatsächlich verlegte Rohrleitung (Haltungslänge von Schachtmitte zu Schachtmitte, abzügl. 2 x 1/2 lichter Schachtdurchmesser).'

**2.3.10 PP-Rohre DN 200**
Katalog-Nr. 1/020/48.10. 40.
PP-Rohre DN 200, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 10,000 m

**2.3.11 PP-Bögen DN 200 (KG 2000)**
Katalog-Nr. 1/020/48.12.1200.
PP-Bögen DN 200 (KG 2000), 15° - 87°, liefern und als Zulage einbauen.
Menge: 4,000 Stck

**2.3.12 PP-Überschiebmuffe DN 200**
Katalog-Nr. 1/020/48.19. 20.
PP-Überschiebmuffe DN 200, liefern und als Zulage einbauen.
Menge: 1,000 Stck

**2.3.13 Schrägschnitt PP-Rohre**
Katalog-Nr. 1/020/48.16. 540.
Schrägschnitt für PP-Rohre
'DN 200' entsprechend der Böschungsneigung herstellen.
Menge: 1,000 Stck

**2.3.14 PP-Rohre DN 315**
Katalog-Nr. 1/020/48.10. 65.
PP-Rohre DN 315, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 10,000 m
DIN276_18: 547

**2.3.15 PP-Bögen DN 315 (KG 2000)**
Katalog-Nr. 1/020/48.12.1315.
PP-Bögen DN 315 (KG 2000), 15° - 87°, liefern und als Zulage einbauen.
Menge: 2,000 Stck
DIN276_18: 547

**2.3.16 PP-Überschiebmuffe DN 300**
Katalog-Nr. 1/020/48.19. 40.
PP-Überschiebmuffe DN 300, liefern und als Zulage einbauen.
Menge: 1,000 Stck
DIN276_18: 547

**2.3.17 Schrägschnitt PP-Rohre**
Katalog-Nr. 1/020/48.16. 540.
Schrägschnitt für PP-Rohre
'DN 300' entsprechend der Böschungsneigung herstellen.
Menge: 1,000 Stck
DIN276_18: 547

**2.3.18 Anschluss neuer PP-Kanal an vorh. Schacht**
Katalog-Nr. 1/020/83.10. 200.
Anschluss eines neuen Polypropylenrohrkanals
'bis DN 300' an einen vorh. Schacht.

Einschl. aller zusätzlichen Erdarbeiten, Freilegen des Schachtes, der erforderlichen Stemm- und Bohrarbeiten, der wasserdichten Einbindung des Rohres mittels Schachtfutter oder Ringraumdichtung, der Fließrinnen- und Bermenprofilierung mit Kanalklinkern gemäß DIN 4051, DIN 105, der Materiallieferungen und aller Nebenarbeiten!

Übrig bleibender Boden und Material aufladen, abfahren und der Verwertung/Wiederverwertung nach Wahl des AN zuführen.

Einschl. der erf.
'Regenwasserhaltung' nach Wahl des AN.
Menge: 1,000 Stck

**2.3.19 Kontrollschächte, t = 3,50 m**
Kontrollschacht bis zu einer lichten Schachttiefe von 3,50 m nach beigefügter Regelzeichnung Nr.
'2' des Ing.- Büros Turk und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist die Einstiegshilfe, das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 1,000 Stck

**2.3.20 PP-Schachtmuffe DN 200**
Katalog-Nr. 1/020/48.19. 120.
PP-Schachtmuffe DN 200 mit angeformter Muffe und fest eingelegter ölbeständiger FE-Dichtung sowie äußerer Besandung liefern und als Zulage in die Kontrollschächte einbauen.
Menge: 5,000 Stck

**2.3.21 PP-Schachtmuffe DN 300**
Katalog-Nr. 1/020/48.19. 130.
PP-Schachtmuffe DN 300 mit angeformter Muffe und fest eingelegter ölbeständiger FE-Dichtung sowie äußerer Besandung liefern und als Zulage in die Kontrollschächte einbauen.
Menge: 3,000 Stck

**2.3.22 Schachtbauwerk auf vorh. Betonrohrkanal**
Katalog-Nr. 1/020/82.10. 15.
Erstellung eines Schachtbauwerkes
'..........' auf einen vorh. Betonrohrkanal
'DN 400' einschl. Freilegen der vorhandenen Rohrleitungen, der erforderlichen Erd-, Schneid-, Dichtungs-, Stemm- und Säuberungsarbeiten, der Materiallieferungen und Nebenarbeiten sowie der Fließrinnen- und Bermenprofilierung, mit Kanalklinker, gemäß DIN 4051, DIN 105, als Zulage zu
'Regelzeichnungen Bl. 2'
.

Das aufgenommene Material ist abzufahren und der Verwertung/Wiederverwertung nach Wahl des AN zuzuführen.
'Einschl. der erf. Regenwasserhaltung nach Wahl des AN.'
Menge: 1,000 Stck

**2.3.23 Schachtabdeckung Kl. D mit Entlüftungsöffnung**
Katalog-Nr. 1/020/86.20. 10.
Schachtabdeckungen mit Entlüftungsöffnung für Fahrbahn, Klasse D (400 kN-Prüfkraft), lichte Öffnung
'd = 610 mm,' nach DIN EN 124-2 in Verbindung mit DIN 1229, mit dämpfender Einlage
'Pewepren o.ä.' einschl. des schweren und verzinkten Ringschmutzfängers liefern und im Schachtkopfmörtelbett auf den Ausgleichsring des Schachtes aufsetzen.

Einschl. der erforderlichen Höhenangleichungen im Zuge der Oberflächenherstellung und aller Nebenarbeiten.

angebotenes Fabrikat:
'....................................................'

angebotener Typ:
'....................................................'
Menge: 1,000 Stck

**2.3.24 Regenklärbauwerk liefern und versetzen**
Mall-Lamellenklärer ViaTub 18R 20

Liefern und fachgerechtes Versetzen eines Lamellenklärers zur Behandlung von Niederschlagswasser, Fabrikat Mall GmbH, Typ ViaTub 18R 20, gemäß Ausführungszeichnung mit Draufsicht und Schnitt Blatt Nr. 8

Ausführung als monolithischer Stahlbeton-Rundbehälter mit integriertem Schlammraum, Trennwand, Lamellenpaket zur Verbesserung der Sedimentationsleistung sowie Zu- und Ablaufleitungen DN 200. Die Anlage ist mit erforderlichen Schachtaufbauten und Schachtabdeckungen auszuführen.

Behälter einschließlich:

monolithischem Stahlbeton-Rundbehälter
integriertem Schlammraum
innenliegender Trennwand / Strömungsführung
Lamellenelementen aus Kunststoff
Zu- und Ablauf DN 200 gemäß Zeichnung
Rohranschlüssen mit Höhenlage gemäß Plan, ca. 147,50 / 147,52 m
Schachtaufbauten mit Abdeckungen gemäß Gelände- und Ausbauhöhen
erforderlichen Einbauteilen, Anschlussöffnungen und Dichtungen
Sohlüberstand / Auftriebssicherung nach statischem Erfordernis

Technische Daten gemäß Zeichnung:

Typ: ViaTub 18R 20
Bauart: Stahlbeton-Rundbehälter
Innendurchmesser: ca. Ø 2,00 m
Außendurchmesser: ca. Ø 2,24 m
Nennweite Zu-/Ablauf: DN 200
Rohrsohlen Zu-/Ablauf: ca. 147,50 / 147,52 m
Behältersohle innen: ca. 145,46 m
Oberkante Behälter / Decke: ca. 148,12 m
Gelände- / Schachtabdeckungshöhen: ca. 149,60 m und 150,00 m gemäß Schnitt
Schachtabdeckungen Klasse D

Fabrikat: Mall GmbH
Typ: ViaTub 18R 20

Liefern und Versetzen in vorbereiteter Baugrube einschließlich höhen- und fluchtgerechtem Anschluss an die bauseitigen Rohrleitungen.

Einschl. Lieferung und Einbau der Sauberkeitsschicht 0/45, 30 cm stark, des Unterbetons C 20/25, 10 cm stark, Kombigrid SS 30 G sowie aller erforderlichen Materiallieferungen, Hebe-, Versetz-, Anpassungs- und Nebenarbeiten.
Menge: 1,000 Stck

**2.3.25 Trennbauwerk (rund) liefern u. versetzen**
Trennbauwerk 1

Trennbauwerk als Schachtbauwerk aus Stahlbeton mit Gerinneausbildung, Drosselschieber und Anschlussöffnungen gemäß Bauwerkszeichnung Blatt 8 / Draufsicht und Schnitt.

Ausführung als rundes Stahlbeton-Schachtbauwerk mit Zulauf, Ablauf bzw. Abschlag sowie innenliegender Gerinne- und Schwellenausbildung. Anschluss der Rohrleitungen entsprechend den in der Zeichnung dargestellten Nennweiten, Materialien und Höhenlagen. Sämtliche Rohranschlüsse sind wasserdicht und höhengerecht herzustellen.

Technische Merkmale:

Rundschacht / Schachtbauwerk aus Stahlbeton gemäß Bauwerkszeichnung
Ausführung wahlweise in Fertigteil- oder Ortbetonbauweise
statische Berechnung einschließlich prüffähigem Standsicherheitsnachweis durch den Auftragnehmer
innenliegende Gerinneausbildung aus Beton gemäß Zeichnung
Betonschwelle / Trennschwelle gemäß Zeichnung
Drosselschieber DN 200 gemäß Zeichnung, einschließlich Gestänge, Bedienung und erforderlicher Befestigungs- und Einbauteile
Zu-, Ablauf- und Abschlagöffnungen für die vorgegebenen Durchmesser und Rohrmaterialien, wasserdicht herstellen
Anschluss der Rohrleitungen DN 200 PP und DN 300 PP entsprechend Planvorgabe
Abdeckplatte / Schachtoberteil aus Stahlbeton für die erforderliche Verkehrslast
Schachtaufbau mit Schachtabdeckung gemäß Zeichnung und Geländeoberkante
erforderliche Dichtungen, Einbauteile, Steighilfen und Nebenarbeiten

Technische Daten gemäß Zeichnung:

Bauwerk: Trennbauwerk 1
Bauart: Stahlbeton-Rundschacht
Drosselschieber: DN 200
Nennweite / Material Ablauf: DN 200 PP
Nennweite / Material Zulauf / Abschlag: DN 300 PP
Rohrsohle Zulauf DN 200 PP: ca. 147,54 m
Rohrsohle DN 300 PP: ca. 147,56 m
Oberkante Schachtabdeckung / Gelände: ca. 149,80 m
Gerinneausbildung: Beton-Profilgerinne gemäß Schnitt
Schachtabdeckung Klasse D.

Liefern und Versetzen in vorbereiteter Baugrube einschließlich höhen- und fluchtgerechtem Anschluss an die bauseitigen Rohrleitungen.

Einschl. Lieferung und Einbau der Sauberkeitsschicht 0/45, 30 cm stark, des Unterbetons C 20/25, 10 cm stark, Kombigrid SS 30 G sowie aller erforderlichen Materiallieferungen, Schalungs-, Bewehrungs-, Dichtungs-, Hebe-, Versetz-, Anpassungs- und Nebenarbeiten.
Menge: 1,000 Stck

**2.3.26 Einweisung und Wartung RKB/RÜB**
*** Pauschalposition
Katalog-Nr. 1/020/88.30.9000.
Einweisung in die Regenwasserbehandlungsanlage
'ViaTub' eines vom Betreiber benannten Verantwortlichen in die Funktion der ausgelieferten
'Mall-Anlage' durch einen
'Mall-' Service Monteur sowie

-  Kontrolle der Einstellungen der Regenwasserbehandlungsanlage inkl. Trennbauwerk, der funktionsrelevanten Parameter und aller mechanischen Einbauteile
-  Übergabe der Wartungsanweisungen / Betriebstagebuch inkl. der technischen Dokumentation und des Prüfberichtes
-  Übergabe eines Wartungskoffers
'ViaTool'
-  Inbetriebnahme der Anlage und Einweisung des Betreibers inkl. Protokoll
-  inkl. einer An- und Abfahrt
Menge: 1,000 psch

**2.3.27 Sand 0/11**
Katalog-Nr. 1/025/ 2.10. 210.
Sand, Splitt etc., Korngröße 0/11 zur Unterbettung von
'Rohrleitungen' und zur Ummantelung derselben nach Angaben der Bauleitung liefern, gem. Vorbemerkungen Rohrgrabenpositionen einbauen und verdichten. - Der Mehraushub zur Unterbettung der Rohre von
'15 cm' Stärke sowie die Abfuhr des gesamten verdrängten Bodens ist in den Einheitspreis einzukalkulieren! Die Überdeckung der Rohre muss mindestens 20 cm betragen.

Die Verfüllung von Ausbrüchen in den Rohrgrabenwänden mit Sand etc., die auf einen unsachgemäßen Verbau zurückzuführen ist, wird nicht gesondert vergütet.

Die Abrechnung der Massen erfolgt nach von der Bauleitung unterschriebenen Wiegekarten. Über die eingebauten Massen ist zusätzlich ein Materialnachweis zu führen, dabei gelten die Baugrubenbreiten der zugehörigen Grabenpositionen. Es ist ein Umrechnungsfaktor von 2,10 to/m3 für den verdichteten Zustand anzusetzen.
Menge: 15,000 t
DIN276_18: 411

**2.3.28 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 320,000 t

**2.3.29 Querschläge herstellen**
Katalog-Nr. 1/020/33.30. 10.
Querschläge NUR AUF ANWEISUNG DER BAULEITUNG zur Feststellung der genauen Lage von Kabeln und Leitungen bis zu einer Länge von
'2,00' m
 und einer Tiefe von
'2,50' m
 einschl. des Bodenaushubs und der Wiederverfüllung herstellen.

Einschl. evtl. Handschachtungen und aller Nebenarbeiten.
Menge: 5,000 Stck

**2.3.30 Unterquerungen**
Katalog-Nr. 1/025/25.10. 10.
Unterquerungen von vorh. Kabeln, Rohren und Kanalleitungen bis
'DN 200' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 5,000 Stck

**2.3.31 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 15,000 m

#### Abschnitt 2.4 Regenüberlauf und Regenklärbecken 2

**2.4.1 Rohrgräben DN 200 PP, t = 2,00 m**
Katalog-Nr. 1/020/16.40. 220.
Rohrgräben für eine Kanalleitung aus PP-Rohren DN 200 in der erforderlichen Rohrgrabenbreite nach DIN EN 1610, bis zu einer Tiefe von 2,00 m in
'Böden,' entsprechend der früheren Bodenklasse
'3-5' gemäß DIN 18.300 (Stand 2015), ausheben
'und seitl. lagern. Rohrgräben abgeböscht.'

'Die Vorbemerkungen zu den Rohrgrabenpositionen aus Titel 2.3 gelten sinngemäß.'

angebotener Verbau:
'....................................................'
Menge: 15,000 m

**2.4.2 Rohrgräben DN 400 PP, t = 2,00 m**
Katalog-Nr. 1/020/16.40. 430.
Rohrgräben für eine Kanalleitung aus PP-Rohren DN 400 in der erforderlichen Rohrgrabenbreite nach DIN EN 1610, bis zu einer Tiefe von 2,00 m
'in Böden,' entsprechend der früheren Bodenklasse
'3-5' gemäß DIN 18.300 (Stand 2015), ausheben
'und seitl. lagern. Rohrgräben abgeböscht.'

angebotener Verbau:
'....................................................'
Menge: 15,000 m

**2.4.3 Bodenabfuhr, als Zulage**
Katalog-Nr. 1/020/35.30. 10.
Boden
'der Rohrgrabenpositionen 2.4.1 - 2.4.2' als Zulage auf LKW laden, abfahren und der Verwertung / Wiederverwertung nach Wahl des AN zuführen.

'Der Materialnachweis erfolgt durch örtliches Aufmaß mit  dem zuständigen Bauleiter.'
Menge: 50,000 m3

**2.4.4 Boden, Kl. 2, als Zulage**
Katalog-Nr. 1/020/35.10. 100.
Boden,
'..........' entsprechend der früheren Bodenklasse 2 gemäß DIN 18.300 (Stand 2015), unabhängig von der Tiefe des Rohrgrabens oder der Baugrube ausheben, als Zulage zum Bodenaushub.

Einschl. aller Nebenarbeiten!
Menge: 10,000 m3

**2.4.5 Boden, Kl. 6, als Zulage**
Katalog-Nr. 1/020/35.10. 105.
Boden,
'..........' entsprechend der früheren Bodenklasse 6 gemäß DIN 18.300 (Stand 2015), unabhängig von der Tiefe des Rohrgrabens oder der Baugrube ausheben, als Zulage zum Bodenaushub.

Einschl. aller Nebenarbeiten!
Menge: 5,000 m3

**2.4.6 Boden, Kl. 7, als Zulage**
Katalog-Nr. 1/020/35.10. 110.
Boden,
'..........' entsprechend der früheren Bodenklasse 7 gemäß DIN 18.300 (Stand 2015), unabhängig von der Tiefe des Rohrgrabens oder der Baugrube ausheben, als Zulage zum Bodenaushub.

Einschl. aller Nebenarbeiten!
Menge: 5,000 m3

**2.4.7 Bodenaushub in Handschachtung**
Katalog-Nr. 1/020/35.20. 10.
Bodenaushub in allen Tiefen, in Handschachtung, nur auf Anweisung der Bauleitung, als Zulage zum Bodenaushub.
Menge: 1,000 m3

**2.4.8 Baugrube RKB und RÜ**
Baugrube zur Errichtung des RKB´s und Trennbauwerkes  mit den Abmessungen ca. 8,50 x 4,50 m in Böden
'entsprechend der früheren Bodenklasse 3-5,' gemäß DIN 18.300 (Stand 2015),
'bis 4,00 m Tiefe' herstellen.

Deponieklasse DK 0, EBV Klasse BM-0

Übrig bleibender Boden und Material werden Eigentum des AN!
Menge: 1,000 Stck

**2.4.9 senkrechter Verbau**
Katalog-Nr. 1/020/37.30. 200.
Baugrubenwände mit senkrechtem Verbau nach Wahl des AN, gemäß DIN 18.303, Abschnitt 3, in Einzellängen und -flächen verkleiden, den Verbau
'zur Erstellung des Regenklärbeckens sowie Trennbauwerk' vorhalten und später wieder beseitigen.

Einschl. der Tragwerksplanung und der erforderlichen Aussteifungen.

Baugrubentiefe =
'bis 4,00 m.'

Abgerechnet wird die tatsächlich verbaute Baugrubenwand von O.K. Gelände bis Erdplanum.

angebotener Verbau:
'....................................................'
Menge: 110,000 m2

**2.4.10 PP-Rohre DN 200**
Katalog-Nr. 1/020/48.10. 40.
PP-Rohre DN 200, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 15,000 m

**2.4.11 PP-Bögen DN 200 (KG 2000)**
Katalog-Nr. 1/020/48.12.1200.
PP-Bögen DN 200 (KG 2000), 15° - 87°, liefern und als Zulage einbauen.
Menge: 2,000 Stck

**2.4.12 PP-Überschiebmuffe DN 200**
Katalog-Nr. 1/020/48.19. 20.
PP-Überschiebmuffe DN 200, liefern und als Zulage einbauen.
Menge: 1,000 Stck

**2.4.13 Schrägschnitt PP-Rohre**
Katalog-Nr. 1/020/48.16. 540.
Schrägschnitt für PP-Rohre
'DN 200' entsprechend der Böschungsneigung herstellen.
Menge: 1,000 Stck

**2.4.14 PP-Rohre DN 400**
Katalog-Nr. 1/020/48.10. 70.
PP-Rohre DN 400, SN
'12, Farbe maigrün (RAL 6017) oder hellblau (RAL 5015),' als Vollwandrohr mit Muffe und eingelegter Lippendichtung, nach DIN EN 14758-1 und DIN EN 1852-1, des Fabr.
'Ostendorf'
, Typ KG 2000 oder gleichwertige Art frei Baustelle liefern und im vorgeschriebenen Gefälle auf Sandauflager nach EN 1610 wasserdicht verlegen.

Es ist besonders darauf zu achten, dass die Verlege- richtlinien der Herstellerwerke eingehalten werden.
(Baulänge
'1,00 - 3,00' m
)

Aus Gründen der Gewährleistung und der Austauschbarkeit dürfen Rohre, Formstücke und Originalzubehör nur von einem Hersteller / einer Herstellergruppe angeboten und eingesetzt werden.

angebot. Fabrikat:
'....................................................'

angebot. Typ:
'....................................................'

Evtl. Schneiden/Kürzen der Rohre einschl. der erf. Doppelmuffen sind einzurechnen. Das Schneiden/Kürzen der Rohre darf nur mit einem, für die Rohre zugelassenen, Winkelschleifanfasgerät o.ä. durchgeführt werden.
Menge: 15,000 m

**2.4.15 PP-Bögen DN 400 (KG 2000)**
Katalog-Nr. 1/020/48.12.1400.
PP-Bögen DN 400 (KG 2000), 15° - 45°, liefern und als Zulage einbauen.
Menge: 2,000 Stck

**2.4.16 PP-Überschiebmuffe DN 400**
Katalog-Nr. 1/020/48.19. 50.
PP-Überschiebmuffe DN 400, liefern und als Zulage einbauen.
Menge: 1,000 Stck

**2.4.17 Schrägschnitt PP-Rohre**
Katalog-Nr. 1/020/48.16. 540.
Schrägschnitt für PP-Rohre
'DN 400' entsprechend der Böschungsneigung herstellen.
Menge: 1,000 Stck

**2.4.18 PP-Schachtmuffe DN 200**
Katalog-Nr. 1/020/48.19. 120.
PP-Schachtmuffe DN 200 mit angeformter Muffe und fest eingelegter ölbeständiger FE-Dichtung sowie äußerer Besandung liefern und als Zulage in die Kontrollschächte einbauen.
Menge: 4,000 Stck

**2.4.19 PP-Schachtmuffe DN 400**
Katalog-Nr. 1/020/48.19. 140.
PP-Schachtmuffe DN 400 mit angeformter Muffe und fest eingelegter ölbeständiger FE-Dichtung sowie äußerer Besandung liefern und als Zulage in die Kontrollschächte einbauen.
Menge: 4,000 Stck

**2.4.20 Regenklärbauwerk liefern und versetzen**
Mall-Lamellenklärer ViaTub 18R 20

Liefern und fachgerechtes Versetzen eines Lamellenklärers zur Behandlung von Niederschlagswasser, Fabrikat Mall GmbH, Typ ViaTub 18R 20, gemäß Ausführungszeichnung mit Draufsicht und Schnitt Blatt Nr. 9

Ausführung als monolithischer Stahlbeton-Rundbehälter mit integriertem Schlammraum, Trennwand, Lamellenpaket zur Verbesserung der Sedimentationsleistung sowie Zu- und Ablaufleitungen DN 200. Die Anlage ist mit erforderlichen Schachtaufbauten und Schachtabdeckungen auszuführen.

Behälter einschließlich:

monolithischem Stahlbeton-Rundbehälter
integriertem Schlammraum
innenliegender Trennwand / Strömungsführung
Lamellenelementen aus Kunststoff
Zu- und Ablauf DN 200 gemäß Zeichnung
Rohranschlüssen mit Höhenlage gemäß Plan, ca. 148,95 / 148,93 m
Schachtaufbauten mit Abdeckungen gemäß Gelände- und Ausbauhöhen
erforderlichen Einbauteilen, Anschlussöffnungen und Dichtungen
Sohlüberstand / Auftriebssicherung nach statischem Erfordernis

Technische Daten gemäß Zeichnung:

Typ: ViaTub 18R 20
Bauart: Stahlbeton-Rundbehälter
Innendurchmesser: ca. Ø 2,00 m
Außendurchmesser: ca. Ø 2,24 m
Nennweite Zu-/Ablauf: DN 200
Rohrsohlen Zu-/Ablauf: ca. 148,95 / 148,93 m
Behältersohle innen: ca. 146,89 m
Oberkante Behälter / Decke: ca. 149,55 m
Gelände- / Schachtabdeckungshöhen: ca. 150,48 m gemäß Schnitt
Schachtabdeckungen Klasse D

Fabrikat: Mall GmbH
Typ: ViaTub 18R 20

Liefern und Versetzen in vorbereiteter Baugrube einschließlich höhen- und fluchtgerechtem Anschluss an die bauseitigen Rohrleitungen.

Einschl. Lieferung und Einbau der Sauberkeitsschicht 0/45, 30 cm stark, des Unterbetons C 20/25, 10 cm stark, Kombigrid SS 30 G sowie aller erforderlichen Materiallieferungen, Hebe-, Versetz-, Anpassungs- und Nebenarbeiten.
Menge: 1,000 Stck

**2.4.21 Trennbauwerk (rund) liefern u. versetzen**
Trennbauwerk 2

Trennbauwerk als Schachtbauwerk aus Stahlbeton mit Gerinneausbildung, Drosselschieber und Anschlussöffnungen gemäß Bauwerkszeichnung Blatt 9 / Draufsicht und Schnitt.

Ausführung als rundes Stahlbeton-Schachtbauwerk mit Zulauf, Ablauf bzw. Abschlag sowie innenliegender Gerinne- und Schwellenausbildung. Anschluss der Rohrleitungen entsprechend den in der Zeichnung dargestellten Nennweiten, Materialien und Höhenlagen. Sämtliche Rohranschlüsse sind wasserdicht und höhengerecht herzustellen.

Technische Merkmale:

Rundschacht / Schachtbauwerk aus Stahlbeton gemäß Bauwerkszeichnung
Ausführung wahlweise in Fertigteil- oder Ortbetonbauweise
statische Berechnung einschließlich prüffähigem Standsicherheitsnachweis durch den Auftragnehmer
innenliegende Gerinneausbildung aus Beton gemäß Zeichnung
Betonschwelle / Trennschwelle gemäß Zeichnung
Drosselschieber DN 200 gemäß Zeichnung, einschließlich Gestänge, Bedienung und erforderlicher Befestigungs- und Einbauteile
Zu-, Ablauf- und Abschlagöffnungen für die vorgegebenen Durchmesser und Rohrmaterialien, wasserdicht herstellen
Anschluss der Rohrleitungen DN 200 PP und DN 400 PP entsprechend Planvorgabe
Abdeckplatte / Schachtoberteil aus Stahlbeton für die erforderliche Verkehrslast
Schachtaufbau mit Schachtabdeckung gemäß Zeichnung und Geländeoberkante
erforderliche Dichtungen, Einbauteile, Steighilfen und Nebenarbeiten

Technische Daten gemäß Zeichnung:

Bauwerk: Trennbauwerk 2
Bauart: Stahlbeton-Rundschacht
Drosselschieber: DN 200
Nennweite / Material Zulauf/Abschlag: DN 400 PP
Nennweite / Material Ablauf  DN 200 PP
Rohrsohle Ablauf DN 200 PP: ca. 148,97 m
Rohrsohle DN 400 PP: ca. 148,99 m
Oberkante Schachtabdeckung / Gelände: ca. 150,52 m
Gerinneausbildung: Beton-Profilgerinne gemäß Schnitt
Schachtabdeckung Klasse D.

Liefern und Versetzen in vorbereiteter Baugrube einschließlich höhen- und fluchtgerechtem Anschluss an die bauseitigen Rohrleitungen.

Einschl. Lieferung und Einbau der Sauberkeitsschicht 0/45, 30 cm stark, des Unterbetons C 20/25, 10 cm stark, Kombigrid SS 30 G sowie aller erforderlichen Materiallieferungen, Schalungs-, Bewehrungs-, Dichtungs-, Hebe-, Versetz-, Anpassungs- und Nebenarbeiten.
Menge: 1,000 Stck

**2.4.22 Einweisung und Wartung RKB/RÜB**
*** Pauschalposition
Katalog-Nr. 1/020/88.30.9000.
Einweisung in die Regenwasserbehandlungsanlage
'ViaTub' eines vom Betreiber benannten Verantwortlichen in die Funktion der ausgelieferten
'Mall-Anlage' durch einen
'Mall-' Service Monteur sowie

-  Kontrolle der Einstellungen der Regenwasserbehandlungsanlage inkl. Trennbauwerk, der funktionsrelevanten Parameter und aller mechanischen Einbauteile
-  Übergabe der Wartungsanweisungen / Betriebstagebuch inkl. der technischen Dokumentation und des Prüfberichtes
-  Übergabe eines Wartungskoffers
'ViaTool'
-  Inbetriebnahme der Anlage und Einweisung des Betreibers inkl. Protokoll
-  inkl. einer An- und Abfahrt
Menge: 1,000 psch

**2.4.23 Sand 0/11**
Katalog-Nr. 1/025/ 2.10. 210.
Sand, Splitt etc., Korngröße 0/11 zur Unterbettung von
'Rohrleitungen' und zur Ummantelung derselben nach Angaben der Bauleitung liefern, gem. Vorbemerkungen Rohrgrabenpositionen einbauen und verdichten. - Der Mehraushub zur Unterbettung der Rohre von
'15 cm' Stärke sowie die Abfuhr des gesamten verdrängten Bodens ist in den Einheitspreis einzukalkulieren! Die Überdeckung der Rohre muss mindestens 20 cm betragen.

Die Verfüllung von Ausbrüchen in den Rohrgrabenwänden mit Sand etc., die auf einen unsachgemäßen Verbau zurückzuführen ist, wird nicht gesondert vergütet.

Die Abrechnung der Massen erfolgt nach von der Bauleitung unterschriebenen Wiegekarten. Über die eingebauten Massen ist zusätzlich ein Materialnachweis zu führen, dabei gelten die Baugrubenbreiten der zugehörigen Grabenpositionen. Es ist ein Umrechnungsfaktor von 2,10 to/m3 für den verdichteten Zustand anzusetzen.
Menge: 15,000 t

**2.4.24 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 230,000 t

**2.4.25 Querschläge herstellen**
Katalog-Nr. 1/020/33.30. 10.
Querschläge NUR AUF ANWEISUNG DER BAULEITUNG zur Feststellung der genauen Lage von Kabeln und Leitungen bis zu einer Länge von
'2,00' m
 und einer Tiefe von
'2,50' m
 einschl. des Bodenaushubs und der Wiederverfüllung herstellen.

Einschl. evtl. Handschachtungen und aller Nebenarbeiten.
Menge: 1,000 Stck

**2.4.26 Unterquerungen**
Katalog-Nr. 1/025/25.10. 10.
Unterquerungen von vorh. Kabeln, Rohren und Kanalleitungen bis
'200' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 5,000 Stck

**2.4.27 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 10,000 m

#### Abschnitt 2.5 Regenüberlauf und Regenklärbecken 3

**2.5.1 Rohrgräben DN 200 PP, t = 1,50 m**
Katalog-Nr. 1/020/16.40. 215.
Rohrgräben für eine Kanalleitung aus PP-Rohren DN 200 in der erforderlichen Rohrgrabenbreite nach DIN EN 1610, bis zu einer Tiefe von 1,50 m in
'Böden,' entsprechend der früheren Bodenklasse
'3-5' gemäß DIN 18.300 (Stand 2015), ausheben
'und seitl. lagern. Rohrgräben abgeböscht.'

angebotener Verbau:
'....................................................'
Menge: 15,000 m

**2.5.2 Rohrgräben DN 250 PP, t = 1,50 m**
Katalog-Nr. 1/020/16.40. 260.
Rohrgräben für eine Kanalleitung aus PP-Rohren DN 250 in der erforderlichen Rohrgrabenbreite nach DIN EN 1610, bis zu einer Tiefe von 1,50 m in
'Böden,'
, entsprechend der früheren Bodenklasse
'3-5' gemäß DIN 18.300 (Stand 2015), ausheben
'und seitl. lagern. Rohrgräben abgeböscht.'

angebotener Verbau:
'....................................................'
Menge: 10,000 m

**2.5.3 Bodenabfuhr, als Zulage**
Katalog-Nr. 1/020/35.30. 10.
Boden
'der Rohrgrabenpositionen 2.5.1 - 2.5.2' als Zulage auf LKW laden, abfahren und der Verwertung / Wiederverwertung nach Wahl des AN zuführen.

'Der Materialnachweis erfolgt durch örtliches Aufmaß mit  dem zuständigen Bauleiter.'
Menge: 30,000 m3

**2.5.4 Boden, Kl. 2, als Zulage**
Katalog-Nr. 1/020/35.10. 100.
Boden,
'..........' entsprechend der früheren Bodenklasse 2 gemäß DIN 18.300 (Stand 2015), unabhängig von der Tiefe des Rohrgrabens oder der Baugrube ausheben, als Zulage zum Bodenaushub.

Einschl. aller Nebenarbeiten!
Menge: 10,000 m3

**2.5.5 Boden, Kl. 6, als Zulage**
Katalog-Nr. 1/020/35.10. 105.
Boden,
'..........' entsprechend der früheren Bodenklasse 6 gemäß DIN 18.300 (Stand 2015), unabhängig von der Tiefe des Rohrgrabens oder der Baugrube ausheben, als Zulage zum Bodenaushub.

Einschl. aller Nebenarbeiten!
Menge: 5,000 m3

**2.5.6 Boden, Kl. 7, als Zulage**
Katalog-Nr. 1/020/35.10. 110.
Boden,
'..........' entsprechend der früheren Bodenklasse 7 gemäß DIN 18.300 (Stand 2015), unabhängig von der Tiefe des Rohrgrabens oder der Baugrube ausheben, als Zulage zum Bodenaushub.

Einschl. aller Nebenarbeiten!
Menge: 5,000 m3

**2.5.7 Bodenaushub in Handschachtung**
Katalog-Nr. 1/020/35.20. 10.
Bodenaushub in allen Tiefen, in Handschachtung, nur auf Anweisung der Bauleitung, als Zulage zum Bodenaushub.
Menge: 2,000 m3

**2.5.8 Baugrube RKB und RÜ**
Baugrube zur Errichtung des RKB´s und Trennbauwerkes  mit den Abmessungen ca. 8,50 x 4,50 m in Böden
'entsprechend der früheren Bodenklasse 3-5,' gemäß DIN 18.300 (Stand 2015),
'bis 3,50 m Tiefe' herstellen.

Deponieklasse DK 0, EBV Klasse BM-0

Übrig bleibender Boden und Material werden Eigentum des AN!
Menge: 1,000 Stck

**2.5.9 senkrechter Verbau**
Katalog-Nr. 1/020/37.30. 200.
Baugrubenwände mit senkrechtem Verbau nach Wahl des AN, gemäß DIN 18.303, Abschnitt 3, in Einzellängen und -flächen verkleiden, den Verbau
'zur Erstellung des Regenklärbeckens sowie Trennbauwerk' vorhalten und später wieder beseitigen.

Einschl. der Tragwerksplanung und der erforderlichen Aussteifungen.

Baugrubentiefe =
'bis 3,50 m.'

Abgerechnet wird die tatsächlich verbaute Baugrubenwand von O.K. Gelände bis Erdplanum.

angebotener Verbau:
'....................................................'
Menge: 95,000 m2

**2.5.10 PP-Rohre DN 200**
Katalog-Nr. 1/020/48.10. 40.
PP-Rohre DN 200, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 15,000 m

**2.5.11 PP-Bögen DN 200 (KG 2000)**
Katalog-Nr. 1/020/48.12.1200.
PP-Bögen DN 200 (KG 2000), 15° - 87°, liefern und als Zulage einbauen.
Menge: 2,000 Stck

**2.5.12 PP-Überschiebmuffe DN 200**
Katalog-Nr. 1/020/48.19. 20.
PP-Überschiebmuffe DN 200, liefern und als Zulage einbauen.
Menge: 1,000 Stck

**2.5.13 Schrägschnitt PP-Rohre**
Katalog-Nr. 1/020/48.16. 540.
Schrägschnitt für PP-Rohre
'DN 200' entsprechend der Böschungsneigung herstellen.
Menge: 1,000 Stck

**2.5.14 PP-Rohre DN 250**
Katalog-Nr. 1/020/48.10. 50.
PP-Rohre DN 250, SN
'12, Farbe maigrün (RAL 6017) oder hellblau (RAL 5015),' als Vollwandrohr mit Muffe und eingelegter Lippendichtung, nach DIN EN 14758-1 und DIN EN 1852-1, ddes Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 10,000 m

**2.5.15 PP-Bögen DN 250 (KG 2000)**
Katalog-Nr. 1/020/48.12.1250.
PP-Bögen DN 250 (KG 2000), 15° - 87°, liefern und als Zulage einbauen.
Menge: 1,000 Stck

**2.5.16 PP-Überschiebmuffe DN 250**
Katalog-Nr. 1/020/48.19. 30.
PP-Überschiebmuffe DN 250, liefern und als Zulage einbauen.
Menge: 1,000 Stck

**2.5.17 Schrägschnitt PP-Rohre**
Katalog-Nr. 1/020/48.16. 540.
Schrägschnitt für PP-Rohre
'DN 250' entsprechend der Böschungsneigung herstellen.
Menge: 1,000 Stck

**2.5.18 PP-Schachtmuffe DN 200**
Katalog-Nr. 1/020/48.19. 120.
PP-Schachtmuffe DN 200 mit angeformter Muffe und fest eingelegter ölbeständiger FE-Dichtung sowie äußerer Besandung liefern und als Zulage in die Kontrollschächte einbauen.
Menge: 4,000 Stck

**2.5.19 PP-Schachtmuffe DN 250**
PP-Schachtmuffe DN 250 mit angeformter Muffe und fest eingelegter ölbeständiger FE-Dichtung sowie äußerer Besandung liefern und als Zulage in die Kontrollschächte einbauen.
Menge: 2,000 Stck

**2.5.20 Regenklärbauwerk liefern und versetzen**
Mall-Lamellenklärer ViaTub 18R 20

Liefern und fachgerechtes Versetzen eines Lamellenklärers zur Behandlung von Niederschlagswasser, Fabrikat Mall GmbH, Typ ViaTub 18R 20, gemäß Ausführungszeichnung mit Draufsicht und Schnitt Blatt Nr. 10

Ausführung als monolithischer Stahlbeton-Rundbehälter mit integriertem Schlammraum, Trennwand, Lamellenpaket zur Verbesserung der Sedimentationsleistung sowie Zu- und Ablaufleitungen DN 200. Die Anlage ist mit erforderlichen Schachtaufbauten und Schachtabdeckungen auszuführen.

Behälter einschließlich:

monolithischem Stahlbeton-Rundbehälter
integriertem Schlammraum
innenliegender Trennwand / Strömungsführung
Lamellenelementen aus Kunststoff
Zu- und Ablauf DN 200 gemäß Zeichnung
Rohranschlüssen mit Höhenlage gemäß Plan, ca. 157,78 / 157,76 m
Schachtaufbauten mit Abdeckungen gemäß Gelände- und Ausbauhöhen
erforderlichen Einbauteilen, Anschlussöffnungen und Dichtungen
Sohlüberstand / Auftriebssicherung nach statischem Erfordernis

Technische Daten gemäß Zeichnung:

Typ: ViaTub 18R 20
Bauart: Stahlbeton-Rundbehälter
Innendurchmesser: ca. Ø 2,00 m
Außendurchmesser: ca. Ø 2,24 m
Nennweite Zu-/Ablauf: DN 200
Rohrsohlen Zu-/Ablauf: ca. 157,78 / 157,76 m
Behältersohle innen: ca. 155,72 m
Oberkante Behälter / Decke: ca. 158,38 m
Gelände- / Schachtabdeckungshöhen: ca. 159,20 m gemäß Schnitt
Schachtabdeckungen Klasse D

Fabrikat: Mall GmbH
Typ: ViaTub 18R 20

Liefern und Versetzen in vorbereiteter Baugrube einschließlich höhen- und fluchtgerechtem Anschluss an die bauseitigen Rohrleitungen.

Einschl. Lieferung und Einbau der Sauberkeitsschicht 0/45, 30 cm stark, des Unterbetons C 20/25, 10 cm stark, Kombigrid SS 30 G sowie aller erforderlichen Materiallieferungen, Hebe-, Versetz-, Anpassungs- und Nebenarbeiten.
Menge: 1,000 Stck

**2.5.21 Trennbauwerk (rund) liefern u. versetzen**
Trennbauwerk 3

Trennbauwerk als Schachtbauwerk aus Stahlbeton mit Gerinneausbildung, Drosselschieber und Anschlussöffnungen gemäß Bauwerkszeichnung Blatt 10 / Draufsicht und Schnitt.

Ausführung als rundes Stahlbeton-Schachtbauwerk mit Zulauf, Ablauf bzw. Abschlag sowie innenliegender Gerinne- und Schwellenausbildung. Anschluss der Rohrleitungen entsprechend den in der Zeichnung dargestellten Nennweiten, Materialien und Höhenlagen. Sämtliche Rohranschlüsse sind wasserdicht und höhengerecht herzustellen.

Technische Merkmale:

Rundschacht / Schachtbauwerk aus Stahlbeton gemäß Bauwerkszeichnung
Ausführung wahlweise in Fertigteil- oder Ortbetonbauweise
statische Berechnung einschließlich prüffähigem Standsicherheitsnachweis durch den Auftragnehmer
innenliegende Gerinneausbildung aus Beton gemäß Zeichnung
Betonschwelle / Trennschwelle gemäß Zeichnung
Drosselschieber DN 200 gemäß Zeichnung, einschließlich Gestänge, Bedienung und erforderlicher Befestigungs- und Einbauteile
Zu-, Ablauf- und Abschlagöffnungen für die vorgegebenen Durchmesser und Rohrmaterialien, wasserdicht herstellen
Anschluss der Rohrleitungen DN 200 PP und DN 250 PP entsprechend Planvorgabe
Abdeckplatte / Schachtoberteil aus Stahlbeton für die erforderliche Verkehrslast
Schachtaufbau mit Schachtabdeckung gemäß Zeichnung und Geländeoberkante
erforderliche Dichtungen, Einbauteile, Steighilfen und Nebenarbeiten

Technische Daten gemäß Zeichnung:

Bauwerk: Trennbauwerk 3
Bauart: Stahlbeton-Rundschacht
Drosselschieber: DN 200
Nennweite / Material Zulauf/Abschlag: DN 250 PP
Nennweite / Material Ablauf  DN 200 PP
Rohrsohle Ablauf DN 200 PP: ca. 157,81 m
Rohrsohle DN 250 PP: ca. 157,83 m
Oberkante Schachtabdeckung / Gelände: ca. 159,26 m
Gerinneausbildung: Beton-Profilgerinne gemäß Schnitt
Schachtabdeckung Klasse D.

Liefern und Versetzen in vorbereiteter Baugrube einschließlich höhen- und fluchtgerechtem Anschluss an die bauseitigen Rohrleitungen.

Einschl. Lieferung und Einbau der Sauberkeitsschicht 0/45, 30 cm stark, des Unterbetons C 20/25, 10 cm stark, Kombigrid SS 30 G sowie aller erforderlichen Materiallieferungen, Schalungs-, Bewehrungs-, Dichtungs-, Hebe-, Versetz-, Anpassungs- und Nebenarbeiten.
Menge: 1,000 Stck

**2.5.22 Einweisung und Wartung RKB/RÜB**
*** Pauschalposition
Katalog-Nr. 1/020/88.30.9000.
Einweisung in die Regenwasserbehandlungsanlage
'ViaTub' eines vom Betreiber benannten Verantwortlichen in die Funktion der ausgelieferten
'Mall-Anlage' durch einen
'Mall-' Service Monteur sowie

-  Kontrolle der Einstellungen der Regenwasserbehandlungsanlage inkl. Trennbauwerk, der funktionsrelevanten Parameter und aller mechanischen Einbauteile
-  Übergabe der Wartungsanweisungen / Betriebstagebuch inkl. der technischen Dokumentation und des Prüfberichtes
-  Übergabe eines Wartungskoffers
'ViaTool'
-  Inbetriebnahme der Anlage und Einweisung des Betreibers inkl. Protokoll
-  inkl. einer An- und Abfahrt
Menge: 1,000 psch

**2.5.23 Sand 0/11**
Katalog-Nr. 1/025/ 2.10. 210.
Sand, Splitt etc., Korngröße 0/11 zur Unterbettung von
'Rohrleitungen' und zur Ummantelung derselben nach Angaben der Bauleitung liefern, gem. Vorbemerkungen Rohrgrabenpositionen einbauen und verdichten. - Der Mehraushub zur Unterbettung der Rohre von
'15 cm' Stärke sowie die Abfuhr des gesamten verdrängten Bodens ist in den Einheitspreis einzukalkulieren! Die Überdeckung der Rohre muss mindestens 20 cm betragen.

Die Verfüllung von Ausbrüchen in den Rohrgrabenwänden mit Sand etc., die auf einen unsachgemäßen Verbau zurückzuführen ist, wird nicht gesondert vergütet.

Die Abrechnung der Massen erfolgt nach von der Bauleitung unterschriebenen Wiegekarten. Über die eingebauten Massen ist zusätzlich ein Materialnachweis zu führen, dabei gelten die Baugrubenbreiten der zugehörigen Grabenpositionen. Es ist ein Umrechnungsfaktor von 2,10 to/m3 für den verdichteten Zustand anzusetzen.
Menge: 20,000 t

**2.5.24 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 190,000 t

**2.5.25 Querschläge herstellen**
Katalog-Nr. 1/020/33.30. 10.
Querschläge NUR AUF ANWEISUNG DER BAULEITUNG zur Feststellung der genauen Lage von Kabeln und Leitungen bis zu einer Länge von
'2,00' m
 und einer Tiefe von
'2,50' m
 einschl. des Bodenaushubs und der Wiederverfüllung herstellen.

Einschl. evtl. Handschachtungen und aller Nebenarbeiten.
Menge: 1,000 Stck

**2.5.26 Unterquerungen**
Katalog-Nr. 1/025/25.10. 10.
Unterquerungen von vorh. Kabeln, Rohren und Kanalleitungen bis
'200' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 5,000 Stck

**2.5.27 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 10,000 m

#### Abschnitt 2.6 Regenüberlauf und Regenklärbecken 4

**2.6.1 Rohrgräben DN 200 PP, t = 1,50 m**
Katalog-Nr. 1/020/16.40. 215.
Rohrgräben für eine Kanalleitung aus PP-Rohren DN 200 in der erforderlichen Rohrgrabenbreite nach DIN EN 1610, bis zu einer Tiefe von 1,50 m in
'Böden,' entsprechend der früheren Bodenklasse
'3-5' gemäß DIN 18.300 (Stand 2015), ausheben
'und seitl. lagern. Rohrgräben abgeböscht.'

angebotener Verbau:
'....................................................'
Menge: 10,000 m

**2.6.2 Rohrgräben DN 250 PP, t = 1,50 m**
Katalog-Nr. 1/020/16.40. 260.
Rohrgräben für eine Kanalleitung aus PP-Rohren DN 250 in der erforderlichen Rohrgrabenbreite nach DIN EN 1610, bis zu einer Tiefe von 1,50 m in
'Böden'
, entsprechend der früheren Bodenklasse
'3-5' gemäß DIN 18.300 (Stand 2015), ausheben
'und seitl. lagern. Rohrgräben abgeböscht.'

angebotener Verbau:
'....................................................'
Menge: 5,000 m

**2.6.3 Bodenabfuhr, als Zulage**
Katalog-Nr. 1/020/35.30. 10.
Boden
'der Rohrgrabenpositionen 2.6.1 - 2.6.2' als Zulage auf LKW laden, abfahren und der Verwertung / Wiederverwertung nach Wahl des AN zuführen.

'Der Materialnachweis erfolgt durch örtliches Aufmaß mit  dem zuständigen Bauleiter.'
Menge: 25,000 m3

**2.6.4 Boden, Kl. 2, als Zulage**
Katalog-Nr. 1/020/35.10. 100.
Boden,
'..........' entsprechend der früheren Bodenklasse 2 gemäß DIN 18.300 (Stand 2015), unabhängig von der Tiefe des Rohrgrabens oder der Baugrube ausheben, als Zulage zum Bodenaushub.

Einschl. aller Nebenarbeiten!
Menge: 10,000 m3

**2.6.5 Boden, Kl. 6, als Zulage**
Katalog-Nr. 1/020/35.10. 105.
Boden,
'..........' entsprechend der früheren Bodenklasse 6 gemäß DIN 18.300 (Stand 2015), unabhängig von der Tiefe des Rohrgrabens oder der Baugrube ausheben, als Zulage zum Bodenaushub.

Einschl. aller Nebenarbeiten!
Menge: 5,000 m3

**2.6.6 Boden, Kl. 7, als Zulage**
Katalog-Nr. 1/020/35.10. 110.
Boden,
'..........' entsprechend der früheren Bodenklasse 7 gemäß DIN 18.300 (Stand 2015), unabhängig von der Tiefe des Rohrgrabens oder der Baugrube ausheben, als Zulage zum Bodenaushub.

Einschl. aller Nebenarbeiten!
Menge: 5,000 m3

**2.6.7 Bodenaushub in Handschachtung**
Katalog-Nr. 1/020/35.20. 10.
Bodenaushub in allen Tiefen, in Handschachtung, nur auf Anweisung der Bauleitung, als Zulage zum Bodenaushub.
Menge: 2,000 m3

**2.6.8 Baugrube RKB und RÜ**
Baugrube zur Errichtung des RKB´s und Trennbauwerkes  mit den Abmessungen ca. 10,00 x 4,50 m in Böden
'entsprechend der früheren Bodenklasse 3-5,' gemäß DIN 18.300 (Stand 2015),
'bis 3,50 m Tiefe' herstellen.

Deponieklasse DK 0, EBV Klasse BM-0

Übrig bleibender Boden und Material werden Eigentum des AN!
Menge: 1,000 Stck

**2.6.9 senkrechter Verbau**
Katalog-Nr. 1/020/37.30. 200.
Baugrubenwände mit senkrechtem Verbau nach Wahl des AN, gemäß DIN 18.303, Abschnitt 3, in Einzellängen und -flächen verkleiden, den Verbau
'zur Erstellung des Regenklärbeckens sowie Trennbauwerk' vorhalten und später wieder beseitigen.

Einschl. der Tragwerksplanung und der erforderlichen Aussteifungen.

Baugrubentiefe =
'bis 3,50 m.'

Abgerechnet wird die tatsächlich verbaute Baugrubenwand von O.K. Gelände bis Erdplanum.

angebotener Verbau:
'....................................................'
Menge: 110,000 m2

**2.6.10 PP-Rohre DN 200**
Katalog-Nr. 1/020/48.10. 40.
PP-Rohre DN 200, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 10,000 m

**2.6.11 PP-Bögen DN 200 (KG 2000)**
Katalog-Nr. 1/020/48.12.1200.
PP-Bögen DN 200 (KG 2000), 15° - 87°, liefern und als Zulage einbauen.
Menge: 1,000 Stck

**2.6.12 PP-Überschiebmuffe DN 200**
Katalog-Nr. 1/020/48.19. 20.
PP-Überschiebmuffe DN 200, liefern und als Zulage einbauen.
Menge: 1,000 Stck

**2.6.13 Schrägschnitt PP-Rohre**
Katalog-Nr. 1/020/48.16. 540.
Schrägschnitt für PP-Rohre
'DN 200' entsprechend der Böschungsneigung herstellen.
Menge: 1,000 Stck

**2.6.14 PP-Rohre DN 250**
Katalog-Nr. 1/020/48.10. 50.
PP-Rohre DN 250, SN
'12, Farbe maigrün (RAL 6017) oder hellblau (RAL 5015),' als Vollwandrohr mit Muffe und eingelegter Lippendichtung, nach DIN EN 14758-1 und DIN EN 1852-1, ddes Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 5,000 m

**2.6.15 PP-Bögen DN 250 (KG 2000)**
Katalog-Nr. 1/020/48.12.1250.
PP-Bögen DN 250 (KG 2000), 15° - 87°, liefern und als Zulage einbauen.
Menge: 1,000 Stck

**2.6.16 PP-Überschiebmuffe DN 250**
Katalog-Nr. 1/020/48.19. 30.
PP-Überschiebmuffe DN 250, liefern und als Zulage einbauen.
Menge: 1,000 Stck

**2.6.17 Schrägschnitt PP-Rohre**
Katalog-Nr. 1/020/48.16. 540.
Schrägschnitt für PP-Rohre
'DN 250' entsprechend der Böschungsneigung herstellen.
Menge: 1,000 Stck

**2.6.18 PP-Schachtmuffe DN 200**
Katalog-Nr. 1/020/48.19. 120.
PP-Schachtmuffe DN 200 mit angeformter Muffe und fest eingelegter ölbeständiger FE-Dichtung sowie äußerer Besandung liefern und als Zulage in die Kontrollschächte einbauen.
Menge: 4,000 Stck

**2.6.19 PP-Schachtmuffe DN 250**
PP-Schachtmuffe DN 250 mit angeformter Muffe und fest eingelegter ölbeständiger FE-Dichtung sowie äußerer Besandung liefern und als Zulage in die Kontrollschächte einbauen.
Menge: 2,000 Stck

**2.6.20 Regenklärbauwerk liefern und versetzen**
Mall-Lamellenklärer ViaTub 18R 20

Liefern und fachgerechtes Versetzen eines Lamellenklärers zur Behandlung von Niederschlagswasser, Fabrikat Mall GmbH, Typ ViaTub 18R 20, gemäß Ausführungszeichnung mit Draufsicht und Schnitt Blatt Nr. 11

Ausführung als monolithischer Stahlbeton-Rundbehälter mit integriertem Schlammraum, Trennwand, Lamellenpaket zur Verbesserung der Sedimentationsleistung sowie Zu- und Ablaufleitungen DN 200. Die Anlage ist mit erforderlichen Schachtaufbauten und Schachtabdeckungen auszuführen.

Behälter einschließlich:

monolithischem Stahlbeton-Rundbehälter
integriertem Schlammraum
innenliegender Trennwand / Strömungsführung
Lamellenelementen aus Kunststoff
Zu- und Ablauf DN 200 gemäß Zeichnung
Rohranschlüssen mit Höhenlage gemäß Plan, ca. 155,86 / 155,84 m
Schachtaufbauten mit Abdeckungen gemäß Gelände- und Ausbauhöhen
erforderlichen Einbauteilen, Anschlussöffnungen und Dichtungen
Sohlüberstand / Auftriebssicherung nach statischem Erfordernis

Technische Daten gemäß Zeichnung:

Typ: ViaTub 18R 20
Bauart: Stahlbeton-Rundbehälter
Innendurchmesser: ca. Ø 2,00 m
Außendurchmesser: ca. Ø 2,24 m
Nennweite Zu-/Ablauf: DN 200
Rohrsohlen Zu-/Ablauf: ca. 155,86 / 155,84 m
Behältersohle innen: ca. 153,80 m
Oberkante Behälter / Decke: ca. 156,46 m
Gelände- / Schachtabdeckungshöhen: ca. 157,33 m gemäß Schnitt
Schachtabdeckungen Klasse D

Fabrikat: Mall GmbH
Typ: ViaTub 18R 20

Liefern und Versetzen in vorbereiteter Baugrube einschließlich höhen- und fluchtgerechtem Anschluss an die bauseitigen Rohrleitungen.

Einschl. Lieferung und Einbau der Sauberkeitsschicht 0/45, 30 cm stark, des Unterbetons C 20/25, 10 cm stark, Kombigrid SS 30 G sowie aller erforderlichen Materiallieferungen, Hebe-, Versetz-, Anpassungs- und Nebenarbeiten.
Menge: 1,000 Stck

**2.6.21 Trennbauwerk (rund) liefern u. versetzen**
Trennbauwerk 4

Trennbauwerk als Schachtbauwerk aus Stahlbeton mit Gerinneausbildung, Drosselschieber und Anschlussöffnungen gemäß Bauwerkszeichnung Blatt 11 / Draufsicht und Schnitt.

Ausführung als rundes Stahlbeton-Schachtbauwerk mit Zulauf, Ablauf bzw. Abschlag sowie innenliegender Gerinne- und Schwellenausbildung. Anschluss der Rohrleitungen entsprechend den in der Zeichnung dargestellten Nennweiten, Materialien und Höhenlagen. Sämtliche Rohranschlüsse sind wasserdicht und höhengerecht herzustellen.

Technische Merkmale:

Rundschacht / Schachtbauwerk aus Stahlbeton gemäß Bauwerkszeichnung
Ausführung wahlweise in Fertigteil- oder Ortbetonbauweise
statische Berechnung einschließlich prüffähigem Standsicherheitsnachweis durch den Auftragnehmer
innenliegende Gerinneausbildung aus Beton gemäß Zeichnung
Betonschwelle / Trennschwelle gemäß Zeichnung
Drosselschieber DN 200 gemäß Zeichnung, einschließlich Gestänge, Bedienung und erforderlicher Befestigungs- und Einbauteile
Zu-, Ablauf- und Abschlagöffnungen für die vorgegebenen Durchmesser und Rohrmaterialien, wasserdicht herstellen
Anschluss der Rohrleitungen DN 200 PP und DN 250 PP entsprechend Planvorgabe
Abdeckplatte / Schachtoberteil aus Stahlbeton für die erforderliche Verkehrslast
Schachtaufbau mit Schachtabdeckung gemäß Zeichnung und Geländeoberkante
erforderliche Dichtungen, Einbauteile, Steighilfen und Nebenarbeiten

Technische Daten gemäß Zeichnung:

Bauwerk: Trennbauwerk 4
Bauart: Stahlbeton-Rundschacht
Drosselschieber: DN 200
Nennweite / Material Zulauf/Abschlag: DN 250 PP
Nennweite / Material Ablauf  DN 200 PP
Rohrsohle Ablauf DN 200 PP: ca. 155,90 m
Rohrsohle DN 250 PP: ca. 155,92 m
Oberkante Schachtabdeckung / Gelände: ca. 157,30 m
Gerinneausbildung: Beton-Profilgerinne gemäß Schnitt
Schachtabdeckung Klasse D.

Liefern und Versetzen in vorbereiteter Baugrube einschließlich höhen- und fluchtgerechtem Anschluss an die bauseitigen Rohrleitungen.

Einschl. Lieferung und Einbau der Sauberkeitsschicht 0/45, 30 cm stark, des Unterbetons C 20/25, 10 cm stark, Kombigrid SS 30 G sowie aller erforderlichen Materiallieferungen, Schalungs-, Bewehrungs-, Dichtungs-, Hebe-, Versetz-, Anpassungs- und Nebenarbeiten.
Menge: 1,000 Stck

**2.6.22 Einweisung und Wartung RKB/RÜB**
*** Pauschalposition
Katalog-Nr. 1/020/88.30.9000.
Einweisung in die Regenwasserbehandlungsanlage
'ViaTub' eines vom Betreiber benannten Verantwortlichen in die Funktion der ausgelieferten
'Mall-Anlage' durch einen
'Mall-' Service Monteur sowie

-  Kontrolle der Einstellungen der Regenwasserbehandlungsanlage inkl. Trennbauwerk, der funktionsrelevanten Parameter und aller mechanischen Einbauteile
-  Übergabe der Wartungsanweisungen / Betriebstagebuch inkl. der technischen Dokumentation und des Prüfberichtes
-  Übergabe eines Wartungskoffers
'ViaTool'
-  Inbetriebnahme der Anlage und Einweisung des Betreibers inkl. Protokoll
-  inkl. einer An- und Abfahrt
Menge: 1,000 psch

**2.6.23 Sand 0/11**
Katalog-Nr. 1/025/ 2.10. 210.
Sand, Splitt etc., Korngröße 0/11 zur Unterbettung von
'Rohrleitungen' und zur Ummantelung derselben nach Angaben der Bauleitung liefern, gem. Vorbemerkungen Rohrgrabenpositionen einbauen und verdichten. - Der Mehraushub zur Unterbettung der Rohre von
'15 cm' Stärke sowie die Abfuhr des gesamten verdrängten Bodens ist in den Einheitspreis einzukalkulieren! Die Überdeckung der Rohre muss mindestens 20 cm betragen.

Die Verfüllung von Ausbrüchen in den Rohrgrabenwänden mit Sand etc., die auf einen unsachgemäßen Verbau zurückzuführen ist, wird nicht gesondert vergütet.

Die Abrechnung der Massen erfolgt nach von der Bauleitung unterschriebenen Wiegekarten. Über die eingebauten Massen ist zusätzlich ein Materialnachweis zu führen, dabei gelten die Baugrubenbreiten der zugehörigen Grabenpositionen. Es ist ein Umrechnungsfaktor von 2,10 to/m3 für den verdichteten Zustand anzusetzen.
Menge: 10,000 t

**2.6.24 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 230,000 t

**2.6.25 Querschläge herstellen**
Katalog-Nr. 1/020/33.30. 10.
Querschläge NUR AUF ANWEISUNG DER BAULEITUNG zur Feststellung der genauen Lage von Kabeln und Leitungen bis zu einer Länge von
'2,00' m
 und einer Tiefe von
'2,50' m
 einschl. des Bodenaushubs und der Wiederverfüllung herstellen.

Einschl. evtl. Handschachtungen und aller Nebenarbeiten.
Menge: 1,000 Stck

**2.6.26 Unterquerungen**
Katalog-Nr. 1/025/25.10. 10.
Unterquerungen von vorh. Kabeln, Rohren und Kanalleitungen bis
'200' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 5,000 Stck

**2.6.27 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 10,000 m

#### Abschnitt 2.7 Regenüberlauf und Regenklärbecken 5

**2.7.1 Rohrgräben DN 200 PP, t = 2,00 m**
Katalog-Nr. 1/020/16.40. 220.
Rohrgräben für eine Kanalleitung aus PP-Rohren DN 200 in der erforderlichen Rohrgrabenbreite nach DIN EN 1610, bis zu einer Tiefe von 2,00 m in
'Böden,' entsprechend der früheren Bodenklasse
'3-5' gemäß DIN 18.300 (Stand 2015), ausheben
'und seitl. lagern. Rohrgräben abgeböscht.'

'..........'

angebotener Verbau:
'....................................................'
Menge: 10,000 m

**2.7.2 Rohrgräben DN 300 PP, t = 2,00 m**
Katalog-Nr. 1/020/16.40. 320.
Rohrgräben für eine Kanalleitung aus PP-Rohren DN 300 in der erforderlichen Rohrgrabenbreite nach DIN EN 1610, bis zu einer Tiefe von 2,00 m in Böden
'..........' entsprechend der früheren Bodenklasse
'3-5' gemäß DIN 18.300 (Stand 2015), ausheben
'und seitl. lagern. Rohrgräben abgeböscht.'

angebotener Verbau:
'....................................................'
Menge: 15,000 m

**2.7.3 Bodenabfuhr, als Zulage**
Katalog-Nr. 1/020/35.30. 10.
Boden
'der Rohrgrabenpositionen 2.7.1 - 2.7.2' als Zulage auf LKW laden, abfahren und der Verwertung / Wiederverwertung nach Wahl des AN zuführen.

'Der Materialnachweis erfolgt durch örtliches Aufmaß mit  dem zuständigen Bauleiter.'
Menge: 35,000 m3

**2.7.4 Boden, Kl. 2, als Zulage**
Katalog-Nr. 1/020/35.10. 100.
Boden,
'..........' entsprechend der früheren Bodenklasse 2 gemäß DIN 18.300 (Stand 2015), unabhängig von der Tiefe des Rohrgrabens oder der Baugrube ausheben, als Zulage zum Bodenaushub.

Einschl. aller Nebenarbeiten!
Menge: 10,000 m3

**2.7.5 Boden, Kl. 6, als Zulage**
Katalog-Nr. 1/020/35.10. 105.
Boden,
'..........' entsprechend der früheren Bodenklasse 6 gemäß DIN 18.300 (Stand 2015), unabhängig von der Tiefe des Rohrgrabens oder der Baugrube ausheben, als Zulage zum Bodenaushub.

Einschl. aller Nebenarbeiten!
Menge: 5,000 m3

**2.7.6 Boden, Kl. 7, als Zulage**
Katalog-Nr. 1/020/35.10. 110.
Boden,
'..........' entsprechend der früheren Bodenklasse 7 gemäß DIN 18.300 (Stand 2015), unabhängig von der Tiefe des Rohrgrabens oder der Baugrube ausheben, als Zulage zum Bodenaushub.

Einschl. aller Nebenarbeiten!
Menge: 5,000 m3

**2.7.7 Bodenaushub in Handschachtung**
Katalog-Nr. 1/020/35.20. 10.
Bodenaushub in allen Tiefen, in Handschachtung, nur auf Anweisung der Bauleitung, als Zulage zum Bodenaushub.
Menge: 10,000 m3

**2.7.8 Baugrube RKB und RÜ**
Baugrube zur Errichtung des RKB´s und Trennbauwerkes mit den Abmessungen ca. 8,00 x 4,50 m in Böden
'entsprechend der früheren Bodenklasse 3-5,' gemäß DIN 18.300 (Stand 2015),
'bis 4,00 m Tiefe' herstellen.

Deponieklasse DK 0, EBV Klasse BM-0

Übrig bleibender Boden und Material werden Eigentum des AN!
Menge: 1,000 Stck

**2.7.9 senkrechter Verbau**
Katalog-Nr. 1/020/37.30. 200.
Baugrubenwände mit senkrechtem Verbau nach Wahl des AN, gemäß DIN 18.303, Abschnitt 3, in Einzellängen und -flächen verkleiden, den Verbau
'zur Erstellung des Regenklärbeckens sowie Trennbauwerk' vorhalten und später wieder beseitigen.

Einschl. der Tragwerksplanung und der erforderlichen Aussteifungen.

Baugrubentiefe =
'bis 4,00 m.'

Abgerechnet wird die tatsächlich verbaute Baugrubenwand von O.K. Gelände bis Erdplanum.

angebotener Verbau:
'....................................................'
Menge: 100,000 m2

**2.7.10 PP-Rohre DN 200**
Katalog-Nr. 1/020/48.10. 40.
PP-Rohre DN 200, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 10,000 m

**2.7.11 PP-Bögen DN 200 (KG 2000)**
Katalog-Nr. 1/020/48.12.1200.
PP-Bögen DN 200 (KG 2000), 15° - 87°, liefern und als Zulage einbauen.
Menge: 1,000 Stck

**2.7.12 PP-Überschiebmuffe DN 200**
Katalog-Nr. 1/020/48.19. 20.
PP-Überschiebmuffe DN 200, liefern und als Zulage einbauen.
Menge: 1,000 Stck

**2.7.13 Schrägschnitt PP-Rohre**
Katalog-Nr. 1/020/48.16. 540.
Schrägschnitt für PP-Rohre
'DN 200' entsprechend der Böschungsneigung herstellen.
Menge: 1,000 Stck

**2.7.14 PP-Rohre DN 315**
Katalog-Nr. 1/020/48.10. 65.
PP-Rohre DN 315, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 15,000 m

**2.7.15 PP-Bögen DN 315 (KG 2000)**
Katalog-Nr. 1/020/48.12.1315.
PP-Bögen DN 315 (KG 2000), 15° - 87°, liefern und als Zulage einbauen.
Menge: 1,000 Stck

**2.7.16 PP-Überschiebmuffe DN 300**
Katalog-Nr. 1/020/48.19. 40.
PP-Überschiebmuffe DN 300, liefern und als Zulage einbauen.
Menge: 1,000 Stck

**2.7.17 Schrägschnitt PP-Rohre**
Katalog-Nr. 1/020/48.16. 540.
Schrägschnitt für PP-Rohre
'DN 300' entsprechend der Böschungsneigung herstellen.
Menge: 1,000 Stck

**2.7.18 PP-Schachtmuffe DN 200**
Katalog-Nr. 1/020/48.19. 120.
PP-Schachtmuffe DN 200 mit angeformter Muffe und fest eingelegter ölbeständiger FE-Dichtung sowie äußerer Besandung liefern und als Zulage in die Kontrollschächte einbauen.
Menge: 4,000 Stck

**2.7.19 PP-Schachtmuffe DN 300**
Katalog-Nr. 1/020/48.19. 130.
PP-Schachtmuffe DN 300 mit angeformter Muffe und fest eingelegter ölbeständiger FE-Dichtung sowie äußerer Besandung liefern und als Zulage in die Kontrollschächte einbauen.
Menge: 4,000 Stck

**2.7.20 Regenklärbauwerk liefern und versetzen**
Mall-Lamellenklärer ViaTub 18R 20

Liefern und fachgerechtes Versetzen eines Lamellenklärers zur Behandlung von Niederschlagswasser, Fabrikat Mall GmbH, Typ ViaTub 18R 20, gemäß Ausführungszeichnung mit Draufsicht und Schnitt Blatt Nr. 12

Ausführung als monolithischer Stahlbeton-Rundbehälter mit integriertem Schlammraum, Trennwand, Lamellenpaket zur Verbesserung der Sedimentationsleistung sowie Zu- und Ablaufleitungen DN 200. Die Anlage ist mit erforderlichen Schachtaufbauten und Schachtabdeckungen auszuführen.

Behälter einschließlich:

monolithischem Stahlbeton-Rundbehälter
integriertem Schlammraum
innenliegender Trennwand / Strömungsführung
Lamellenelementen aus Kunststoff
Zu- und Ablauf DN 200 gemäß Zeichnung
Rohranschlüssen mit Höhenlage gemäß Plan, ca. 155,51 / 155,49 m
Schachtaufbauten mit Abdeckungen gemäß Gelände- und Ausbauhöhen
erforderlichen Einbauteilen, Anschlussöffnungen und Dichtungen
Sohlüberstand / Auftriebssicherung nach statischem Erfordernis

Technische Daten gemäß Zeichnung:

Typ: ViaTub 18R 20
Bauart: Stahlbeton-Rundbehälter
Innendurchmesser: ca. Ø 2,00 m
Außendurchmesser: ca. Ø 2,24 m
Nennweite Zu-/Ablauf: DN 200
Rohrsohlen Zu-/Ablauf: ca. 155,51 / 155,49 m
Behältersohle innen: ca. 153,45 m
Oberkante Behälter / Decke: ca. 156,11 m
Gelände- / Schachtabdeckungshöhen: ca. 157,23 m gemäß Schnitt
Schachtabdeckungen Klasse D

Fabrikat: Mall GmbH
Typ: ViaTub 18R 20

Liefern und Versetzen in vorbereiteter Baugrube einschließlich höhen- und fluchtgerechtem Anschluss an die bauseitigen Rohrleitungen.

Einschl. Lieferung und Einbau der Sauberkeitsschicht 0/45, 30 cm stark, des Unterbetons C 20/25, 10 cm stark, Kombigrid SS 30 G sowie aller erforderlichen Materiallieferungen, Hebe-, Versetz-, Anpassungs- und Nebenarbeiten.
Menge: 1,000 Stck

**2.7.21 Trennbauwerk (rund) liefern u. versetzen**
Trennbauwerk 5

Trennbauwerk als Schachtbauwerk aus Stahlbeton mit Gerinneausbildung, Drosselschieber und Anschlussöffnungen gemäß Bauwerkszeichnung Blatt 12 / Draufsicht und Schnitt.

Ausführung als rundes Stahlbeton-Schachtbauwerk mit Zulauf, Ablauf bzw. Abschlag sowie innenliegender Gerinne- und Schwellenausbildung. Anschluss der Rohrleitungen entsprechend den in der Zeichnung dargestellten Nennweiten, Materialien und Höhenlagen. Sämtliche Rohranschlüsse sind wasserdicht und höhengerecht herzustellen.

Technische Merkmale:

Rundschacht / Schachtbauwerk aus Stahlbeton gemäß Bauwerkszeichnung
Ausführung wahlweise in Fertigteil- oder Ortbetonbauweise
statische Berechnung einschließlich prüffähigem Standsicherheitsnachweis durch den Auftragnehmer
innenliegende Gerinneausbildung aus Beton gemäß Zeichnung
Betonschwelle / Trennschwelle gemäß Zeichnung
Drosselschieber DN 200 gemäß Zeichnung, einschließlich Gestänge, Bedienung und erforderlicher Befestigungs- und Einbauteile
Zu-, Ablauf- und Abschlagöffnungen für die vorgegebenen Durchmesser und Rohrmaterialien, wasserdicht herstellen
Anschluss der Rohrleitungen DN 200 PP und DN 300 PP entsprechend Planvorgabe
Abdeckplatte / Schachtoberteil aus Stahlbeton für die erforderliche Verkehrslast
Schachtaufbau mit Schachtabdeckung gemäß Zeichnung und Geländeoberkante
erforderliche Dichtungen, Einbauteile, Steighilfen und Nebenarbeiten

Technische Daten gemäß Zeichnung:

Bauwerk: Trennbauwerk 5
Bauart: Stahlbeton-Rundschacht
Drosselschieber: DN 200
Nennweite / Material Ablauf: DN 200 PP
Nennweite / Material Zulauf / Abschlag: DN 300 PP
Rohrsohle Zulauf DN 200 PP: ca. 155,53 m
Rohrsohle DN 300 PP: ca. 155,55 m
Oberkante Schachtabdeckung / Gelände: ca. 157,28 m
Gerinneausbildung: Beton-Profilgerinne gemäß Schnitt
Schachtabdeckung Klasse D.

Liefern und Versetzen in vorbereiteter Baugrube einschließlich höhen- und fluchtgerechtem Anschluss an die bauseitigen Rohrleitungen.

Einschl. Lieferung und Einbau der Sauberkeitsschicht 0/45, 30 cm stark, des Unterbetons C 20/25, 10 cm stark, Kombigrid SS 30 G sowie aller erforderlichen Materiallieferungen, Schalungs-, Bewehrungs-, Dichtungs-, Hebe-, Versetz-, Anpassungs- und Nebenarbeiten.
Menge: 1,000 Stck

**2.7.22 Einweisung und Wartung RKB/RÜB**
*** Pauschalposition
Katalog-Nr. 1/020/88.30.9000.
Einweisung in die Regenwasserbehandlungsanlage
'ViaTub' eines vom Betreiber benannten Verantwortlichen in die Funktion der ausgelieferten
'Mall-Anlage' durch einen
'Mall-' Service Monteur sowie

-  Kontrolle der Einstellungen der Regenwasserbehandlungsanlage inkl. Trennbauwerk, der funktionsrelevanten Parameter und aller mechanischen Einbauteile
-  Übergabe der Wartungsanweisungen / Betriebstagebuch inkl. der technischen Dokumentation und des Prüfberichtes
-  Übergabe eines Wartungskoffers
'ViaTool'
-  Inbetriebnahme der Anlage und Einweisung des Betreibers inkl. Protokoll
-  inkl. einer An- und Abfahrt
Menge: 1,000 psch

**2.7.23 Sand 0/11**
Katalog-Nr. 1/025/ 2.10. 210.
Sand, Splitt etc., Korngröße 0/11 zur Unterbettung von
'Rohrleitungen' und zur Ummantelung derselben nach Angaben der Bauleitung liefern, gem. Vorbemerkungen Rohrgrabenpositionen einbauen und verdichten. - Der Mehraushub zur Unterbettung der Rohre von
'15 cm' Stärke sowie die Abfuhr des gesamten verdrängten Bodens ist in den Einheitspreis einzukalkulieren! Die Überdeckung der Rohre muss mindestens 20 cm betragen.

Die Verfüllung von Ausbrüchen in den Rohrgrabenwänden mit Sand etc., die auf einen unsachgemäßen Verbau zurückzuführen ist, wird nicht gesondert vergütet.

Die Abrechnung der Massen erfolgt nach von der Bauleitung unterschriebenen Wiegekarten. Über die eingebauten Massen ist zusätzlich ein Materialnachweis zu führen, dabei gelten die Baugrubenbreiten der zugehörigen Grabenpositionen. Es ist ein Umrechnungsfaktor von 2,10 to/m3 für den verdichteten Zustand anzusetzen.
Menge: 20,000 t

**2.7.24 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 210,000 t

**2.7.25 Querschläge herstellen**
Katalog-Nr. 1/020/33.30. 10.
Querschläge NUR AUF ANWEISUNG DER BAULEITUNG zur Feststellung der genauen Lage von Kabeln und Leitungen bis zu einer Länge von
'2,00' m
 und einer Tiefe von
'2,50' m
 einschl. des Bodenaushubs und der Wiederverfüllung herstellen.

Einschl. evtl. Handschachtungen und aller Nebenarbeiten.
Menge: 1,000 Stck

**2.7.26 Unterquerungen**
Katalog-Nr. 1/025/25.10. 10.
Unterquerungen von vorh. Kabeln, Rohren und Kanalleitungen bis
'200' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 5,000 Stck

**2.7.27 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 10,000 m

#### Abschnitt 2.8 Straßenentwässerung

**2.8.1 Rohrgräben DN 150 PP, t = 1,00 m**
Katalog-Nr. 1/020/16.40. 115.
Rohrgräben für eine Kanalleitung aus PP-Rohren DN 150 in der erforderlichen Rohrgrabenbreite nach DIN EN 1610, bis zu einer Tiefe von 1,00 m
'in Böden,' entsprechend der früheren Bodenklasse
'3-5' gemäß DIN 18.300 (Stand 2015), ausheben
'und seitl. lagern. Rohrgräben abgeböscht.'
Menge: 680,000 m

**2.8.2 Rohrgräben wie vor, t = 1,50 m**
Katalog-Nr. 1/020/16.90. 150.
Rohrgräben wie vor, jedoch bis zu einer Tiefe von 1,50 m,
'Rohrgräben verbaut'

angebotener Verbau:
'....................................................'
Menge: 20,000 m

**2.8.3 Rohrgräben DN 250 PP, t = 1,00 m**
Katalog-Nr. 1/020/16.40. 250.
Rohrgräben für eine Kanalleitung aus PP-Rohren DN 250 in der erforderlichen Rohrgrabenbreite nach DIN EN 1610, bis zu einer Tiefe von 1,00 m
'in Böden,' entsprechend der früheren Bodenklasse
'3-5' gemäß DIN 18.300 (Stand 2015), ausheben
'und seitl. lagern. Rohrgräben abgeböscht.'
Menge: 10,000 m
DIN276_18: 411

**2.8.4 Rohrgräben wie vor, t = 1,50 m**
Katalog-Nr. 1/020/16.90. 150.
Rohrgräben wie vor, jedoch bis zu einer Tiefe von 1,50 m,
'Rohrgräben verbaut'

angebotener Verbau:
'....................................................'
Menge: 1150,000 m

**2.8.5 Rohrgräben wie vor, t = 2,00 m**
Katalog-Nr. 1/020/16.90. 200.
Rohrgräben wie vor, jedoch bis zu einer Tiefe von 2,00 m
'Rohrgräben verbaut'

angebotener Verbau:
'....................................................'
Menge: 65,000 m

**2.8.6 Rohrgräben wie vor, t = 2,50 m**
Katalog-Nr. 1/020/16.90. 250.
Rohrgräben wie vor, jedoch bis zu einer Tiefe von 2,50 m.
'Rohrgräben verbaut'

angebotener Verbau:
'....................................................'
Menge: 80,000 m

**2.8.7 Rohrgräben wie vor, t = 3,00 m**
Katalog-Nr. 1/020/16.90. 300.
Rohrgräben wie vor, jedoch bis zu einer Tiefe von 3,00 m
'Rohrgräben verbaut'

angebotener Verbau:
'....................................................'
Menge: 10,000 m

**2.8.8 Rohrgräben DN 300 SB, t = 1,00 m**
Katalog-Nr. 1/020/12. 1. 10.
Rohrgräben für eine Kanalleitung aus Stahlbetonrohren DN 300 SB in der erforderlichen Rohrgrabenbreite nach DIN EN 1610, bis zu einer Tiefe von 1,00 m in Böden
'entsprechend der früheren Bodenklasse 3-5,' gemäß DIN 18.300 (Stand 2015), ausheben
'und den Boden seitlich lagern. Rohrgräben abgeböscht.'
Menge: 50,000 m
DIN276_18: 411

**2.8.9 Rohrgräben wie vor, t = 1,50 m**
Katalog-Nr. 1/020/16.90. 150.
Rohrgräben wie vor, jedoch bis zu einer Tiefe von 1,50 m,
'Rohrgräben verbaut'

angebotener Verbau:
'....................................................'
Menge: 50,000 m

**2.8.10 Bodenabfuhr, als Zulage**
Katalog-Nr. 1/020/35.30. 10.
Boden
'der Rohrgrabenpositionen 2.8.1 - 2.8.9' als Zulage auf LKW laden, abfahren und der Verwertung / Wiederverwertung nach Wahl des AN zuführen.

'Der Materialnachweis erfolgt durch örtliches Aufmaß mit  dem zuständigen Bauleiter.'
Menge: 2320,000 m3

**2.8.11 Bodenaushub abfahren, DepV, Kl. 1**
Katalog-Nr. 1/050/11.70.2010.
Bodenaushub wie vor, jedoch gemäß DepV
'Deponieklasse 1'
.
Menge: 580,000 m3

**2.8.12 PP-Rohre DN 150**
*** Bezugsbeschreibung
Katalog-Nr. 1/020/48.10. 30.
PP-Rohre DN 150, SN
'12, Farbe maigrün (RAL 6017) oder hellblau (RAL 5015),' als Vollwandrohr mit Muffe und eingelegter Lippendichtung, nach DIN EN 14758-1 und DIN EN 1852-1,
'des Fabr. Ostendorf, Typ KG 2000 oder gleichwertige Art' frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre
'einschl. der erf. Doppelmuffen' sind einzurechnen. Das Schneiden/Kürzen der Rohre darf nur mit einem, für die Rohre zugelassenen, Winkelschleifanfasgerät o.ä. durchgeführt werden.
Menge: 700,000 m
DIN276_18: 547

**2.8.13 PP-Bögen DN 150 (KG 2000)**
Katalog-Nr. 1/020/48.12.1150.
PP-Bögen DN 150 (KG 2000), 15° - 87°, liefern und als Zulage einbauen.
Menge: 480,000 Stck
DIN276_18: 547

**2.8.14 PP-Rohre DN 250**
*** wie Position 2.8.12
Katalog-Nr. 1/020/48.10. 940.
Menge: 1280,000 m
DIN276_18: 547

**2.8.15 PP-Bögen DN 250 (KG 2000)**
Katalog-Nr. 1/020/48.12.1250.
PP-Bögen DN 250 (KG 2000), 15° - 87°, liefern und als Zulage einbauen.
Menge: 15,000 Stck
DIN276_18: 547

**2.8.16 PP-Abzweig DN 250/150 (KG 2000)**
Katalog-Nr. 1/020/48.13. 251.5
PP-Abzweig DN 250/150 (KG 2000), 45°, liefern und als Zulage einbauen.
Menge: 93,000 Stck

**2.8.17 verstärkte Stahlbetonrohre DN 300 K-FM**
Katalog-Nr. 1/020/49. 5. 30.
Wandverstärkte Stahlbetonrohre DN 300 K-FM, vom Typ
'Impact Pipe des Herstellers Berding Beton' oder gleichwertige Art, nach DIN EN 1916 und DIN V 1201, Typ 2, mit Güteschutzzeichen und FBS-Qualitätszeichen, frei Baustelle liefern, abladen und im vorgeschriebenen Gefälle nach EN 1610 / DWA-A 139 fluchtgerecht auf der vorbereiteten Grabensohle verlegen.
Mit werkseitig fest eingebauter Dichtung in der Muffe. Verlegelöcher im Rohrscheitel sind nicht zulässig.
Die Verlegvorschriften des Herstellerwerkes sind beson- ders zu beachten.

Evtl. Schneiden von Rohren einschl. der erf. Passringe sind einzurechnen!

angebot. Fabrikat:
'....................................................'

angebot. Typ:
'....................................................'
Menge: 100,000 m
DIN276_18: 547

**2.8.18 Stahlbetonrohr-Gelenkstück DN 300 KF-GM, SS**
Katalog-Nr. 1/020/49.30. 300.
Stahlbetonrohr-Gelenkstück DN 300 KF-GM Spitzende/Spitzende, liefern und einbauen, als Zulage zu den Stahlbetonrohren.
Menge: 2,000 Stck
DIN276_18: 547

**2.8.19 Stahlbetonrohr-Gelenkstück DN 300 KF-GM, SM**
Katalog-Nr. 1/020/49.30. 350.
Stahlbetonrohr-Gelenkstück DN 300 KF-GM Spitzende/Muffe, liefern und einbauen, als Zulage zu den Stahlbetonrohren.
Menge: 2,000 Stck
DIN276_18: 547

**2.8.20 Anbohren Stahlbetonrohrkanal DN 300 KF-GM**
Katalog-Nr. 1/020/49.60. 20.
Anbohren eines Stahlbetonrohrkanals DN 300 KF-GM für Steinzeugrohre DN 150, einschl. Lieferung und Einsetzen des Flexset-Anschlusselementes "B", Bohrung 172 mm, nach Vorschrift des Herstellers, einschl. des Verschlusstellers.

Einschl. einwandfreier Dichtigkeit, die jederzeit gewähr- leistet sein muss.

Einschl. Lieferung und Einbau der Steinzeugrohr-Verschlußteller!
Menge: 4,000 Stck

**2.8.21 Kontrollschächte, t = 1,00 m**
Katalog-Nr. 1/020/79.10. 10.
Kontrollschacht bis zu einer lichten Schachttiefe von 1,00 m nach beigefügter Regelzeichnung Nr.
'2' des Ing.- Büros Turk und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 4,000 Stck

**2.8.22 Kontrollschächte, t = 1,50 m**
Katalog-Nr. 1/020/79.90. 10.
Kontrollschächte wie vor, jedoch bis zu einer Tiefe von 1,50 m
Menge: 23,000 Stck

**2.8.23 Kontrollschächte, t = 2,00 m**
Katalog-Nr. 1/020/79.90. 20.
Kontrollschächte wie vor, jedoch bis zu einer Tiefe von 2,00 m
Menge: 2,000 Stck

**2.8.24 Kontrollschächte, t = 2,50 m**
Katalog-Nr. 1/020/79.90. 30.
Kontrollschächte wie vor, jedoch bis zu einer Tiefe von 2,50 m
Menge: 1,000 Stck

**2.8.25 Kontrollschächte, t = 3,00 m**
Katalog-Nr. 1/020/79.90. 40.
Kontrollschächte wie vor, jedoch bis zu einer Tiefe von 3,00 m
Menge: 2,000 Stck

**2.8.26 PP-Schachtmuffe DN 150**
Katalog-Nr. 1/020/48.19. 110.
PP-Schachtmuffe DN 150 mit angeformter Muffe und fest eingelegter ölbeständiger FE-Dichtung sowie äußerer Besandung liefern und als Zulage in die Kontrollschächte einbauen.
Menge: 27,000 Stck

**2.8.27 PP-Schachtmuffe DN 250**
PP-Schachtmuffe DN 250 mit angeformter Muffe und fest eingelegter ölbeständiger FE-Dichtung sowie äußerer Besandung liefern und als Zulage in die Kontrollschächte einbauen.
Menge: 69,000 Stck

**2.8.28 Richtungsänderung bis 100°, Zulage, Regelblatt 2**
Katalog-Nr. 1/020/80.10. 100.
Richtungsänderungen der Fließrinne bis 100 gon in Schachtbauwerken, als Zulage zu den Schachtbauwerken gemäß Regelblatt 2.
Menge: 25,000 Stck

**2.8.29 Seitliche Zuflüsse**
Katalog-Nr. 1/020/80.20. 10.
Seitl. Zuflüsse
'bis DN 200 mit Höhenversatz von mind. 10 cm' in ein Schachtbauwerk, einschl.
'Fließrinnen- und Bermenausbildung' sowie des BKK-Dichtelementes, GM-Stückes oder Forsheda Dichtung bis
'7 %' Rohrleitungsgefälle, als Zulage zu
'den Schachtbauwerken.'
Menge: 14,000 Stck

**2.8.30 Schachtabdeckung Kl. D mit Entlüftungsöffnung**
Katalog-Nr. 1/020/86.20. 10.
Schachtabdeckungen mit Entlüftungsöffnung für Fahrbahn, Klasse D (400 kN-Prüfkraft), lichte Öffnung
'd = 610 mm,' nach DIN EN 124-2 in Verbindung mit DIN 1229, mit dämpfender Einlage
'Pewepren o.ä.' einschl. des schweren und verzinkten Ringschmutzfängers liefern und im Schachtkopfmörtelbett auf den Ausgleichsring des Schachtes aufsetzen.

Einschl. der erforderlichen Höhenangleichungen im Zuge der Oberflächenherstellung und aller Nebenarbeiten.

angebotenes Fabrikat:
'....................................................'

angebotener Typ:
'....................................................'
Menge: 32,000 Stck

**2.8.31 Straßenabläufe, 300/500, Pultform**
Straßenabläufe nach EN 124 / DIN 1229, in schwerer Ausführung, für hoch belastete Verkehrsflächen, für niedrigen Einbau ohne Geruchsverschluss, aus Betonfertigteilen für Trockenschlamm, einschließlich Längsaufsatz, Belastungsklasse D 400, Abmessungen 300 × 500 mm, Rost-Schlitzweite 34,5 mm, nach DIN 19583, Pultform, komplett liefern und nach Angabe der Bauleitung fachgerecht einbauen.

Der Straßenablauf ist in robuster, schwerer Ausführung einschließlich aller erforderlichen Auflager-, Zwischen- und Ausgleichsteile herzustellen. Es ist darauf zu achten, dass der obere Ausgleichsring eine Stärke von 50 mm aufweist.

Einschließlich der erforderlichen Erdarbeiten, der Herstellung eines tragfähigen und standsicheren Auflagers, aller erforderlichen Nebenarbeiten sowie des fachgerechten Anschlusses an die Anschlussleitung.

angeb. Fabrikat:
'....................................................'

angeb. Typ:
'....................................................'
Menge: 120,000 Stck

**2.8.32 Sand, Splitt, Schotter 0/22**
Katalog-Nr. 1/025/ 2.40. 10.
Sand, Splitt, Schotter etc. bis zu einer Korngröße 0/22 mm, aus nicht bindigem Material, zur Unterbettung von
'Betonrohren' und zur Ummantelung derselben nach Angaben der Bauleitung liefern gem. Vorbemerkungen Rohrgrabenpositionen, einbauen und verdichten. - Der Mehraushub zur Unterbettung der Rohre von
'15 cm' Stärke sowie die Abfuhr des gesamten verdrängten Bodens ist in den Einheitspreis einzukalkulieren! Die Überdeckung der Rohre muss mindestens 20 cm betragen.

Die Verfüllung von Ausbrüchen in den Rohrgrabenwänden mit Sand etc., die auf einen unsachgemäßen Verbau zurückzuführen ist, wird nicht gesondert vergütet.

Die Abrechnung der Massen erfolgt nach von der Bauleitung unterschriebenen Wiegekarten. Über die eingebauten Sandmassen ist zusätzlich ein Materialnachweis zu führen, dabei gelten die Baugrubenbreiten der zugehörigen Grabenpositionen, es ist ein Umrechnungsfaktor von 2,10 to/m3 für den verdichteten Zustand anzusetzen.
Menge: 3080,000 t
DIN276_18: 411

**2.8.33 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 490,000 t

**2.8.34 Querschläge herstellen**
Katalog-Nr. 1/020/33.30. 10.
Querschläge NUR AUF ANWEISUNG DER BAULEITUNG zur Feststellung der genauen Lage von Kabeln und Leitungen bis zu einer Länge von
'2,00' m
 und einer Tiefe von
'2,50' m
 einschl. des Bodenaushubs und der Wiederverfüllung herstellen.

Einschl. evtl. Handschachtungen und aller Nebenarbeiten.
Menge: 35,000 Stck

**2.8.35 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 200,000 m

**2.8.36 Unterquerungen**
Katalog-Nr. 1/025/25.10. 10.
Unterquerungen von vorh. Kabeln, Rohren und Kanalleitungen bis
'DN 200' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 55,000 Stck

#### Abschnitt 2.9 Gewässerverrohrung 1 - Blomberger Straße KM 2+900 KPL L712 - K78

**2.9.1 Vorh. Durchlass DN 800 abbrechen und abfahren**
Vorhandenen, im Zuge des Bodenaushubs freigelegten Durchlass DN 800 B abbrechen, aufladen und zur Deponie oder Wiederaufbereitungsanlage abfahren einschl. aller Nebenarbeiten.

Als Zulage zum Bodenaushub!
Menge: 20,000 m

**2.9.2 Bodenaushub abfahren**
Boden,
'entsprechend der früheren Bodenklasse 3-5 gemäß DIN 18.300 (Stand 2015) zur Erstellung des Durchlasses bis 2,50 m Stärke in verschiedenen Teilbereichen abheben'
, aufladen, abfahren und der Verwertung/Wiederverwertung nach Wahl des AN zuführen.

'Gemäß Baugrundgutachten sind im Baufeld Böden mit einer Deklaration nach  BBodSchV und EBV Klasse BM-0 bis BM-F1 vorhanden. Die Böden werden zur Entsorgung gemäß DepV der Deponieklasse 0 zugeordnet.
Einschl. Entsorgungsnachweis gemäß Erfordernis.'

Die Abrechnung erfolgt nach dem örtlichen Aufmaß. Auf Anforderung sind Querprofilzeichnungen vom Auftragnehmer zu erstellen, die entstehenden Kosten sind einzurechnen!

'Einschl. der Erschwernisse durch die Arbeiten unter Wasserführung und aller Nebenarbeiten!'
Menge: 150,000 m3

**2.9.3 senkrechter Verbau**
Katalog-Nr. 1/020/37.30. 200.
Baugrubenwände mit senkrechtem Verbau nach Wahl des AN, gemäß DIN 18.303, Abschnitt 3, in Einzellängen und -flächen verkleiden, den Verbau
'zur Erstellung des Durchlasses' vorhalten und später wieder beseitigen.

Einschl. der Tragwerksplanung und der erforderlichen Aussteifungen.

Baugrubentiefe =
'bis 2,50 m.'

Abgerechnet wird die tatsächlich verbaute Baugrubenwand von O.K. Gelände bis Erdplanum.

angebotener Verbau:
'....................................................'
Menge: 100,000 m2

**2.9.4 verstärkte Stahlbetonrohre DN 1.000 K-FM**
Katalog-Nr. 1/020/49. 5. 95.
Wandverstärkte Stahlbetonrohre DN 1.000 K-FM, vom Typ
'Impact Pipe des Herstellers Berding Beton' oder gleichwertige Art, nach DIN EN 1916 und DIN V 1201, Typ 2, mit Güteschutzzeichen und FBS-Qualitätszeichen, frei Baustelle liefern, abladen und im vorgeschriebenen Gefälle nach EN 1610 / DWA-A 139 fluchtgerecht auf der vorbereiteten Grabensohle verlegen.
Mit werkseitig fest eingebauter Dichtung in der Muffe. Verlegelöcher im Rohrscheitel sind nicht zulässig.
Die Verlegvorschriften des Herstellerwerkes sind beson- ders zu beachten.

Evtl. Schneiden von Rohren einschl. der erf. Passringe sind einzurechnen!

angebot. Fabrikat:
'....................................................'

angebot. Typ:
'....................................................'
Menge: 25,000 m

**2.9.5 Stahlbetonrohr-Gelenkstück DN 1.000 K-FM, SM**
Katalog-Nr. 1/020/49. 5. 295.
Wandverstärktes Stahlbetonrohr-Gelenkstück DN 1.000 K-FM Spitzende/Muffe, liefern und einbauen, als Zulage zu den Stahlbetonrohren
'vom Typ Impact Pipe'
.
Menge: 2,000 Stck

**2.9.6 Stahlbetonrohr-Stirnstück DN 1.000 K-FM**
Katalog-Nr. 1/020/49. 5. 370.
Wandverstärktes Stahlbetonrohr-Stirnstück DN 1.000 K-FM liefern und einbauen, als Zulage zu den Stahlbetonrohren
'vom Typ Impact Pipe'
.
Menge: 1,000 Stck

**2.9.7 Kontrollschächte, t = 2,50 m**
Kontrollschacht bis zu einer lichten Schachttiefe von 2,50 m nach beigefügter Regelquerschnittes Nr.
'14' und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 1,000 Stck

**2.9.8 Schachtbauwerk auf vorh. Betonrohrkanal**
Katalog-Nr. 1/020/82.10. 15.
Erstellung eines Schachtbauwerkes
'der vorherigen Position' auf einen vorh. Betonrohrkanal
'DN 600' einschl. Freilegen der vorhandenen Rohrleitungen, der erforderlichen Erd-, Schneid-, Dichtungs-, Stemm- und Säuberungsarbeiten, der Materiallieferungen und Nebenarbeiten sowie der Fließrinnen- und Bermenprofilierung, mit Kanalklinker, gemäß DIN 4051, DIN 105, als Zulage zu
'Regelquerschnittes Bl. 14'
.

Das aufgenommene Material ist abzufahren und der Verwertung/Wiederverwertung nach Wahl des AN zuzuführen.
'Einschl. der erf. Regenwasserhaltung nach Wahl des AN.'
Menge: 1,000 Stck

**2.9.9 Richtungsänderung bis 100°, Zulage**
Richtungsänderungen der Fließrinne bis 100 gon in Schachtbauwerken, als Zulage zu den Schachtbauwerken gemäß Regelblatt 14.
Menge: 1,000 Stck

**2.9.10 Kontrollschächte, t = 2,50 m**
Kontrollschacht bis zu einer lichten Schachttiefe von 2,50 m nach beigefügter Regelquerschnittes Nr.
'15' und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist die Einstiegshilfe, das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 1,000 Stck

**2.9.11 Kontrollschächte, t = 2,50 m**
Kontrollschacht bis zu einer lichten Schachttiefe von 2,50 m nach beigefügter Regelquerschnittes Nr.
'16' und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 1,000 Stck

**2.9.12 Seitliche Zuflüsse**
Katalog-Nr. 1/020/80.20. 10.
Seitl. Zuflüsse
'bis DN 200 mit Höhenversatz von mind. 10 cm' in ein Schachtbauwerk, einschl.
'Fließrinnen- und Bermenausbildung' sowie des BKK-Dichtelementes, GM-Stückes oder Forsheda Dichtung bis
'7 %' Rohrleitungsgefälle, als Zulage zu
'den Schachtbauwerken.'
Menge: 3,000 Stck

**2.9.13 Schachtabdeckung Kl. D mit Entlüftungsöffnung**
Katalog-Nr. 1/020/86.20. 10.
Schachtabdeckungen mit Entlüftungsöffnung für Fahrbahn, Klasse D (400 kN-Prüfkraft), lichte Öffnung
'd = 610 mm,' nach DIN EN 124-2 in Verbindung mit DIN 1229, mit dämpfender Einlage
'Pewepren o.ä.' einschl. des schweren und verzinkten Ringschmutzfängers liefern und im Schachtkopfmörtelbett auf den Ausgleichsring des Schachtes aufsetzen.

Einschl. der erforderlichen Höhenangleichungen im Zuge der Oberflächenherstellung und aller Nebenarbeiten.

angebotenes Fabrikat:
'....................................................'

angebotener Typ:
'....................................................'
Menge: 2,000 Stck

**2.9.14 Kombigrid liefern und verlegen**
Katalog-Nr. 1/050/12.50. 10.
Zweischichtige Kombinationsmatte aus zweiaxial gestreckten, formstabilen, knotensteifen, monolithischen Geogittern, thermisch verbunden mit einem mechanisch verfestigten Trenn- und Filtervliesstoff, Typ
'TriAx TX 170 GD der Fa. Tensar'
, oder gleichwertig, liefern und
'auf dem Grobplanum in verschiedenen ausgekofferten Teilbereichen' verlegen, einschl. der Aussparrung von Schächten o.ä. und aller Nebenarbeiten.

Die Mindestüberlappung benachbarter Rollenbahnen beträgt 50 cm und ist einzukalkulieren.

Die Verlegehinweise der Herstellerwerke sind zu beachten.

Einschl. aller Materiallieferungen und Nebenarbeiten!
angebotenes Fabrikat:
'....................................................'

angebotener Typ:
'....................................................'
Menge: 50,000 m2

**2.9.15 Frostsichere Hartkalksteinschüttung 0/45**
Katalog-Nr. 1/025/12.10. 50.
Frostsichere Hartkalksteinschüttung 0/45 liefern und zur Untergrundstabilisierung bzw. zum Ausgleich von Bodenunebenheiten nach Anweisung der Bauleitung einbauen, sonst wie vor, jedoch einschl. des erforderlichen Bodenaushubes
'..........'
, der Abfuhr und der Entsorgung zur Bodendeponie.
'Umrechnungsfaktor 2,0 to/m3'

Es muss ein Verdichtungsgrad von Dr = 95 % bzw. einfache Proctordichte erreicht werden.
Menge: 35,000 t

**2.9.16 Sauberkeitsschicht liefern und verdichten**
Katalog-Nr. 1/050/12.80. 700.
Hartkalksteinschüttung
'0/45' als Sauberkeitsschicht liefern und
'bis 30 cm stark' lagenweise einbauen und verdichten.

Für die Abrechnung der Schottermassen ist ein Umrechnungsfaktor von
'2,2' to/m3 für den verdichteten Zustand anzusetzen.

Die eingebauten Schottermassen sind zusätzlich durch von der Bauleitung unterschriebenen Wiegekarten nachzuweisen!
Menge: 35,000 t

**2.9.17 Weserkies 16/32 liefern und einbauen**
Katalog-Nr. 1/025/ 2.30. 100.
Weserkies
'16/32' als Substratschicht liefern und
'20 cm stark innerhalb des Kastenprofils von Hand'
  einbauen.

Abrechnung erfolgt nach von der Bauleitung unterschriebenen Wiegekarten!
Menge: 20,000 t

**2.9.18 Sand, Splitt, Schotter 0/22**
Katalog-Nr. 1/025/ 2.40. 10.
Sand, Splitt, Schotter etc. bis zu einer Korngröße 0/22 mm, aus nicht bindigem Material, zur Unterbettung von
'Betonrohren' und zur Ummantelung derselben nach Angaben der Bauleitung liefern gem. Vorbemerkungen Rohrgrabenpositionen, einbauen und verdichten. - Der Mehraushub zur Unterbettung der Rohre von
'15 cm' Stärke sowie die Abfuhr des gesamten verdrängten Bodens ist in den Einheitspreis einzukalkulieren! Die Überdeckung der Rohre muss mindestens 20 cm betragen.

Die Verfüllung von Ausbrüchen in den Rohrgrabenwänden mit Sand etc., die auf einen unsachgemäßen Verbau zurückzuführen ist, wird nicht gesondert vergütet.

Die Abrechnung der Massen erfolgt nach von der Bauleitung unterschriebenen Wiegekarten. Über die eingebauten Sandmassen ist zusätzlich ein Materialnachweis zu führen, dabei gelten die Baugrubenbreiten der zugehörigen Grabenpositionen, es ist ein Umrechnungsfaktor von 2,10 to/m3 für den verdichteten Zustand anzusetzen.
Menge: 150,000 t

**2.9.19 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 50,000 t

**2.9.20 Erschwernis der Bauarbeiten**
*** Pauschalposition
Katalog-Nr. 1/050/11.75. 50.
Erschwernis der Bauarbeiten für die erforderliche Ausführung in
'zwei' räumlich getrennten Abschnitten
'rechts und links des Vorfluters' sowie der Baustellenbeschickung
'zur Erneuerung des Durchlasses'
, als Zulage zu den entsprechenden Positionen.
Der unmittelbare Bereich des Bachlaufes
'..........' darf nicht mit schwerem Gerät befahren,
'der Vorfluter' selbst nicht durchfahren werden.
Menge: 1,000 psch

#### Abschnitt 2.10 Gewässerverrohrung 2 - Ost KM 2+270 Ortseingang Istrup Siedlung

**2.10.1 Oberboden von Pflanzen etc. räumen**
Katalog-Nr. 1/010/20.10. 420.
Oberboden von Pflanzen, Buschwerk,
'Hecken und Bäumen, bis zu 5 cm Durchmesser (1,00 m über Oberkante Erdreich gemessen)' räumen, die Stubben roden, abfahren und der Verwertung/Wiederverwertung nach Wahl des AN zuführen.
Menge: 180,000 m2

**2.10.2 Vorh. Bäume bis d = 20 cm fällen und beseitigen**
Katalog-Nr. 1/010/20.40. 120.
Vorh. Bäume
'als Einzelfpflanzung' mit einem Stammdurchmesser bis 20 cm (1,00 m über Oberkante Erdreich gemessen) fällen und die Stubben roden. Das gesamte Holz abfahren und der Verwertung/Wiederverwertung nach Wahl des AN zuführen.

'Einschl. der erforderlichen Handschachtungen und Erschwernisse für in den Wurzelbereich eingebundene Versorgungsleitungen.'
Menge: 1,000 Stck

**2.10.3 Vorh. Baumstubben, d = 50 cm, roden+abfahren**
Katalog-Nr. 1/010/20.80. 850.
Vorh. Baumstubben mit und ohne Stockausschlag, Stammdurchmesser
'bis 50 cm' roden bzw. auffräsen.

Das gerodete bzw. aufgefräste Material abfahren und der Verwertung/Wiederverwertung nach Wahl des AN zuführen.

'Einschl. der erforderlichen Handschachtungen und Erschwernisse für in den Wurzelbereich eingebundene Versorgungsleitungen.'
Menge: 1,000 Stck

**2.10.4 Vorh. Leitpfosten aufnehmen und abfahren**
Vorh. Leitpfosten aufnehmen, aufladen, abfahren und der Verwertung/Wiederverwertung nach Wahl des AN zuführen.

Einschl. Beseitigung evtl. Betonfundamente, der Entsorgungskosten und aller Nebenarbeiten!
Menge: 2,000 Stck

**2.10.5 Vorh. Verkehrsschilder aufnehmen+im Bauhof lagern**
Katalog-Nr. 1/010/50.90. 10.
Vorh. Verkehrsschilder
'mit Pfosten' aufnehmen, auf LKW laden und zum städt. Bauhof (ca.
'3,0' km
 Entfernung) abfahren und dort nach Anweisung des AG lagern.

Einschl. Beseitigung evtl. vorh. Betonfundamente, der Erdarbeiten und aller Nebenarbeiten! Übrig gebliebenes Material ist aufzuladen, abzufahren und der Verwertung/Wiederverwertung nach Wahl des AN zuzuführen.
Menge: 1,000 Stck

**2.10.6 Oberboden abtragen und wieder andecken**
Oberboden nach DIN 18.320,
'entsprechend der früheren Bodenklasse 1' gemäß DIN 18.300 (Stand 2015), 2.3, Stärke
'bis 30 cm'
, im Bereich
'des Vorfluters und des geplanten Bauwerkes' abheben und im Baustellenbereich lagern.

Der Mutterboden ist nach Beendigung der Bauarbeiten im Sohl- und Böschungsbereich
'des Vorfluters'

'bis 30 cm' Stärke profilgerecht wieder einzubauen und leicht zu verdichten.

Förderweg
'jeweils max. 200 m'
.

Der Arbeitsraum darf nicht verlassen werden.

Die Abrechnung erfolgt nach dem örtlichen Aufmaß. Auf Anforderung ist der Oberboden durch das örtliche Nivellement und Querprofile nachzuweisen.

Einschl. aller Nebenarbeiten!
Menge: 60,000 m3

**2.10.7 Vorh. Brückengeländer aufnehmen und beseitigen**
Katalog-Nr. 1/010/55.40. 400.
Vorh. Brückengeländer,
'aus Stahl, h = bis 1,20 m mit 2 Zwischenholmen' einschl. Betonfundament
'in verschiedenen Einzellängen, Pfostenabstand 2,00-2,50 m' aufnehmen, aufladen und der Verwertung/Wiederverwertung nach Wahl des AN gemäß den abfallwirtschaftlichen Richtlinien und rechtlichen Hinweisen zuführen.

Einschl. dem Trennen der unterschiedlichen Materialien und aller Nebenarbeiten!
Menge: 15,000 m

**2.10.8 Erschwernis der Bauarbeiten**
*** Pauschalposition
Katalog-Nr. 1/050/11.75. 20.
Erschwernis der Bauarbeiten infolge beengter Platzverhältnisse im Bereich
'des geplanten Bauwerkes'
.

Die Arbeiten beinhalten geeignete Schutzmaßnahmen für die im Arbeitsbereich stehenden Bäume gem. DIN 18.920 sowie der angrenzenden Gebäude und Mauern, den stark eingeschränkten Einsatz von Baugeräten, auf Grund der vorhandenen nutzbaren Arbeitsraumbreiten sowie die Schaffung von provisorischen Lagerplätzen für die Dauer der Bauarbeiten einschl. der rückstandslosen Beseitigung nach Bauende.

Die vorhandene Flora und Fauna sowie die vorhandenen Bauwerke außerhalb des Arbeitsbereiches sind vor Beschädigungen infolge der Bauarbeiten zu schützen. Die Art der Schutzmaßnahmen sind mit dem AG abzusprechen.
Menge: 1,000 psch

**2.10.9 Erschwernis der Bauarbeiten**
*** Pauschalposition
Katalog-Nr. 1/050/11.75. 50.
Erschwernis der Bauarbeiten für die erforderliche Ausführung in
'zwei' räumlich getrennten Abschnitten
'rechts und links des Vorfluters' sowie der Baustellenbeschickung
'zur Erneuerung des Durchlasses'
, als Zulage zu den entsprechenden Positionen.
Der unmittelbare Bereich des Bachlaufes
'..........' darf nicht mit schwerem Gerät befahren,
'der Vorfluter' selbst nicht durchfahren werden.
Menge: 1,000 psch

**2.10.10 Erforderliche Grundwasserhaltung**
Katalog-Nr. 1/020/40.20. 135.
Für die erforderliche Grundwasserhaltung
'im Zuge der Erstellung des Durchlasses sowie der Ufermauern' für die Dauer der Bauzeit einschl. Einrichtung, Betrieb und Demontage sowie aller Materiallieferungen, Nebenarbeiten und der Gestellung aller Betriebsmittel.

Die erforderliche Wasserhaltung ist fachgerecht aufzubauen und entsprechend dem Baufortschritt so lange zu betreiben, bis die erforderliche Sicherheit
'für das Bauwerk' gegen Auftrieb gegeben ist.
Abstand, Tiefe und Ausbildung der Sümpfe oder Brunnen sowie der Querschnitt der Leitungen sind den örtlichen Verhältnissen anzupassen. Für alle Schäden, die durch das Versagen der Wasserhaltungen entstehen, haftet der Auftragnehmer in voller Höhe.

Das Ableiten des geförderten Wassers in
'..........' ist so durchzuführen, dass der Baustellenverkehr nicht behindert und Anlieger nicht geschädigt werden können.

Dem Bieter ist es freigestellt, eine Wasserhaltung anzu- bieten und vorzuhalten, auch unter Berücksichtigung der angebotenen Verbauart, die er bei den gegebenen Grundwasserverhältnissen für die zweckmäßigste hält.

Einschl. sämtlicher Nebenarbeiten und der Kosten für den Betrieb der Wasserhaltungsanlage.

angebotene Wasserhaltung:
'....................................................'
Menge: 1,000 Stck

**2.10.11 Wasserhaltung während der Bauarbeiten**
Katalog-Nr. 1/020/40.20. 30.
Wasserhaltung während sämtlicher Bauarbeiten
'zur Erstellung des Durchlasses und der Ufermauern sowie der Vertiefung des Bachlaufes im Bereich des Vorfluters' nach Wahl des AN
'..........'
.

Die Wasserhaltung ist fachgerecht zu unterhalten und entsprechend dem Baufortschritt zu betreiben.

'.'

Die Wasserhaltungsarbeiten sind vor Baubeginn mit der Bauleitung abzustimmen.

Einschl. Einrichtung, Betrieb und Demontage, sowie aller Materiallieferungen, Nebenarbeiten und der Gestellung aller Betriebsmittel!
Menge: 1,000 Stck

**2.10.12 Vorh. Durchlass abbrechen und abfahren**
Vorhandenen, im Zuge des Bodenaushubs freigelegten Durchlass, bestehend aus Fundamenten, Mauern und Deckenplatten aus Stahlbeton, Beton, Naturstein- oder Ziegelmauerwerk abbrechen, aufladen und zur Deponie oder Wiederaufbereitungsanlage abfahren einschl. aller Nebenarbeiten.

Als Zulage zum Bodenaushub!
Menge: 30,000 m3

**2.10.13 Bodenaushub abfahren**
Boden,
'entsprechend der früheren Bodenklasse 3-5 gemäß DIN 18.300 (Stand 2015) zur Erstellung des Durchlasses und der Ufermauern sowie zur Vertiefung des Bachlaufes nach den Ausbauplänen bis 4,50 m Stärke in verschiedenen Teilbereichen abheben'
, aufladen, abfahren und der Verwertung/Wiederverwertung nach Wahl des AN zuführen.

'Gemäß Baugrundgutachten sind im Baufeld Böden mit einer Deklaration nach BBodSchV und EBV Klasse BM-0 bis BM-F1 vorhanden. Die Böden werden zur Entsorgung gemäß DepV der Deponieklasse 0 zugeordnet.
Einschl. Entsorgungsnachweis gemäß Erfordernis.'

Die Abrechnung erfolgt nach dem örtlichen Aufmaß. Auf Anforderung sind Querprofilzeichnungen vom Auftragnehmer zu erstellen, die entstehenden Kosten sind einzurechnen!

'Einschl. der Erschwernisse durch die Arbeiten unter Wasserführung und aller Nebenarbeiten!'
Menge: 750,000 m3

**2.10.14 Bodenaushub in Handschachtung**
Katalog-Nr. 1/050/11.74. 10.
Bodenaushub in allen Tiefen, in Handschachtung, nur auf Anweisung der Bauleitung, als Zulage.
Menge: 5,000 m3

**2.10.15 senkrechter Verbau**
Katalog-Nr. 1/020/37.30. 200.
Baugrubenwände mit senkrechtem Verbau nach Wahl des AN, gemäß DIN 18.303, Abschnitt 3, in Einzellängen und -flächen verkleiden, den Verbau
'zur Erstellung des Durchlasses und der Ufermauern' vorhalten und später wieder beseitigen.

Einschl. der Tragwerksplanung und der erforderlichen Aussteifungen.

Baugrubentiefe =
'bis 4,50 m.'

Abgerechnet wird die tatsächlich verbaute Baugrubenwand von O.K. Gelände bis Erdplanum.

angebotener Verbau:
'....................................................'
Menge: 150,000 m2

**2.10.16 Kombigrid liefern und verlegen**
Katalog-Nr. 1/050/12.50. 10.
Zweischichtige Kombinationsmatte aus zweiaxial gestreckten, formstabilen, knotensteifen, monolithischen Geogittern, thermisch verbunden mit einem mechanisch verfestigten Trenn- und Filtervliesstoff, Typ
'TriAx TX 170 GD der Fa. Tensar'
, oder gleichwertig, liefern und
'auf dem Grobplanum in verschiedenen ausgekofferten Teilbereichen' verlegen, einschl. der Aussparrung von Schächten o.ä. und aller Nebenarbeiten.

Die Mindestüberlappung benachbarter Rollenbahnen beträgt 50 cm und ist einzukalkulieren.

Die Verlegehinweise der Herstellerwerke sind zu beachten.

Einschl. aller Materiallieferungen und Nebenarbeiten!
angebotenes Fabrikat:
'....................................................'

angebotener Typ:
'....................................................'
Menge: 170,000 m2

**2.10.17 Frostsichere Hartkalksteinschüttung 0/45**
Katalog-Nr. 1/025/12.10. 50.
Frostsichere Hartkalksteinschüttung 0/45 liefern und zur Untergrundstabilisierung bzw. zum Ausgleich von Bodenunebenheiten nach Anweisung der Bauleitung einbauen, sonst wie vor, jedoch einschl. des erforderlichen Bodenaushubes
'..........'
, der Abfuhr und der Entsorgung zur Bodendeponie.
'Umrechnungsfaktor 2,0 to/m3'

Es muss ein Verdichtungsgrad von Dr = 95 % bzw. einfache Proctordichte erreicht werden.
Menge: 100,000 t

**2.10.18 Sauberkeitsschicht liefern und verdichten**
Katalog-Nr. 1/050/12.80. 700.
Hartkalksteinschüttung
'0/45' als Sauberkeitsschicht liefern und
'bis 30 cm stark' lagenweise einbauen und verdichten.

Für die Abrechnung der Schottermassen ist ein Umrechnungsfaktor von
'2,2' to/m3 für den verdichteten Zustand anzusetzen.

Die eingebauten Schottermassen sind zusätzlich durch von der Bauleitung unterschriebenen Wiegekarten nachzuweisen!
Menge: 100,000 t

**2.10.19 Hartkalksteinschüttung als Baugrubenverfüllung**
Katalog-Nr. 1/050/12.80. 800.
'Vorabsiebung, Hartkalksteinschüttung bis 0/100 o.ä. zur Verfüllung der Baugrube bis OK Planum der Straße'
  liefern, lagenweise einbauen und verdichten.

Für die Abrechnung der Massen ist ein Umrechnungsfaktor von 2,0 to/m3 für den verdichteten Zustand anzusetzen.

Die eingebauten Massen sind zusätzlich durch von der Bauleitung unterschriebenen Wiegekarten nachzuweisen!

Es muss ein Verdichtungsgrad von Dr = 97 % erreicht werden.
Menge: 1500,000 t

**2.10.20 Beton C 12/15, als Unterbeton**
Katalog-Nr. 1/025/34.10. 40.
Beton der Festigkeitsklasse C 12/15, XO, gemäß DIN EN 206-1 als Unterbeton in einer Stärke von
'10 cm gem. Bauwerkszeichnung, Bl. 13' einbauen und verdichten, einschl. der erforderlichen Schalarbeiten, Materiallieferungen und aller Nebenarbeiten!
Menge: 20,000 m3

**2.10.21 Zementestrich**
Katalog-Nr. 1/050/19.40. 200.
Zementestrich CT-C25-F4, erdfeucht, 5 cm stark, gemäß DIN EN 13813 und DIN EN 18560 liefern und zur Schaffung einer planebenen Ausgleichsschicht unter
'den  Stahlbetonrahmendurchlass' einbauen.

Einschl. aller Materiallieferungen und Nebenarbeiten!
Menge: 10,000 m3

**2.10.22 Stahlbetonrahmendurchlass**
Stahlbetonrahmendurchlass (Kastenprofile) nach Blatt 13, bestehend aus U-Profil und Deckel für U-Profil mit Kopfbalken, aus
'C 40/50, XC4, XF3, XA2,' nach DIN 1045-1, EN 206 als wasserundurchlässiger Beton mit hohem Widerstand gegen chemische Angriffe, Betondeckung der Bewehrung mind 4. cm, Innenflächen schalungsglatt, Außenflächen abgerieben, mit den Abmessungen:

Breite i.L.:
'200  cm'

Höhe  i.L.:
'200  cm'

Mindestwandstärke:
'25 cm'

Mindestsohlstärke:
'25 cm'

Mindestdeckenstärke:
'25 cm'

Scheitelüberdeckung:
'100-150 cm'

Sowohl das Einlauf- als auch das Auslaufstück sind mit einer Abwinkelung von
'74°' herzustellen.

Lastmodell:
'1-3 nach DIN Fachbericht 101 u.f.'

r. Rissbreitenbeschränkung:
'wcal = 20 mm'

frei Einbaubaustelle als Betonfertigteil bzw. Ortbetonbauweise gemäß beigefügter Bauwerkszeichnung, Bl. 13, liefern, abladen und gem. EN 1610 wasserdicht auf vorbereiteter Gewässersohle versetzen.

Als Verlegehilfe sind Verlegeanker vorzusehen, die nach dem Setzen des Kastenprofils zu vermörteln sind.

Die Einzelbauteile müssen über ein Dichtungssystem verfügen und sind mittels Spannschloss M 20 aus feuerverzinktem Stahl miteinander zu verschrauben.

Die Deckenplatten des Ein- und Auslaufstückes sind mit einem in die Deckenplatte eingebundenem Kopfbalken mit einer Breite von
'0,25 m' und einer Höhe von
'1,75 bzw. 1,25 m' zu versehen.

Für die Kopfbalken ist in der Statik eine horizontale Anpralllast zu berücksichtigen.

Angebot. Fabrikat:
'....................................................'
.
Einschl. der erforderlichen vorbereitenden Arbeiten, der Erschwernisse bedingt durch die erforderliche Wasserhaltungsmaßnahme, aller Materiallieferungen und Nebenarbeiten!
Menge: 15,000 m

**2.10.23 Beton C 12/15 als Profilbeton**
Katalog-Nr. 1/020/89.10. 60.
Beton der Festigkeitsklasse C 12/15, XO, als Profilbeton zur
'Bermenprofilierung innerhalb des Stahlbetonrahmendurchlasses' einbauen.

'Einschl. aller Nebenarbeiten und Materiallieferungen!'
Menge: 2,000 m3

**2.10.24 Betonunterlage grundieren**
Katalog-Nr. 1/050/80.90. 60.
Vorbereitete Betonunterlage mit Epoxidharz grundieren.
Bauteil:
'Überbau'
Grundierung für Kratzspachtelung.
Grundierung abstreuen. Überschüssiges Streugut in Eigentum des AN übernehmen und von der Baustelle entfernen.
Evtl. entstandene Ausbrüche im Beton reprofilieren, einschl. Material.
'..........'
Menge: 40,000 m2

**2.10.25 Betonunterlage kratzspachteln**
Katalog-Nr. 1/050/80.90. 70.
Vorbereitete Betonunterlage vor Herstellen der Dichtungsschicht mit Epoxidharzmörtel kratzspachteln.
Kratzspachtelung abstreuen.
Überschüssiges Streugut in Eigentum des AN übernehmen und von der Baustelle entfernen. Grundierung wird gesondert vergütet.
Bauteile: Überbau.
'..........'
Menge: 40,000 m2

**2.10.26 Dichtungsschicht aus Schweißbahn herstellen**
Katalog-Nr. 1/050/80.90. 85.
Dichtungsschicht aus einer Bitumenschweißbahn gemäß ZTV-BEL-B Teil 1 herstellen. Dichtungsschicht an aufgehende Bauwerkskonstruktionen anschließen. Das Einbauen von Verstärkungsstreifen wird gesondert vergütet.
Bauteil:
'Überbau'
Bitumenschweißbahn ohne Metallkaschierung.
'..........'
Menge: 40,000 m2

**2.10.27 Asphaltschutzschicht herstellen**
Asphaltschutzschicht auf Dichtungsschicht herstellen. Fugen herstellen und verfüllen wird gesondert vergütet.
Bauteil:
'Überbau'
.
Asphaltschutzschicht aus Gussasphalt
'MA 8 N'
.
Einbau in Verkehrsflächen der Belastungsklasse
'10'
.
Einbaudicke:
'3 - 5 cm als Dachprofil'
.
Bindemittel: 25/35 VH/VL
Einbaubreite:
'2,50 m'
Grobe Gesteinskörnung Kategorie SZ 18.
Gussasphalt ohne Verwendung von Asphaltgranulat.
'Ausführung in Teilflächen.'

Einschl. der erforderlichen Randschalung und aller Nebenarbeiten.
Menge: 40,000 m2

**2.10.28 Fugen herstellen**
Katalog-Nr. 1/050/80.90. 100.
Fugen in der Asphaltschutzschicht bei Deckenstößen sowie als Randfuge bei Brückenkappen/Kopfbalken oder Randeinführungen mit  heiß verarbeitbarer elastischer Fugenmasse gemäß ZTV Fug-StB herstellen.

Fugenspalttiefe:
'3-5 cm'
Fugenspaltbreite:
'2,0 cm'

Einschl. aller Materiallieferungen und Nebenarbeiten.
Menge: 10,000 m

**2.10.29 Stahlbeton C 30/37 LP liefern und einbauen**
Katalog-Nr. 1/025/85.10. 260.
Stahlbeton C 30/37 LP;
'XC4, XD3, XF4, gemäß DIN 206-1 und DIN 1045 der Fundamente und Sohlplatten der Uferwände'
, Sohlstärke
d = '25' cm
,
'gem.  Bauwerkszeichnung Bl. 13' liefern und
'in Einzelflächen' einbauen.

Der Beton ist als wasserundurchlässiger Beton (Sperrbeton) ohne Zusatzmittel bei entsprechendem Wasserzementwert herzustellen.

Einschl. der erforderlichen Schalarbeiten sowie Vorhaltung und Beseitigung der Schalung, Lieferung aller Baustoffe mit Ausnahme des Stahles
', Vorhaltung der erforderlichen Gerüste' etc. sowie aller Nebenarbeiten.

'Einschl. der Erstellung einer Sohlneigung von ca. 2 % auf OK Sohle Mauerfundament zur Vermeidung von Staunässe.'
Menge: 4,000 m3

**2.10.30 Stahlbeton C 30/37 LP**
Katalog-Nr. 1/025/85.10. 250.
Stahlbeton C 30/37 LP, XC4, XD3, XF4, gemäß DIN 206-1 und DIN 1045, der
'aufgehenden Stütz- bzw. Uferwände, gemäß Bauwerkszeichnung, Bl. 13, Wandstärke, d = 25 cm, in Einzellängen,' bei beidseitiger Schalung, sonst wie vor.

Einschl. der Gerüstarbeiten
'sowie der Erschwernisse durch Abwinkelungen und die abgeschrägten Wandverläufe'
.

'Die nicht erdbedeckten Seiten sind in Sichtbeton (glatte Schalung) herzustellen.'
Menge: 10,000 m3

**2.10.31 Betonstahl Bst 500 A/B**
Katalog-Nr. 1/060/34.10. 20.
Betonstahl Bst 500 A/B nach DIN 488 liefern, zuschneiden, biegen und nach Bewehrungszeichnung verlegen, einschl. Abstandshaltern aus Zementklötzen.

Der Verschnitt ist in den Einheitspreis einzurechnen, die Abrechnung erfolgt nach Stahlliste!

Vor dem Betonieren hat eine Abnahme der Bewehrung durch einen staatlich anerkannten Sachverständigen  bzw. durch die Kreisaufsichtsbehörde zu erfolgen. Dies ist frühzeitig mindestens drei Arbeitstage vor Betonierbeginn zu beantragen!

Einschl. aller Nebenarbeiten!
Menge: 3,000 t

**2.10.32 Aufstellen der Ausführungsunterlagen**
*** Pauschalposition
Katalog-Nr. 1/050/60.60. 10.
Aufstellen der Ausführungsunterlagen für den Durchlass und der daran anbindenden Stütz- bzw. Uferwände einschl. Sohlgründungen
'gemäß beigefügter Bauwerkszeichnung, Bl. 13' mit allen erforderlichen statischen Berechnungen, Konstruktions- und Bewehrungszeichnungen, Detailplänen usw. sowie der darfür erforderlichen örtlichen Aufnahmen und Vermessungen.

Einschl. Prüfung der Ausführungsunterlagen, der statischen Berechnungen sowie der Abnahme der Bewehrung vor Ort durch ein anerkanntes Prüfbüro/-ingenieur.

Die geprüften Unterlagen sind dem AG in 2-facher Ausfertigung zu übergeben.

'Einschl. Nachweis der Auftriebssicherheit.'
Menge: 1,000 psch

**2.10.33 Fugenblech einbauen**
Katalog-Nr. 1/060/48.20. 10.
Fugenblech,
'15 cm hoch, t = 0,75 mm, des Fabr. TPH, Typ FERROQUELL oder gleichwertige Art' in die entstehenden Arbeitsfugen zwischen
'der Bodenplatte' und den aufgehenden Wänden
'..........' in den frischen Beton einbauen.

Einschl.
'Verschweißen der horizontal kreuzenden Fugenblechen,' aller Materiallieferungen und Nebenarbeiten!

angeb. Fabrikat:
'....................................................'

angeb. Typ:
'....................................................'
Menge: 20,000 m

**2.10.34 Fundamenterder**
Katalog-Nr. 1/060/80.10. 10.
Fundamenterder aus verzinktem Bandstahl, 4 x 40 mm, entsprechend der DIN 18.014, frei Baustelle liefern und in
'die Stahlbetonbauteile am Ein- und Auslauf' einbauen, einschl.
'Anschluss an einer Fahne, d = 10 mm je Bauwerk bis 1,00 m über Gelände.'

Das Bandeisen ist im Übergangsbereich Beton/Erdreich mit einer Schrumpfmuffe zu versehen.

Einschl. aller Materiallieferungen und Nebenarbeiten!
Menge: 10,000 m

**2.10.35 Erdungsfestpunkt**
Katalog-Nr. 1/060/99.99. 230.
Erdungsfestpunkt bestehend aus:
Leitung FI 30 St, DIN 48801, Länge bis 0,50 m und Verbindungs- und Anschlussmittel wie Anschlussplatte, Kreuzstücke, Parallelverbinder, Verbindungsklemme, Anschlussklemme, Trennklemme, Endstück,
'Fabrikat: Fa. Dehn, Typ M (M12) oder gleichwertige Art,' herstellen.

angebotenes Fabrikat:
'....................................................'

angebotener Typ:
'....................................................'
Menge: 2,000 Stck

**2.10.36 Dehnungsfugen in Stahlbetonsohlen etc.**
Katalog-Nr. 1/060/52.50. 50.
Dehnungsfugen in Stahlbetonsohlen
'und -wänden, d = 25 cm' gemäß statischer Berechnung
'und Bauwerkszeichnung, Bl. 13,' in Einzellängen herstellen.

Fugenfüllung aus Hartschaumplatten PS 15, Dicke 2 cm, Fugenabdichtung mit dauerelastischem, abwasser- beständigem 2-Komponenten-Dichtstoff
'Sikaflex 69' oder gleichwertige Art.

Einschl. aller Materiallieferungen und Nebenarbeiten.
Menge: 20,000 m

**2.10.37 Eigenüberwachung**
*** Pauschalposition
Katalog-Nr. 1/025/81.50. 10.
Eigenüberwachung bei
'ÜK 2' Baustellen gemäß DIN 1045-3 durchführen.

Einschl. dem Prüfzeugnis je Einsatz, dem Zusammenstellen der Unterlagen und Übermittlung zur Überwachungsstelle, der Genehmigung und dem Endbericht.
Menge: 1,000 psch

**2.10.38 Fremdüberwachung**
*** Pauschalposition
Katalog-Nr. 1/025/81.50. 100.
Veranlassung einer Fremdüberwachung durch eine anerkannte Überwachungsstelle gemäß DIN 1045-3.

Einschl. der Überprüfung vor Ort und Weiterleitung der Aufzeichnungen und Berichte an den AG.

FÜ-Stelle:
'....................................................'
Menge: 1,000 psch

**2.10.39 Formstein als Sandsteinblock zur Geländeabfangung**
Formstein als Sandsteinblock zur Geländeabfangung (Weserhartsandstein), Baulänge
'40-70 cm, Farbe grau-bunt, Höhe = 0,55 m, Wandstärke = 0,40 m,' allseitig spalt- bzw. bruchrau, auf Zirkamaß gestoßen, liefern und auf dem Unterbeton mit einer Einbindetiefe von
'5-10 cm frostsicher, dem Böschungsverlauf folgend, im Uferbereich an der Wasserlinie in verschiedenen Segmentblöcken versetzen.'

Die Formsteine sind untereinander, sowohl lot- als auch waagerecht, exakt auszurichten. Die Zwischenräume sind mit einer Brechsand-Trass-Zement-Schlämme im Mischverhätlnis 1:4 zu verfüllen. Zementschleier sind vor Aushärtung restlos zu entfernen. Scharfe Kanten sind nachzuarbeiten und abzurunden.

Einschl. der erforderlichen zusätzlichen Erdarbeiten, der Abfuhr des verdrängten Bodens und aller Nebenarbeiten.
Menge: 10,000 m

**2.10.40 Formstein als Sandsteinblock als 2. Reihe**
Formstein als Sandsteinblock wie vor, jedoch höhenversetzt als zweite Reihe hinter der ersten Formsteinreihe versetzen. Einbindetiefe 5 - 10 cm.
Menge: 10,000 m

**2.10.41 Beton C 12/15 als Profilbeton**
Katalog-Nr. 1/020/89.10. 60.
Beton der Festigkeitsklasse C 12/15, XO, als Profilbeton zur
'Bermenprofilierung unterhalb des Natursteinpflasters im Bereich der geplanten Uferwände' einbauen.

'Einschl. aller Nebenarbeiten und Materiallieferungen!'
Menge: 2,000 m3

**2.10.42 Eichenholz einrammen**
Katalog-Nr. 1/025/47.10. 10.
Eichenholz,
'd = 8 - 12 cm'
, mit einer Länge von
'0,80 - 1,00 m in die Sohle bzw. Böschung des Vorfluters' als Sicherungsmaßnahme einrammen.

Die Eichenholzpfähle sind dicht nebeneinander, senkrecht, in der Höhe unregelmäßig und ohne Zwischenräume einzurammen.

Das Vorhalten, Unterhalten und der Betrieb der erforderlichen Rammgeräte einschl. Rammgerüste ist in den Einheitspreis einzurechnen.

Die Wahl des Rammgerätes ist dem Bieter freigestellt.

Einschl. aller Materiallieferungen, Vorhalten derselben für die Dauer der Bauzeit und aller Nebenarbeiten!
Menge: 5,000 m

**2.10.43 Wasserbausteinschüttung**
Katalog-Nr. 1/025/40.10. 10.
Wasserbausteinschüttung
'..........' nach DIN EN 13383, aus frostbeständigen Natursteinen, liefern und
'als Sohl- und Böschungssicherung des Gewässers' einbauen.

Die frostbeständigen Natursteine sind mit gleichmäßig dichtem Gefüge, rauhen Flächen und der Steingrößenklasse
'CP 63/180' nach TLW zu liefern.

Angeb. Steinmaterial:
'....................................................'

Einschl. der erforderlichen Wasserhaltungsarbeiten, der Erdarbeiten,
'der Abfuhr des verdrängten Bodens' aller Materiallieferungen und Nebenarbeiten!

Der Materialnachweis erfolgt durch von der Bauleitung unterschriebenen Wiegekarten!
Menge: 15,000 t

**2.10.44 Weserkies 16/32 liefern und einbauen**
Katalog-Nr. 1/025/ 2.30. 100.
Weserkies
'16/32' als Substratschicht liefern und
'20 cm stark innerhalb des Kastenprofils von Hand'
  einbauen.

Abrechnung erfolgt nach von der Bauleitung unterschriebenen Wiegekarten!
Menge: 15,000 t

**2.10.45 Vegetations-/Böschungsflächen im Feinplanum**
Katalog-Nr. 1/050/20.95. 420.
Vegetations- und Böschungsflächen etc. gem. DIN 18.915 lockern und im Feinplanum herstellen. Rasenmischung FLL RSM Regio (UG 6 - Oberes Weser- und Leinebergland mit Harz)
'5 g/m2' einschl. Ansaathilfe mit Sojaschrot durch Vermengung des Saatguts auf
'10 g/m2' gemäß DIN 18.917 einsäen, einarbeiten und abwalzen. Sichtbare Steine, Pflanzen etc. sind aufzusammeln, zu beseitigen und werden Eigentum des AN.

Einschl. aller Materiallieferungen und Nebenarbeiten!
Menge: 180,000 m2

**2.10.46 Brückengeländer liefern und einbauen**
Geschweißtes Stahlgeländer, feuerverzinkt,
'Schichtdicke mind. 85 mym, gem. beigefügter Bauwerkszeichnung Bl. 13 und RIZ Gel 4, 9, 10 und 11'
, für Brücken in unterschiedlichen Längen, bestehend aus Handlauf, Zwischenholmen und Pfosten liefern und  als Absturzsicherung auf den Kopfbalken bzw. Stütz-/ Uferwänden exakt ausgerichtet einbauen.

Ausführung in Einzellängen
'L ca. 2,70 m einschl. Abwinkelungen und Abschrägung'

Ausbildung als Füllstabgeländer,
'1,15 m hoch'
, Verankerung mit Fußplatte und Verbundankern
'aus Edelstahl 1.4401 nach DIN 267 gem. Richtzeichnung Gel 4 und 14'

Abgerechnet wird die Länge des Handlaufs zwischen den Achsen der Endpfosten.

'Einschl. Grundbeschichtung auf Epoxidharz- und Polyurethan-Grundlage nach TL/TP-KoR, Blatt 87, Sollschichtdicke 80 mym und Deckbeschichtung auf Polyurethan-Grundlage nach TL/TP-KoR,  Blatt 87, mit Eisenglimmer DB 703, Sollschichtdicke 80 mym.'

Verzinkte Flächen sweep-strahlen und mit warmen Wasser unter Zugabe von Netzmitteln ohne Glanzhärter entfetten.

Einschl. aller Materiallieferungen und Nebenarbeiten!
Menge: 22,000 m

**2.10.47 Brückengeländer mittels U-Platte montieren**
Geschweißtes Stahlgeländer wie vor, jedoch mittels U-Platte auf den Stahlbetonwinkelstützen montieren
Menge: 22,000 m

**2.10.48 Stunden eines Schlossers**
Katalog-Nr. 1/250/80.10. 40.
Stunden eines Schlossers auf Nachweis
Menge: 24,000 Std

**2.10.49 Querschläge herstellen**
Katalog-Nr. 1/020/33.30. 10.
Querschläge NUR AUF ANWEISUNG DER BAULEITUNG zur Feststellung der genauen Lage von Kabeln und Leitungen bis zu einer Länge von
'2,00' m
 und einer Tiefe von
'2,50' m
 einschl. des Bodenaushubs und der Wiederverfüllung herstellen.

Einschl. evtl. Handschachtungen und aller Nebenarbeiten.
Menge: 5,000 Stck

#### Abschnitt 2.11 Oberflächenwiederherstellung

**2.11.1 Grobplanum als Feinplanum**
Katalog-Nr. 1/050/12.10. 10.
Grobplanum als Feinplanum mit Quergefälle nach Angabe der Bauleitung
'in verschiedenen Teilbereichen' herstellen und gleichmäßig statisch verdichten (gem. ZTVE - St B).

Einschl. aller Nebenarbeiten!
Menge: 5450,000 m2
DIN276_18: 532

**2.11.2 Schottertragschicht 0/45**
Schottertragschicht 0/45 aus frostsicherer Hartkalksteinschüttung gemäß TL SoB-StB, aus Brüchen, die dem Güteschutz „Kalkstein“ angehören, mit einer Bruchflächigkeit der groben Gesteinskörnung mindestens der Kategorie C90/3 gemäß TL Gestein-StB und DIN EN 933-5, für Straßen der Belastungsklasse Bk 10 liefern und gemäß ZTV SoB-StB im ausgekofferten Straßenbereich in Einzelflächen unter Berücksichtigung der unterschiedlichen Querneigungen einbauen und verdichten.

Einbaustärke =
'56' cm
 =
'1.232' kg/m2

Das eingebaute Material ist durch von der Bauleitung unterschriebenen Wiegekarten nachzuweisen!

'Auf Anordnung der Bauleitung hat bei Straßenbauarbeiten der Nachweis des eingebauten Materials zusätzlich durch Querprofile im Maßstab 1:50 im verdichteten Zustand gem. ZTV SoB-StB zu erfolgen.'
Menge: 6900,000 t
DIN276_18: 532

**2.11.3 Flüssigboden**
Katalog-Nr. 1/025/ 4.40. 300.
Flüssigboden als zeitweise fließfähiges, selbstverdichtendes Verfüllmaterial (ZFSV), Verdichtungsmaßklasse C1, Wasserdurchlässigkeit nach DIN 18.130: k = 10^-6 bis 10^-8 m/s, des Fabrikats/Typ: Terra Flow HB oder gleichwertige Art, zur Verfüllung
'von Gräben'
. Die Wiederaushubfähigkeit des Flüssigbodens ist zu gewährleisten.

Die Hinweise des Anwenderleitfadens des Herstellers sowie des FGSV-Merkblattes sind zu beachten.
Zertifizierung und Fremdüberwachungsnachweis durch den BÜV ist vorzulegen

angeb. Fabrikat:
'....................................................'

angeb. Typ:
'....................................................'

Der Einbau erfolgt nur auf besondere Anweisung der Bauleitung.

'..........'

Der durch den Flüssigboden verdrängte  Boden
'der Deponieklasse DK 0' wird Eigentum des AN und
'einer zugelassenen Deponie zuzuführen'
. Die Kosten hierfür sind in den Einheitspreis einzukalkulieren.

Einschl. aller Materiallieferungen und Nebenarbeiten.
Menge: 100,000 m3

**2.11.4 Einreih. Basament-Pflasterrinne liefern+versetzen**
Katalog-Nr. 1/050/16.50. 10.
Einreihige Pflasterrinne aus Basamentsteinen mit 3 mm Abstandshalter,
'16/16/14'
, mit gefasten Kanten der Güteklasse I mit Güteschutznachweis, Farbe
'Basalt-grau'
, gemäß der DIN EN 1342 und der TL Pflaster-StB  liefern und gemäß der ZTV Pflaster-StB und dem M FPgeb auf einer ca.
'20 cm' starken Betonausgleichssohle aus Beton der Festigkeitsklasse C 20/25, F 1,
'mit einer einseitigen Betonrückenstütze, d = 15 cm,' flucht- und höhengerecht
'in Einzellängen' versetzen, einschl. evtl. Schneiden der Basamentsteine, der erforderlichen Dehnungsfugen gemäß DIN 18.318 bis UK Betonfundament, aller Materiallieferungen und Nebenarbeiten und der zusätzlichen Erdarbeiten und evtl. Schalarbeiten.

'Die Fugen sind mit einer Brechsand-Zement-Schlämme 0/3 mm im Mischverhältnis 1:4 zu verfüllen. Zementschleier sind vor Aushärtung der Schlämme restlos zu entfernen.'
Menge: 140,000 m

**2.11.5 Zweireih. Basament-Pflasterrinne liefern u. versetzen**
Katalog-Nr. 1/050/16.51. 10.
Zweireihige Pflasterrinne aus Basamentsteinen mit 3 mm Abstandshalter,
'16/16/14'
, mit gefasten Kanten der Güteklasse I mit Güteschutznachweis, Farbe
'Basalt-grau'
, gemäß der DIN EN 1342 und der TL Pflaster-StB liefern und gemäß der ZTV Pflaster-StB und dem M FPgeb auf einer ca.
'20 cm' starken Betonausgleichssohle aus Beton der Festigkeitsklasse C 20/25, F 1, flucht- und höhengerecht
'in Einzellängen' versetzen, einschl. evtl. Schneiden der Basamentsteine, der erforderlichen Dehnungsfugen gemäß DIN 18.318 bis UK Betonfundament, aller Materiallieferungen und Nebenarbeiten und der zusätzlichen Erdarbeiten und evtl. Schalarbeiten.

'Die Fugen sind mit einer Brechsand-Zement-Schlämme 0/3 mm im Mischverhältnis 1:4 zu verfüllen. Zementschleier sind vor Aushärtung der Schlämme restlos zu entfernen.'
Menge: 2300,000 m

**2.11.6 Dreireih. Basament-Pflasterrinne liefern u. versetzen**
Katalog-Nr. 1/050/16.52. 10.
Dreireihige Pflasterrinne aus Basamentsteinen mit 3 mm Abstandshalter,
'16/16/14'
, mit gefasten Kanten der Güteklasse I mit Güteschutznachweis, Farbe
'Basalt-grau'
, liefern und gemäß der ZTV Pflaster-StB und dem M FPgeb auf einer ca. 20 cm starken Betonausgleichssohle aus Beton der Festigkeitsklasse C 20/25, F 1, flucht- und höhengerecht
'in Einzellängen' versetzen, einschl. evtl. Schneiden der Basamentsteine, der erforderlichen Dehnungsfugen gemäß DIN 18.318 bis UK Betonfundament, aller Materiallieferungen und Nebenarbeiten und der zusätzlichen Erdarbeiten und evtl. Schalarbeiten.

'Die Fugen sind mit einer Brechsand-Zement-Schlämme 0/3 mm im Mischverhältnis 1:4 zu verfüllen. Zementschleier sind vor Aushärtung der Schlämme restlos zu entfernen.'
Menge: 20,000 m

**2.11.7 Entwässerungsrinne aus Asphaltbeton AC 8 D N**
Entwässerungsrinne aus Asphaltbeton AC 8 D N herstellen

Asphaltbeton für Asphaltdeckschichten AC 8 D N nach TL Asphalt-StB und ZTV Asphalt-StB liefern und als Entwässerungsrinne entlang des tiefer liegenden Bordsteins einbauen.

Verkehrsfläche der Belastungsklasse Bk10.

Rinnenbreite: 32 cm.
Einbaudicke im verdichteten Zustand: 4,0 cm.

Asphaltmischgut temperaturabgesenkt nach den Anforderungen der TL Asphalt-StB und ZTV Asphalt-StB herstellen und in thermoisolierten Transportbehältern anliefern.

Vorhandene Unterlage von Schmutz, Staub, losen Bestandteilen und sonstigen haftungsmindernden Stoffen reinigen. Unterlage gleichmäßig mit geeigneter Bitumenemulsion ansprühen. Art und Anspritzmenge der Bitumenemulsion sind auf die vorhandene Unterlage abzustimmen.

Asphaltmischgut profilgerecht entsprechend den vorgegebenen Höhen, Längsneigungen und Querneigungen einbauen. Die Rinne ist so auszubilden, dass das anfallende Oberflächenwasser ohne Wasseransammlungen zu den vorgesehenen Entwässerungseinrichtungen abgeleitet wird.

Einbau aufgrund der geringen Rinnenbreite von Hand beziehungsweise mit geeignetem Kleingerät. Asphaltmischgut mit einer für die Einbaubreite geeigneten handgeführten Walze oder einem geeigneten Verdichtungsgerät gleichmäßig und vollständig verdichten. Eine ausreichende Verdichtung ist insbesondere am Bordstein sowie an den Anschlüssen zur vorhandenen Asphaltbefestigung sicherzustellen.

Oberfläche gleichmäßig, geschlossen, griffig und frei von Entmischungen, Kiesnestern, offenen Stellen, Walzrissen und sonstigen Fehlstellen herstellen.

Anschlüsse an vorhandene Asphaltflächen höhen- und profilgerecht ausbilden. Vorhandene Asphaltkanten geradlinig schneiden beziehungsweise fräsen, reinigen und mit geeignetem bitumenhaltigem Fugenband oder einer geeigneten bitumenhaltigen Fugenmasse anschließen.

Anschluss zwischen Asphaltrinne und Bordstein dauerhaft gegen eindringendes Oberflächenwasser abdichten. Fugen und Anschlussflächen reinigen und erforderlichenfalls trocknen und vorstreichen. Fugenabschluss nach den geltenden ZTV Fug-StB und TL Fug-StB herstellen.

Einschließlich sämtlicher Materiallieferungen, thermoisolierter Transporte, Hand- und Kleingeräteeinbau, Herstellen des Rinnenprofils, Verdichten, Nacharbeiten der Oberfläche, Herstellen und Abdichten der Anschlüsse sowie aller erforderlichen Nebenarbeiten.
Menge: 430,000 m

**2.11.8 Asphalttragdeckschicht AC 16 TD**
*** Bezugsbeschreibung
Katalog-Nr. 1/050/13.30. 20.
Asphalttragdeckschicht AC 16 TD, temperaturabgesenkt,  gemäß ab 2027 aktueller TL Asphalt-StB  liefern und gemäß ZTV Asphalt im Baugruben- und Rohrgrabenbereich der Belastungsklasse
'Bk 10' in Einzelflächen und -längen einbauen und verdichten.

Einbaugewicht:
'336' kg/m2
Hohlraumgehalt:
'<= 8 %'

Bindemittel:
'70/100'

'Das Auskoffern der Grabenverfüllung zur Wiederherstellung der Asphaltstraßendecke ist in die Einheitspreise einzukalkulieren. Das verdrängte Material ist der Verwertung/Wiederverwertung nach Wahl des AN zuzuführen.'

'Der Materialnachweis erfolgt durch örtliches Aufmaß und von der Bauleitung unterschriebenen Wiegekarten.'
Menge: 3500,000 m2
DIN276_18: 532

**2.11.9 Asphalttragdeckschicht AC 16 in Handeinbau**
*** wie Position 2.11.8
Katalog-Nr. 1/050/13.33. 60.
Asphalttragdeckschicht AC 16
'TD'
, Einbaugewicht:
'336 kg/m2'
, jedoch in Handeinbau, Einbaubreite
'0,50 - 1,50 m'
.
Menge: 258,000 t
DIN276_18: 532

**2.11.10 Fugenbänder liefern und einbauen**
Katalog-Nr. 1/050/14.70. 20.
Fugenbänder
'd = 14 mm zum Anschluss an bestehende Asphaltdecken oder -bauteile' in der Dicke der neuen Asphaltdeckschicht gemäß ZTV Fug-StB  liefern und
'in Einzellängen' einbauen.
Vorh. Wandungen säubern, soweit erforderlich trocknen und mit Voranstrich versehen.
Nach dem Trocknen sind die Fugenbänder an der zu verklebenden Seite leicht anzuschmelzen und gleichmäßig an die Wandungen anzudrücken.

Einschl. aller Nebenarbeiten!
Menge: 4070,000 m
DIN276_18: 532

**2.11.11 Statische Plattendruckversuche**
Katalog-Nr. 1/050/60.10. 20.
Statische Plattendruckversuche gemäß DIN 18.314 auf Anordnung der Bauleitung durchführen, einschl. der Gerätegestellung, der erforderlichen Hilfskräfte und eines beladenen LKW' s.

Es muss gemäß ZTV SoB - StB ein Verdichtungsgrad von Dr =
'103' % sowie ein Verformungsmodul von mind. Ev2 =
'150' MN/m2 auf der Schottertragschicht bzw.
'45' MN/m2 auf dem Erdplanum erreicht werden.

Einschl. aller Nebenarbeiten!

'Die statischen Plattendruckversuche müssen von einem anerkannten bzw. zertifizierten Sachverständigen (Prüfstelle oder Geologen) durchgeführt werden.'
Menge: 10,000 Stck
DIN276_18: 532

#### Abschnitt 2.12 Stundenlohnarbeiten

**2.12.1 Stunden eines Baufacharbeiters**
Katalog-Nr. 1/290/10.10. 10.
Stunden eines Baufacharbeiters auf Nachweis.
Menge: 120,000 Std

**2.12.2 Stunden eines Baggers, 8 bis 30 to**
Katalog-Nr. 1/290/10.10. 20.
Stunden eines Baggers (8 bis 30 to), einschl. Bedienung, auf Nachweis.
Menge: 80,000 Std

**2.12.3 Stunden eines Minibaggers, bis 8 to**
Katalog-Nr. 1/290/10.10. 50.
Stunden eines Minibaggers (bis 8,0 to), einschl. Bedienung auf Nachweis.
Menge: 80,000 Std

**2.12.4 Stunden eines Allrad-Dreiseitenkippers**
Katalog-Nr. 1/290/10.10. 70.
Stunden eines Allrad-Dreiseitenkippers, 10,0 bis 22,0 to Nutzlast, einschl. Fahrer, auf Nachweis.
Menge: 80,000 Std

**2.12.5 Stunden handgeführte Motorkleingeräte**
Katalog-Nr. 1/290/10.10. 300.
Stunden für handgeführte Motorkleingeräte (Bohrhammer, Motorsäge, Rüttelplatte etc.), einschl. Bedienung, auf Nachweis.
Menge: 80,000 Std

### Bereich 3 Gewerk 3 Kanalisation (Abwasserwerk Blomberg)

#### Abschnitt 3.1 Baufeldräumung

**3.1.1 Vorh. Asphaltbefestigungen bis 15 cm schneiden**
Katalog-Nr. 1/050/14.60. 40.
Vorh. Asphaltbefestigungen maschinell bis 15 cm Stärke
'in Einzellängen' schneiden, einschl. aller Nebenarbeiten.
Menge: 200,000 m

**3.1.2 Vorh. Asphaltbefestigungen bis 20 cm schneiden**
Katalog-Nr. 1/050/14.60. 50.
Vorh. Asphaltbefestigungen maschinell bis 20 cm Stärke
'in Einzellängen' schneiden, einschl. aller Nebenarbeiten.
Menge: 260,000 m

**3.1.3 Vorh. Asphaltbefestigung aufnehmen u. abfahren**
Katalog-Nr. 1/050/10.10. 10.
Vorh. Asphaltbefestigung bis
'15' cm
 stark,
'im Baugruben- und Rohrgrabenbereich in Einzelflächen und -längen' aufnehmen, auf LKW laden, abfahren und der Verwertung/Wiederverwertung nach Wahl des AN zuführen.

Einschl. aller Nebenarbeiten!

'Als Zulage zum Bodenaushub.'
Menge: 200,000 m2

**3.1.4 Vorh. Asphaltbefestigung aufnehmen u. abfahren**
Katalog-Nr. 1/050/10.10. 10.
Vorh. Asphaltbefestigung bis
'20' cm
 stark,
'im Baugruben- und Rohrgrabenbereich in Einzelflächen und -längen' aufnehmen, auf LKW laden, abfahren und der Verwertung/Wiederverwertung nach Wahl des AN zuführen.

Einschl. aller Nebenarbeiten!

'Als Zulage zum Bodenaushub.'
Menge: 300,000 m2

**3.1.5 Vorh. bit. Fahrbahndecke auffräsen und abfahren**
Katalog-Nr. 1/050/10.15. 100.
Vorh. bit. Fahrbahndecke
'..........'
,
'Stärke bis 20 cm'
, auffräsen, aufladen und zur Verwertung/ Wiederverwertung nach Wahl des AN abfahren.

Einschl. der Erschwernisse durch Schachtabdeckungen, Schieber und Hydrantenkappen.
Menge: 2000,000 m2

**3.1.6 teer-/pechhalt. Straßenaufbruch aufnehm.+abfahren**
Katalog-Nr. 1/050/10.20. 100.
Teer-/pechhaltiger Straßenaufbruch
'der Oberfläche' gemäß LANUV, Arbeitsblatt 47, PAK-Gehalt > 25 mg/kg, Abfallschlüssel
'170301* kohlenteerhaltige Bitumengemische (gefährlicher Abfall) und 170302 kohlentteerhaltige Bitumengemische (nicht gefährlicher Abfall) mit  Ausnahme derjenigen, die unter 170301  fallen,' nach Abfallverzeichnisverordnung (AVV)
'bis 15 cm Stärke' lösen, aufladen, zu einer zugelassenen Endlagerstätte oder Wiederaufbereitungsanlage abfahen und gemäß RUVA 01 Richtlinien,
'Klasse B,' ordnungsgemäß entsorgen.

Über das aufgenommene Material ist ein Entsorgungsnachweis zu führen. Die Gebühren der Entsorgungsanlage sind einzurechnen.

Einschl. der Kosten für Zusatzparameter gemäß der TRGS 517, der Lagerung des angelieferten Materials gemäß der Deponieklassenverordnung und der Beschaffung der Erzeugernummer.

Abrechnung lt. Wiegekarten (angeliefertes Material) der Lagerstätte bzw. Wiederaufbereitungsanlage!

Name der Endlagerstätte/Wiederaufbereitungsanlage

'....................................................'

'Als Zulage zum Asphalt der Position 3.1.2.'
Menge: 200,000 t

**3.1.7 Rohrleitungsöffnung abmauern**
Katalog-Nr. 1/025/71.10. 10.
Rohrleitungsöffnungen
'bis DN 500' halbsteinig mit Kanalklinkern
'11,5 cm' abmauern bzw. verpressen.

Einschl. aller Materiallieferungen und Nebenarbeiten.
Menge: 125,000 Stck

**3.1.8 PVC-Rohrleitung DN 150 Füllst. lief.+einbauen**
Katalog-Nr. 1/025/77.10. 10.
PVC-Rohrleitung
DN '150' als Füllstutzen
'und Entlüftungsleitung' liefern und an den abgemauerten Stellen der vorherigen Position einbauen.

Einschl. der erforderlichen Formstücke und Nebenarbeiten!
Menge: 45,000 m

**3.1.9 Kanalfüllmasse zum Verfüllen**
Katalog-Nr. 1/025/79.10. 10.
Kanalfüllmasse zum Verfüllen der vorh. Kanalleitungen bzw. der Schächte liefern und einbauen, einschl. aller Nebenarbeiten.

Die Abrechnung der Massen erfolgt nach von der Bauleitung unterschriebenen Wiegekarten!
Menge: 155,000 m3

**3.1.10 Vorh. Schachtbauwerke zertrümmern**
Katalog-Nr. 1/025/63.20. 10.
Vorh. Schachtbauwerke mit den max. Abmessungen von
'2,00 x 2,00 m' bis
'3,50' m
 Tiefe zertrümmern, den Bauschutt auf LKW laden und der Verwertung / Wiederverwertung nach Wahl des AN zuführen.
'Als Zulage zum Bodenaushub!'

Einschl. der evtl. erforderlichen Handschachtung und aller Nebenarbeiten!
Menge: 70,000 Stck
DIN276_18: 212

**3.1.11 Schachtabdeckungen abfahren**
Katalog-Nr. 1/025/66.10. 20.
Schachtabdeckungen von vorh. Schächten ausbauen, auf LKW laden, abfahren und der Verwertung / Wiederverwertung nach Wahl des AN zuführen.

Einschl. aller Erdarbeiten und Nebenarbeiten!
Menge: 70,000 Stck
DIN276_18: 212

#### Abschnitt 3.2 Wasserhaltung

**3.2.1 Pumpensümpfe**
Katalog-Nr. 1/020/38.90. 100.
Pumpensümpfe zum Überpumpen des anfallenden
'Regen- & Schichtenwassers' in ausreichender Größe herstellen und unterhalten einschl. aller Nebenarbeiten.

'..........'
Menge: 90,000 Stck

**3.2.2 Motorpumpenanlagen, 30 m3/h**
Katalog-Nr. 1/020/39.10. 10.
Motorpumpenanlagen mit einer Leistung von 30 m3/h aufstellen, einschl. Vorhaltung der Anlage und aller Nebenarbeiten wie der erforderlichen Stromversorgung, Aufstell- und Ziehvorrichtung.

'..........'
Menge: 2,000 Stck

**3.2.3 Umsetzungen der Motorpumpenanlagen**
Katalog-Nr. 1/020/39.20. 10.
Umsetzungen der Motorpumpenanlage
'..........' einschl. aller Nebenarbeiten.

'..........'
Menge: 90,000 Stck

**3.2.4 Betrieb der Motorpumpenanlage**
Katalog-Nr. 1/020/39.30. 10.
Betrieb der Motorpumpenanlage
'..........' einschl. aller Energiekosten und Nebenarbeiten.

'..........'
Menge: 4000,000 Std

**3.2.5 Einbringen Fäkalpumpe**
Für das Einbringen einer Fäkalpumpe mit Schwimmerschaltung, Leistung
'30' m3/h
, in ein Schachtbauwerk bzw. provisorischen Pumpensumpf zum Überpumpen des anfallenden
'Schmutzwassers' in den
'vorh. Schmutzwasserkanal'
.
Menge: 2,000 Stck

**3.2.6 Betrieb Fäkalpumpe**
Katalog-Nr. 1/020/44.30. 10.
Betrieb der Fäkalpumpe einschl. aller Energie- und Nebenkosten.

'..........'
Menge: 50,000 Std
DIN276_18: 375

**3.2.7 Kanalleitung PVC DN 200 herstellen**
Katalog-Nr. 1/020/43.10. 10.
Kanalleitung aus Kanal-PVC 200 nach DIN 19.534, Farbe rotbraun, seitl. der Rohrleitung oder unterhalb Rohrsohle zur
'Grundwasser-, Schmutz- oder Mischwasserab- führung bzw. als prov. Leitung zur Verbindung zweier vorh. Kanäle bzw. Schächte oder' als Umlaufleitung herstellen, einschl. der erforderlichen Erdarbeiten, aller Materiallieferungen und Nebenarbeiten!

Die Leitungen sind bei Baubeginn an den
'Anschlussschacht bzw. Kanal anzuschließen und nach Fertigstellung der Kanalisation' außer Betrieb zusetzen oder zu beseitigen, einschl. der Herstellung bzw. Beseitigung der Anschlussstellen.

Aufgenommenes Material wird Eigentum des AN.

Pumpenstunden, die durch unsachgemäßes Verlegen oder mangelnde Unterhaltung der Leitung entstehen, werden nicht gesondert vergütet.

'Diese Arbeiten sind nur auf besondere Anordnung der Bauleitung auszuführen.'
Menge: 850,000 m

**3.2.8 PVC-hart-Bögen DN 200 liefern+einbauen**
Katalog-Nr. 1/020/43.20. 10.
PVC-hart-Bögen DN 200 liefern und als Zulage zu der Kanal-PVC-Rohrleitung einbauen.

'Diese Arbeiten sind nur auf besondere Anordnung der Bauleitung auszuführen.'
Menge: 20,000 Stck

**3.2.9 Regenwasserhaltung herstellen**
Katalog-Nr. 1/020/41.10. 50.
Regenwasserhaltung während
'der Verlegung des neuen RW-Kanals' im Bereich der Trasse
'des vorh. RW-Kanals' nach Wahl des AN herstellen.

Im Preis enthalten ist u.a. das Stellen und Unterhalten evtl. erf. Pumpen (einschl. Pumpenstunden) und Werkzeuge, mobiler Rohr- und Schachtleitungen, Absperren der Kanalleitungen sowie die erf. tägl. Verbindung zwischen neuer und vorh. Kanalleitung.

Einschl. aller Materiallieferungen und Nebenarbeiten.
Menge: 50,000 m
DIN276_18: 313

**3.2.10 Schmutzwasserhaltung herstellen**
Katalog-Nr. 1/020/41.20. 30.
Schmutzwasserhaltung während der Verlegung
'des neuen SW-Kanals' im Bereich der Trasse
'des vorh. SW-Kanals' nach Wahl des AN herstellen.

Im Preis enthalten ist u.a. das Stellen und Unterhalten evtl. erf. Pumpen (einschl. Pumpenstunden) und Werkzeuge, mobiler Rohr- und Schachtleitungen, Absperren
'von Leitungen oder Wegeseitengräben' sowie die erf. tägl. Verbindung zwischen neuer und vorh. Kanalleitung.

Einschl. aller Materiallieferungen und Nebenarbeiten.
Menge: 50,000 m
DIN276_18: 313

#### Abschnitt 3.3 SW-Kanal

*Hinweis: Vorbemerkungen zu den Rohrgrabenpositionen (Kanal)*
Katalog-Nr. 1/020/10.90.
Vorbemerkungen zu den Rohrgrabenpositionen der Kanalisationsarbeiten:

Die Rohrgrabensohle muss ein gleichmäßiges Gefälle erhalten, die Rohre sind allseitig mit Sand zu ummanteln,  damit spätere Schäden durch evtl. Wiedereinbau von steinigen Bodenmassen vermieden werden.

Auf der Gesamtlänge ist der Rohrleitung ein Lagerbett aus nicht bindigem Material wie Sand, Splitt etc. in einer Stärke von
'15' cm zu schaffen.
Der erforderliche Mehraushub ist in die Materialpositionen einzukalkulieren!

Für den Wiedereinbau des zwischengelagerten Bodens sind die Zuordnungsklassen gemäß der Bundesbodenschutzverordnung (BBodSchV) und der Ersatzbaustoffverordnung (EBV) zu beachten. Boden der Zuordnungsklasse BM-F3 und >BM-F3 muss einer Entsorgung zugeführt werden. Je nach Einbaubedingungen und Zuordnungsklasse ist der Boden gegebenenfalls durch Austauschschüttgüter zu ersetzen.

'Gemäß Baugrundgutachten sind im Baufeld Böden mit einer Deklaration nach BBodSchV und EBV Klasse BM-0 bis BM-F0* sowie zum Teil auch BM-F3 vorhanden. Die Böden werden zur Entsorgung gemäß DepV der Deponieklasse 0 bzw. 1 zugeordnet.'

'Eine Wiederverwertung der im Baufeld anstehenden Böden innerhalb der Baumaßnahme ist nicht vorgesehen. Es erfolgt ein Bodenaustausch mittels Schüttgütern.'

Durch Leitungen, Schachtbauwerke und Austauschboden verdrängter, übrig bleibender Boden ist aufzunehmen, abzufahren und der Verwertung/Wiederverwertung nach Wahl des AN zuzuführen.

Die vorgenannten Angaben zur Wiederverwertung bzw. Abfuhr und Deponierung der anstehenden Böden sind in den entsprechenden Positionen zu berücksichtigen und einzukalkulieren.

Unter Verwendung
'des wiedereinbaufähigen, zwischengelagerten Bodens (Oberbau, Auffüllung etc.) oder des Austauschbodens' sind die Rohrgräben nach dem Verlegen der Rohrleitungen in Schichten bis zu höchstens 30 cm lagenweise zu verfüllen und zu verdichten.
'Der Wiedereinbau des zwischengelagerten Bodenaushubs ist einzukalkulieren. Die Bodenabfuhr wird gesondert vergütet.' Die Verdichtung, die zunächst nur mit einem Handstampfer geschehen darf, muss ab 60 cm über Rohrscheitel mit einem mechanischen Verdichtungsgerät fortgeführt werden.

Die Grabentiefe wird gerechnet ab
'O.K. Straße bzw. O.K. Gelände' unter Abzug des Oberbodens bis Rohrsohle.

Die Grabentiefe wird aus der Anfangs- und Endtiefe gemittelt.
Abrechnungslänge der Rohrgräben für den Hauptkanal ist von Schachtmitte zu Schachtmitte.
Abrechnungslänge für die Anschlussleitungen ist Achse Hauptkanal bzw. Baugrubenwand bis Rohrleitungsende.

Der zusätzliche Bodenaushub an Schachtbauwerken (Verbreiterung der Rohrgräben), am Rohrleitungsanfang bzw. -ende wird nicht gesondert vergütet und ist einzukalkulieren. Einschl. dem erforderlichen Linear- oder Boxenverbau gem. EN 1610 von O.K. Gelände bis zur Grabensohle bzw. dem erforderlichen Teilverbau bei Grabentiefen bis 1,75 m sowie der erforderlichen Tragwerksplanung.

Für den Aushub und die Abfuhr von unbelastetem Straßenoberbaumaterial (Schotter, Packlage etc.) im Zuge des Bodenaushubes erfolgt keine gesonderte Vergütung.

**3.3.1 Rohrgräben DN 200 PP, t = 1,50 m**
Katalog-Nr. 1/020/16.40. 215.
Rohrgräben für eine Kanalleitung aus PP-Rohren DN 200 in der erforderlichen Rohrgrabenbreite nach DIN EN 1610, bis zu einer Tiefe von 1,50 m in
'Böden,' entsprechend der früheren Bodenklasse
'3-5' gemäß DIN 18.300 (Stand 2015), ausheben
'und seitl. lagern. Rohrgräben abgeböscht.'

angebotener Verbau:
'....................................................'
Menge: 70,000 m
DIN276_18: 411

**3.3.2 Rohrgräben wie vor, t = 2,00 m**
Katalog-Nr. 1/020/16.90. 200.
Rohrgräben wie vor, jedoch bis zu einer Tiefe von 2,00 m
'Rohrgräben verbaut'

angebotener Verbau:
'....................................................'
Menge: 265,000 m

**3.3.3 Rohrgräben wie vor, t = 2,50 m**
Katalog-Nr. 1/020/16.90. 250.
Rohrgräben wie vor, jedoch bis zu einer Tiefe von 2,50 m.
'Rohrgräben verbaut'

angebotener Verbau:
'....................................................'
Menge: 290,000 m

**3.3.4 Rohrgräben wie vor, t = 3,00 m**
Katalog-Nr. 1/020/16.90. 300.
Rohrgräben wie vor, jedoch bis zu einer Tiefe von 3,00 m
'Rohrgräben verbaut'

angebotener Verbau:
'....................................................'
Menge: 180,000 m

**3.3.5 Rohrgräben wie vor, t = 3,50 m**
Katalog-Nr. 1/020/16.90. 350.
Rohrgräben wie vor, jedoch bis 3,50 m
'Rohrgräben verbaut'

angebotener Verbau:
'....................................................'
Menge: 45,000 m

**3.3.6 Rohrgräben DN 250 PP, t = 2,50 m**
Rohrgräben für eine Kanalleitung aus PP-Rohren DN 250 in der erforderlichen Rohrgrabenbreite nach DIN EN 1610, bis zu einer Tiefe von 2,50 m in
'Böden,' entsprechend der früheren Bodenklasse
'3-5' gemäß DIN 18.300 (Stand 2015), ausheben
'und seitl. lagern. Rohrgräben abgeböscht.'

angebotener Verbau:
'....................................................'
Menge: 15,000 m

**3.3.7 Bodenabfuhr, als Zulage**
Katalog-Nr. 1/020/35.30. 10.
Boden
'der Rohrgrabenpositionen 3.3.1 - 3.3.6' als Zulage auf LKW laden, abfahren und der Verwertung / Wiederverwertung nach Wahl des AN zuführen.

'Der Materialnachweis erfolgt durch örtliches Aufmaß mit  dem zuständigen Bauleiter.'
Menge: 1680,000 m3
DIN276_18: 311

**3.3.8 Bodenaushub abfahren, DepV, Kl. 1**
Katalog-Nr. 1/050/11.70.2010.
Bodenaushub wie vor, jedoch gemäß DepV
'Deponieklasse 1'
.
Menge: 420,000 m3

**3.3.9 Erschwernis Rohrgräben mit gegenläufigen Kanäle, als Zulage**
Erschwernis für die Herstellung von Rohrgräben mit gegenläufigen Fließrichtungen als Zulage zu den Rohrgrabenpositionen.
Menge: 225,000 m

**3.3.10 Boden, Kl. 2, als Zulage**
Katalog-Nr. 1/020/35.10. 100.
Boden,
'..........' entsprechend der früheren Bodenklasse 2 gemäß DIN 18.300 (Stand 2015), unabhängig von der Tiefe des Rohrgrabens oder der Baugrube ausheben, als Zulage zum Bodenaushub.

Einschl. aller Nebenarbeiten!
Menge: 100,000 m3
DIN276_18: 311

**3.3.11 Boden, Kl. 6, als Zulage**
Katalog-Nr. 1/020/35.10. 105.
Boden,
'..........' entsprechend der früheren Bodenklasse 6 gemäß DIN 18.300 (Stand 2015), unabhängig von der Tiefe des Rohrgrabens oder der Baugrube ausheben, als Zulage zum Bodenaushub.

Einschl. aller Nebenarbeiten!
Menge: 50,000 m3
DIN276_18: 311

**3.3.12 Boden, Kl. 7, als Zulage**
Katalog-Nr. 1/020/35.10. 110.
Boden,
'..........' entsprechend der früheren Bodenklasse 7 gemäß DIN 18.300 (Stand 2015), unabhängig von der Tiefe des Rohrgrabens oder der Baugrube ausheben, als Zulage zum Bodenaushub.

Einschl. aller Nebenarbeiten!
Menge: 10,000 m3

**3.3.13 Bodenaushub in Handschachtung**
Katalog-Nr. 1/020/35.20. 10.
Bodenaushub in allen Tiefen, in Handschachtung, nur auf Anweisung der Bauleitung, als Zulage zum Bodenaushub.
Menge: 50,000 m3

**3.3.14 Baugruben, t = 2,50 m**
Katalog-Nr. 1/020/32.11. 130.
Baugruben im Bereich vorh.
'SW-Kanäle' bis
'DN 250' in der erforderlichen Breite und
'bis 2,50 m Länge' in Böden
'entsprechend der früheren Bodenklasse 3-5,' gemäß DIN 18.300 (Stand 2015), bis 2,50 m Tiefe herstellen.

Einschl. Freilegen der vorh. Leitung, dem erforderlichen Baugrubenverbau bestehend aus Kanaldielen, der Aussteifung und der erforderlichen Tragwerksplanung,  der Grundwasserhaltung,
'Ausbau der vorh. Leitung,' der Wiederverfüllung und aller Nebenarbeiten!

Übrig bleibender Boden und Material ist abzufahren und der Verwertung/Wiederverwertung nach Wahl des AN zuzuführen.

Die Baugrubentiefe wird gerechnet ab O.K. Gelände oder Straße bzw. unter Abzug des Oberbodens bis Rohrsohle.
Menge: 10,000 Stck
DIN276_18: 311

**3.3.15 stählerne Kanaldielen**
Katalog-Nr. 1/020/37.10. 10.
Rohrgraben- und Baugrubenwände mit stählernen Kanaldielen nach VOB Teil C, DIN 18.303, Abschnitt 3, in Einzellängen und -flächen verkleiden, den Verbau einschl. der erforderlichen Aussteifungen vorhalten und später wieder beseitigen. Als Zulage zum
'Rohrgraben-/Baugrubenverbau'
.

Kanaldielenlänge =
'2,00 - 4,00' m
.

Der Einbau der Kanaldielen ist für die Bereiche vorzusehen, in denen ein Linear- oder Boxenverbau nicht eingesetzt werden kann.

Abgerechnet wird die tatsächlich verbaute Rohrgraben- oder Baugrubenwand von O.K. Gelände bis
'Erdplanum'
.
Menge: 150,000 m2

*Hinweis: Vorbemerkung zur Rohrverlegung Hauptkanal*
Katalog-Nr. 1/020/45.10.
Vorbemerkung zur Rohrverlegung
'für den Hauptkanal:'

Auf der Gesamtlänge ist der Rohrleitung ein Lagerbett aus nicht bindigem Material wie Sand, Schotter etc. in einer Stärke von 15 cm zu schaffen. Der erforderliche Mehraushub ist in die Materialpositionen einzukalkulieren!

Bei der Lieferung der Rohre ist zu beachten, dass

a)  eine statische Berechnung in 2-facher Ausfertigung für die in der Ausschreibung angegebenen maximalen und minimalen (Verkehrslast) Überdeckungshöhen vor Beginn der Rohrverlegungsarbeiten dem örtl. Bauleiter vorzulegen, wobei im einzelnen

Baugrubenbreiten:  nach EN 1610

Bodenart:
'entsprechend der früheren Bodenklassen 3-5 gemäß DIN 18.300 u. ZTVE-StB'

Verkehrsbelastung:
'SLW 60'
Überdeckung:
'1,50 - 3,50 m'
anzusetzen sind und

b)  die Rohre das Gütezeichen und das Herstellungsdatum in Form eines deutlich sichtbaren Stempels zu tragen haben.
Das Rohrabladen und -verlegen hat mit geeigneten Geräten (stahlbewehrte Gummi-Verlegschlaufen, Rohrtraversen mit 2 Drahtseilen o.ä.) zu erfolgen, so dass keine Beschädigungen der Muffen eintreten.

Die Vorschriften nach DIN 18.306 sind besonders zu beachten!

'Abgerechnet wird die tatsächlich verlegte Rohrleitung (Haltungslänge von Schachtmitte zu Schachtmitte, abzügl. 2 x 1/2 lichter Schachtdurchmesser).'

**3.3.16 PP-Rohre DN 200**
Katalog-Nr. 1/020/48.10. 40.
PP-Rohre DN 200, SN
'12, Farbe maigrün (RAL 6017) oder hellblau (RAL 5015),' als Vollwandrohr mit Muffe und eingelegter Lippendichtung, nach DIN EN 14758-1 und DIN EN 1852-1, des Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 820,000 m
DIN276_18: 547

**3.3.17 PP-Bögen DN 200 (KG 2000)**
Katalog-Nr. 1/020/48.12.1200.
PP-Bögen DN 200 (KG 2000), 15° - 87°, liefern und als Zulage einbauen.
Menge: 20,000 Stck
DIN276_18: 547

**3.3.18 PP-Abzweig DN 200/150 (KG 2000)**
Katalog-Nr. 1/020/48.13. 201.5
PP-Abzweig DN 200/150 (KG 2000) liefern und als Zulage einbauen.
Menge: 35,000 Stck
DIN276_18: 547

**3.3.19 PP-Rohre DN 250**
Katalog-Nr. 1/020/48.10. 50.
PP-Rohre DN 250, SN
'12, Farbe maigrün (RAL 6017) oder hellblau (RAL 5015),' als Vollwandrohr mit Muffe und eingelegter Lippendichtung, nach DIN EN 14758-1 und DIN EN 1852-1, ddes Fabr.
'Ostendorf'
, Typ KG 2000 oder gleichwertige Art frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre einschl. der erf. Doppelmuffen sind einzurechnen. Das Schneiden/Kürzen der Rohre darf nur mit einem, für die Rohre zugelassenen, Winkelschleifanfasgerät o.ä. durchgeführt werden.
Menge: 10,000 m

**3.3.20 PP-Bögen DN 250 (KG 2000)**
Katalog-Nr. 1/020/48.12.1250.
PP-Bögen DN 250 (KG 2000), 15° - 87°, liefern und als Zulage einbauen.
Menge: 1,000 Stck

**3.3.21 PP-Überschiebmuffe DN 250**
Katalog-Nr. 1/020/48.19. 30.
PP-Überschiebmuffe DN 250, liefern und als Zulage einbauen.
Menge: 1,000 Stck

**3.3.22 Anschluss neuer PP-Kanal an vorh. Schacht**
Katalog-Nr. 1/020/83.10. 217.
Anschluss eines neuen PP-Kanals
'DN 200' an einen  vorh. Schacht.

Einschl. aller zusätzlichen Erdarbeiten, Freilegen des Schachtes in Handschachtung, der erforderlichen Bohr- und Stemmarbeiten, wasserdichter Einbindung des Rohres, der Materiallieferungen und aller Nebenarbeiten sowie der Änderung und Anpassung der Fließrinnen- und Bermenprofilierung mit Kanalklinkern gemäß DIN 4051, DIN 105!

Aufgenommenes Material aufladen, abfahren und der Verwertung/Wiederverwertung nach Wahl des AN zuführen.

Einschl. der erforderlichen
'Schmutzwasserhaltung' nach Wahl des AN.
Menge: 3,000 Stck

**3.3.23 Kontrollschächte, t = 1,50 m**
Katalog-Nr. 1/020/79.10. 20.
Kontrollschacht bis zu einer lichten Schachttiefe von 1,50 m nach beigefügter Regelzeichnung Nr.
'2' des Ing.- Büros Turk und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 3,000 Stck

**3.3.24 Kontrollschächte, t = 2,00 m**
Katalog-Nr. 1/020/79.90. 20.
Kontrollschächte wie vor, jedoch bis zu einer Tiefe von 2,00 m
Menge: 7,000 Stck

**3.3.25 Kontrollschächte, t = 2,50 m**
Katalog-Nr. 1/020/79.90. 30.
Kontrollschächte wie vor, jedoch bis zu einer Tiefe von 2,50 m
Menge: 9,000 Stck

**3.3.26 Kontrollschächte, t = 3,00 m**
Katalog-Nr. 1/020/79.90. 40.
Kontrollschächte wie vor, jedoch bis zu einer Tiefe von 3,00 m
Menge: 5,000 Stck

**3.3.27 Kontrollschächte, t = 3,50 m**
Katalog-Nr. 1/020/79.90. 50.
Kontrollschächte wie vor, jedoch bis zu einer Tiefe von 3,50 m
Menge: 1,000 Stck

**3.3.28 Richtungsänderung bis 100°, Zulage, Regelblatt 2**
Katalog-Nr. 1/020/80.10. 100.
Richtungsänderungen der Fließrinne bis 100 gon in Schachtbauwerken, als Zulage zu den Schachtbauwerken gemäß Regelblatt 2.
Menge: 9,000 Stck

**3.3.29 Seitliche Zuflüsse**
Katalog-Nr. 1/020/80.20. 10.
Seitl. Zuflüsse
'bis DN 200 mit Höhenversatz bis 10 cm' in ein Schachtbauwerk, einschl.
'Fließrinnen- und Bermenausbildung' sowie des BKK-Dichtelementes, GM-Stückes oder Forsheda Dichtung bis
'7 %' Rohrleitungsgefälle, als Zulage zu
'den Schachtbauwerken.'
Menge: 8,000 Stck

**3.3.30 Schachtabdeckung Kl. D mit Entlüftungsöffnung**
Katalog-Nr. 1/020/86.20. 10.
Schachtabdeckungen mit Entlüftungsöffnung für Fahrbahn, Klasse D (400 kN-Prüfkraft), lichte Öffnung
'd = 610 mm, Maßnorm DIN 19584' nach DIN EN 124-2 in Verbindung mit DIN 1229, mit dämpfender Einlage
'Pewepren o.ä.' einschl. des schweren und verzinkten Ringschmutzfängers liefern und im Schachtkopfmörtelbett auf den Ausgleichsring des Schachtes aufsetzen.

Einschl. der erforderlichen Höhenangleichungen im Zuge der Oberflächenherstellung und aller Nebenarbeiten.

angebotenes Fabrikat:
'....................................................'

angebotener Typ:
'....................................................'
Menge: 25,000 Stck

**3.3.31 Schachtbauwerk auf vorh. Kanal**
Katalog-Nr. 1/020/82.10. 500.
Erstellung eines Schachtbauwerkes auf einen vorh.
'Steinzeugrohrkanal bis DN 200' einschl. Freilegen der vorhandenen Rohrleitung, der erforderlichen zusätzlichen Erd-, Schneid-, Dichtungs-, Stemm- und Säuberungsarbeiten an der vorhandenen Kanalrohrleitung, wasserdichten Einbindung der vorhandenen Kanalrohrleitung, der Materiallieferungen und Nebenarbeiten sowie der Fließrinnen- und Bermenprofilierung, mit Kanalklinker gemäß DIN 4051, DIN 105, als Zulage zu
'den Schachtbauwerken'
.

Das aufgenommene Material ist abzufahren und der Verwertung/Wiederverwertung nach Wahl des AN zuzuführen.

Einschl. der erf.
'Schmutzwasserhaltung' nach Wahl des AN.
Menge: 4,000 Stck

**3.3.32 Schachtfutter DN 200**
Katalog-Nr. 1/020/48.57. 20.
Schachtfutter DN 200 aus Polyurethan, KGF-PUR, liefern und als Zulage in die Kontrollschächte einbauen.
Menge: 50,000 Stck
DIN276_18: 547

**3.3.33 PP-Schachtmuffe DN 250**
PP-Schachtmuffe DN 250 mit angeformter Muffe und fest eingelegter ölbeständiger FE-Dichtung sowie äußerer Besandung liefern und als Zulage in die Kontrollschächte einbauen.
Menge: 4,000 Stck

**3.3.34 Sand 0/8**
Katalog-Nr. 1/025/ 2.10. 110.
Sand,
'Splitt etc.,' Korngröße 0/8, aus nicht bindigem Material, zur Unterbettung
'von Steinzeug-, Kunststoff- und PE-Rohrleitungen' und zur Ummantelung derselben nach Angaben der Bauleitung liefern, gem. Vorbemerkungen Rohrgrabenpositionen einbauen und verdichten. - Der Mehraushub zur Unterbettung der Rohre von
'15 cm' Stärke sowie die Abfuhr des gesamten verdrängten Bodens ist in den Einheitspreis einzukalkulieren! Die Überdeckung der Rohre muss mindestens
'20 cm' betragen.

Die Verfüllung von Ausbrüchen in den Rohrgraben- wänden mit Sand etc., die auf einen unsachgemäßen Verbau zurückzuführen ist, wird nicht gesondert vergütet.

Die Abrechnung der Massen erfolgt nach von der Bauleitung unterschriebenen Wiegekarten. Über die eingebauten Massen ist zusätzlich ein Materialnachweis zu führen, dabei gelten die Baugrubenbreiten der zugehörigen Grabenpositionen. Es ist ein Umrechnungsfaktor von 2,10 to/m3 für den verdichteten Zustand anzusetzen.
Menge: 1190,000 t
DIN276_18: 411

**3.3.35 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 2100,000 t

**3.3.36 Frostsichere Hartkalksteinschüttung 0/45**
Katalog-Nr. 1/025/12.10. 10.
Frostsichere Hartkalksteinschüttung 0/45,
'd bis 30 cm' liefern und zur Untergrundstabilisierung bzw. zum Ausgleich von Bodenunebenheiten nach Anweisung der Bauleitung
'im Rohrgraben- und Baugrubenbereich' einbauen, sonst wie vor, jedoch einschl. des erforderlichen Bodenaushubes
'(Homogenbereiche Erd 1)'
.
'Umrechnungsfaktor 2,2 to/m3'

Boden aufladen, abfahren und der Verwertung/ Wiederverwertung nach Wahl des AN zuführen.

'Es muss ein Verformungsmodul von mindestens 45 MN/m2 auf dem Erdplanum erreicht werden.'
Menge: 620,000 t
DIN276_18: 531

**3.3.37 Kombigitter liefern und verlegen**
Katalog-Nr. 1/025/16.10. 10.
Zweischichtige Kombinationsmatte aus zweiaxial gereckten, formstabilen, knotensteifen, monolithischen Tensar Geogittern, thermisch verbunden mit einem mechanisch verfestigten Trenn- und Filtervliesstoff, Typ Triax 150-GD, der Fa. Tensar international oder gleichwertig, liefern und auf
'dem Grobplanum der Bauwerks- und Rohrgrabensohle' verlegen.

Die Kombinationsmatte ist seitl. an den Rohrgraben- wänden bis zur Bodenaustauschhöhe hochzuziehen und abschnittsweise im offenen Rohrgraben zu verlegen.

Die Mindestüberlappung benachbarter Rollenbahnen beträgt 30 cm und ist einzukalkulieren.

Die Verlegehinweise der Herstellerwerke sind zu beachten.

Einschl. aller Materiallieferungen und Nebenarbeiten!

angebotenes Fabrikat:
'....................................................'

angebotener Typ:
'....................................................'
Menge: 950,000 m2
DIN276_18: 561

**3.3.38 Querschläge herstellen**
Katalog-Nr. 1/020/33.30. 10.
Querschläge NUR AUF ANWEISUNG DER BAULEITUNG zur Feststellung der genauen Lage von Kabeln und Leitungen bis zu einer Länge von
'2,00' m
 und einer Tiefe von
'2,00' m
 einschl. des Bodenaushubs und der Wiederverfüllung herstellen.

Einschl. evtl. Handschachtungen und aller Nebenarbeiten.
Menge: 15,000 Stck

**3.3.39 Unterquerungen**
Katalog-Nr. 1/025/25.10. 10.
Unterquerungen von vorh. Kabeln, Rohren und Kanalleitungen bis
'150' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 50,000 Stck

**3.3.40 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 50,000 m

**3.3.41 Beton C 12/15, zur Unterfangung**
Katalog-Nr. 1/025/34.10. 20.
Beton der Festigkeitsklasse C 12/15, XO, zur Unterfangung von unterquerten Leitungen bzw. zur Rohrum- mantelung bei einer Mindestwandstärke von 25 cm von der Grabensohle an einbauen, einschl. der erforderlichen Schal- und aller Nebenarbeiten sowie der Materiallieferung.
Menge: 5,000 m3

**3.3.42 Muffendruckprüfung**
Katalog-Nr. 1/025/81.10. 100.
Erstmalige Druckprobe für die Prüfung von Muffeneinzelverbindungen mit Luft im nicht begehbaren Bereich nach DIN EN 1610 und DWA A 139 mittels Muffenprüfpacker mit integrierter TV-Kamera.

Die Rohrleitung DN
'200' ist unmittelbar vor der Prüfung zu spülen und während der Prüfung von Abflüssen frei zu halten. Das Prüfgerät ist vor jedem Einsatz auf Funktionsfähigkeit zu kontrollieren (Dichtheit der Packer, Prüfung sämtlicher Anschlüsse und Kupplungen).

Zur Überprüfung des Druckabfalls sind an drei Rohren jeweils mittig im Rohrschaft des zu prüfenden Kanals Referenzmessungen durchzuführen und entsprechende Referenzprotokolle zu erstellen. Die Referenzmessungen sind vor jedem Einsatz sowie bei jedem Dimensions- bzw. Materialwechsel durchzuführen. Die Messung des Druckverlustes an den Rohrmuffen darf nicht größer sein als der Mittelwert der Referenzmessungen. Die Prüfzeit ist abhängig von dem eingesetzten Muffenprüfgerät. Das Prüfvolumen ist vor Prüfbeginn anzugeben. Der Prüfdruck beträgt 100 mbar bei einer zulässigen Druckdifferenz von 15 mbar und einer Beruhigungszeit von 60 Sekunden.
Die Absperrelemente sind unter TV-Überwachung exakt zu positionieren. Während der Prüfung ist die Sicht auf die Rohrverbindung zu gewährleisten. Bei einem negativen Ergebnis der Einzelmuffenprüfung mit Luft ist eine Fugenprüfung mit Wasser unter konstanten Druck von 0,5 bar und Messungen der Wasserzugabe durchzuführen.
Wird nach der Überprüfung der Einzelverbindungen mit Wasser weiterhin ein negatives Ergebnis erzielt, ist die Einzelverbindung in Absprache mit dem AG zu sanieren und erneut zu überprüfen.

Die Daten der Einzelmuffenprüfungen sowie die Sanierungen sind zu protokollieren (Tag, Uhrzeit, Haltung etc.).

Es ist ein Arbeitsprotokoll in zweifacher Ausfertigung anzufertigen.

Einschl. aller Geräte- und Personalkosten sowie aller Nebenarbeiten.
Menge: 415,000 Stck

**3.3.43 Rammsondierung**
Katalog-Nr. 1/050/60.30. 20.
Durchführung einer Rammsondierung durch eine Fremdfirma auf besondere Anordnung der Bauleitung mit der leichten Rammsonde nach DIN 4094 (Künzelstab) zur Überprüfung der Verdichtung innerhalb der Leitungszone
'bis 3,50 m Tiefe'
. Der EP beinhaltet alle erforderlichen Geräte sowie das erforderliche Personal zur Durchführung. Das Prüfprotokoll in 2-facher Ausfertigung ist Abrechnungsgrundlage.

auszuführendes Bodenmechaniklabor:

'....................................................'
Menge: 25,000 Stck
DIN276_18: 532

#### Abschnitt 3.4 RW-Kanal

**3.4.1 Rohrgräben DN 300 B, t = 1,50 m**
Katalog-Nr. 1/020/11. 1. 150.
Rohrgräben für eine Kanalleitung aus Betonrohren DN 300 B in der erforderlichen Rohrgrabenbreite nach DIN EN 1610, bis zu einer Tiefe von 1,50 m in Böden
'entsprechend der früheren Bodenklasse 3-5,' gemäß DIN 18.300 (Stand 2015), ausheben
'und den Boden seitlich lagern. Rohrgräben abgeböscht.'

angebotener Verbau:
'....................................................'
Menge: 155,000 m

**3.4.2 Rohrgräben wie vor, t = 2,00 m**
Katalog-Nr. 1/020/16.90. 200.
Rohrgräben wie vor, jedoch bis zu einer Tiefe von 2,00 m
'Rohrgräben verbaut'

angebotener Verbau:
'....................................................'
Menge: 230,000 m

**3.4.3 Rohrgräben wie vor, t = 2,50 m**
Katalog-Nr. 1/020/16.90. 250.
Rohrgräben wie vor, jedoch bis zu einer Tiefe von 2,50 m.
'Rohrgräben verbaut'

angebotener Verbau:
'....................................................'
Menge: 280,000 m

**3.4.4 Rohrgräben wie vor, t = 3,00 m**
Katalog-Nr. 1/020/16.90. 300.
Rohrgräben wie vor, jedoch bis zu einer Tiefe von 3,00 m
'Rohrgräben verbaut'

angebotener Verbau:
'....................................................'
Menge: 105,000 m

**3.4.5 Rohrgräben DN 400 B, t = 2,00 m**
Katalog-Nr. 1/020/11. 2. 30.
Rohrgräben für eine Kanalleitung aus Betonrohren DN 400 B in der erforderlichen Rohrgrabenbreite nach DIN EN 1610, bis zu einer Tiefe von 2,00 m in Böden
'entsprechend der früheren Bodenklasse 3-5,' gemäß DIN 18.300 (Stand 2015), ausheben
'und den Boden seitlich lagern. Rohrgräben abgeböscht.'

angebotener Verbau:
'....................................................'
Menge: 40,000 m

**3.4.6 Rohrgräben wie vor, t = 2,50 m**
Katalog-Nr. 1/020/16.90. 250.
Rohrgräben wie vor, jedoch bis zu einer Tiefe von 2,50 m.
'Rohrgräben verbaut'

angebotener Verbau:
'....................................................'
Menge: 41,000 m

**3.4.7 Rohrgräben DN 500 B, t = 2,00 m**
Katalog-Nr. 1/020/11. 3. 30.
Rohrgräben für eine Kanalleitung aus Betonrohren DN 500 B in der erforderlichen Rohrgrabenbreite nach DIN EN 1610, bis zu einer Tiefe von 2,00 m in Böden
'entsprechend der früheren Bodenklasse 3-5,' gemäß DIN 18.300 (Stand 2015), ausheben
'und den Boden seitlich lagern. Rohrgräben abgeböscht.'

angebotener Verbau:
'....................................................'
Menge: 105,000 m

**3.4.8 Rohrgräben wie vor, t = 2,50 m**
Katalog-Nr. 1/020/16.90. 250.
Rohrgräben wie vor, jedoch bis zu einer Tiefe von 2,50 m.
'Rohrgräben verbaut'

angebotener Verbau:
'....................................................'
Menge: 130,000 m

**3.4.9 Bodenabfuhr, als Zulage**
Katalog-Nr. 1/020/35.30. 10.
Boden
'der Rohrgrabenpositionen 3.4.1 - 3.4.8' als Zulage auf LKW laden, abfahren und der Verwertung / Wiederverwertung nach Wahl des AN zuführen.

'Der Materialnachweis erfolgt durch örtliches Aufmaß mit  dem zuständigen Bauleiter.'
Menge: 2496,000 m3
DIN276_18: 311

**3.4.10 Bodenaushub abfahren, DepV, Kl. 1**
Katalog-Nr. 1/050/11.70.2010.
Bodenaushub wie vor, jedoch gemäß DepV
'Deponieklasse 1'
.
Menge: 624,000 m3

**3.4.11 Boden, Kl. 2, als Zulage**
Katalog-Nr. 1/020/35.10. 100.
Boden,
'..........' entsprechend der früheren Bodenklasse 2 gemäß DIN 18.300 (Stand 2015), unabhängig von der Tiefe des Rohrgrabens oder der Baugrube ausheben, als Zulage zum Bodenaushub.

Einschl. aller Nebenarbeiten!
Menge: 100,000 m3

**3.4.12 Boden, Kl. 6, als Zulage**
Katalog-Nr. 1/020/35.10. 105.
Boden,
'..........' entsprechend der früheren Bodenklasse 6 gemäß DIN 18.300 (Stand 2015), unabhängig von der Tiefe des Rohrgrabens oder der Baugrube ausheben, als Zulage zum Bodenaushub.

Einschl. aller Nebenarbeiten!
Menge: 50,000 m3

**3.4.13 Boden, Kl. 7, als Zulage**
Katalog-Nr. 1/020/35.10. 110.
Boden,
'..........' entsprechend der früheren Bodenklasse 7 gemäß DIN 18.300 (Stand 2015), unabhängig von der Tiefe des Rohrgrabens oder der Baugrube ausheben, als Zulage zum Bodenaushub.

Einschl. aller Nebenarbeiten!
Menge: 10,000 m3

**3.4.14 Bodenaushub in Handschachtung**
Katalog-Nr. 1/020/35.20. 10.
Bodenaushub in allen Tiefen, in Handschachtung, nur auf Anweisung der Bauleitung, als Zulage zum Bodenaushub.
Menge: 5,000 m3

**3.4.15 Baugruben, t = 1,50 m**
Katalog-Nr. 1/020/32.10. 20.
Baugruben im Bereich
'vorh. RW-Kanäle bzw. Schachtbauwerke' mit den erf. Abmessungen in Böden
'entsprechend der früheren Bodenklasse 3 - 5' gemäß DIN 18.300 (Stand 2015), bis 1,50 m Tiefe herstellen.

Einschl. Freilegen
'der vorh. Leitung bzw. Schachtwand,' in Handschachtung, dem erforderlichen Baugrubenverbau bestehend aus Kanaldielen, der Aussteifung und der erforderlichen Tragwerksplanung,  der Grundwasserhaltung,
'Ausbau der vorh. Leitung,' der Wiederverfüllung und aller Nebenarbeiten!

Übrig bleibender Boden und Material ist abzufahren und der Verwertung/Wiederverwertung nach Wahl des AN zuzuführen.

Die Baugrubentiefe wird gerechnet ab O.K.
'Straße oder Gelände bzw. unter Abzug des Oberbodens' bis Rohrsohle.
Menge: 5,000 Stck
DIN276_18: 311

**3.4.16 Baugruben, t = 2,00 m**
Katalog-Nr. 1/020/32.10. 30.
Baugruben im Bereich
'vorh. RW-Kanäle bzw. Schachtbauwerke mit den erf. Abmessungen in Böden, entsprechend der früheren Bodenklasse 3-5,' gemäß DIN 18.300 (Stand 2015), bis 2,00 m Tiefe herstellen.

Einschl. Freilegen
'der vorh. Leitung bzw. Schachtwand,' in Handschachtung, dem erforderlichen Baugrubenverbau bestehend aus Kanaldielen, der Aussteifung und der erforderlichen Tragwerksplanung,  der Grundwasserhaltung,
'Ausbau der vorh. Leitung,' der Wiederverfüllung und aller Nebenarbeiten!

Übrig bleibender Boden und Material ist abzufahren und der Verwertung/Wiederverwertung nach Wahl des AN zuzuführen.

Die Baugrubentiefe wird gerechnet ab O.K.
'Straße oder Gelände bzw. unter Abzug des Oberbodens' bis Rohrsohle.
Menge: 5,000 Stck

**3.4.17 Baugruben, t = 2,50 m**
Katalog-Nr. 1/020/32.10. 40.
Baugruben im Bereich
'vorh. RW-Kanäle bzw. Schachtbauwerke' mit den erf. Abmessungen in Böden
'entsprechend der früheren Bodenklasse 3-5,' gemäß DIN 18.300 (Stand 2015), bis 2,50 m Tiefe herstellen.

Einschl. Freilegen
'der vorh. Leitung bzw. Schachtwand,' in Handschachtung, dem erforderlichen Baugrubenverbau bestehend aus Kanaldielen, der Aussteifung und der erforderlichen Tragwerksplanung,  der Grundwasserhaltung,
'Ausbau der vorh. Leitung,' der Wiederverfüllung und aller Nebenarbeiten!

Übrig bleibender Boden und Material ist abzufahren und der Verwertung/Wiederverwertung nach Wahl des AN zuzuführen.

Die Baugrubentiefe wird gerechnet ab O.K.
'Straße oder Gelände bzw. unter Abzug des Oberbodens' bis Rohrsohle.
Menge: 5,000 Stck

**3.4.18 stählerne Kanaldielen**
Katalog-Nr. 1/020/37.10. 10.
Rohrgraben- und Baugrubenwände mit stählernen Kanaldielen nach VOB Teil C, DIN 18.303, Abschnitt 3, in Einzellängen und -flächen verkleiden, den Verbau einschl. der erforderlichen Aussteifungen vorhalten und später wieder beseitigen. Als Zulage zum
'Rohrgraben-/Baugrubenverbau'
.

Kanaldielenlänge =
'2,00 - 4,00' m
.

Der Einbau der Kanaldielen ist für die Bereiche vorzusehen, in denen ein Linear- oder Boxenverbau nicht eingesetzt werden kann.

Abgerechnet wird die tatsächlich verbaute Rohrgraben- oder Baugrubenwand von O.K. Gelände bis
'Erdplanum'
.
Menge: 150,000 m2

**3.4.19 Betonrohre DN 300 KF-GM, Typ 2**
Katalog-Nr. 1/020/46.10. 10.
Betonrohre DN 300 KF-GM, Typ 2, nach EN 1916 und DIN V 1201 mit Güteschutzzeichen und FBS-Qualitätszeichen, Expositionsklasse
'XA2'
, frei Baustelle liefern, abladen und im vorgeschriebenen Gefälle nach EN 1610 fluchtgerecht auf der vorbereiteten Grabensohle verlegen. Mit werkseitig fest in der Muffe eingebauter Gleitringdichtung. Verlegelöcher im Rohrscheitel sind nicht zulässig. Die Verlegevorschriften des Herstellerwerkes sind besonders zu beachten.

Evtl. Schneiden von Rohren einschl. der erf. Passringe sind einzurechnen!
Menge: 740,000 m
DIN276_18: 547

**3.4.20 Betonrohr-Gelenkstück DN 300, SS**
Katalog-Nr. 1/020/46.20. 10.
Betonrohr-Gelenkstücke DN 300, Spitzende/Spitzende liefern und einbauen, als Zulage zu den Betonrohren.
Menge: 27,000 Stck
DIN276_18: 547

**3.4.21 Betonrohr-Gelenkstück DN 300, SM**
Katalog-Nr. 1/020/46.30. 10.
Betonrohr-Gelenkstücke DN 300, Spitzende/Muffen liefern und einbauen, als Zulage zu den Betonrohren.
Menge: 27,000 Stck
DIN276_18: 547

**3.4.22 Betonrohr-Stirnstück DN 300 KF-GM**
Katalog-Nr. 1/020/46.50. 10.
Betonrohr-Stirnstück DN 300 KF-GM liefern und einbauen, als Zulage zu den Betonrohren.
Menge: 1,000 Stck

**3.4.23 Anbohren Betonrohrkanal**
Katalog-Nr. 1/020/46.60. 10.
Anbohren eines Betonrohrkanals
'DN 300 KF-GM, Typ 2,' für Stz-Rohre DN 150, einschl. Lieferung und Einsetzen des Stz-Anschlusselementes C 70 DN 150 bei unterschiedlicher Schaftlänge nach DIN EN 295, Teil 4, aus Feinsteinzeug mit vollflächiger Elastomerdichtung mit Dichtlippe, nach Vorschrift des Herstellers.

Einschl. einwandfreier Dichtigkeit, die jederzeit gewährleistet sein muss.

Einschl. Lieferung und Einbau des Verschlusstellers.

Das Anschließen der Anschlussleitung an den Abzweigstutzen ist einzurechnen.
Menge: 76,000 Stck

**3.4.24 Betonrohre DN 400 KF-GM, Typ 2**
Katalog-Nr. 1/020/46.10. 20.
Betonrohre DN 400 KF-GM, Typ 2, nach EN 1916 und DIN V 1201 mit Güteschutzzeichen und FBS- Qualitätszeichen, Expositionsklasse
'XA2'
, frei Baustelle liefern, abladen und im vorgeschriebenen Gefälle nach EN 1610 fluchtgerecht auf der vorbereiteten Grabensohle verlegen. Mit werkseitig fest in der Muffe eingebauter Gleitringdichtung. Verlegelöcher im Rohrscheitel sind nicht zulässig. Die Verlegevorschriften des Herstellerwerkes sind besonders zu beachten.

Evtl. Schneiden von Rohren einschl. der erf. Passringe sind einzurechnen!
Menge: 76,000 m

**3.4.25 Betonrohr-Gelenkstück DN 400, SS**
Katalog-Nr. 1/020/46.20. 20.
Betonrohr-Gelenkstücke DN 400, Spitzende/Spitzende liefern und einbauen, als Zulage zu den Betonrohren.
Menge: 4,000 Stck

**3.4.26 Betonrohr-Gelenkstück DN 400, SM**
Katalog-Nr. 1/020/46.30. 20.
Betonrohr-Gelenkstücke DN 400, Spitzende/Muffen liefern und einbauen, als Zulage zu den Betonrohren.
Menge: 4,000 Stck

**3.4.27 Anbohren Betonrohrkanal**
Katalog-Nr. 1/020/46.60. 10.
Anbohren eines Betonrohrkanals
'DN 400 KF-GM, Typ 2,' für Stz-Rohre DN 150, einschl. Lieferung und Einsetzen des Stz-Anschlusselementes C 70 DN 150 bei unterschiedlicher Schaftlänge nach DIN EN 295, Teil 4, aus Feinsteinzeug mit vollflächiger Elastomerdichtung mit Dichtlippe, nach Vorschrift des Herstellers.

Einschl. einwandfreier Dichtigkeit, die jederzeit gewährleistet sein muss.

Einschl. Lieferung und Einbau des Verschlusstellers.

Das Anschließen der Anschlussleitung an den Abzweigstutzen ist einzurechnen.
Menge: 6,000 Stck

**3.4.28 Betonrohre DN 500 KF-GM, Typ 2**
Katalog-Nr. 1/020/46.10. 30.
Betonrohre DN 500 KF-GM, Typ 2, nach EN 1916 und DIN V 1201 mit Güteschutzzeichen und FBS- Qualitätszeichen, Expositionsklasse
'XA2'
, frei Baustelle liefern, abladen und im vorgeschriebenen Gefälle nach EN 1610 fluchtgerecht auf der vorbereiteten Grabensohle verlegen. Mit werkseitig fest in der Muffe eingebauter Gleitringdichtung. Verlegelöcher im Rohrscheitel sind nicht zulässig. Die Verlegevorschriften des Herstellerwerkes sind besonders zu beachten.

Evtl. Schneiden von Rohren einschl. der erf. Passringe sind einzurechnen!
Menge: 216,000 m

**3.4.29 Betonrohr-Gelenkstück DN 500, SS**
Katalog-Nr. 1/020/46.20. 30.
Betonrohr-Gelenkstücke DN 500, Spitzende/Spitzende liefern und einbauen, als Zulage zu den Betonrohren.
Menge: 14,000 Stck

**3.4.30 Betonrohr-Gelenkstück DN 500, SM**
Katalog-Nr. 1/020/46.30. 30.
Betonrohr-Gelenkstücke DN 500, Spitzende/Muffen liefern und einbauen, als Zulage zu den Betonrohren.
Menge: 14,000 Stck

**3.4.31 Anbohren Betonrohrkanal**
Katalog-Nr. 1/020/46.60. 10.
Anbohren eines Betonrohrkanals
'DN 500 KF-GM, Typ 2,' für Stz-Rohre DN 150, einschl. Lieferung und Einsetzen des Stz-Anschlusselementes C 70 DN 150 bei unterschiedlicher Schaftlänge nach DIN EN 295, Teil 4, aus Feinsteinzeug mit vollflächiger Elastomerdichtung mit Dichtlippe, nach Vorschrift des Herstellers.

Einschl. einwandfreier Dichtigkeit, die jederzeit gewährleistet sein muss.

Einschl. Lieferung und Einbau des Verschlusstellers.

Das Anschließen der Anschlussleitung an den Abzweigstutzen ist einzurechnen.
Menge: 11,000 Stck

**3.4.32 Anschluss Betonrohrkanal an vorh. Schacht**
Katalog-Nr. 1/020/83.10. 30.
Anschluss eines neuen Betonrohrkanals
'bis DN 300' an einen vorh. Schacht.

Einschl. aller zusätzlichen Erdarbeiten, Freilegen des Schachtes in Handschachtung, der erforderlichen Bohr- und Stemmarbeiten, wasserdichter Einbindung des Rohres, der Materiallieferungen und aller Nebenarbeiten, sowie Fließrinnen- und Bermenprofilierung mit Kanalklinkern gemäß DIN 4051, DIN 105!

Aufgenommenes Material aufladen, abfahren und der Verwertung/Wiederverwertung nach Wahl des AN zuführen.

Einschl. der erforderlichen
'Regenwasserhaltung' nach Wahl des AN.
Menge: 6,000 Stck

**3.4.33 Anschl. n. Betonrohrkanal an vorh. Kanal**
Katalog-Nr. 1/020/83.60. 110.
Anschluss eines neuen Betonrohrkanals
'DN 300' an einen vorhandenen
'Betonrohrkanal DN 300'
.

Einschl. Freilegen der vorh. Rohrleitung, der zusätzlichen Erdarbeiten, Wasserhaltung und Wiederverfüllung der erf. Schneid- und Dichtungsarbeiten, aller Materiallieferungen
'(BI-Adapter)' und Nebenarbeiten.

Aufgenommenes Material aufladen, abfahren und der Verwertung/Wiederverwertung nach Wahl des AN zuführen.

Einschl. Der erf.
'Regenwasserhaltung' nach Wahl des AN.
Menge: 1,000 Stck

**3.4.34 Kontrollschächte, t = 1,50 m**
Katalog-Nr. 1/020/79.10. 20.
Kontrollschacht bis zu einer lichten Schachttiefe von 1,50 m nach beigefügter Regelzeichnung Nr.
'2' des Ing.- Büros Turk und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 8,000 Stck

**3.4.35 Kontrollschächte, t = 2,00 m**
Katalog-Nr. 1/020/79.90. 20.
Kontrollschächte wie vor, jedoch bis zu einer Tiefe von 2,00 m
Menge: 5,000 Stck

**3.4.36 Kontrollschächte, t = 2,50 m**
Katalog-Nr. 1/020/79.90. 30.
Kontrollschächte wie vor, jedoch bis zu einer Tiefe von 2,50 m
Menge: 7,000 Stck

**3.4.37 Kontrollschächte, t = 3,00 m**
Katalog-Nr. 1/020/79.90. 40.
Kontrollschächte wie vor, jedoch bis zu einer Tiefe von 3,00 m
Menge: 3,000 Stck

**3.4.38 Kontrollschächte, t = 1,50 m**
Katalog-Nr. 1/020/79.10. 20.
Kontrollschacht bis zu einer lichten Schachttiefe von 1,50 m nach beigefügter Regelzeichnung Nr.
'3' des Ing.- Büros Turk und Angaben der örtl. Bauleitung aus 24 cm starkem Klinkermauerwerk (Kanalklinker) in Sulfadurzement oder als Betonfertigteilschacht nach DIN EN 1917 und DIN V 4034-01 sowie dem ATV-Arbeitsblatt A 241 mit Schachtunterteil, -ringen, Konen oder Abdeckplatte, verschiebesicheren Ausgleichsringen mit Steckmuffe GS bei wasserdichtem Aufbau über das Forsheda Betonglipp-System (in Schutzverpackung anzuliefernde Dichtung nach DIN EN 681-1 und DIN 4060, Teil I, mit Gleitlippe und herstellerseitig eingebrachtem Schmiermittel) in Abstimmung mit der örtl. Bauleitung herstellen.

Einbegriffen im Einheitspreis ist das Herstellen der Schachtsohle, der Bermen bis zum Rohrscheitel mit Kanalklinker gemäß DIN 4051, DIN 105 und der Fließrinne bis 5 gon Richtungsänderung, Reduzierung der Fließrinne bei unterschiedlichen Rohrdimensionen beim Zu- und Ablauf sowie der beiden BKK-Dichtelemente, GM- Stücke, Forsheda-Dichtungen oder bei gemauerten Schächten Abdichtung mittels Quellband o.ä., bis max. 7 % Rohrleitungsgefälle, ferner das Einsetzen der Antikor-Steigbügel, Typ II D-S/20 oder gleichwertige Art, in den vorgeschriebenen Abständen, sauberes inneres Verfugen des Mauerwerkes, Versehen des äußeren Mauerwerkes mit einer 2-Komponenten-Dickbeschichtung, Fabr. Sulfiton oder gleichwertige Art. Herstellen der zusätzlichen Erdarbeiten, Lieferung sämtlicher Materialien (mit Ausnahme der Schachtabdeckung) sowie aller Nebenarbeiten.

Es darf grundsätzlich nur Sulfadurzement verwendet werden!

Abrechnungsmaß für den Schacht ist das Maß zwischen dem tiefsten Punkt der Rohrsohle (Fließrinne) und U.K. Schachtabdeckung gemäß DIN 18.306!
Menge: 2,000 Stck

**3.4.39 Kontrollschächte, t = 2,00 m**
Katalog-Nr. 1/020/79.90. 20.
Kontrollschächte wie vor, jedoch bis zu einer Tiefe von 2,00 m
Menge: 9,000 Stck

**3.4.40 Kontrollschächte, t = 2,50 m**
Katalog-Nr. 1/020/79.90. 30.
Kontrollschächte wie vor, jedoch bis zu einer Tiefe von 2,50 m
Menge: 4,000 Stck

**3.4.41 Richtungsänderung bis 100°, Zulage, Regelblatt 2**
Katalog-Nr. 1/020/80.10. 100.
Richtungsänderungen der Fließrinne bis 100 gon in Schachtbauwerken, als Zulage zu den Schachtbauwerken gemäß Regelblatt 2.
Menge: 12,000 Stck

**3.4.42 Richtungsänderung bis 100°, Zulage, Regelblatt 3**
Katalog-Nr. 1/020/80.10. 110.
Richtungsänderungen der Fließrinne bis 100 gon in Schachtbauwerken, als Zulage zu den Schachtbauwerken gemäß Regelblatt 3.
Menge: 9,000 Stck

**3.4.43 Seitliche Zuflüsse**
Katalog-Nr. 1/020/80.20. 10.
Seitl. Zuflüsse
'bis DN 300 mit Höhenversatz bis 10 cm' in ein Schachtbauwerk, einschl.
'Fließrinnen- und Bermenausbildung' sowie des BKK-Dichtelementes, GM-Stückes oder Forsheda Dichtung bis
'7 %' Rohrleitungsgefälle, als Zulage zu
'den Schachtbauwerken.'
Menge: 36,000 Stck

**3.4.44 Schachtabdeckung Kl. D mit Entlüftungsöffnung**
Katalog-Nr. 1/020/86.20. 10.
Schachtabdeckungen mit Entlüftungsöffnung für Fahrbahn, Klasse D (400 kN-Prüfkraft), lichte Öffnung
'd = 610 mm, Maßnorm DIN 19584' nach DIN EN 124-2 in Verbindung mit DIN 1229, mit dämpfender Einlage
'Pewepren o.ä.' einschl. des schweren und verzinkten Ringschmutzfängers liefern und im Schachtkopfmörtelbett auf den Ausgleichsring des Schachtes aufsetzen.

Einschl. der erforderlichen Höhenangleichungen im Zuge der Oberflächenherstellung und aller Nebenarbeiten.

angebotenes Fabrikat:
'....................................................'

angebotener Typ:
'....................................................'
Menge: 38,000 Stck

**3.4.45 Schachtbauwerk auf vorh. Betonrohrkanal**
Katalog-Nr. 1/020/82.10. 15.
Erstellung eines Schachtbauwerkes
'..........' auf einen vorh. Betonrohrkanal
'DN 300' einschl. Freilegen der vorhandenen Rohrleitungen, der erforderlichen Erd-, Schneid-, Dichtungs-, Stemm- und Säuberungsarbeiten, der Materiallieferungen und Nebenarbeiten sowie der Fließrinnen- und Bermenprofilierung, mit Kanalklinker, gemäß DIN 4051, DIN 105, als Zulage zu
'den Schachtbauwerken nach Regelzeichnungen Bl. 2 und 3'
.

Das aufgenommene Material ist abzufahren und der Verwertung/Wiederverwertung nach Wahl des AN zuzuführen.
'Einschl. der erf. Regenwasserhaltung nach Wahl des AN.'
Menge: 2,000 Stck

**3.4.46 Sand, Splitt, Schotter 0/22**
Katalog-Nr. 1/025/ 2.40. 10.
Sand, Splitt, Schotter etc. bis zu einer Korngröße 0/22 mm, aus nicht bindigem Material, zur Unterbettung von
'Betonrohren' und zur Ummantelung derselben nach Angaben der Bauleitung liefern gem. Vorbemerkungen Rohrgrabenpositionen, einbauen und verdichten. - Der Mehraushub zur Unterbettung der Rohre von
'15 cm' Stärke sowie die Abfuhr des gesamten verdrängten Bodens ist in den Einheitspreis einzukalkulieren! Die Überdeckung der Rohre muss mindestens 20 cm betragen.

Die Verfüllung von Ausbrüchen in den Rohrgrabenwänden mit Sand etc., die auf einen unsachgemäßen Verbau zurückzuführen ist, wird nicht gesondert vergütet.

Die Abrechnung der Massen erfolgt nach von der Bauleitung unterschriebenen Wiegekarten. Über die eingebauten Sandmassen ist zusätzlich ein Materialnachweis zu führen, dabei gelten die Baugrubenbreiten der zugehörigen Grabenpositionen, es ist ein Umrechnungsfaktor von 2,10 to/m3 für den verdichteten Zustand anzusetzen.
Menge: 2200,000 t
DIN276_18: 411

**3.4.47 Hartkalksteinschüttung, Vorabsiebung etc.**
Hartkalksteinschüttung, Vorabsiebung oder gebrochenes Kies-Sand-Gemisch, Körnung 0/32 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 2420,000 t

**3.4.48 Frostsichere Hartkalksteinschüttung 0/45**
Katalog-Nr. 1/025/12.10. 10.
Frostsichere Hartkalksteinschüttung 0/45,
'd bis 30 cm' liefern und zur Untergrundstabilisierung bzw. zum Ausgleich von Bodenunebenheiten nach Anweisung der Bauleitung
'im Rohrgraben- und Baugrubenbereich' einbauen, sonst wie vor, jedoch einschl. des erforderlichen Bodenaushubes
'(Homogenbereiche Erd 1)'
.
'Umrechnungsfaktor 2,2 to/m3'

Boden aufladen, abfahren und der Verwertung/ Wiederverwertung nach Wahl des AN zuführen.

'Es muss ein Verformungsmodul von mindestens 45 MN/m2 auf dem Erdplanum erreicht werden.'
Menge: 995,000 t
DIN276_18: 531

**3.4.49 Kombigitter liefern und verlegen**
Katalog-Nr. 1/025/16.10. 10.
Zweischichtige Kombinationsmatte aus zweiaxial gereckten, formstabilen, knotensteifen, monolithischen Tensar Geogittern, thermisch verbunden mit einem mechanisch verfestigten Trenn- und Filtervliesstoff, Typ Triax 150-GD, der Fa. Tensar international oder gleichwertig, liefern und auf
'dem Grobplanum der Bauwerks- und Rohrgrabensohle' verlegen.

Die Kombinationsmatte ist seitl. an den Rohrgraben- wänden bis zur Bodenaustauschhöhe hochzuziehen und abschnittsweise im offenen Rohrgraben zu verlegen.

Die Mindestüberlappung benachbarter Rollenbahnen beträgt 30 cm und ist einzukalkulieren.

Die Verlegehinweise der Herstellerwerke sind zu beachten.

Einschl. aller Materiallieferungen und Nebenarbeiten!

angebotenes Fabrikat:
'....................................................'

angebotener Typ:
'....................................................'
Menge: 1505,000 m2
DIN276_18: 561

**3.4.50 Unterquerungen**
Katalog-Nr. 1/025/25.10. 10.
Unterquerungen von vorh. Kabeln, Rohren und Kanalleitungen bis
'300' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 50,000 Stck

**3.4.51 Längssicherung**
Katalog-Nr. 1/025/31.10. 10.
Im Rohrgraben und sichtbare, frei in der Rohrgrabenwand verlaufende vorh. Kabel und Leitungen bis DN
'300' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 940,000 m

**3.4.52 Beton C 12/15, zur Unterfangung**
Katalog-Nr. 1/025/34.10. 20.
Beton der Festigkeitsklasse C 12/15, XO, zur Unterfangung von unterquerten Leitungen bzw. zur Rohrum- mantelung bei einer Mindestwandstärke von 25 cm von der Grabensohle an einbauen, einschl. der erforderlichen Schal- und aller Nebenarbeiten sowie der Materiallieferung.
Menge: 5,000 m3

**3.4.53 Dynamische Fallplatte**
Katalog-Nr. 1/050/60.20. 10.
Durchführung eines dynamischen Plattendruckversuches mit Hilfe des leichten Fallgewichtsgerätes, welches den technischen Prüfvorschriften für Boden und Fels im Straßenbau, TP BF-StB Teil B 8.3 entspricht.
Der dynamische Plattendruckversuch ist gemäß Angaben und unter Beisein eines Vertreters des AG durchzuführen. Über jeden Versuch ist ein Protokoll in 2-facher Ausfertigung dem AG vorzulegen.
Menge: 40,000 Stck

#### Abschnitt 3.5 Grundstücksanschlüsse SW

**3.5.1 Rohrgräben DN 150 PP, t = 1,50 m**
Katalog-Nr. 1/020/16.40. 120.
Rohrgräben für eine Kanalleitung aus PP-Rohren DN 150 in der erforderlichen Rohrgrabenbreite nach DIN EN 1610, bis zu einer Tiefe von 1,50 m in Böden
'entsprechend der früheren Bodenklasse 3-5,' gemäß DIN 18.300 (Stand 2015), ausheben und
'seitl. lagern. Rohrgräben abgeböscht'
.

angebotener Verbau:
'....................................................'
Menge: 18,000 m

**3.5.2 Rohrgräben wie vor, t = 2,00 m**
Katalog-Nr. 1/020/16.90. 200.
Rohrgräben wie vor, jedoch bis zu einer Tiefe von 2,00 m
'Rohrgräben verbaut'

angebotener Verbau:
'....................................................'
Menge: 68,000 m

**3.5.3 Rohrgräben wie vor, t = 2,50 m**
Katalog-Nr. 1/020/16.90. 250.
Rohrgräben wie vor, jedoch bis zu einer Tiefe von 2,50 m.
'Rohrgräben verbaut'

angebotener Verbau:
'....................................................'
Menge: 75,000 m

**3.5.4 Rohrgräben wie vor, t = 3,00 m**
Katalog-Nr. 1/020/16.90. 300.
Rohrgräben wie vor, jedoch bis zu einer Tiefe von 3,00 m
'Rohrgräben verbaut'

angebotener Verbau:
'....................................................'
Menge: 50,000 m

**3.5.5 Rohrgräben wie vor, t = 3,50 m**
Katalog-Nr. 1/020/16.90. 350.
Rohrgräben wie vor, jedoch bis 3,50 m
'Rohrgräben verbaut'

angebotener Verbau:
'....................................................'
Menge: 15,000 m

**3.5.6 Bodenabfuhr, als Zulage**
Katalog-Nr. 1/020/35.30. 10.
Boden
'der Rohrgrabenpositionen 3.5.1 - 3.5.5' als Zulage auf LKW laden, abfahren und der Verwertung / Wiederverwertung nach Wahl des AN zuführen.

'Der Materialnachweis erfolgt durch örtliches Aufmaß mit  dem zuständigen Bauleiter.'
Menge: 464,000 m3
DIN276_18: 311

**3.5.7 Bodenaushub abfahren, DepV, Kl. 1**
Katalog-Nr. 1/050/11.70.2010.
Bodenaushub wie vor, jedoch gemäß DepV
'Deponieklasse 1'
.
Menge: 116,000 m3

*Hinweis: Vorbemerkung zur Rohrverlegung Grundstücksanschlüsse*
Katalog-Nr. 1/020/45.10.
Vorbemerkung zur Rohrverlegung
'für Grundstücksanschlüsse:'

Auf der Gesamtlänge ist der Rohrleitung ein Lagerbett aus nicht bindigem Material wie Sand, Schotter etc. in einer Stärke von 15 cm zu schaffen. Der erforderliche Mehraushub ist in die Materialpositionen einzukalkulieren!

Bei der Lieferung der Rohre ist zu beachten, dass eine statische Berechnung in 2-facher Ausfertigung für die in der Ausschreibung angegebenen maximalen und minimalen (Verkehrslast) Überdeckungshöhen vor Beginn der Rohrverlegungsarbeiten dem örtl. Bauleiter vorzulegen, wobei im einzelnen

Baugrubenbreiten:  nach EN 1610

Bodenart:
'Boden, entsprechend der früheren Bodenklassen 3-5 gemäß DIN 18.300 u. ZTVE-StB'

Verkehrsbelastung:
'SLW 60'
Überdeckung:
'1,10 - 3,50 m'
anzusetzen sind und

Die Vorschriften nach DIN 18.306 sind besonders zu beachten!

'Abgerechnet wird die tatsächlich verlegte Rohrleitung  von Rohrleitungsanfang bis -ende.'

**3.5.8 PP-Rohre DN 150**
Katalog-Nr. 1/020/48.10. 30.
PP-Rohre DN 150, SN
'10, Farbe maigrün (RAL 6017) oder hellblau (RAL 5015),' als Vollwandrohr mit Muffe und eingelegter Lippendichtung, nach DIN EN 14758-1 und DIN EN 1852-1,
'des Fabr. Ostendorf, Typ KG 2000 oder gleichwertige Art' frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre
'einschl. der erf. Doppelmuffen' sind einzurechnen. Das Schneiden/Kürzen der Rohre darf nur mit einem, für die Rohre zugelassenen, Winkelschleifanfasgerät o.ä. durchgeführt werden.
Menge: 215,000 m

**3.5.9 PP-Bögen DN 150 (KG 2000)**
Katalog-Nr. 1/020/48.12.1150.
PP-Bögen DN 150 (KG 2000), 15° - 87°, liefern und als Zulage einbauen.
Menge: 200,000 Stck

**3.5.10 Provisorische Anschlüsse**
Prov. Anschlüsse der vorh. Anschlussleitungen
'bis DN 150' an den neuen Kanal herstellen, wenn die Verlegung der Anschlussleitungen nach Rücksprache mit der Bauleitung erst nach Fertigstellung des Hauptkanals erfolgen kann.

Einschl. Lieferung und Einbau sämtlicher Materialien wie Rohre, Formstücke etc. und der Schmutzwasserhaltung. Das eingebaute Material bleibt Eigentum des AN und ist  bei späterer Anschlusserneuerung schadlos zu beseitigen.

'Einschl. Durchtrennen der vorhandenen Leitung und Schneiden der Rohre auf Passlänge, aller Materiallieferungen und Nebenarbeiten!'
Menge: 50,000 Stck

**3.5.11 Anschl. n. Anschlussltg. an vorh. Anschlussleitung**
Katalog-Nr. 1/020/83.60. 540.
Anschlüsse der neuen Anschlussleitung an die vorh. Anschlussleitung
'bis DN 150'
, einschl. Freilegen der vorh. Leitung sowie Lieferung und Einbau der erforderlichen Überschiebmuffen und einer VPC-Rohrkupplung
'DN 100-200' für unterschiedliche Rohrmaterialien und Rohraußendurchmesser zwischen der neuen und der alten Leitung, einschl. Durchtrennen der vorhandenen Leitungen und Schneiden der Rohre auf Passlänge
'sowie der erforderlichen Wasserhaltung'
.

Einschl. aller Materiallieferungen und Nebenarbeiten!
Menge: 40,000 Stck
DIN276_18: 547

**3.5.12 Anschluss n. Anschlussltg. an vorh. Hauskontr.**
Katalog-Nr. 1/020/83.10. 50.
Anschluss einer neuen Anschlussleitung an einen vorh. Hauskontrollschacht, einschl. der Bohrung oder Stemmarbeiten, Einbau des wasserdichten Dichtungselementes, der Sohl- und Bermenprofilierung sowie der
'Wasserhaltungsarbeiten'
.

'Einschl. Durchtrennen der vorhandenen Leitung und Schneiden der Rohre auf Passlänge, aller Materiallieferungen und Nebenarbeiten!'
Menge: 10,000 Stck
DIN276_18: 547

**3.5.13 stählerne Kanaldielen**
Katalog-Nr. 1/020/37.10. 10.
Rohrgraben- und Baugrubenwände mit stählernen Kanaldielen nach VOB Teil C, DIN 18.303, Abschnitt 3, in Einzellängen und -flächen verkleiden, den Verbau einschl. der erforderlichen Aussteifungen vorhalten und später wieder beseitigen. Als Zulage zum
'Rohrgraben-/Baugrubenverbau'
.

Kanaldielenlänge =
'2,00 - 4,00' m
.

Der Einbau der Kanaldielen ist für die Bereiche vorzusehen, in denen ein Linear- oder Boxenverbau nicht eingesetzt werden kann.

Abgerechnet wird die tatsächlich verbaute Rohrgraben- oder Baugrubenwand von O.K. Gelände bis
'Erdplanum'
.
Menge: 50,000 m2

**3.5.14 Sand 0/8**
Katalog-Nr. 1/025/ 2.10. 110.
Sand,
'Splitt etc.,' Korngröße 0/8, aus nicht bindigem Material, zur Unterbettung
'von Steinzeug-, Kunststoff- und PE-Rohrleitungen' und zur Ummantelung derselben nach Angaben der Bauleitung liefern, gem. Vorbemerkungen Rohrgrabenpositionen einbauen und verdichten. - Der Mehraushub zur Unterbettung der Rohre von
'15 cm' Stärke sowie die Abfuhr des gesamten verdrängten Bodens ist in den Einheitspreis einzukalkulieren! Die Überdeckung der Rohre muss mindestens
'20 cm' betragen.

Die Verfüllung von Ausbrüchen in den Rohrgraben- wänden mit Sand etc., die auf einen unsachgemäßen Verbau zurückzuführen ist, wird nicht gesondert vergütet.

Die Abrechnung der Massen erfolgt nach von der Bauleitung unterschriebenen Wiegekarten. Über die eingebauten Massen ist zusätzlich ein Materialnachweis zu führen, dabei gelten die Baugrubenbreiten der zugehörigen Grabenpositionen. Es ist ein Umrechnungsfaktor von 2,10 to/m3 für den verdichteten Zustand anzusetzen.
Menge: 275,000 t
DIN276_18: 411

**3.5.15 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 640,000 t

**3.5.16 Unterquerungen**
Katalog-Nr. 1/025/25.10. 10.
Unterquerungen von vorh. Kabeln, Rohren und Kanalleitungen bis
'150' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 40,000 Stck

**3.5.17 Unterquerungen von Grundstücksmauern**
Katalog-Nr. 1/025/25.10. 200.
Unterquerungen von frostfrei gegründeten Grundstücks- mauern aus Beton-, Naturstein- oder Ziegelmauerwerk mit den zu verlegenden Rohrleitungen. Mauerhöhe
'ab OK Straße bis 0,70 m'

Einschl. Verfüllen der Baugrube der unterfahrenen Fundamente mit Beton der Festigkeitsklasse C 20/25, F 1, aller Materiallieferungen und Nebenarbeiten.

Als Zulage zu den Erdarbeiten und der Rohrverlegung!
Menge: 10,000 Stck

**3.5.18 Unterquerungen von Hecken**
Katalog-Nr. 1/025/25.10. 300.
Unterquerungen von Hecken,
'h bis 1,80 m'
, als Zulage zu den Erdarbeiten und der Rohrverlegung.
Menge: 10,000 Stck

**3.5.19 Unterquerungen von Zäunen, Zulage**
Katalog-Nr. 1/025/25.10. 610.
Unterquerungen von vorh. Zäunen,
'Höhe bis 1,20 m'
,  als Zulage zu den Erdarbeiten und der Rohrverlegung.
Menge: 10,000 Stck

**3.5.20 Längssicherung**
Katalog-Nr. 1/025/31.10. 10.
Im Rohrgraben und sichtbare, frei in der Rohrgrabenwand verlaufende vorh. Kabel und Leitungen bis DN
'150' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 10,000 m

**3.5.21 Beton C 12/15, zur Unterfangung**
Katalog-Nr. 1/025/34.10. 20.
Beton der Festigkeitsklasse C 12/15, XO, zur Unterfangung von unterquerten Leitungen bzw. zur Rohrum- mantelung bei einer Mindestwandstärke von 25 cm von der Grabensohle an einbauen, einschl. der erforderlichen Schal- und aller Nebenarbeiten sowie der Materiallieferung.
Menge: 2,000 m3

**3.5.22 Vorh. Rohrleitung zertrümmern und abfahren**
Katalog-Nr. 1/025/57.40. 90.
Vorh. Rohrleitung
'bis DN 150' aus
'Guss-, PVC-, Beton- oder Steinzeugrohren' im Bereich der Rohrgräben und Baugruben zertrümmern, aufnehmen, abfahren und der Verwertung/Wiederverwertung nach Wahl des AN zuführen.

'Als Zulage zum Bodenaushub.'

Einschl. evtl. Handschachtung und aller Nebenarbeiten.
Menge: 150,000 m

#### Abschnitt 3.6 Grundstücksanschlüsse RW

**3.6.1 Rohrgräben DN 150 PP, t = 1,50 m**
Katalog-Nr. 1/020/16.40. 120.
Rohrgräben für eine Kanalleitung aus PP-Rohren DN 150 in der erforderlichen Rohrgrabenbreite nach DIN EN 1610, bis zu einer Tiefe von 1,50 m in Böden
'entsprechend der früheren Bodenklasse 3-5,' gemäß DIN 18.300 (Stand 2015), ausheben und
'seitl. lagern. Rohrgräben abgeböscht'
.

angebotener Verbau:
'....................................................'
Menge: 115,000 m

**3.6.2 Rohrgräben wie vor, t = 2,00 m**
Katalog-Nr. 1/020/16.90. 200.
Rohrgräben wie vor, jedoch bis zu einer Tiefe von 2,00 m
'Rohrgräben verbaut'

angebotener Verbau:
'....................................................'
Menge: 270,000 m

**3.6.3 Rohrgräben wie vor, t = 2,50 m**
Katalog-Nr. 1/020/16.90. 250.
Rohrgräben wie vor, jedoch bis zu einer Tiefe von 2,50 m.
'Rohrgräben verbaut'

angebotener Verbau:
'....................................................'
Menge: 325,000 m

**3.6.4 Rohrgräben wie vor, t = 3,00 m**
Katalog-Nr. 1/020/16.90. 300.
Rohrgräben wie vor, jedoch bis zu einer Tiefe von 3,00 m
'Rohrgräben verbaut'

angebotener Verbau:
'....................................................'
Menge: 80,000 m

**3.6.5 Bodenabfuhr, als Zulage**
Katalog-Nr. 1/020/35.30. 10.
Boden
'der Rohrgrabenpositionen 3.6.1 - 3.6.4' als Zulage auf LKW laden, abfahren und der Verwertung / Wiederverwertung nach Wahl des AN zuführen.

'Der Materialnachweis erfolgt durch örtliches Aufmaß mit  dem zuständigen Bauleiter.'
Menge: 1584,000 m3

**3.6.6 Bodenaushub abfahren, DepV, Kl. 1**
Katalog-Nr. 1/050/11.70.2010.
Bodenaushub wie vor, jedoch gemäß DepV
'Deponieklasse 1'
.
Menge: 396,000 m3

**3.6.7 PP-Rohre DN 150**
Katalog-Nr. 1/020/48.10. 30.
PP-Rohre DN 150, SN
'10, Farbe maigrün (RAL 6017) oder hellblau (RAL 5015),' als Vollwandrohr mit Muffe und eingelegter Lippendichtung, nach DIN EN 14758-1 und DIN EN 1852-1,
'des Fabr. Ostendorf, Typ KG 2000 oder gleichwertige Art' frei Baustelle liefern und im vorgeschriebenen Gefälle auf Sandauflager nach EN 1610 wasserdicht verlegen.

Es ist besonders darauf zu achten, dass die Verlege- richtlinien der Herstellerwerke eingehalten werden.
(Baulänge
'0,50 - 2,00' m
)

Aus Gründen der Gewährleistung und der Austauschbarkeit dürfen Rohre, Formstücke und Originalzubehör nur von einem Hersteller / einer Herstellergruppe angeboten und eingesetzt werden.

angebot. Fabrikat:
'....................................................'

angebot. Typ:
'....................................................'

Evtl. Schneiden/Kürzen der Rohre
'einschl. der erf. Doppelmuffen' sind einzurechnen. Das Schneiden/Kürzen der Rohre darf nur mit einem, für die Rohre zugelassenen, Winkelschleifanfasgerät o.ä. durchgeführt werden.
Menge: 780,000 m

**3.6.8 PP-Bögen DN 150 (KG 2000)**
Katalog-Nr. 1/020/48.12.1150.
PP-Bögen DN 150 (KG 2000), 15° - 87°, liefern und als Zulage einbauen.
Menge: 450,000 Stck

**3.6.9 Provisorische Anschlüsse**
Prov. Anschlüsse der vorh. Anschlussleitungen
'bis DN 150' an den neuen Kanal herstellen, wenn die Verlegung der Anschlussleitungen nach Rücksprache mit der Bauleitung erst nach Fertigstellung des Hauptkanals erfolgen kann.

Einschl. Lieferung und Einbau sämtlicher Materialien wie Rohre, Formstücke etc. und der Schmutzwasserhaltung. Das eingebaute Material bleibt Eigentum des AN und ist  bei späterer Anschlusserneuerung schadlos zu beseitigen.

'Einschl. Durchtrennen der vorhandenen Leitung und Schneiden der Rohre auf Passlänge, aller Materiallieferungen und Nebenarbeiten!'
Menge: 113,000 Stck

**3.6.10 Anschl. n. Anschlussltg. an vorh. Anschlussleitung**
Katalog-Nr. 1/020/83.60. 540.
Anschlüsse der neuen Anschlussleitung an die vorh. Anschlussleitung
'bis DN 150'
, einschl. Freilegen der vorh. Leitung sowie Lieferung und Einbau der erforderlichen Überschiebmuffen und einer VPC-Rohrkupplung
'DN 100-200' für unterschiedliche Rohrmaterialien und Rohraußendurchmesser zwischen der neuen und der alten Leitung, einschl. Durchtrennen der vorhandenen Leitungen und Schneiden der Rohre auf Passlänge
'sowie der erforderlichen Wasserhaltung'
.

Einschl. aller Materiallieferungen und Nebenarbeiten!
Menge: 103,000 Stck

**3.6.11 Anschluss n. Anschlussltg. an vorh. Hauskontr.**
Katalog-Nr. 1/020/83.10. 50.
Anschluss einer neuen Anschlussleitung an einen vorh. Hauskontrollschacht, einschl. der Bohrung oder Stemmarbeiten, Einbau des wasserdichten Dichtungselementes, der Sohl- und Bermenprofilierung sowie der
'Wasserhaltungsarbeiten'
.

'Einschl. Durchtrennen der vorhandenen Leitung und Schneiden der Rohre auf Passlänge, aller Materiallieferungen und Nebenarbeiten!'
Menge: 10,000 Stck

**3.6.12 stählerne Kanaldielen**
Katalog-Nr. 1/020/37.10. 10.
Rohrgraben- und Baugrubenwände mit stählernen Kanaldielen nach VOB Teil C, DIN 18.303, Abschnitt 3, in Einzellängen und -flächen verkleiden, den Verbau einschl. der erforderlichen Aussteifungen vorhalten und später wieder beseitigen. Als Zulage zum
'Rohrgraben-/Baugrubenverbau'
.

Kanaldielenlänge =
'2,00 - 4,00' m
.

Der Einbau der Kanaldielen ist für die Bereiche vorzusehen, in denen ein Linear- oder Boxenverbau nicht eingesetzt werden kann.

Abgerechnet wird die tatsächlich verbaute Rohrgraben- oder Baugrubenwand von O.K. Gelände bis
'Erdplanum'
.
Menge: 50,000 m2

**3.6.13 Sand 0/8**
Katalog-Nr. 1/025/ 2.10. 110.
Sand,
'Splitt etc.,' Korngröße 0/8, aus nicht bindigem Material, zur Unterbettung
'von Steinzeug-, Kunststoff- und PE-Rohrleitungen' und zur Ummantelung derselben nach Angaben der Bauleitung liefern, gem. Vorbemerkungen Rohrgrabenpositionen einbauen und verdichten. - Der Mehraushub zur Unterbettung der Rohre von
'15 cm' Stärke sowie die Abfuhr des gesamten verdrängten Bodens ist in den Einheitspreis einzukalkulieren! Die Überdeckung der Rohre muss mindestens
'20 cm' betragen.

Die Verfüllung von Ausbrüchen in den Rohrgraben- wänden mit Sand etc., die auf einen unsachgemäßen Verbau zurückzuführen ist, wird nicht gesondert vergütet.

Die Abrechnung der Massen erfolgt nach von der Bauleitung unterschriebenen Wiegekarten. Über die eingebauten Massen ist zusätzlich ein Materialnachweis zu führen, dabei gelten die Baugrubenbreiten der zugehörigen Grabenpositionen. Es ist ein Umrechnungsfaktor von 2,10 to/m3 für den verdichteten Zustand anzusetzen.
Menge: 1015,000 t

**3.6.14 Hartkalksteinschüttung, Vorabsiebung etc.**
Katalog-Nr. 1/025/ 4.20. 100.
Hartkalksteinschüttung, Vorabsiebung oder gebrochenes Kies-Sand-Gemisch, Körnung 0/32 - 0/45 mm,
'zur Rohrgraben- u. Baugrubenverfüllung' liefern, sonst wie vor.

Die Abrechnung erfolgt nach von der Bauleitung unterschriebenen Wiegekarten. Über das eingebaute Material ist zusätzlich ein Materialnachweis zu führen, dabei gelten die Baugrubenbreiten der zugehörigen Grabenpositionen. Es ist ein Umrechnungsfaktor von 2,0 to/m3 für den verdichteten Zustand anzusetzen.

Es muss ein Verdichtungsgrad von Dr = 97 % bzw. einfache Proctordichte erreicht werden.

'Einschl. des erforderlichen Planums im Rohrgraben!'
Menge: 2000,000 t

**3.6.15 Unterquerungen**
Katalog-Nr. 1/025/25.10. 10.
Unterquerungen von vorh. Kabeln, Rohren und Kanalleitungen bis
'150' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 40,000 Stck

**3.6.16 Unterquerungen von Grundstücksmauern**
Katalog-Nr. 1/025/25.10. 200.
Unterquerungen von frostfrei gegründeten Grundstücks- mauern aus Beton-, Naturstein- oder Ziegelmauerwerk mit den zu verlegenden Rohrleitungen. Mauerhöhe
'ab OK Straße bis 0,70 m'

Einschl. Verfüllen der Baugrube der unterfahrenen Fundamente mit Beton der Festigkeitsklasse C 20/25, F 1, aller Materiallieferungen und Nebenarbeiten.

Als Zulage zu den Erdarbeiten und der Rohrverlegung!
Menge: 10,000 Stck

**3.6.17 Unterquerungen von Hecken**
Katalog-Nr. 1/025/25.10. 300.
Unterquerungen von Hecken,
'h bis 1,80 m'
, als Zulage zu den Erdarbeiten und der Rohrverlegung.
Menge: 10,000 Stck

**3.6.18 Unterquerungen von Zäunen, Zulage**
Katalog-Nr. 1/025/25.10. 610.
Unterquerungen von vorh. Zäunen,
'Höhe bis 1,20 m'
,  als Zulage zu den Erdarbeiten und der Rohrverlegung.
Menge: 10,000 Stck

**3.6.19 Längssicherung**
Katalog-Nr. 1/025/31.10. 10.
Im Rohrgraben und sichtbare, frei in der Rohrgrabenwand verlaufende vorh. Kabel und Leitungen bis DN
'150' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 10,000 m

**3.6.20 Beton C 12/15, zur Unterfangung**
Katalog-Nr. 1/025/34.10. 20.
Beton der Festigkeitsklasse C 12/15, XO, zur Unterfangung von unterquerten Leitungen bzw. zur Rohrum- mantelung bei einer Mindestwandstärke von 25 cm von der Grabensohle an einbauen, einschl. der erforderlichen Schal- und aller Nebenarbeiten sowie der Materiallieferung.
Menge: 2,000 m3

**3.6.21 Vorh. Rohrleitung zertrümmern und abfahren**
Katalog-Nr. 1/025/57.40. 90.
Vorh. Rohrleitung
'bis DN 150' aus
'Guss-, PVC-, Beton- oder Steinzeugrohren' im Bereich der Rohrgräben und Baugruben zertrümmern, aufnehmen, abfahren und der Verwertung/Wiederverwertung nach Wahl des AN zuführen.

'Als Zulage zum Bodenaushub.'

Einschl. evtl. Handschachtung und aller Nebenarbeiten.
Menge: 700,000 m

#### Abschnitt 3.7 Oberflächenwiederherstellung

**3.7.1 Grobplanum als Feinplanum**
Katalog-Nr. 1/050/12.10. 10.
Grobplanum als Feinplanum mit Quergefälle nach Angabe der Bauleitung
'in verschiedenen Teilbereichen' herstellen und gleichmäßig statisch verdichten (gem. ZTVE - St B).

Einschl. aller Nebenarbeiten!
Menge: 2500,000 m2

**3.7.2 Schottertragschicht 0/45**
Katalog-Nr. 1/050/12.90. 10.
Schottertragschicht 0/45 aus frostsicherer Hartkalksteinschüttung gemäß TL SoB-StB aus Brüchen, die dem Güteschutz "Kalkstein" angehören,
'für Straßen der Belastungsklasse Bk 10'
, liefern und gem. ZTV SoB-StB
'im ausgekofferten Straßenbereich in Einzelflächen, unter Berücksichtigung der unterschiedlichen Querneigungen,' einbauen und verdichten.

Einbaustärke =
'56' cm
 =
'1.232' kg/m2

Das eingebaute Material ist durch von der Bauleitung unterschriebenen Wiegekarten nachzuweisen!

'Auf Anordnung der Bauleitung hat bei Straßenbauarbeiten der Nachweis des eingebauten Materials zusätzlich durch Querprofile im Maßstab 1:50 im verdichteten Zustand gem. ZTV SoB-StB zu erfolgen.'
Menge: 2750,000 t

**3.7.3 Flüssigboden**
Katalog-Nr. 1/025/ 4.40. 300.
Flüssigboden als zeitweise fließfähiges, selbstverdichtendes Verfüllmaterial (ZFSV), Verdichtungsmaßklasse C1, Wasserdurchlässigkeit nach DIN 18.130: k = 10^-6 bis 10^-8 m/s, des Fabrikats/Typ: Terra Flow HB oder gleichwertige Art, zur Verfüllung
'von Gräben'
. Die Wiederaushubfähigkeit des Flüssigbodens ist zu gewährleisten.

Die Hinweise des Anwenderleitfadens des Herstellers sowie des FGSV-Merkblattes sind zu beachten.
Zertifizierung und Fremdüberwachungsnachweis durch den BÜV ist vorzulegen

angeb. Fabrikat:
'....................................................'

angeb. Typ:
'....................................................'

Der Einbau erfolgt nur auf besondere Anweisung der Bauleitung.

'Das Bauwerk ist gegen Auftrieb zu sichern.'

Der durch den Flüssigboden verdrängte  Boden
'der Deponieklasse DK 0' wird Eigentum des AN und
'einer zugelassenen Deponie zuzuführen'
. Die Kosten hierfür sind in den Einheitspreis einzukalkulieren.

Einschl. aller Materiallieferungen und Nebenarbeiten.
Menge: 100,000 m3

**3.7.4 Asphalttragdeckschicht AC 16 TD**
*** Bezugsbeschreibung
Katalog-Nr. 1/050/13.30. 20.
Asphalttragdeckschicht AC 16 TD, temperaturabgesenkt,  gemäß ab 2027 aktueller TL Asphalt-StB  liefern und gemäß ZTV Asphalt im Baugruben- und Rohrgrabenbereich der Belastungsklasse
'Bk 10' in Einzelflächen und -längen einbauen und verdichten.

Einbaugewicht:
'336' kg/m2
Hohlraumgehalt:
'<= 8 %'

Bindemittel:
'70/100'

'Das Auskoffern der Grabenverfüllung zur Wiederherstellung der Asphaltstraßendecke ist in die Einheitspreise einzukalkulieren. Das verdrängte Material ist der Verwertung/Wiederverwertung nach Wahl des AN zuzuführen.'

'Der Materialnachweis erfolgt durch örtliches Aufmaß und von der Bauleitung unterschriebenen Wiegekarten.'
Menge: 2000,000 m2

**3.7.5 Asphalttragdeckschicht AC 16 in Handeinbau**
*** wie Position 3.7.4
Katalog-Nr. 1/050/13.33. 60.
Asphalttragdeckschicht AC 16
'TD'
, Einbaugewicht:
'336 kg/m2'
, jedoch in Handeinbau, Einbaubreite
'0,50 - 1,50 m'
.
Menge: 170,000 t

**3.7.6 Fugenbänder liefern und einbauen**
Katalog-Nr. 1/050/14.70. 20.
Fugenbänder
'd = 14 mm zum Anschluss an bestehende Asphaltdecken oder -bauteile' in der Dicke der neuen Asphaltdeckschicht gemäß ZTV Fug-StB  liefern und
'in Einzellängen' einbauen.
Vorh. Wandungen säubern, soweit erforderlich trocknen und mit Voranstrich versehen.
Nach dem Trocknen sind die Fugenbänder an der zu verklebenden Seite leicht anzuschmelzen und gleichmäßig an die Wandungen anzudrücken.

Einschl. aller Nebenarbeiten!
Menge: 460,000 m

#### Abschnitt 3.8 Stundenlohnarbeiten

**3.8.1 Stunden eines Baufacharbeiters**
Katalog-Nr. 1/290/10.10. 10.
Stunden eines Baufacharbeiters auf Nachweis.
Menge: 120,000 Std

**3.8.2 Stunden eines Baggers, 8 bis 30 to**
Katalog-Nr. 1/290/10.10. 20.
Stunden eines Baggers (8 bis 30 to), einschl. Bedienung, auf Nachweis.
Menge: 80,000 Std

**3.8.3 Stunden eines Minibaggers, bis 8 to**
Katalog-Nr. 1/290/10.10. 50.
Stunden eines Minibaggers (bis 8,0 to), einschl. Bedienung auf Nachweis.
Menge: 80,000 Std

**3.8.4 Stunden eines Allrad-Dreiseitenkippers**
Katalog-Nr. 1/290/10.10. 70.
Stunden eines Allrad-Dreiseitenkippers, 10,0 bis 22,0 to Nutzlast, einschl. Fahrer, auf Nachweis.
Menge: 80,000 Std

**3.8.5 Stunden handgeführte Motorkleingeräte**
Katalog-Nr. 1/290/10.10. 300.
Stunden für handgeführte Motorkleingeräte (Bohrhammer, Motorsäge, Rüttelplatte etc.), einschl. Bedienung, auf Nachweis.
Menge: 80,000 Std

### Bereich 4 Gewerk 4 Gehwege (Stadt Blomberg)

#### Abschnitt 4.1 Baufeldräumung

**4.1.1 Vorh. Betonsteinpflaster aufnehmen u. abfahren**
Katalog-Nr. 1/050/11.10. 10.
Vorh. Betonsteinpflaster (Verbund-, Rechteck-, Sechseck-, Ökopflaster etc.) bis d = 14 cm stark in Sand, Splitt o.ä. versetzt,
'in Einzelflächen' aufnehmen, auf LKW laden, abfahren und der Verwertung/Wiederverwertung nach Wahl des AN zuführen.

'Als Zulage zum Bodenaushub!'
Menge: 3600,000 m2

**4.1.2 Vorh. Hoch-/Rundbordanlage aufn. u. abfahren**
Katalog-Nr. 1/050/10.50. 10.
Vorh. Hoch- bzw. Rundbordanlagen,
'd bis 18 cm,' einschl. Betonunterbau und -rückenstütze
'in Einzellängen' aufnehmen, aufladen, abfahren und der Verwertung / Wiederverwertung nach Wahl des AN zuführen.

'Als Zulage zum Bodenaushub!'
Menge: 2400,000 m
DIN276_18: 212

**4.1.3 Vorh. Flachbordanlage aufnehmen u. abfahren**
Katalog-Nr. 1/050/10.65. 20.
Vorh. Flachbordanlagen,
'd bis 18 cm,' einschl. Betonunterbau und -rückenstütze
'in Einzellängen' aufnehmen, aufnehmen, auf LKW laden, abfahren  und der Verwertung/Wiederverwertung nach Wahl des AN zuführen.

'..........'
Menge: 30,000 m
DIN276_18: 212

**4.1.4 Vorh. Tiefbordanlage aufnehmen u. abfahren**
Katalog-Nr. 1/050/10.60. 10.
Vorh. Tiefbordanlage, d bis 10 cm, einschl. Betonunterbau und -rückenstütze
'in Einzellängen' aufnehmen, auf LKW laden, abfahren und der Verwertung/Wiederverwertung nach Wahl des AN zuführen.

'Als Zulage zum Bodenaushub.'
Menge: 2500,000 m
DIN276_18: 212

**4.1.5 Vorh. Verkehrsschilder aufnehmen+im Bauhof lagern**
Katalog-Nr. 1/010/50.90. 10.
Vorh. Verkehrsschilder
'mit Pfosten' aufnehmen, auf LKW laden und zum städt. Bauhof (ca.
'3,0' km
 Entfernung) abfahren und dort nach Anweisung des AG lagern.

Einschl. Beseitigung evtl. vorh. Betonfundamente, der Erdarbeiten und aller Nebenarbeiten! Übrig gebliebenes Material ist aufzuladen, abzufahren und der Verwertung/Wiederverwertung nach Wahl des AN zuzuführen.
Menge: 58,000 Stck
DIN276_18: 212

**4.1.6 Vorh. Straßenleuchte aufnehmen und abfahren**
Katalog-Nr. 1/010/55.70. 110.
Vorh. Straßenleuchte,
'h = 5,00 m,' Pfosten in Stahlbetonmauern einbetoniert oder in Einzelfundament, aufnehmen und abfahren. Material ist der Verwertung/ Wiederverwertung nach Wahl des AN zuzuführen.

Einschl. Beseitigung evtl. Betonfundamente, evtl. Schneidarbeiten und aller Nebenarbeiten.
Menge: 24,000 Stck
DIN276_18: 212

**4.1.7 Oberboden abheben+lagern+einbauen**
Oberboden
'entsprechend der früheren Bodenklasse 1' gemäß DIN 18.320 (Stand 2015),
'Stärke ca. 30 cm'
,  abheben und seitlich in Mieten lagern.

'..........'

Der Mutterboden ist nach Beendigung der Bauarbeiten wieder ordnungsgemäß in vorgefundener Stärke profilgerecht einzubauen und leicht zu verdichten. Vorab ist das benutzte Planum aufzulockern.

Der Arbeitsraum darf nicht verlassen werden.

Einschl. aller Nebenarbeiten!
Menge: 15,000 m3
DIN276_18: 511

#### Abschnitt 4.2 Bauarbeiten

**4.2.1 Bodenaushub abfahren**
Katalog-Nr. 1/050/11.70. 10.
Boden,
'im geplanten Gehwegbereich bis 0,42 m'
, aufladen, abfahren und der Verwertung/Wiederverwertung nach Wahl des AN zuführen.

Zuordnung gemäß BBodSchV und EBV
'BM-0, Deponieklasse 0'
. Die Vorschriften/Vorgaben der Bundesbodenschutzverordnung (BBodSchV) und der Ersatzbaustoffverordnung (EBV) sind zu berücksichtigen.
Einschl. Entsorgungsnachweis gemäß Erfordernis.

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 2260,000 m3

**4.2.2 Bodenaushub in Handschachtung**
Katalog-Nr. 1/050/11.74. 10.
Bodenaushub in allen Tiefen, in Handschachtung, nur auf Anweisung der Bauleitung, als Zulage.
Menge: 15,000 m3

**4.2.3 Grobplanum als Feinplanum**
Katalog-Nr. 1/050/12.10. 10.
Grobplanum als Feinplanum mit Quergefälle nach Angabe der Bauleitung
'in verschiedenen Teilbereichen' herstellen und gleichmäßig statisch verdichten (gem. ZTVE - St B).

Einschl. aller Nebenarbeiten!
Menge: 5300,000 m2

**4.2.4 Kabel sichern und umlegen**
Katalog-Nr. 1/050/11.75. 100.
Innerhalb des geplanten Ausbauquerschnittes sichtbare  Kabel, Kabelleerrohre und Leitungen
'bis DN 150' in verschiedenen Teilbereichen in Einzellängen freilegen, sichern bzw. aufnehmen und wieder verlegen. Bis zu 5 neben- und untereinander liegende Kabel, Rohre und Leitungen (Abstand zum jeweils äußeren Leitungs- bzw. Kabelmittelpunkt bis 30 cm) werden als 1 Bündel abgerechnet.

'Erschwernisse durch nicht sichtbare Kabel, Kabelleerrohre und Leitungen sind nicht Gegenstand dieser Position und sind in der Pos. 4.2.1 enthalten.'

Einschl. der erforderlichen Erdarbeiten, der Handschachtung und aller Nebenarbeiten!

Die erf. Arbeiten sind nach den Vorschriften und Angaben der Versorgungsträger auszuführen.
Menge: 700,000 m

**4.2.5 Schottertragschicht 0/45**
Katalog-Nr. 1/050/12.90. 10.
Schottertragschicht 0/45 aus frostsicherer Hartkalksteinschüttung gemäß TL SoB-StB aus Brüchen, die dem Güteschutz "Kalkstein" angehören,
'für Straßen der Belastungsklasse Bk 0,3 / 1,8'
, liefern und gem. ZTV SoB-StB
'im ausgekofferten Gehweg' einbauen und verdichten.

Einbaustärke =
'30 - 48' cm
 =
'660 - 1.056' kg/m2

Das eingebaute Material ist durch von der Bauleitung unterschriebenen Wiegekarten nachzuweisen!

'Auf Anordnung der Bauleitung hat bei Straßenbauarbeiten der Nachweis des eingebauten Materials zusätzlich durch Querprofile im Maßstab 1:50 im verdichteten Zustand gem. ZTV SoB-StB zu erfolgen.'
Menge: 3500,000 t

**4.2.6 Frostsichere Hartkalksteinschüttung 0/45**
Katalog-Nr. 1/025/12.10. 10.
Frostsichere Hartkalksteinschüttung 0/45,
'd bis 15 cm' liefern und zur Untergrundstabilisierung bzw. zum Ausgleich von Bodenunebenheiten nach Anweisung der Bauleitung
'im Ausbaubereich' einbauen, sonst wie vor, jedoch einschl. des erforderlichen Bodenaushubes
'..........'
.
'Umrechnungsfaktor 2,2 to/m3'

Boden aufladen, abfahren und der Verwertung/ Wiederverwertung nach Wahl des AN zuführen.

'Es muss ein Verformungsmodul von mindestens 45 MN/m2 auf dem Erdplanum erreicht werden.'
Menge: 1590,000 t

**4.2.7 Schachtabdeckungen angleichen**
Katalog-Nr. 1/050/19.80. 110.
Schachtabdeckungen der
'..........' Kontrollschächte
'einschl. Pflasterringe' der Kanalisation mittels Schachtrahmenhebegerät mit Asphaltpassring auf 3-5 mm unter
'gepl. Fahrbahn/Gehweg bzw. Geländehöhe' angleichen, Anpassungshöhe +-15 cm, einschl. Lieferung der Ausgleichsringe.

Bei Regulierung unter 5 cm sind Durokeile o.ä. aus Poly- esterbeton oder gleichwertige Art, zu verwenden.

Der entstandene Fugenspalt zwischen Schachtrahmen und Auflager ist mittels einer Trichter- oder Folienpresse mit Wipolit-Kunststoffmörtel der Fa. Wiebusch, Volkmarsen oder gleichwertige Art voll zu verpressen.

Ein Unterfüttern mit Gesteinsbrocken und anderen losen Materialien sowie minderwertigem Mörtel ist nicht gestattet. Die Schachtsohle ist von herabfallendem Material zu säubern.

Einschl. dem Aufnehmen und Entsorgen schadhafter Schachtmörtelfugen, aller Materiallieferungen und Nebenarbeiten!

'Die Angleichung wird nur dort vergütet, wo die Fahrbahn auf kompletter Breite wieder hergestellt wird.'
Menge: 10,000 Stck

**4.2.8 Vorh. Schieber-/Hydrantenkappen angleichen**
Katalog-Nr. 1/050/20.10. 10.
Vorhandene Schieber- oder Hydrantenkappen von Versorgungsleitungen aufnehmen, im Baustellenbereich  lagern, Förderweg:
'jeweils max. 300 m' und entsprechend dem jeweiligen Baufortschritt der neuen
'Fahrbahn / Gehweg' bzw. Geländehöhe anpassen und einbauen.

Einschl. Lieferung und Einbau der Unterlagsplatten!

'Die Angleichung wird nur dort vergütet, wo die Fahrbahn auf kompletter Breite wieder hergestellt wird.'
Menge: 75,000 Stck

**4.2.9 Tiefbordsteine liefern u. versetzen**
Katalog-Nr. 1/050/16.30. 10.
Tiefbordsteine
'8/25/100' der Güteklasse I, mit Fase und Vorsatzschicht, einschl. Bogensteine, mit Güteschutznachweis gem. DIN EN 1340, DIN 483, DTI/I
'Farbe: grau'
, liefern und gemäß der ZTV Pflaster-StB und dem M FPgeb auf einer
'20 cm' starken Betonausgleichssohle aus Beton der Festigkeitsklasse C 20/25  mit
'zweiseitiger' Betonrückenstütze,
'd = 15 cm'
, flucht- und höhengerecht
'in Einzellängen' frisch in frisch versetzen.
Radien unter 6 m sind mit Bogensteinen, Radien von 6 bis 11 m mit geraden Bordsteinen, L = 0,50 m, Radien ab 11 m mit geraden Bordsteinen, L = 1,00 m, auszuführen.

Einschl. Schneiden der Bordsteine, aller Nebenarbeiten, Materiallieferungen sowie der zusätzlichen Erdarbeiten für den Arbeitsraum hinter der äußeren Betonrückenstütze und evtl. Schalarbeiten.
Menge: 2000,000 m

**4.2.10 Hochbordsteine A 15/30 liefern u. versetzen**
Katalog-Nr. 1/050/15.30. 20.
Hochbordsteine A 15/30 bzw. Rundbordsteine A 15/22,
'r = 20 mm,' Farbe grau, einschl. Bogen- und Absenksteine, nach DIN EN 1340, DIN 483, DTI, mit
'Basaltvorsatz' der Güteklasse I und Güteschutznachweis liefern und gemäß der ZTV Pflaster-StB und dem M FPgeb auf einer
'20 cm' starken Betonausgleichssohle aus Beton der Festigkeitsklasse C 20/25, flucht- und höhengerecht
'in Einzellängen' mit einer Betonrückenstütze
d = '15' cm
 frisch in frisch versetzen.
Radien unter 10 m sind mit Bogensteinen, Radien von 10 bis 20 m mit geraden Bordsteinen, L = 0,50 m, Radien ab 20 m mit geraden Bordsteinen, L = 1,00 m, auszuführen.

Einschl. des evtl. erf. Schneidens, der erforderlichen Dehnungsfugen alle 10 m mittels Plexband o.ä. bis UK Beton,  aller Materiallieferungen, Nebenarbeiten und der zusätzlichen Erdarbeiten!
Menge: 2580,000 m

**4.2.11 Verbindungsbord als Übergangsstein**
Katalog-Nr. 1/050/15.90.1000.
Verbindungsbord, links oder rechts passend, als Übergangsstein
'von einem Mittelbordstein 25/20 auf einen Hochbordstein 15/30'
.

Als Zulage zu den
'Hoch- bzw. Rundbordsteinen'
.
Menge: 2,000 Stck

**4.2.12 Mittelbordstein liefern und versetzen**
Katalog-Nr. 1/050/15.50. 320.
Mittelbordstein
'25/20, r = 10 mm' mit Vorsatzschicht, Farbe
'Weißzement'
, gemäß DIN EN 1340 DTI mit einseitigem Abstandshalter für
'4-5 mm Fuge als Blindenquerungsbord der Fa. Lintel' oder gleichwertige Art liefern und auf einer 20 cm starken Betonausgleichssohle aus Beton der Festigkeitsklasse C 20/25, einer Betonrückenstütze, d = 15 cm, frisch in frisch, flucht- und höhengerecht sowie mit einer Ansicht von
'6 cm in Einzellängen' versetzen.

angeb. Fabrikat:
'....................................................'

angeb. Typ:
'....................................................'

Länge:
'0,50 und 1,00 m'
Menge: 4,000 m

**4.2.13 Verbindungsbord als Übergangsstein**
Katalog-Nr. 1/050/15.90.1000.
Verbindungsbord, links oder rechts passend, als Übergangsstein
'von einem Mittelbordstein 25/20 auf einen Flachbordstein F 10 20/25'
.

Als Zulage zu den
'Flachbordsteinen'
.
Menge: 8,000 Stck

**4.2.14 Übergangsstein als Zwischenabsenker**
Katalog-Nr. 1/050/15.50. 500.
Übergangsstein
'25/20' vom Mittelbordstein zum Sonderbordstein, rechts und links passend, mit Vorsatzschicht, Farbe
'Weißzement'
, gemäß DIN EN 1340 DTI, mit einseitigem Abstandshalter für
'4-5 mm'
  Fuge als Zwischenabsenker
'der Fa. Lintel' oder gleichwertige Art liefern und versetzen.

angeb. Fabrikat:
'....................................................'

angeb. Typ:
'....................................................'

Länge:
'0,50 und 1,00 m'
Menge: 4,000 m

**4.2.15 Sonderbordstein (Rollstuhl) liefern und versetzen**
Katalog-Nr. 1/050/15.50. 330.
Sonderbordstein
'25/20' Höhenversatz
'3 cm'
, mit Vorsatzschicht, Farbe
'Weißzement'
, gemäß DIN EN 1340 DTI, mit einseitigem Abstandshalter für
'4-5 mm'
  Fuge als Rollstuhlfahrerbord
'der Fa. Lintel' oder gleichwertige Art liefern und mit einer Ansicht von
'0,5 cm in Einzellängen' versetzen.

angeb. Fabrikat:
'....................................................'

angeb. Typ:
'....................................................'

Länge:
'0,50 und 1,00 m'
Menge: 10,000 m

**4.2.16 Sonderbordübergangsstein liefern und versetzen**
Katalog-Nr. 1/050/15.50. 340.
Sonderbordübergangsstein links oder rechts passend
'zu den Mittelbordsteinen'
, sonst wie vor.

Als Zulage zu den Sonderbordsteinen.
Menge: 4,000 Stck

**4.2.17 Flachbordstein F 10 liefern und versetzen**
Katalog-Nr. 1/050/15.90. 20.
Flachbordstein F 10,
'20/25, mit Basaltvorsatz, als äußere Einfassung des Fahrbahnteilers mit wechselnden Radien und als Gerade, Farbe grau,' gem. DIN EN 1340, Qualität D/T/I liefern und auf einer ca. 20 cm starken Betonausgleichssohle und mit einer
'15 cm' starken Betonrückenstütze aus Beton der Festigkeitsklasse C 20/25, F 1,
'..........' frisch in frisch, flucht- und höhengerecht versetzen.

Einschl.
'evtl.' Schneiden der Flachbordsteine, aller Materiallieferungen, Nebenarbeiten, der zusätzlichen Erdarbeiten und Schalarbeiten.
Menge: 40,000 m

**4.2.18 Flachbordstein F 10 als Übergangsstein**
Katalog-Nr. 1/050/15.90. 410.
Flachbordstein F 10 als Übergangsstein auf einen Mittelbordstein 25/20

Als Zulage zu den Flachbordsteinen.
Menge: 8,000 Stck

**4.2.19 Rampenstein liefern und versetzen**
Rampenstein
'75/14 - 22/32,5'
, zur Fahrbahnerhebung, zweischichtig, mit Vorsatz aus farblich abgestimmten Edelsplitten, Farbe
'quarz-hell gewaschen'
,  gem. DIN EN 1340, DIN 483, Qualität DTI liefern und unter Verwendung einer Haftschlämme gemäß FGSV-Arbeitspapier Nr. 618/2 auf einer 20 cm starken Betonausgleichssohle aus Beton der Festigkeitsklasse C 20/25 hammfest, frisch in frisch, flucht- und höhengerecht versetzen.

Einschl. aller Materiallieferungen, Nebenarbeiten, der zusätzlichen Erd- und Schalarbeiten.

angebotenes Fabrikat:
'....................................................'

angebotenes Typ:
'....................................................'
Menge: 5,000 m

**4.2.20 Schmiegestein liefern und versetzen**
Katalog-Nr. 1/050/16.20. 100.
Schmiegestein
'75/14 - 22/29,5-32,5'
, als Übergangsstein zum Hochbord, rechts und links passend.

Als Zulage zu den Rampensteinen.
Menge: 2,000 Stck

**4.2.21 Betonrechteckpflaster liefern und verlegen**
Katalog-Nr. 1/050/17.30. 410.
Betonrechteckpflaster 20 x
'10 x 8' cm, mit 3 mm Abstandshalter, gefast, Farbe
'grau'
, nach DIN EN 1338 und der TL Pflaster-StB, liefern und auf einem 3,0 cm starken Brechsand-Splittgemisch der Körnung 0/5 mm gemäß ZTV Pflaster im Bereich
'des geplanten Gehweges und Randstreifen' versetzen. Die Fugen sind mit Brechsand 0/2 während der Verlegung einzufegen, abzurütteln und unter Wasserzugabe bis zur vollständigen Fugenfüllung einzuschlämmen.

Einschl. Lieferung aller Materialien sowie der erforderlichen Rand- und Abschlusssteine und Ausführung aller Nebenarbeiten.

Verlegeart nach Anweisung der Bauleitung!

angebotenes Fabrikat: '....................................................'
.

angebotener Typ: '....................................................'
Menge: 4400,000 m2

**4.2.22 Betonsteinpflaster liefern und verlegen**
Katalog-Nr. 1/050/17.30. 360.
Betonsteinpflaster, des Fabr. Lintel, Typ CHEOPS SV linear, oder gleichwertige Art,
'mit den Abmessungen 15 x 22,5 cm, 10 cm stark, Farbe granit-quarzit'
, als selbst verriegelndes Steinsystem mit pyramidenförmigen, umlaufenden Abstandshaltern, ohne Fase, Oberfläche mit farblich abgestimmten Naturstein-Edelsplitten und uv-beständigen Eisenoxidfarben, ohne Fase, nach DIN EN 1338 (K) DI, und der TL-Pflaster-StB, als fremdüberwachtes Betonprodukt liefern und auf einer
'4' cm starken Brechsand-Splitt-Gemischbettung der Körnung 0/5 nach ZTV Pflaster-StB
'im Gehweg- und Zufahrtsbereich'
  versetzen.  Die Fugen sind mit Brechsand 0/2 während der Verlegung einzufegen, abzurütteln und unter Wasserzugabe bis zur vollständigen Fugenfüllung einzuschlämmen.

Einschl. Lieferung aller Materialien sowie Anlegen der erforderlichen Randläufer- und Abschlusssteine im Bereich von Häuserfronten, Mauern, Einbauten und Entwässerungsrinnen, Mischungsverhältnis
'2:1'
, Verlegemuster Cheops 04 der Fa. Lintel und Ausführung aller Nebenarbeiten.

angebotenes Fabrikat:
'....................................................'

angebotener Typ:
'....................................................'
Menge: 50,000 m2

**4.2.23 Orientierungspflaster als Noppenplatte**
Katalog-Nr. 1/050/17.35. 80.
Orientierungspflaster gem. DIN 32984: 2011-10, Noppenplatte als Aufmerksamkeitsfeld mit richtungsneutral versetzt zueinander angeordneten Tastnoppen, Noppenhöhe
'5 mm'
, Noppenbreite
'20 mm'
, Noppenabstand
'32,6 mm'
,
'Lintel oder gleichwertige Art,' mit farblich abgestimmten Edelsplitten und uv-beständigen Eisenoxidfarben, Farbe:
'titanweiß'
,  Format: 30 x 30 x
'8 cm' stark liefern und als
'Aufmerksamkeitsfeld' im Bereich
'des Leitstreifens'
  einbauen, sonst wie
'Pos. 4. 2.22 als Zulage dem Betonrechteckpflaster'
.

angebotenes Fabrikat:
'....................................................'
Menge: 5,000 m2

**4.2.24 Orientierungspflaster als Rippenplatte**
Katalog-Nr. 1/050/17.35. 25.
Orientierungspflaster wie vor, jedoch als Rippenplatte für Richtungs- oder Sperrfelder.
Rippenhöhe:
'5 mm'
, Rippenbreite:
'10 mm'
, Rippenabstand:
'25 mm'
Menge: 9,000 m2

**4.2.25 Sägeschnitte**
Katalog-Nr. 1/050/18.60. 10.
Sägeschnitte für
'Beton- und Natursteinpflaster oder Betongehwegplatten, Stärke bis 8 cm,' mit einem Diamant-Nassschneidegerät auf Anordnung der Bauleitung herstellen.

Einschl. der Gerätegestellung und aller Nebenarbeiten!
Menge: 1500,000 m

**4.2.26 Stahlbetonwinkelstützen, H = 0,50 m**
Stahlbetonwinkelstützen aus C 30/37, XD1-XC4, XF4, nach DIN EN 206-1, Lastfall 1 (SLW 60), alle sichtbaren Flächen in Sichtbeton, Fabr.
'Westerwelle, Typ Gigant 15' oder gleichwertige Art, glatt, Baulänge: 50-100 cm, Farbe grau, allseitig gefast, Höhe =
'0,50' m
, Stärke = 20 cm, liefern und auf der Ausgleichsschicht frostsicher versetzen.
Einschl. dem Verbinden der Elemente mittels Rundstahl d = 16 mm durch die Ösen und der Abdichtung der Stoßfugen mittels einer 25 cm breiten Bitumenschweißbahn.

Einschl. dem Einbringen einer Kiesfilterschicht 8/16 mit Filtervlies am Fußende der Winkelstütze sowie Lieferung und Verlegung einer Drainageleitung DN 100.

Einschl. aller Materiallieferungen und Nebenarbeiten.

angebotenes Fabrikat: '....................................................'

angebotener Typ: '....................................................'
Menge: 100,000 m

#### Abschnitt 4.3 Angleichung privater Flächen

**4.3.1 Oberboden abheben+lagern+einbauen**
Katalog-Nr. 1/010/90.10. 10.
Oberboden
'entsprechend der früheren Bodenklasse 1' gemäß DIN 18.320 (Stand 2015),
'Stärke ca. 20 cm'
, im Bereich
'..........' abheben und seitlich in Mieten lagern.

'..........'

Der Mutterboden ist nach Beendigung der Bauarbeiten wieder ordnungsgemäß in vorgefundener Stärke profilgerecht einzubauen und leicht zu verdichten. Vorab ist das benutzte Planum aufzulockern.

Der Arbeitsraum darf nicht verlassen werden.

Einschl. aller Nebenarbeiten!
Menge: 250,000 m3

**4.3.2 Sandigen Oberboden liefern und einbauen**
Katalog-Nr. 1/050/20.90. 10.
Sandigen Oberboden nach DIN 18.320 und DIN 18.915 frei von jeglichen Fremdstoffen und ausdauernden Pflanzen bzw. Pflanzenteilen frei Baustelle liefern und nach Angaben der Bauleitung
'bis 20 cm Stärke innerhalb der Vegetationsflächen sowie entlang der Grundstücksgrenzen zur Angleichung' einbauen.
Menge: 50,000 m3

**4.3.3 Bodenaushub abfahren**
Katalog-Nr. 1/050/11.70. 10.
Boden,
'im Arbeitsraumes bis 0,30 m Stärke in verschiedenen Teilbereichen abheben'
, aufladen, abfahren und der Verwertung/Wiederverwertung nach Wahl des AN zuführen.

Zuordnung gemäß BBodSchV und EBV
'BM-0, Deponieklasse 0'
. Die Vorschriften/Vorgaben der Bundesbodenschutzverordnung (BBodSchV) und der Ersatzbaustoffverordnung (EBV) sind zu berücksichtigen.
Einschl. Entsorgungsnachweis gemäß Erfordernis.

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 70,000 m3

**4.3.4 Vorh. Asphaltbefestigungen bis 15 cm schneiden**
Katalog-Nr. 1/050/14.60. 40.
Vorh. Asphaltbefestigungen maschinell bis 15 cm Stärke
'in Einzellängen' schneiden, einschl. aller Nebenarbeiten.
Menge: 115,000 m

**4.3.5 Vorh. Asphaltbefestigung aufnehmen u. abfahren**
Katalog-Nr. 1/050/10.10. 10.
Vorh. Asphaltbefestigung bis
'15' cm
 stark,
'im Baugruben- und Rohrgrabenbereich in Einzelflächen und -längen' aufnehmen, auf LKW laden, abfahren und der Verwertung/Wiederverwertung nach Wahl des AN zuführen.

Einschl. aller Nebenarbeiten!

'Als Zulage zum Bodenaushub.'
Menge: 100,000 m2

**4.3.6 Vorh. Betonsteinpflaster aufnehmen u. wieder vers.**
Katalog-Nr. 1/050/11.10. 210.
Vorh. Betonsteinpflaster
'im Bereich von Gehwegen und Zufahrten' in verschiedenen Abmessungen und Verlegearten
'in Einzelflächen' aufnehmen, säubern, seitlich lagern
'und wieder ordnungsgemäß am bestimmungsgemäßen Standort' in Sand-Splittgemisch 0/5, 3 cm stark nach ZTV Pflaster-StB versetzen. Die Fugen sind mit Brechsand 0/2 während der Verlegung einzufegen, abzurütteln und unter Wasserzugabe bis zur vollständigen Fugenfüllung einzuschlämmen.

Einschl. aller Materiallieferungen und Nebenarbeiten!
'Als Zulage zum Bodenaushub!'
Menge: 470,000 m2

**4.3.7 Vorh. Betongehwegplatten aufnehm.+versetzen**
Katalog-Nr. 1/050/11.30. 200.
Vorh. Betongehwegplatten in verschiedenen Abmessungen und Verlegearten
'in Einzelflächen' aufnehmen, säubern, seitlich lagern und wieder ordnungsgemäß am bestimmungsgemäßen Standort in Brechsand-Splittgemisch 0/5, 4 cm stark, nach ZTV Pflaster StB versetzen. Die Fugen sind mit Brechsand 0/2 während der Verlegung einzufegen, abzurütteln und unter Wasserzugabe bis zur vollständigen Fugenfüllung einzuschlämmen.

Einschl. aller Materiallieferungen und Nebenarbeiten!

'Als Zulage zum Bodenaushub!'
Menge: 40,000 m2

**4.3.8 Vorh. Betonsteinstufen aufnehmen u. versetzen**
Katalog-Nr. 1/050/11.60. 30.
Vorh. Betonsteinstufen
'bis 2,00 m Breite' aufnehmen,  im Baustellenbereich diebstahlsicher lagern, Förderweg:
'jeweils max. 500 m' und nach Beendigung der Bauarbeiten wieder ordnungsgemäß am bestimmungsgemäßen Standort versetzen. Einschl. Erstellung der neuen Betonfundamente aus C 20/25.

Vorh. Betonfundamente und überschüssiger Boden sind zu beseitigen, abzufahren und der Verwertung/Wiederverwertung nach Wahl des AN zuzuführen.

Einschl. Erd-, Schal- und aller Nebenarbeiten!
Menge: 20,000 Stck

**4.3.9 Vorh.Betonfläche bis 15 cm schneiden**
Vorh. Betonbefestigungen maschinell bis 15 cm Stärke
'in Einzellängen' schneiden, einschl. aller Nebenarbeiten.
Menge: 55,000 m

**4.3.10 Vorh. bewehrte Betonflächen aufnehmen + abfahren**
Katalog-Nr. 1/050/10.40. 10.
Vorh. bewehrte Betonflächen,
'bis 20 cm' stark aufnehmen, auf LKW laden, abfahren und der Verwertung/Wiederverwertung nach Wahl des AN zuführen.

'Als Zulage zum Bodenaushub.'

Einschl. aller Nebenarbeiten.
Menge: 25,000 m2

**4.3.11 Vorh. unbewehrte Betonflächen aufnehmen + abfahren**
Katalog-Nr. 1/050/10.40. 100.
Vorh. unbewehrte Betonflächen
'eines Fußweges'
,
'bis 20 cm stark in Einzelflächen' aufnehmen, auf LKW laden, abfahren und der Verwertung/Wiederverwertung nach Wahl des AN zuführen.

'Als Zulage zum Bodenaushub.'

Einschl. aller Nebenarbeiten.
Menge: 25,000 m2

**4.3.12 Vorh. Betonfundamentkanten abstemmen/abschneiden**
Vorh. Betonfundamentkanten
'von Garten- und Grundstücksmauern etc., bis 15 cm breit und 40 cm stark' freilegen, abstemmen oder abschneiden, sonst sinngemäß wie vor, einschl. der Erschwernisse für evtl. Handschachtungen etc..
Menge: 850,000 m

**4.3.13 Vorh. Kastenrinnen aufnehmen und versetzen**
Katalog-Nr. 1/050/51.70. 10.
Vorh. Kastenrinnen
'bis DN 150 im Bereich von Zufahrten' aufnehmen, im Baustellenbereich diebstahlsicher lagern, Förderweg:
'jeweils max. 500 m' und nach Beendigung der Bauarbeiten wieder in Beton C
'20/25'
, F 1, versetzen, einschl. Anschluss an die vorh. Ablaufleitung
'(2 Stück)'
.

Vorhandene Betonfundamente trennen, aufladen, abfahren und der Verwertung/Wiederverwertung nach Wahl des AN zuführen.

Einschl. der erf. Materiallieferungen und Nebenarbeiten!
Menge: 10,000 m

**4.3.14 Entwässerungsrinne mit Eigengefälle**
Katalog-Nr. 1/050/51.70. 70.
Entwässerungsrinne als Kastenrinne, Klasse D, aus Polymer-Beton
'NW 100'
, mit verschiebesicherer Abdeckung als
'Stegrost GGG, gusseisernem' Kantenschutz, schraubloser Arretierung und einem Eigengefälle von 0,6 % liefern, Oberkante der Rinne fluchtend und horizontal, in Beton C 20/25, F 1, verlegen und in die jeweilige Befestigung einpassen.

'In vier Einzellängen mit jeweils 2 Stück Anfangsstirnwände, 1 Rohrstutzen DN 100 und Geruchsverschluss, Rinnenhöhe 24,5 cm.'

Einschl. aller Materiallieferungen und Nebenarbeiten!

angeb. Fabrikat:
'....................................................'

angeb. Typ:
'....................................................'
Menge: 50,000 m
DIN276_18: 411

**4.3.15 Grobplanum als Feinplanum**
Katalog-Nr. 1/050/12.10. 10.
Grobplanum als Feinplanum mit Quergefälle nach Angabe der Bauleitung
'in verschiedenen Teilbereichen' herstellen und gleichmäßig statisch verdichten (gem. ZTVE - St B).

Einschl. aller Nebenarbeiten!
Menge: 190,000 m2

**4.3.16 Schotter zum Profilieren**
Katalog-Nr. 1/050/12.93. 10.
'Schotter-, Splitt-, Kiesgemisch 0/22' aus frostsicherem Material gemäß TL SoB-StB liefern und gemäß ZTV SoB-StB zum Profilieren
'und Angleichen der prov. Baustraße' einbauen und verdichten.

'Der Materialnachweis erfolgt durch örtliches Aufmaß und von der Bauleitung unterschriebenen Wiegekarten.'
Menge: 85,000 t
DIN276_18: 532

**4.3.17 Fugenbänder liefern und einbauen**
Katalog-Nr. 1/050/14.70. 20.
Fugenbänder
'd = 14 mm zum Anschluss an bestehende Asphaltdecken oder -bauteile' in der Dicke der neuen Asphaltdeckschicht gemäß ZTV Fug-StB  liefern und
'in Einzellängen' einbauen.
Vorh. Wandungen säubern, soweit erforderlich trocknen und mit Voranstrich versehen.
Nach dem Trocknen sind die Fugenbänder an der zu verklebenden Seite leicht anzuschmelzen und gleichmäßig an die Wandungen anzudrücken.

Einschl. aller Nebenarbeiten!
Menge: 115,000 m

**4.3.18 Asphalttragschicht AC 22 T N**
Katalog-Nr. 1/050/13.11. 110.
Asphalttragschicht AC 22 T N,
'temperaturabgesenkt,  gemäß ab 2027 aktueller TL Asphalt-StB liefern und gemäß ZTV Asphalt im Bereich von Grundstückszufahrten in Einzelflächen der Belastungsklasse BK 0,3 / BK 1,0,' einbauen und verdichten.

Einbaugewicht:
'bis 240' kg/m2
Bindemittel:
'70/100 // 50/80 VL'

'Das Auskoffern der Grabenverfüllung zur Wiederherstellung der Asphaltstraßendecke ist in die Einheitspreise einzukalkulieren. Das verdrängte Material ist der Verwertung/Wiederverwertung nach Wahl des AN zuzuführen.'

'Der Materialnachweis erfolgt durch örtliches Aufmaß und von der Bauleitung unterschriebenen Wiegekarten.'
Menge: 30,000 t

**4.3.19 Asphaltbetondeckschicht AC 8 D N**
Katalog-Nr. 1/050/13.51. 100.
Asphaltbetondeckschicht AC 8 D N (Heißeinbau),  temperaturabgesenkt, gemäß ab 2027 aktueller TL-Asphalt-StB liefern und gemäß ZTV-Asphalt
'für Fahrbahnen und Fahrbahnnebenflächen der Belastungsklasse Bk 0,3 / Bk 1,0 in Einzelflächen im Handeinbau' einbauen und verdichten.

Einbaugewicht:
'100' kg/m2
Widerstand gegen
Zertrümmerung:
'SZ22 / LA25'
Bindemittel:
'50/70'
Einbaubreite:
'bis 1,50 m'

'Das Auskoffern der Grabenverfüllung zur Wiederherstellung der Asphaltstraßendecke ist in die Einheitspreise einzukalkulieren. Das verdrängte Material ist der Verwertung/Wiederverwertung nach Wahl des AN zuzuführen.'

'Der Materialnachweis erfolgt durch örtliches Aufmaß und von der Bauleitung unterschriebenen Wiegekarten.'
Menge: 15,000 t

#### Abschnitt 4.4 Versorgungsleitungen

**4.4.1 Kabelgraben f. Straßenbeleuchtungskabel/Leerrohre**
Katalog-Nr. 1/050/40.30. 10.
Kabelgraben in
'Böden,' entsprechend der früheren Bodenklasse
'3-5' gemäß DIN 18.300 (Stand 2015), in den Abmessungen von
'0,60 (h) x 0,80 m (b)' für die Verlegung von Straßenbeleuchtungskabeln
'und zwei Leerrohre DN 100' herstellen.

Einschl. Abfuhr des verdrängten Bodens
'gem. der Rohrgrabenposition'
.
Menge: 2135,000 m
DIN276_18: 556

**4.4.2 Kabelschutzrohre PVC liefern und einbauen**
Katalog-Nr. 1/020/52.10. 40.
Kabelschutzrohre DN
'100' PVC liefern und nach Angaben der Bauleitung einbauen. - Einschl. des erforderlichen Zugdrahtes,
'..........' aller Materiallieferungen und Nebenarbeiten.
Menge: 4270,000 m
DIN276_18: 547

**4.4.3 Straßenbeleuchtungskabel**
Katalog-Nr. 1/050/40.80. 10.
Bauseitig gestelltes Straßenbeleuchtungskabel ausrollen und
'im Kabelgraben der vorherigen Position' verlegen.

Einschl. der erforderlichen Kabelschlaufen im Bereich der Lampenstandorte.
'Abgerechnet wird die verlegte Kabellänge einschl. der Schlaufen.'
Menge: 2135,000 m
DIN276_18: 556

**4.4.4 Sand 0/8**
Katalog-Nr. 1/025/ 2.10. 110.
Sand,
'Splitt etc.,' Korngröße 0/8, aus nicht bindigem Material, zur Unterbettung
'von Steinzeug-, Kunststoff- und PE-Rohrleitungen' und zur Ummantelung derselben nach Angaben der Bauleitung liefern, gem. Vorbemerkungen Rohrgrabenpositionen einbauen und verdichten. - Der Mehraushub zur Unterbettung der Rohre von
'15 cm' Stärke sowie die Abfuhr des gesamten verdrängten Bodens ist in den Einheitspreis einzukalkulieren! Die Überdeckung der Rohre muss mindestens
'20 cm' betragen.

Die Verfüllung von Ausbrüchen in den Rohrgraben- wänden mit Sand etc., die auf einen unsachgemäßen Verbau zurückzuführen ist, wird nicht gesondert vergütet.

Die Abrechnung der Massen erfolgt nach von der Bauleitung unterschriebenen Wiegekarten. Über die eingebauten Massen ist zusätzlich ein Materialnachweis zu führen, dabei gelten die Baugrubenbreiten der zugehörigen Grabenpositionen. Es ist ein Umrechnungsfaktor von 2,10 to/m3 für den verdichteten Zustand anzusetzen.
Menge: 1700,000 t

**4.4.5 Lampenfundamente herstellen**
Lampenfundamente bestehend aus einem PVC-Rohr DN 400, L = 1,50 m herstellen.  Die Fundamentoberkante soll 20 cm unter Gehwegniveau sitzen. Nach Aufstellung des Mastes ist der Hohlraum mit Kies zu verfüllen und mit einer 5 cm starken Zementestrichschicht abzudecken.

Einschl. aller Materiallieferungen, der erforderlichen Schalarbeiten, Erdarbeiten und aller Nebenarbeiten!
Menge: 30,000 Stck

#### Abschnitt 4.5 Bushaltestelle Körber (Nord)

**4.5.1 Vorh. Buswartehäuschen aufnehmen und entsorgen**
Vorh. Unterstand fachgerecht aufnehmen und entsorgen.
Unterstand bestehend aus Holzkonstruktion mit Eindeckung, Drängelgitter  gemäß unten stehenden Bildern

Einschl. Aufnehmen und Entsorgen der Fundamentplatte bis D= 0,30 m.
Das Abbruchmaterial geht in Eigentum des AN über.

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Menge: 1,000 Stck

**4.5.2 Businformationssäule fachgerecht aufnehmen und seitlich lagern**
vorh. Businformationssäule in Beton bzw. Sand versetzt, fachgerecht aufnehmen vom Unterbau und Sand trennen und zur Wiederverwendung lagern.
Das Abbruchmaterial geht in Eigentum des AN über und ist zur Deponie des AN
abzufahren und zu entsorgen.

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Menge: 1,000 Stck

**4.5.3 Bodenaushub abfahren**
Katalog-Nr. 1/050/11.70. 10.
Boden,
'entsprechend der früheren Bodenklasse 3-5 gemäß DIN 18.300 (Stand 2015) im geplanten Straßenbaubereich nach den Ausbauplänen bis 0,42 m Stärke in verschiedenen Teilbereichen abheben'
, aufladen, abfahren und der Verwertung/Wiederverwertung nach Wahl des AN zuführen.

'Klasse 0 bis 0*'

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 30,000 m3
DIN276_18: 511

**4.5.4 Grobplanum als Feinplanum**
Katalog-Nr. 1/050/12.10. 10.
Grobplanum als Feinplanum mit Quergefälle nach Angabe der Bauleitung
'in verschiedenen Teilbereichen' herstellen und gleichmäßig statisch verdichten (gem. ZTVE - St B).

Einschl. aller Nebenarbeiten!
Menge: 55,000 m2
DIN276_18: 532

**4.5.5 Schottertragschicht 0/45**
Katalog-Nr. 1/050/12.90. 10.
Schottertragschicht 0/45 aus frostsicherer Hartkalksteinschüttung gemäß TL SoB-StB aus Brüchen, die dem Güteschutz "Kalkstein" angehören,
'für Straßen der Belastungsklasse Bk 10'
, liefern und gem. ZTV SoB-StB
'im ausgekofferten Straßen- und Haltestellenbereich in Einzelflächen' einbauen und verdichten.

Einbaustärke =
'30' cm
 =
'720' kg/m2

Das eingebaute Material ist durch von der Bauleitung unterschriebenen Wiegekarten nachzuweisen!

'..........'
Menge: 40,000 t
DIN276_18: 532

**4.5.6 Betonrechteckpflaster liefern und verlegen**
Katalog-Nr. 1/050/17.30. 420.
Betonrechteckpflaster 20 x 10 x
'8' cm, mit versenkten 3 und 4 mm Abstandshaltern, zur Verzahnung und Sicherstellung der Normfuge, mit Microfase,
'Vorsatz' mit farblich abgestimmten Edelsplitten und Einfärbung mit uv-beständigen Eisenoxidfarben, Farbe
'granit-grau'
, nach DIN EN 1338, Qualität DI und der TL Pflaster-StB, liefern und auf einem 3,0 cm starken Brechsand-Splittgemisch der Körnung 0/5 mm nach ZTV Pflaster StB 06 im Bereich
'der Gehwege' versetzen. Die Fugen sind mit Brechsand 0/2 während der Verlegung einzufegen, abzurütteln und unter Wasserzugabe bis zur vollständigen Fugenfüllung einzuschlämmen.

Einschl. Lieferung aller Materialien sowie der erforderlichen Rand- und Abschlusssteine und Ausführung aller Nebenarbeiten.

'Verlegeart nach Anweisung der Bauleitung!'

angebotenes Fabrikat:
'....................................................'

angebotenes Typ:
'....................................................'
Menge: 35,000 m2
DIN276_18: 561

**4.5.7 Farbzulage**
Katalog-Nr. 1/050/17.50. 10.
Farbzulage für
'das Betonsteinpflaster der vorherigen Position, Farbe anthrazit'
Menge: 8,000 m2

**4.5.8 Sägeschnitte**
Katalog-Nr. 1/050/18.60. 10.
Sägeschnitte für
'Beton- und Natursteinpflaster oder Betongehwegplatten, Stärke bis 8 cm,' mit einem Diamant-Nassschneidegerät auf Anordnung der Bauleitung herstellen.

Einschl. der Gerätegestellung und aller Nebenarbeiten!
Menge: 20,000 m
DIN276_18: 531

**4.5.9 Busbordsteine liefern und versetzen**
Katalog-Nr. 1/050/16.10. 500.
Busbordsteine
'7,1/15/30 cm' mit Vorsatzschicht, Farbe
'grau'
, Qualität D/T/I. Draufsicht profiliert, Anlauf glatt gestrichen, der Fa.
'Lintel' oder gleichwertige Art, liefern und im Bereich der Bushaltestellen mit einer Ansicht von
'16 cm' einbauen, sonst wie vor.

angebotenes Fabrikat:
'....................................................'

angebotener Typ:
'....................................................'
Menge: 14,000 m
DIN276_18: 532

**4.5.10 Busbordübergangsteine liefern und versetzen**
Katalog-Nr. 1/050/16.10. 550.
Busbordübergangsstein, links oder rechts, passend zu den Hochbordsteinen
'4.2.10' liefern, sonst wie vor.

Als Zulage zu den Busbordsteinen
'..........'
.
Menge: 2,000 Stck
DIN276_18: 532

**4.5.11 Orientierungspflaster als Noppenplatte**
Katalog-Nr. 1/050/17.35. 80.
Orientierungspflaster gem. DIN 32984: 2011-10, Noppenplatte als Aufmerksamkeitsfeld mit richtungsneutral versetzt zueinander angeordneten Tastnoppen, Noppenhöhe
'5 mm'
, Noppenbreite
'20 mm'
, Noppenabstand
'32,6 mm'
,
'Lintel oder gleichwertige Art,' mit farblich abgestimmten Edelsplitten und uv-beständigen Eisenoxidfarben, Farbe:
'titanweiß'
,  Format: 30 x 30 x
'8 cm' stark liefern und als
'Aufmerksamkeitsfeld' im Bereich
'des Leitstreifens'
  einbauen, sonst wie
'Pos. 4.5.6 als Zulage dem Betonrechteckpflaster'
.

angebotenes Fabrikat:
'....................................................'
Menge: 2,500 m2
DIN276_18: 561

**4.5.12 Orientierungspflaster als Rippenplatte**
Katalog-Nr. 1/050/17.35. 25.
Orientierungspflaster wie vor, jedoch als Rippenplatte für Richtungs- oder Sperrfelder.
Rippenhöhe:
'5 mm'
, Rippenbreite:
'10 mm'
, Rippenabstand:
'25 mm'
Menge: 2,500 m2
DIN276_18: 561

*Hinweis: VORBEMERKUNGEN zu den Wartehallen (Mabeg)*
VORBEMERKUNGEN zu den Wartehallen (Mabeg)

nachfolgende technischen Vorbemerkungen beziehen ich auf die

Wartehalle System O in
Standart-Farbton RAL 9001 cremeweiß

des Fabrikats:
MABEG Kreuschner GmbH & CO. KG
Ferdinand-Gabriel-Weg 10
D-59494 Soest
Tel. +49 2921 7806-0
Fax +49 2921 7806-188
E-Mail: info@mabeg.de

Bei der ausgeschriebenen Wartehalle handelt es sich um ein modulares Baukastensystem, bei dem vorgefertigte Bauteile vor Ort zusammengefügt werden und welches hinsichtlich seiner Formgebung und konstruktiven Gestaltung in gleichwertiger Form errichtet werden soll. Komplette Stahlkonstruktionen sind daher ausgeschlossen. Dachkonstruktionen als ein verschweißtes Bauteil sind nicht zulässig, um die Austauschbarkeit einzelner Teile zu gewährleisten. Schweißarbeiten auf der Baustelle sind nicht zulässig. Sichtbare Verschraubungen sind nicht zulässig, da nicht vandalismussicher. Alle Verschraubungen sind verdeckt auszuführen und mit Stopfen zu verschließen.

Gültige Schweißeignungsnachweise für die Durchführung der Schweißarbeiten nach DIN EN 1090 bei der Angebotsabgabe beigelegt werden.

Additive Konstruktion aus nachstehend beschriebenen Stahlprofilen mit Pultdach, welches optisch als „kleiner Dachüberstand“ in der gleichen Neigung nach den Stützen weitergeführt wird.

Der modulare Aufbau der Wartehalle ermöglicht optional eine polygone Aufstellung.

Die Stahlkonstruktion basiert auf S235 JRG2 in Rundrohr 101,6/5 mm bzw. statischen Nachweis. Die verwendeten Materialien müssen den Anforderungen der Bauregelliste entsprechen. Fußplatte unter OKF für demontable Einspannung mittels Halfenschienen, Hammerkopfschrauben oder Schwerlastdübeln auf Streifen- oder Plattenfundament. Alle Stahlteile geschweißt, vorgeschliffen, vollbadfeuerverzinkt und spezialfarbbeschichtet.

Mittig angebrachte Zugstäbe an allen Stützen dienen der statischen Stabilisierung.

Die Dachflächen ruhen seitlich auf gerade abgeschnittenen T-Stahlprofilen, der Mittelschenkel des T-Profils ist nach oben gerichtet. Im vorderen Bereich ist die Dachverglasung auf dem nachstehend beschriebenen Unterzug gelagert, im hinteren Bereich auf der Dachrinne.

Ein Kastenprofil als Dachrinne mit Aufnahmestutzen wird in die Hauptstützen eingeführt und verschraubt. Die Entwässerung der Dachrinne erfolgt durch jede zweite hintere Stütze, standardmäßig ca. 50 mm über OKF, optional unter OKF.

Die Scheibenbefestigung der Dachverglasung erfolgt mittels Trockendichtung und Anpressleiste. Im vorderen Bereich der Dachuntersicht befindet sich ein
längs verlaufender Unterzug aus Rechteckrohr, an dem eine oder mehrere Leuchten (optional) befestigt werden können. Die Kabelzuführung wird vandalismussicher und vollständig verdeckt geführt.

Additive Binderkonstruktion im Rastermaß 1.512 mm, Baulänge (z. B. 3 Felder) 4.700 mm, Anbauelemente im Rastermaß 1.512 mm in beliebiger Anzahl addierbar – ohne zusätzliche Stützen im vorderen Bereich. Die Halle ist somit komplett freitragend lieferbar.

Standard-Bautiefen (Einzeilig auskragend):

- 1.550 mm
- 1.800 mm
- 2.300 mm
- 2.550 mm
- 3.300 mm

Glasbreite der Seitenwände:

830 mm (Gesamtbreite 1.050 mm)
1.370 mm (Gesamtbreite 1.550 mm)
Sonderabmessungen auf Anfrage

Die Seitenwände können nach Bedarf untereinender kombiniert werden und müssen daher nicht symmetrisch angeordnet werden. Die Seitenwandstützen haben keine Anbindung an die Dachkonstruktion.

Stahlkonstruktion:

Die Stahlkonstruktion basiert auf S235 JR in Rundrohr 101,6/5 mm bzw. statischen Nachweis. Die verwendeten Materialien müssen den Anforderungen der Bauregelliste entsprechen. Fußplatte unter OKF für demontable Einspannung mittels Halfenschienen, Hammerkopfschrauben oder Schwerlastdübeln auf Streifen- oder Plattenfundament. Alle Stahlteile geschweißt, vorgeschliffen, vollbadfeuerverzinkt und spezialfarbbeschichtet.

Alle Materialien müssen den Anforderungen der Bauregelliste entsprechen.

Aufstellung mittels biegesteifer Fußplatten auf Fundament nach Herstellervorgabe mittels Schwerlastdübeln bzw. Montage auf geeignetem Untergrund Alle Stahlteile geschweißt, vorgeschliffen, vollbadfeuerverzinkt nach DIN 50976 min. 60 my und spezialfarbbeschichtet (Duplexverfahren).

Dacheindeckung:

Die Dachfläche ist verglast mit Verbundsicherheitsglas 2x6 mm, zwischen den Scheiben befindet sich eine Folie min. 0,76 mm, klar.

Die Dachverglasung ist nach den technischen Richtlinien des Deutschen Glaserhandwerks ausgeführt und 4-seitig gelagert.

Verglasung senkrechter Flächen:

Alle Verglasungen müssen den Normen DIN 18008-2 (linienförmige Verglasung) und DIN 18008-03 (punktuelle Verglasung) entsprechen. Rückwände und Seitenwände in Einscheibensicherheitsglas in keramischen Siebdruckverfahren als Durchlauf- bzw. Vogelschutz Farbe weiß vandalismussicher eingebrannt. Glasstärke min. 8 mm. Punktuelle Klemmbefestigung für 8-10
mm Glas, Glashalter aus Aluminium-Zinkdruckguss, RAL 9006 farbbeschichtet.

Verzinkung und Beschichtung (Duplex Verfahren):

Verfahrensbeschreibung der Beschichtung

Beschichtet wird nach den strengen Richtlinien der GSB International, Qualitätsgemeinschaft für die Stückbeschichtung von Bauteilen. Es werden nur GSB zugelassene Betriebsstoffe verwendet.

Stahlteile werden feuerverzinkt nach DIN EN ISO 1461 und, wenn farbbeschichtet, mit dem Korrosionsschutz nach DIN 55633, sowie der Pulverbeschichtung nach den Normen DIN EN ISO 12944, DIN EN 13438, DIN EN 15773 versehen.

Feuerverzinkte und gleichzeitig pulverbeschichtete Stahlteile entsprechen dem sogenannten Duplex-System.
Im Duplex-System wird eine extrem lange Schutzdauer erreicht, die deutlichlänger ist als die Summe der jeweiligen Einzelschutz-Zeiträume aus Verzinkung und Beschichtung.

Verzinkte Stahlteile werden vor dem Pulvern feinverputzt, um der Oberfläche eine glatte Anmutung zu geben.

Die Sollschichtdicke für rein verzinkte Bauteile beträgt je nach Materialstärke 60-80mµ.
Die Sollgesamtschichtdicke Feuerverzinkung + Pulverbeschichtung beträgt zusammen je nach Materialstärke ca.120-180mµ.

Die Pulverbeschichtung von Aluminium unterliegt keiner DIN und wird im MABEG- Standard wie folgt ausgeführt:
Entfetten, Spülen, Passivieren, Trocknen (ca. 100-120°C), Kühlen, Pulverbeschichten, Einbrennen (ca. 195°C je nach Pulverlack und Materialstärke), Abkühlen.
Je nach Pulverlack und Materialstärke beträgt die Sollschichtstärke einschichtig ca. 50-100 mµ.
Alle zu beschichtende Teile unterliegen vor und nach der Beschichtung einer Sichtkontrolle.

Die Beschichtung insgesamt fällt im Standard in die Korrosionskategorie C3 (Stadt- und Industrieatmosphäre, mäßige Verunreinigung durch Schwefeloxid, Küstenklima mit geringem Chloridgehalt).

Sondervereinbarungen, wie erhöhte Korrosivitätsklassen, abweichende Schichtdicken oder Sonstiges können separat vereinbart werden.

Für die Gewährleistungs- und Garantieansprüche ist vorausgesetzt, dass eine regelmäßige Wartung und Säuberung der beschichteten Teile durch den Auftraggeber erfolgt (da zum Beispiel Streusalze und Dreckansammlungen an den Fixpunkten eine unverhältnismäßig hohe Belastung darstellen).

Beleuchtung:

In die Unterzüge im Dachbereich integrierte LED-Beleuchtung, mit Hochleistungs-Power-LED´s, mind. 1 Stück Power-LED´s je Unterzug im Rastermaß 1.512 mm, integrierte Kabelzuführung (nicht sichtbar).

Evtl. erforderliche Ersatzteile für die Wartehalle müssen mindestens 10 Jahre nach Errichtung verfügbar sein.

Gefälleanpassung:
Die Wartehalle muss optional eine Anpassung an vorhandene Längs- und Quergefälle-Situationen zulassen (Verlängerung der Stützen, abgestufte Rückwandscheiben).

Statischer Nachweis:
Für die Überdachung kann eine Standard-Statik nach DIN EN 1992-1 / DIN EN 1993-1, welche mindestens die Windlastzone 2 sowie die Schneelastzone 2 bei einer max. Höhenlage von 285m (das entspricht sk=0,85 kN/m² ohne norddeutsches Tiefland) inkludiert, beigestellt werden.
Eine standortspezifische prüffähige Statik sowie Statiken mit Besonderheiten
am Aufstellort, wie etwa höhere ortsbedingte Schnee- und Windlasten auf Anfrage.

**4.5.13 2-Feld-Wartehalle mit Seitenteilen**
2-Feld-Wartehalle liefern und einbauen wie in den Vorbemerkungen zu den Wartehallen beschreiben.
Menge: 1,000 Stck

**4.5.14 Beton C 20/25 für Plattenfundamente liefern und einbauen**
Beton C 20/25 XC2, für die Plattenfundamente liefern und einbauen. Die Kosten für die Schalung sind im Einheitspreis enthalten. Es ist dem AN freigestellt, die Fundamente im Bereich unterhalb des Planums ohne Verwendung von Schalung in den Fundamentgräben einzubauen. Abgerechnet wird in jedem Fall die Sollbreite
Die Fundamente sind nach Herstellervorschrift auszuführen. Ein statischer Nachweis ist dem AG vorzulegen.

Fundamentabmessungen:
B/L/D = Ca. 2,00 x 4,60 x 0,20 m
Menge: 2,000 m3

**4.5.15 Betonstahl liefern und einbauen**
Betonstahl liefern, ablängen, biegen und nach statischen Erfordernissen
fachgerecht einbauen.
Betonstahl: BST 500M und S nach DIN 488
Menge: 0,500 t

**4.5.16 Abfallbehälter Montage am FGU**
Abfallbehälter rechteckig. C-40 mit Deckel für verdeckte Verschraubung, zur Befestigung an einer vorderen Stütze der Wartehalle. nach außen zeigend.

Das Schloß wird mit einem Dreikantschlüssel entriegelt und der Behälter kann zur Entleerung entnommen werden.

Farbe: 9001 cremeweiß.

Typ: Abfallbehälter C-40

des Fabrikats:
MABEG Kreuschner GmbH & CO. KG
Ferdinand-Gabriel-Weg 10
D-59494 Soest
Tel. +49 2921 7806-0
Fax +49 2921 7806-188
E-Mail: info@mabeg.de

oder gleichwertiger Art
Menge: 1,000 Stck

**4.5.17 2-er Drahtgittersitzbank, liefern und montieren - Einzelsitze**
2-er Drahtgittersitzbank, liefern und montieren - Einzelsitze

Drahtgittersitzbank mit 2 Stück Einzelsitzen Montage: Fußplatte zur Befestigung auf Fundamentplatte
Abmessungen, ca.:
Länge: 1.100 mm
Gesamthöhe: 735 mm
Sitzhöhe: 460 mm
Untergestell aus Stahl feuerverztnkt,
Sitzschalen galvanisch verzinkt und grundiert,
Bank pulverbeschichtet im Farbton
Farbe; RAL 9001 cremeweiß
Lieferung einschl. Montage auf bauseits erstellten
Fundamenten

Fabrikat:
MABEG Kreuschner GmbH & CO. KG
Ferdinand-Gabriel-Weg 10
D-59494 Soest
Tel. +49 2921 7806-0
Fax +49 2921 7806-188
E-Mail: info@mabeg.de

oder gleichwertiger Art
Menge: 1,000 Stck

**4.5.18 Anlehn-Fahrradbügel liefern und montieren**
Anlehn-Fahrradbügel liefern und montieren

Anlehn-Fahrradbügel Typ U-K, U-Bügel in Edelstahl mit Knieholm

Abmessung über OKF:
Höhe= 800mm
Einstand in Bodenhülse: ca. 300mm
Gesamthöhe: ca. 1.100mm

Fabrikat:
MABEG GmbH Soest oder gleichwertiger Art
einschl. Befestigung auf dem Fundament liefern und fachgerecht montieren

Herstellung des Fundamentes ist gesondert ausgeschrieben
Menge: 1,000 Stck

#### Abschnitt 4.6 Bushaltestelle Körber (Süd)

**4.6.1 Vorh. Buswartehäuschen aufnehmen und entsorgen**
Vorh. Unterstand fachgerecht aufnehmen und entsorgen.
Unterstand bestehend aus Holzkonstruktion mit Eindeckung, Drängelgitter  gemäß unten stehenden Bildern

Einschl. Aufnehmen und Entsorgen der Fundamentplatte bis D= 0,30 m.
Das Abbruchmaterial geht in Eigentum des AN über.

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Menge: 1,000 Stck

**4.6.2 Businformationssäule fachgerecht aufnehmen und seitlich lagern**
vorh. Businformationssäule in Beton bzw. Sand versetzt, fachgerecht aufnehmen vom Unterbau und Sand trennen und zur Wiederverwendung lagern.
Das Abbruchmaterial geht in Eigentum des AN über und ist zur Deponie des AN
abzufahren und zu entsorgen.

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Menge: 1,000 Stck

**4.6.3 Bodenaushub abfahren**
Katalog-Nr. 1/050/11.70. 10.
Boden,
'entsprechend der früheren Bodenklasse 3-5 gemäß DIN 18.300 (Stand 2015) im geplanten Straßenbaubereich nach den Ausbauplänen bis 0,42 m Stärke in verschiedenen Teilbereichen abheben'
, aufladen, abfahren und der Verwertung/Wiederverwertung nach Wahl des AN zuführen.

'Klasse 0 bis 0*'

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 25,000 m3

**4.6.4 Grobplanum als Feinplanum**
Katalog-Nr. 1/050/12.10. 10.
Grobplanum als Feinplanum mit Quergefälle nach Angabe der Bauleitung
'in verschiedenen Teilbereichen' herstellen und gleichmäßig statisch verdichten (gem. ZTVE - St B).

Einschl. aller Nebenarbeiten!
Menge: 50,000 m2

**4.6.5 Schottertragschicht 0/45**
Katalog-Nr. 1/050/12.90. 10.
Schottertragschicht 0/45 aus frostsicherer Hartkalksteinschüttung gemäß TL SoB-StB aus Brüchen, die dem Güteschutz "Kalkstein" angehören,
'für Straßen der Belastungsklasse Bk 10'
, liefern und gem. ZTV SoB-StB
'im ausgekofferten Straßen- und Haltestellenbereich in Einzelflächen' einbauen und verdichten.

Einbaustärke =
'30' cm
 =
'720' kg/m2

Das eingebaute Material ist durch von der Bauleitung unterschriebenen Wiegekarten nachzuweisen!

'..........'
Menge: 35,000 t

**4.6.6 Tiefbordsteine liefern u. versetzen**
Katalog-Nr. 1/050/16.30. 10.
Tiefbordsteine
'8/25/100' der Güteklasse I, mit Fase und Vorsatzschicht, einschl. Bogensteine, mit Güteschutznachweis gem. DIN EN 1340, DIN 483, DTI/I
'Farbe: grau'
, liefern und gemäß der ZTV Pflaster-StB und dem M FPgeb auf einer
'20 cm' starken Betonausgleichssohle aus Beton der Festigkeitsklasse C 20/25  mit
'zweiseitiger' Betonrückenstütze,
'd = 15 cm'
, flucht- und höhengerecht
'in Einzellängen' frisch in frisch versetzen.
Radien unter 6 m sind mit Bogensteinen, Radien von 6 bis 11 m mit geraden Bordsteinen, L = 0,50 m, Radien ab 11 m mit geraden Bordsteinen, L = 1,00 m, auszuführen.

Einschl. Schneiden der Bordsteine, aller Nebenarbeiten, Materiallieferungen sowie der zusätzlichen Erdarbeiten für den Arbeitsraum hinter der äußeren Betonrückenstütze und evtl. Schalarbeiten.
Menge: 20,000 m

**4.6.7 Betonrechteckpflaster liefern und verlegen**
Katalog-Nr. 1/050/17.30. 420.
Betonrechteckpflaster 20 x 10 x
'8' cm, mit versenkten 3 und 4 mm Abstandshaltern, zur Verzahnung und Sicherstellung der Normfuge, mit Microfase,
'Vorsatz' mit farblich abgestimmten Edelsplitten und Einfärbung mit uv-beständigen Eisenoxidfarben, Farbe
'granit-grau'
, nach DIN EN 1338, Qualität DI und der TL Pflaster-StB, liefern und auf einem 3,0 cm starken Brechsand-Splittgemisch der Körnung 0/5 mm nach ZTV Pflaster StB 06 im Bereich
'der Gehwege' versetzen. Die Fugen sind mit Brechsand 0/2 während der Verlegung einzufegen, abzurütteln und unter Wasserzugabe bis zur vollständigen Fugenfüllung einzuschlämmen.

Einschl. Lieferung aller Materialien sowie der erforderlichen Rand- und Abschlusssteine und Ausführung aller Nebenarbeiten.

'Verlegeart nach Anweisung der Bauleitung!'

angebotenes Fabrikat:
'....................................................'

angebotenes Typ:
'....................................................'
Menge: 40,000 m2

**4.6.8 Farbzulage**
Katalog-Nr. 1/050/17.50. 10.
Farbzulage für
'das Betonsteinpflaster der vorherigen Position, Farbe anthrazit'
Menge: 10,000 m2

**4.6.9 Sägeschnitte**
Katalog-Nr. 1/050/18.60. 10.
Sägeschnitte für
'Beton- und Natursteinpflaster oder Betongehwegplatten, Stärke bis 8 cm,' mit einem Diamant-Nassschneidegerät auf Anordnung der Bauleitung herstellen.

Einschl. der Gerätegestellung und aller Nebenarbeiten!
Menge: 20,000 m

**4.6.10 Busbordsteine liefern und versetzen**
Katalog-Nr. 1/050/16.10. 500.
Busbordsteine
'7,1/15/30 cm' mit Vorsatzschicht, Farbe
'grau'
, Qualität D/T/I. Draufsicht profiliert, Anlauf glatt gestrichen, der Fa.
'Lintel' oder gleichwertige Art, liefern und im Bereich der Bushaltestellen mit einer Ansicht von
'16 cm' einbauen, sonst wie vor.

angebotenes Fabrikat:
'....................................................'

angebotener Typ:
'....................................................'
Menge: 14,000 m

**4.6.11 Busbordübergangsteine liefern und versetzen**
Katalog-Nr. 1/050/16.10. 550.
Busbordübergangsstein, links oder rechts, passend zu den Hochbordsteinen
'der Pos. 4.2.10' liefern, sonst wie vor.

Als Zulage zu den Busbordsteinen
'..........'
.
Menge: 2,000 Stck

**4.6.12 Orientierungspflaster als Noppenplatte**
Katalog-Nr. 1/050/17.35. 80.
Orientierungspflaster gem. DIN 32984: 2011-10, Noppenplatte als Aufmerksamkeitsfeld mit richtungsneutral versetzt zueinander angeordneten Tastnoppen, Noppenhöhe
'5 mm'
, Noppenbreite
'20 mm'
, Noppenabstand
'32,6 mm'
,
'Lintel oder gleichwertige Art,' mit farblich abgestimmten Edelsplitten und uv-beständigen Eisenoxidfarben, Farbe:
'titanweiß'
,  Format: 30 x 30 x
'8 cm' stark liefern und als
'Aufmerksamkeitsfeld' im Bereich
'des Leitstreifens'
  einbauen, sonst wie
'Pos. 4.6.7 als Zulage dem Betonrechteckpflaster'
.

angebotenes Fabrikat:
'....................................................'
Menge: 2,500 m2

**4.6.13 Orientierungspflaster als Rippenplatte**
Katalog-Nr. 1/050/17.35. 25.
Orientierungspflaster wie vor, jedoch als Rippenplatte für Richtungs- oder Sperrfelder.
Rippenhöhe:
'5 mm'
, Rippenbreite:
'10 mm'
, Rippenabstand:
'25 mm'
Menge: 2,500 m2

*Hinweis: VORBEMERKUNGEN zu den Wartehallen (Mabeg)*
VORBEMERKUNGEN zu den Wartehallen (Mabeg)

nachfolgende technischen Vorbemerkungen beziehen ich auf die

Wartehalle System O in
Standart-Farbton RAL 9001 cremeweiß

des Fabrikats:
MABEG Kreuschner GmbH & CO. KG
Ferdinand-Gabriel-Weg 10
D-59494 Soest
Tel. +49 2921 7806-0
Fax +49 2921 7806-188
E-Mail: info@mabeg.de

Bei der ausgeschriebenen Wartehalle handelt es sich um ein modulares Baukastensystem, bei dem vorgefertigte Bauteile vor Ort zusammengefügt werden und welches hinsichtlich seiner Formgebung und konstruktiven Gestaltung in gleichwertiger Form errichtet werden soll. Komplette Stahlkonstruktionen sind daher ausgeschlossen. Dachkonstruktionen als ein verschweißtes Bauteil sind nicht zulässig, um die Austauschbarkeit einzelner Teile zu gewährleisten. Schweißarbeiten auf der Baustelle sind nicht zulässig. Sichtbare Verschraubungen sind nicht zulässig, da nicht vandalismussicher. Alle Verschraubungen sind verdeckt auszuführen und mit Stopfen zu verschließen.

Gültige Schweißeignungsnachweise für die Durchführung der Schweißarbeiten nach DIN EN 1090 bei der Angebotsabgabe beigelegt werden.

Additive Konstruktion aus nachstehend beschriebenen Stahlprofilen mit Pultdach, welches optisch als „kleiner Dachüberstand“ in der gleichen Neigung nach den Stützen weitergeführt wird.

Der modulare Aufbau der Wartehalle ermöglicht optional eine polygone Aufstellung.

Die Stahlkonstruktion basiert auf S235 JRG2 in Rundrohr 101,6/5 mm bzw. statischen Nachweis. Die verwendeten Materialien müssen den Anforderungen der Bauregelliste entsprechen. Fußplatte unter OKF für demontable Einspannung mittels Halfenschienen, Hammerkopfschrauben oder Schwerlastdübeln auf Streifen- oder Plattenfundament. Alle Stahlteile geschweißt, vorgeschliffen, vollbadfeuerverzinkt und spezialfarbbeschichtet.

Mittig angebrachte Zugstäbe an allen Stützen dienen der statischen Stabilisierung.

Die Dachflächen ruhen seitlich auf gerade abgeschnittenen T-Stahlprofilen, der Mittelschenkel des T-Profils ist nach oben gerichtet. Im vorderen Bereich ist die Dachverglasung auf dem nachstehend beschriebenen Unterzug gelagert, im hinteren Bereich auf der Dachrinne.

Ein Kastenprofil als Dachrinne mit Aufnahmestutzen wird in die Hauptstützen eingeführt und verschraubt. Die Entwässerung der Dachrinne erfolgt durch jede zweite hintere Stütze, standardmäßig ca. 50 mm über OKF, optional unter OKF.

Die Scheibenbefestigung der Dachverglasung erfolgt mittels Trockendichtung und Anpressleiste. Im vorderen Bereich der Dachuntersicht befindet sich ein
längs verlaufender Unterzug aus Rechteckrohr, an dem eine oder mehrere Leuchten (optional) befestigt werden können. Die Kabelzuführung wird vandalismussicher und vollständig verdeckt geführt.

Additive Binderkonstruktion im Rastermaß 1.512 mm, Baulänge (z. B. 3 Felder) 4.700 mm, Anbauelemente im Rastermaß 1.512 mm in beliebiger Anzahl addierbar – ohne zusätzliche Stützen im vorderen Bereich. Die Halle ist somit komplett freitragend lieferbar.

Standard-Bautiefen (Einzeilig auskragend):

- 1.550 mm
- 1.800 mm
- 2.300 mm
- 2.550 mm
- 3.300 mm

Glasbreite der Seitenwände:

830 mm (Gesamtbreite 1.050 mm)
1.370 mm (Gesamtbreite 1.550 mm)
Sonderabmessungen auf Anfrage

Die Seitenwände können nach Bedarf untereinender kombiniert werden und müssen daher nicht symmetrisch angeordnet werden. Die Seitenwandstützen haben keine Anbindung an die Dachkonstruktion.

Stahlkonstruktion:

Die Stahlkonstruktion basiert auf S235 JR in Rundrohr 101,6/5 mm bzw. statischen Nachweis. Die verwendeten Materialien müssen den Anforderungen der
Bauregelliste entsprechen. Fußplatte unter OKF für demontable Einspannung mittels Halfenschienen, Hammerkopfschrauben oder Schwerlastdübeln auf Streifen- oder Plattenfundament. Alle Stahlteile geschweißt, vorgeschliffen, vollbadfeuerverzinkt und spezialfarbbeschichtet.

Alle Materialien müssen den Anforderungen der Bauregelliste entsprechen.

Aufstellung mittels biegesteifer Fußplatten auf Fundament nach Herstellervorgabe mittels Schwerlastdübeln bzw. Montage auf geeignetem Untergrund Alle Stahlteile geschweißt, vorgeschliffen, vollbadfeuerverzinkt nach DIN 50976 min. 60 my und spezialfarbbeschichtet (Duplexverfahren).

Dacheindeckung:

Die Dachfläche ist verglast mit Verbundsicherheitsglas 2x6 mm, zwischen den Scheiben befindet sich eine Folie min. 0,76 mm, klar.

Die Dachverglasung ist nach den technischen Richtlinien des Deutschen Glaserhandwerks ausgeführt und 4-seitig gelagert.

Verglasung senkrechter Flächen:

Alle Verglasungen müssen den Normen DIN 18008-2 (linienförmige Verglasung) und DIN 18008-03 (punktuelle Verglasung) entsprechen. Rückwände und Seitenwände in Einscheibensicherheitsglas in keramischen Siebdruckverfahren als Durchlauf- bzw. Vogelschutz Farbe weiß vandalismussicher eingebrannt. Glasstärke min. 8 mm. Punktuelle Klemmbefestigung für 8-10
mm Glas, Glashalter aus Aluminium-Zinkdruckguss, RAL 9006 farbbeschichtet.

Verzinkung und Beschichtung (Duplex Verfahren):

Verfahrensbeschreibung der Beschichtung

Beschichtet wird nach den strengen Richtlinien der GSB International, Qualitätsgemeinschaft für die Stückbeschichtung von Bauteilen. Es werden nur GSB zugelassene Betriebsstoffe verwendet.

Stahlteile werden feuerverzinkt nach DIN EN ISO 1461 und, wenn farbbeschichtet, mit dem Korrosionsschutz nach DIN 55633, sowie der Pulverbeschichtung nach den Normen DIN EN ISO 12944, DIN EN 13438, DIN EN 15773 versehen.

Feuerverzinkte und gleichzeitig pulverbeschichtete Stahlteile entsprechen dem sogenannten Duplex-System.
Im Duplex-System wird eine extrem lange Schutzdauer erreicht, die deutlichlänger ist als die Summe der jeweiligen Einzelschutz-Zeiträume aus Verzinkung und Beschichtung.

Verzinkte Stahlteile werden vor dem Pulvern feinverputzt, um der Oberfläche eine glatte Anmutung zu geben.

Die Sollschichtdicke für rein verzinkte Bauteile beträgt je nach Materialstärke 60-80mµ.
Die Sollgesamtschichtdicke Feuerverzinkung + Pulverbeschichtung beträgt zusammen je nach Materialstärke ca.120-180mµ.

Die Pulverbeschichtung von Aluminium unterliegt keiner DIN und wird im MABEG- Standard wie folgt ausgeführt:
Entfetten, Spülen, Passivieren, Trocknen (ca. 100-120°C), Kühlen, Pulverbeschichten, Einbrennen (ca. 195°C je nach Pulverlack und Materialstärke), Abkühlen.
Je nach Pulverlack und Materialstärke beträgt die Sollschichtstärke einschichtig ca. 50-100 mµ.
Alle zu beschichtende Teile unterliegen vor und nach der Beschichtung einer Sichtkontrolle.

Die Beschichtung insgesamt fällt im Standard in die Korrosionskategorie C3 (Stadt- und Industrieatmosphäre, mäßige Verunreinigung durch Schwefeloxid, Küstenklima mit geringem Chloridgehalt).

Sondervereinbarungen, wie erhöhte Korrosivitätsklassen, abweichende Schichtdicken oder Sonstiges können separat vereinbart werden.

Für die Gewährleistungs- und Garantieansprüche ist vorausgesetzt, dass eine regelmäßige Wartung und Säuberung der beschichteten Teile durch den Auftraggeber erfolgt (da zum Beispiel Streusalze und Dreckansammlungen an den Fixpunkten eine unverhältnismäßig hohe Belastung darstellen).

Beleuchtung:

In die Unterzüge im Dachbereich integrierte LED-Beleuchtung, mit Hochleistungs-Power-LED´s, mind. 1 Stück Power-LED´s je Unterzug im Rastermaß 1.512 mm, integrierte Kabelzuführung (nicht sichtbar).

Evtl. erforderliche Ersatzteile für die Wartehalle müssen mindestens 10 Jahre nach Errichtung verfügbar sein.

Gefälleanpassung:
Die Wartehalle muss optional eine Anpassung an vorhandene Längs- und Quergefälle-Situationen zulassen (Verlängerung der Stützen, abgestufte Rückwandscheiben).

Statischer Nachweis:
Für die Überdachung kann eine Standard-Statik nach DIN EN 1992-1 / DIN EN 1993-1, welche mindestens die Windlastzone 2 sowie die Schneelastzone 2 bei einer max. Höhenlage von 285m (das entspricht sk=0,85 kN/m² ohne norddeutsches Tiefland) inkludiert, beigestellt werden.
Eine standortspezifische prüffähige Statik sowie Statiken mit Besonderheiten
am Aufstellort, wie etwa höhere ortsbedingte Schnee- und Windlasten auf Anfrage.

**4.6.14 2-Feld-Wartehalle mit Seitenteilen**
2-Feld-Wartehalle liefern und einbauen wie in den Vorbemerkungen zu den Wartehallen beschreiben.
Menge: 1,000 Stck

**4.6.15 Beton C 20/25 für Plattenfundamente liefern und einbauen**
Beton C 20/25 XC2, für die Plattenfundamente liefern und einbauen. Die Kosten für die Schalung sind im Einheitspreis enthalten. Es ist dem AN freigestellt, die Fundamente im Bereich unterhalb des Planums ohne Verwendung von Schalung in den Fundamentgräben einzubauen. Abgerechnet wird in jedem Fall die Sollbreite
Die Fundamente sind nach Herstellervorschrift auszuführen. Ein statischer Nachweis ist dem AG vorzulegen.

Fundamentabmessungen:
B/L/D = Ca. 2,00 x 4,60 x 0,20 m
Menge: 2,000 m3

**4.6.16 Betonstahl liefern und einbauen**
Betonstahl liefern, ablängen, biegen und nach statischen Erfordernissen
fachgerecht einbauen.
Betonstahl: BST 500M und S nach DIN 488
Menge: 0,500 t

**4.6.17 Abfallbehälter Montage am FGU**
Abfallbehälter rechteckig. C-40 mit Deckel für verdeckte Verschraubung, zur Befestigung an einer vorderen Stütze der Wartehalle. nach außen zeigend.

Das Schloß wird mit einem Dreikantschlüssel entriegelt und der Behälter kann zur Entleerung entnommen werden.

Farbe: 9001 cremeweiß.

Typ: Abfallbehälter C-40

des Fabrikats:
MABEG Kreuschner GmbH & CO. KG
Ferdinand-Gabriel-Weg 10
D-59494 Soest
Tel. +49 2921 7806-0
Fax +49 2921 7806-188
E-Mail: info@mabeg.de

oder gleichwertiger Art
Menge: 1,000 Stck

**4.6.18 2-er Drahtgittersitzbank, liefern und montieren - Einzelsitze**
2-er Drahtgittersitzbank, liefern und montieren - Einzelsitze

Drahtgittersitzbank mit 2 Stück Einzelsitzen Montage: Fußplatte zur Befestigung auf Fundamentplatte
Abmessungen, ca.:
Länge: 1.100 mm
Gesamthöhe: 735 mm
Sitzhöhe: 460 mm
Untergestell aus Stahl feuerverztnkt,
Sitzschalen galvanisch verzinkt und grundiert,
Bank pulverbeschichtet im Farbton
Farbe; RAL 9001 cremeweiß
Lieferung einschl. Montage auf bauseits erstellten
Fundamenten

Fabrikat:
MABEG Kreuschner GmbH & CO. KG
Ferdinand-Gabriel-Weg 10
D-59494 Soest
Tel. +49 2921 7806-0
Fax +49 2921 7806-188
E-Mail: info@mabeg.de

oder gleichwertiger Art
Menge: 1,000 Stck

**4.6.19 Anlehn-Fahrradbügel liefern und montieren**
Anlehn-Fahrradbügel liefern und montieren

Anlehn-Fahrradbügel Typ U-K, U-Bügel in Edelstahl mit Knieholm

Abmessung über OKF:
Höhe= 800mm
Einstand in Bodenhülse: ca. 300mm
Gesamthöhe: ca. 1.100mm

Fabrikat:
MABEG GmbH Soest oder gleichwertiger Art
einschl. Befestigung auf dem Fundament liefern und fachgerecht montieren

Herstellung des Fundamentes ist gesondert ausgeschrieben
Menge: 1,000 Stck

#### Abschnitt 4.7 Bushaltestelle Dux (Nord)

**4.7.1 Businformationssäule fachgerecht aufnehmen und seitlich lagern**
vorh. Businformationssäule in Beton bzw. Sand versetzt, fachgerecht aufnehmen vom Unterbau und Sand trennen und zur Wiederverwendung lagern.
Das Abbruchmaterial geht in Eigentum des AN über und ist zur Deponie des AN
abzufahren und zu entsorgen.

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Menge: 1,000 Stck

**4.7.2 Bodenaushub abfahren**
Katalog-Nr. 1/050/11.70. 10.
Boden,
'entsprechend der früheren Bodenklasse 3-5 gemäß DIN 18.300 (Stand 2015) im geplanten Straßenbaubereich nach den Ausbauplänen bis 0,42 m Stärke in verschiedenen Teilbereichen abheben'
, aufladen, abfahren und der Verwertung/Wiederverwertung nach Wahl des AN zuführen.

'Klasse 0 bis 0*'

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 10,000 m3

**4.7.3 Grobplanum als Feinplanum**
Katalog-Nr. 1/050/12.10. 10.
Grobplanum als Feinplanum mit Quergefälle nach Angabe der Bauleitung
'in verschiedenen Teilbereichen' herstellen und gleichmäßig statisch verdichten (gem. ZTVE - St B).

Einschl. aller Nebenarbeiten!
Menge: 20,000 m2

**4.7.4 Schottertragschicht 0/45**
Katalog-Nr. 1/050/12.90. 10.
Schottertragschicht 0/45 aus frostsicherer Hartkalksteinschüttung gemäß TL SoB-StB aus Brüchen, die dem Güteschutz "Kalkstein" angehören,
'für Straßen der Belastungsklasse Bk 10'
, liefern und gem. ZTV SoB-StB
'im ausgekofferten Straßen- und Haltestellenbereich in Einzelflächen' einbauen und verdichten.

Einbaustärke =
'30' cm
 =
'720' kg/m2

Das eingebaute Material ist durch von der Bauleitung unterschriebenen Wiegekarten nachzuweisen!

'..........'
Menge: 15,000 t

**4.7.5 Tiefbordsteine liefern u. versetzen**
Katalog-Nr. 1/050/16.30. 10.
Tiefbordsteine
'8/25/100' der Güteklasse I, mit Fase und Vorsatzschicht, einschl. Bogensteine, mit Güteschutznachweis gem. DIN EN 1340, DIN 483, DTI/I
'Farbe: grau'
, liefern und gemäß der ZTV Pflaster-StB und dem M FPgeb auf einer
'20 cm' starken Betonausgleichssohle aus Beton der Festigkeitsklasse C 20/25  mit
'zweiseitiger' Betonrückenstütze,
'd = 15 cm'
, flucht- und höhengerecht
'in Einzellängen' frisch in frisch versetzen.
Radien unter 6 m sind mit Bogensteinen, Radien von 6 bis 11 m mit geraden Bordsteinen, L = 0,50 m, Radien ab 11 m mit geraden Bordsteinen, L = 1,00 m, auszuführen.

Einschl. Schneiden der Bordsteine, aller Nebenarbeiten, Materiallieferungen sowie der zusätzlichen Erdarbeiten für den Arbeitsraum hinter der äußeren Betonrückenstütze und evtl. Schalarbeiten.
Menge: 15,000 m

**4.7.6 Betonrechteckpflaster liefern und verlegen**
Katalog-Nr. 1/050/17.30. 420.
Betonrechteckpflaster 20 x 10 x
'8' cm, mit versenkten 3 und 4 mm Abstandshaltern, zur Verzahnung und Sicherstellung der Normfuge, mit Microfase,
'Vorsatz' mit farblich abgestimmten Edelsplitten und Einfärbung mit uv-beständigen Eisenoxidfarben, Farbe
'granit-grau'
, nach DIN EN 1338, Qualität DI und der TL Pflaster-StB, liefern und auf einem 3,0 cm starken Brechsand-Splittgemisch der Körnung 0/5 mm nach ZTV Pflaster StB 06 im Bereich
'der Gehwege' versetzen. Die Fugen sind mit Brechsand 0/2 während der Verlegung einzufegen, abzurütteln und unter Wasserzugabe bis zur vollständigen Fugenfüllung einzuschlämmen.

Einschl. Lieferung aller Materialien sowie der erforderlichen Rand- und Abschlusssteine und Ausführung aller Nebenarbeiten.

'Verlegeart nach Anweisung der Bauleitung!'

angebotenes Fabrikat:
'....................................................'

angebotenes Typ:
'....................................................'
Menge: 10,000 m2

**4.7.7 Farbzulage**
Katalog-Nr. 1/050/17.50. 10.
Farbzulage für
'das Betonsteinpflaster der vorherigen Position, Farbe anthrazit'
Menge: 7,000 m2

**4.7.8 Sägeschnitte**
Katalog-Nr. 1/050/18.60. 10.
Sägeschnitte für
'Beton- und Natursteinpflaster oder Betongehwegplatten, Stärke bis 8 cm,' mit einem Diamant-Nassschneidegerät auf Anordnung der Bauleitung herstellen.

Einschl. der Gerätegestellung und aller Nebenarbeiten!
Menge: 20,000 m

**4.7.9 Busbordsteine liefern und versetzen**
Katalog-Nr. 1/050/16.10. 500.
Busbordsteine
'7,1/15/30 cm' mit Vorsatzschicht, Farbe
'grau'
, Qualität D/T/I. Draufsicht profiliert, Anlauf glatt gestrichen, der Fa.
'Lintel' oder gleichwertige Art, liefern und im Bereich der Bushaltestellen mit einer Ansicht von
'16 cm' einbauen, sonst wie vor.

angebotenes Fabrikat:
'....................................................'

angebotener Typ:
'....................................................'
Menge: 14,000 m

**4.7.10 Busbordübergangsteine liefern und versetzen**
Katalog-Nr. 1/050/16.10. 550.
Busbordübergangsstein, links oder rechts, passend zu den Hochbordsteinen
'der Pos. 4.2.10' liefern, sonst wie vor.

Als Zulage zu den Busbordsteinen
'..........'
.
Menge: 2,000 Stck

**4.7.11 Orientierungspflaster als Noppenplatte**
Katalog-Nr. 1/050/17.35. 80.
Orientierungspflaster gem. DIN 32984: 2011-10, Noppenplatte als Aufmerksamkeitsfeld mit richtungsneutral versetzt zueinander angeordneten Tastnoppen, Noppenhöhe
'5 mm'
, Noppenbreite
'20 mm'
, Noppenabstand
'32,6 mm'
,
'Lintel oder gleichwertige Art,' mit farblich abgestimmten Edelsplitten und uv-beständigen Eisenoxidfarben, Farbe:
'titanweiß'
,  Format: 30 x 30 x
'8 cm' stark liefern und als
'Aufmerksamkeitsfeld' im Bereich
'des Leitstreifens'
  einbauen, sonst wie
'Pos. 4.7.6 als Zulage dem Betonrechteckpflaster'
.

angebotenes Fabrikat:
'....................................................'
Menge: 2,500 m2

**4.7.12 Orientierungspflaster als Rippenplatte**
Katalog-Nr. 1/050/17.35. 25.
Orientierungspflaster wie vor, jedoch als Rippenplatte für Richtungs- oder Sperrfelder.
Rippenhöhe:
'5 mm'
, Rippenbreite:
'10 mm'
, Rippenabstand:
'25 mm'
Menge: 2,500 m2

*Hinweis: VORBEMERKUNGEN zu den Wartehallen (Mabeg)*
VORBEMERKUNGEN zu den Wartehallen (Mabeg)

nachfolgende technischen Vorbemerkungen beziehen ich auf die

Wartehalle System O in
Standart-Farbton RAL 9001 cremeweiß

des Fabrikats:
MABEG Kreuschner GmbH & CO. KG
Ferdinand-Gabriel-Weg 10
D-59494 Soest
Tel. +49 2921 7806-0
Fax +49 2921 7806-188
E-Mail: info@mabeg.de

Bei der ausgeschriebenen Wartehalle handelt es sich um ein modulares Baukastensystem, bei dem vorgefertigte Bauteile vor Ort zusammengefügt werden und welches hinsichtlich seiner Formgebung und konstruktiven Gestaltung in gleichwertiger Form errichtet werden soll. Komplette Stahlkonstruktionen sind daher ausgeschlossen. Dachkonstruktionen als ein verschweißtes Bauteil sind nicht zulässig, um die Austauschbarkeit einzelner Teile zu gewährleisten. Schweißarbeiten auf der Baustelle sind nicht zulässig. Sichtbare Verschraubungen sind nicht zulässig, da nicht vandalismussicher. Alle Verschraubungen sind verdeckt auszuführen und mit Stopfen zu verschließen.

Gültige Schweißeignungsnachweise für die Durchführung der Schweißarbeiten nach DIN EN 1090 bei der Angebotsabgabe beigelegt werden.

Additive Konstruktion aus nachstehend beschriebenen Stahlprofilen mit Pultdach, welches optisch als „kleiner Dachüberstand“ in der gleichen Neigung nach den Stützen weitergeführt wird.

Der modulare Aufbau der Wartehalle ermöglicht optional eine polygone Aufstellung.

Die Stahlkonstruktion basiert auf S235 JRG2 in Rundrohr 101,6/5 mm bzw. statischen Nachweis. Die verwendeten Materialien müssen den Anforderungen der Bauregelliste entsprechen. Fußplatte unter OKF für demontable Einspannung mittels Halfenschienen, Hammerkopfschrauben oder Schwerlastdübeln auf Streifen- oder Plattenfundament. Alle Stahlteile geschweißt, vorgeschliffen, vollbadfeuerverzinkt und spezialfarbbeschichtet.

Mittig angebrachte Zugstäbe an allen Stützen dienen der statischen Stabilisierung.

Die Dachflächen ruhen seitlich auf gerade abgeschnittenen T-Stahlprofilen, der Mittelschenkel des T-Profils ist nach oben gerichtet. Im vorderen Bereich ist die Dachverglasung auf dem nachstehend beschriebenen Unterzug gelagert, im hinteren Bereich auf der Dachrinne.

Ein Kastenprofil als Dachrinne mit Aufnahmestutzen wird in die Hauptstützen eingeführt und verschraubt. Die Entwässerung der Dachrinne erfolgt durch jede zweite hintere Stütze, standardmäßig ca. 50 mm über OKF, optional unter OKF.

Die Scheibenbefestigung der Dachverglasung erfolgt mittels Trockendichtung und Anpressleiste. Im vorderen Bereich der Dachuntersicht befindet sich ein
längs verlaufender Unterzug aus Rechteckrohr, an dem eine oder mehrere Leuchten (optional) befestigt werden können. Die Kabelzuführung wird vandalismussicher und vollständig verdeckt geführt.

Additive Binderkonstruktion im Rastermaß 1.512 mm, Baulänge (z. B. 3 Felder) 4.700 mm, Anbauelemente im Rastermaß 1.512 mm in beliebiger Anzahl addierbar – ohne zusätzliche Stützen im vorderen Bereich. Die Halle ist somit komplett freitragend lieferbar.

Standard-Bautiefen (Einzeilig auskragend):

- 1.550 mm
- 1.800 mm
- 2.300 mm
- 2.550 mm
- 3.300 mm

Glasbreite der Seitenwände:

830 mm (Gesamtbreite 1.050 mm)
1.370 mm (Gesamtbreite 1.550 mm)
Sonderabmessungen auf Anfrage

Die Seitenwände können nach Bedarf untereinender kombiniert werden und müssen daher nicht symmetrisch angeordnet werden. Die Seitenwandstützen haben keine Anbindung an die Dachkonstruktion.

Stahlkonstruktion:

Die Stahlkonstruktion basiert auf S235 JR in Rundrohr 101,6/5 mm bzw. statischen Nachweis. Die verwendeten Materialien müssen den Anforderungen der
Bauregelliste entsprechen. Fußplatte unter OKF für demontable Einspannung mittels Halfenschienen, Hammerkopfschrauben oder Schwerlastdübeln auf Streifen- oder Plattenfundament. Alle Stahlteile geschweißt, vorgeschliffen, vollbadfeuerverzinkt und spezialfarbbeschichtet.

Alle Materialien müssen den Anforderungen der Bauregelliste entsprechen.

Aufstellung mittels biegesteifer Fußplatten auf Fundament nach Herstellervorgabe mittels Schwerlastdübeln bzw. Montage auf geeignetem Untergrund Alle Stahlteile geschweißt, vorgeschliffen, vollbadfeuerverzinkt nach DIN 50976 min. 60 my und spezialfarbbeschichtet (Duplexverfahren).

Dacheindeckung:

Die Dachfläche ist verglast mit Verbundsicherheitsglas 2x6 mm, zwischen den Scheiben befindet sich eine Folie min. 0,76 mm, klar.

Die Dachverglasung ist nach den technischen Richtlinien des Deutschen Glaserhandwerks ausgeführt und 4-seitig gelagert.

Verglasung senkrechter Flächen:

Alle Verglasungen müssen den Normen DIN 18008-2 (linienförmige Verglasung) und DIN 18008-03 (punktuelle Verglasung) entsprechen. Rückwände und Seitenwände in Einscheibensicherheitsglas in keramischen Siebdruckverfahren als Durchlauf- bzw. Vogelschutz Farbe weiß vandalismussicher eingebrannt. Glasstärke min. 8 mm. Punktuelle Klemmbefestigung für 8-10
mm Glas, Glashalter aus Aluminium-Zinkdruckguss, RAL 9006 farbbeschichtet.

Verzinkung und Beschichtung (Duplex Verfahren):

Verfahrensbeschreibung der Beschichtung

Beschichtet wird nach den strengen Richtlinien der GSB International, Qualitätsgemeinschaft für die Stückbeschichtung von Bauteilen. Es werden nur GSB zugelassene Betriebsstoffe verwendet.

Stahlteile werden feuerverzinkt nach DIN EN ISO 1461 und, wenn farbbeschichtet, mit dem Korrosionsschutz nach DIN 55633, sowie der Pulverbeschichtung nach den Normen DIN EN ISO 12944, DIN EN 13438, DIN EN 15773 versehen.

Feuerverzinkte und gleichzeitig pulverbeschichtete Stahlteile entsprechen dem sogenannten Duplex-System.
Im Duplex-System wird eine extrem lange Schutzdauer erreicht, die deutlichlänger ist als die Summe der jeweiligen Einzelschutz-Zeiträume aus Verzinkung und Beschichtung.

Verzinkte Stahlteile werden vor dem Pulvern feinverputzt, um der Oberfläche eine glatte Anmutung zu geben.

Die Sollschichtdicke für rein verzinkte Bauteile beträgt je nach Materialstärke 60-80mµ.
Die Sollgesamtschichtdicke Feuerverzinkung + Pulverbeschichtung beträgt zusammen je nach Materialstärke ca.120-180mµ.

Die Pulverbeschichtung von Aluminium unterliegt keiner DIN und wird im MABEG- Standard wie folgt ausgeführt:
Entfetten, Spülen, Passivieren, Trocknen (ca. 100-120°C), Kühlen, Pulverbeschichten, Einbrennen (ca. 195°C je nach Pulverlack und Materialstärke), Abkühlen.
Je nach Pulverlack und Materialstärke beträgt die Sollschichtstärke einschichtig ca. 50-100 mµ.
Alle zu beschichtende Teile unterliegen vor und nach der Beschichtung einer Sichtkontrolle.

Die Beschichtung insgesamt fällt im Standard in die Korrosionskategorie C3 (Stadt- und Industrieatmosphäre, mäßige Verunreinigung durch Schwefeloxid, Küstenklima mit geringem Chloridgehalt).

Sondervereinbarungen, wie erhöhte Korrosivitätsklassen, abweichende Schichtdicken oder Sonstiges können separat vereinbart werden.

Für die Gewährleistungs- und Garantieansprüche ist vorausgesetzt, dass eine regelmäßige Wartung und Säuberung der beschichteten Teile durch den Auftraggeber erfolgt (da zum Beispiel Streusalze und Dreckansammlungen an den Fixpunkten eine unverhältnismäßig hohe Belastung darstellen).

Beleuchtung:

In die Unterzüge im Dachbereich integrierte LED-Beleuchtung, mit Hochleistungs-Power-LED´s, mind. 1 Stück Power-LED´s je Unterzug im Rastermaß 1.512 mm, integrierte Kabelzuführung (nicht sichtbar).

Evtl. erforderliche Ersatzteile für die Wartehalle müssen mindestens 10 Jahre nach Errichtung verfügbar sein.

Gefälleanpassung:
Die Wartehalle muss optional eine Anpassung an vorhandene Längs- und Quergefälle-Situationen zulassen (Verlängerung der Stützen, abgestufte Rückwandscheiben).

Statischer Nachweis:
Für die Überdachung kann eine Standard-Statik nach DIN EN 1992-1 / DIN EN 1993-1, welche mindestens die Windlastzone 2 sowie die Schneelastzone 2 bei einer max. Höhenlage von 285m (das entspricht sk=0,85 kN/m² ohne norddeutsches Tiefland) inkludiert, beigestellt werden.
Eine standortspezifische prüffähige Statik sowie Statiken mit Besonderheiten
am Aufstellort, wie etwa höhere ortsbedingte Schnee- und Windlasten auf Anfrage.

**4.7.13 2-Feld-Wartehalle mit Seitenteilen**
2-Feld-Wartehalle liefern und einbauen wie in den Vorbemerkungen zu den Wartehallen beschreiben.
Menge: 1,000 Stck

**4.7.14 Beton C 20/25 für Plattenfundamente liefern und einbauen**
Beton C 20/25 XC2, für die Plattenfundamente liefern und einbauen. Die Kosten für die Schalung sind im Einheitspreis enthalten. Es ist dem AN freigestellt, die Fundamente im Bereich unterhalb des Planums ohne Verwendung von Schalung in den Fundamentgräben einzubauen. Abgerechnet wird in jedem Fall die Sollbreite
Die Fundamente sind nach Herstellervorschrift auszuführen. Ein statischer Nachweis ist dem AG vorzulegen.

Fundamentabmessungen:
B/L/D = Ca. 2,00 x 4,60 x 0,20 m
Menge: 2,000 m3

**4.7.15 Betonstahl liefern und einbauen**
Betonstahl liefern, ablängen, biegen und nach statischen Erfordernissen
fachgerecht einbauen.
Betonstahl: BST 500M und S nach DIN 488
Menge: 0,500 t

**4.7.16 Abfallbehälter Montage am FGU**
Abfallbehälter rechteckig. C-40 mit Deckel für verdeckte Verschraubung, zur Befestigung an einer vorderen Stütze der Wartehalle. nach außen zeigend.

Das Schloß wird mit einem Dreikantschlüssel entriegelt und der Behälter kann zur Entleerung entnommen werden.

Farbe: 9001 cremeweiß.

Typ: Abfallbehälter C-40

des Fabrikats:
MABEG Kreuschner GmbH & CO. KG
Ferdinand-Gabriel-Weg 10
D-59494 Soest
Tel. +49 2921 7806-0
Fax +49 2921 7806-188
E-Mail: info@mabeg.de

oder gleichwertiger Art
Menge: 1,000 Stck

**4.7.17 2-er Drahtgittersitzbank, liefern und montieren - Einzelsitze**
2-er Drahtgittersitzbank, liefern und montieren - Einzelsitze

Drahtgittersitzbank mit 2 Stück Einzelsitzen Montage: Fußplatte zur Befestigung auf Fundamentplatte
Abmessungen, ca.:
Länge: 1.100 mm
Gesamthöhe: 735 mm
Sitzhöhe: 460 mm
Untergestell aus Stahl feuerverztnkt,
Sitzschalen galvanisch verzinkt und grundiert,
Bank pulverbeschichtet im Farbton
Farbe; RAL 9001 cremeweiß
Lieferung einschl. Montage auf bauseits erstellten
Fundamenten

Fabrikat:
MABEG Kreuschner GmbH & CO. KG
Ferdinand-Gabriel-Weg 10
D-59494 Soest
Tel. +49 2921 7806-0
Fax +49 2921 7806-188
E-Mail: info@mabeg.de

oder gleichwertiger Art
Menge: 1,000 Stck

**4.7.18 Anlehn-Fahrradbügel liefern und montieren**
Anlehn-Fahrradbügel liefern und montieren

Anlehn-Fahrradbügel Typ U-K, U-Bügel in Edelstahl mit Knieholm

Abmessung über OKF:
Höhe= 800mm
Einstand in Bodenhülse: ca. 300mm
Gesamthöhe: ca. 1.100mm

Fabrikat:
MABEG GmbH Soest oder gleichwertiger Art
einschl. Befestigung auf dem Fundament liefern und fachgerecht montieren

Herstellung des Fundamentes ist gesondert ausgeschrieben
Menge: 1,000 Stck

#### Abschnitt 4.8 Bushaltestelle Dux (Süd)

**4.8.1 Businformationssäule fachgerecht aufnehmen und seitlich lagern**
vorh. Businformationssäule in Beton bzw. Sand versetzt, fachgerecht aufnehmen vom Unterbau und Sand trennen und zur Wiederverwendung lagern.
Das Abbruchmaterial geht in Eigentum des AN über und ist zur Deponie des AN
abzufahren und zu entsorgen.

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Menge: 1,000 Stck

**4.8.2 Bodenaushub abfahren**
Katalog-Nr. 1/050/11.70. 10.
Boden,
'entsprechend der früheren Bodenklasse 3-5 gemäß DIN 18.300 (Stand 2015) im geplanten Straßenbaubereich nach den Ausbauplänen bis 0,42 m Stärke in verschiedenen Teilbereichen abheben'
, aufladen, abfahren und der Verwertung/Wiederverwertung nach Wahl des AN zuführen.

'Klasse 0 bis 0*'

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 30,000 m3

**4.8.3 Grobplanum als Feinplanum**
Katalog-Nr. 1/050/12.10. 10.
Grobplanum als Feinplanum mit Quergefälle nach Angabe der Bauleitung
'in verschiedenen Teilbereichen' herstellen und gleichmäßig statisch verdichten (gem. ZTVE - St B).

Einschl. aller Nebenarbeiten!
Menge: 50,000 m2

**4.8.4 Schottertragschicht 0/45**
Katalog-Nr. 1/050/12.90. 10.
Schottertragschicht 0/45 aus frostsicherer Hartkalksteinschüttung gemäß TL SoB-StB aus Brüchen, die dem Güteschutz "Kalkstein" angehören,
'für Straßen der Belastungsklasse Bk 10'
, liefern und gem. ZTV SoB-StB
'im ausgekofferten Straßen- und Haltestellenbereich in Einzelflächen' einbauen und verdichten.

Einbaustärke =
'30' cm
 =
'720' kg/m2

Das eingebaute Material ist durch von der Bauleitung unterschriebenen Wiegekarten nachzuweisen!

'..........'
Menge: 35,000 t

**4.8.5 Tiefbordsteine liefern u. versetzen**
Katalog-Nr. 1/050/16.30. 10.
Tiefbordsteine
'8/25/100' der Güteklasse I, mit Fase und Vorsatzschicht, einschl. Bogensteine, mit Güteschutznachweis gem. DIN EN 1340, DIN 483, DTI/I
'Farbe: grau'
, liefern und gemäß der ZTV Pflaster-StB und dem M FPgeb auf einer
'20 cm' starken Betonausgleichssohle aus Beton der Festigkeitsklasse C 20/25  mit
'zweiseitiger' Betonrückenstütze,
'd = 15 cm'
, flucht- und höhengerecht
'in Einzellängen' frisch in frisch versetzen.
Radien unter 6 m sind mit Bogensteinen, Radien von 6 bis 11 m mit geraden Bordsteinen, L = 0,50 m, Radien ab 11 m mit geraden Bordsteinen, L = 1,00 m, auszuführen.

Einschl. Schneiden der Bordsteine, aller Nebenarbeiten, Materiallieferungen sowie der zusätzlichen Erdarbeiten für den Arbeitsraum hinter der äußeren Betonrückenstütze und evtl. Schalarbeiten.
Menge: 20,000 m

**4.8.6 Betonrechteckpflaster liefern und verlegen**
Katalog-Nr. 1/050/17.30. 420.
Betonrechteckpflaster 20 x 10 x
'8' cm, mit versenkten 3 und 4 mm Abstandshaltern, zur Verzahnung und Sicherstellung der Normfuge, mit Microfase,
'Vorsatz' mit farblich abgestimmten Edelsplitten und Einfärbung mit uv-beständigen Eisenoxidfarben, Farbe
'granit-grau'
, nach DIN EN 1338, Qualität DI und der TL Pflaster-StB, liefern und auf einem 3,0 cm starken Brechsand-Splittgemisch der Körnung 0/5 mm nach ZTV Pflaster StB 06 im Bereich
'der Gehwege' versetzen. Die Fugen sind mit Brechsand 0/2 während der Verlegung einzufegen, abzurütteln und unter Wasserzugabe bis zur vollständigen Fugenfüllung einzuschlämmen.

Einschl. Lieferung aller Materialien sowie der erforderlichen Rand- und Abschlusssteine und Ausführung aller Nebenarbeiten.

'Verlegeart nach Anweisung der Bauleitung!'

angebotenes Fabrikat:
'....................................................'

angebotenes Typ:
'....................................................'
Menge: 45,000 m2

**4.8.7 Farbzulage**
Katalog-Nr. 1/050/17.50. 10.
Farbzulage für
'das Betonsteinpflaster der vorherigen Position, Farbe anthrazit'
Menge: 10,000 m2

**4.8.8 Sägeschnitte**
Katalog-Nr. 1/050/18.60. 10.
Sägeschnitte für
'Beton- und Natursteinpflaster oder Betongehwegplatten, Stärke bis 8 cm,' mit einem Diamant-Nassschneidegerät auf Anordnung der Bauleitung herstellen.

Einschl. der Gerätegestellung und aller Nebenarbeiten!
Menge: 20,000 m

**4.8.9 Busbordsteine liefern und versetzen**
Katalog-Nr. 1/050/16.10. 500.
Busbordsteine
'7,1/15/30 cm' mit Vorsatzschicht, Farbe
'grau'
, Qualität D/T/I. Draufsicht profiliert, Anlauf glatt gestrichen, der Fa.
'Lintel' oder gleichwertige Art, liefern und im Bereich der Bushaltestellen mit einer Ansicht von
'16 cm' einbauen, sonst wie vor.

angebotenes Fabrikat:
'....................................................'

angebotener Typ:
'....................................................'
Menge: 14,000 m

**4.8.10 Busbordübergangsteine liefern und versetzen**
Katalog-Nr. 1/050/16.10. 550.
Busbordübergangsstein, links oder rechts, passend zu den Hochbordsteinen
'der Pos. 4.2.10' liefern, sonst wie vor.

Als Zulage zu den Busbordsteinen
'..........'
.
Menge: 2,000 Stck

**4.8.11 Orientierungspflaster als Noppenplatte**
Katalog-Nr. 1/050/17.35. 80.
Orientierungspflaster gem. DIN 32984: 2011-10, Noppenplatte als Aufmerksamkeitsfeld mit richtungsneutral versetzt zueinander angeordneten Tastnoppen, Noppenhöhe
'5 mm'
, Noppenbreite
'20 mm'
, Noppenabstand
'32,6 mm'
,
'Lintel oder gleichwertige Art,' mit farblich abgestimmten Edelsplitten und uv-beständigen Eisenoxidfarben, Farbe:
'titanweiß'
,  Format: 30 x 30 x
'8 cm' stark liefern und als
'Aufmerksamkeitsfeld' im Bereich
'des Leitstreifens'
  einbauen, sonst wie
'Pos. 4.8.6 als Zulage dem Betonrechteckpflaster'
.

angebotenes Fabrikat:
'....................................................'
Menge: 2,500 m2

**4.8.12 Orientierungspflaster als Rippenplatte**
Katalog-Nr. 1/050/17.35. 25.
Orientierungspflaster wie vor, jedoch als Rippenplatte für Richtungs- oder Sperrfelder.
Rippenhöhe:
'5 mm'
, Rippenbreite:
'10 mm'
, Rippenabstand:
'25 mm'
Menge: 2,500 m2

*Hinweis: VORBEMERKUNGEN zu den Wartehallen (Mabeg)*
VORBEMERKUNGEN zu den Wartehallen (Mabeg)

nachfolgende technischen Vorbemerkungen beziehen ich auf die

Wartehalle System O in
Standart-Farbton RAL 9001 cremeweiß

des Fabrikats:
MABEG Kreuschner GmbH & CO. KG
Ferdinand-Gabriel-Weg 10
D-59494 Soest
Tel. +49 2921 7806-0
Fax +49 2921 7806-188
E-Mail: info@mabeg.de

Bei der ausgeschriebenen Wartehalle handelt es sich um ein modulares Baukastensystem, bei dem vorgefertigte Bauteile vor Ort zusammengefügt werden und welches hinsichtlich seiner Formgebung und konstruktiven Gestaltung in gleichwertiger Form errichtet werden soll. Komplette Stahlkonstruktionen sind daher ausgeschlossen. Dachkonstruktionen als ein verschweißtes Bauteil sind nicht zulässig, um die Austauschbarkeit einzelner Teile zu gewährleisten. Schweißarbeiten auf der Baustelle sind nicht zulässig. Sichtbare Verschraubungen sind nicht zulässig, da nicht vandalismussicher. Alle Verschraubungen sind verdeckt auszuführen und mit Stopfen zu verschließen.

Gültige Schweißeignungsnachweise für die Durchführung der Schweißarbeiten nach DIN EN 1090 bei der Angebotsabgabe beigelegt werden.

Additive Konstruktion aus nachstehend beschriebenen Stahlprofilen mit Pultdach, welches optisch als „kleiner Dachüberstand“ in der gleichen Neigung nach den Stützen weitergeführt wird.

Der modulare Aufbau der Wartehalle ermöglicht optional eine polygone Aufstellung.

Die Stahlkonstruktion basiert auf S235 JRG2 in Rundrohr 101,6/5 mm bzw. statischen Nachweis. Die verwendeten Materialien müssen den Anforderungen der Bauregelliste entsprechen. Fußplatte unter OKF für demontable Einspannung mittels Halfenschienen, Hammerkopfschrauben oder Schwerlastdübeln auf Streifen- oder Plattenfundament. Alle Stahlteile geschweißt, vorgeschliffen, vollbadfeuerverzinkt und spezialfarbbeschichtet.

Mittig angebrachte Zugstäbe an allen Stützen dienen der statischen Stabilisierung.

Die Dachflächen ruhen seitlich auf gerade abgeschnittenen T-Stahlprofilen, der Mittelschenkel des T-Profils ist nach oben gerichtet. Im vorderen Bereich ist die Dachverglasung auf dem nachstehend beschriebenen Unterzug gelagert, im hinteren Bereich auf der Dachrinne.

Ein Kastenprofil als Dachrinne mit Aufnahmestutzen wird in die Hauptstützen eingeführt und verschraubt. Die Entwässerung der Dachrinne erfolgt durch jede zweite hintere Stütze, standardmäßig ca. 50 mm über OKF, optional unter OKF.

Die Scheibenbefestigung der Dachverglasung erfolgt mittels Trockendichtung und Anpressleiste. Im vorderen Bereich der Dachuntersicht befindet sich ein
längs verlaufender Unterzug aus Rechteckrohr, an dem eine oder mehrere Leuchten (optional) befestigt werden können. Die Kabelzuführung wird vandalismussicher und vollständig verdeckt geführt.

Additive Binderkonstruktion im Rastermaß 1.512 mm, Baulänge (z. B. 3 Felder) 4.700 mm, Anbauelemente im Rastermaß 1.512 mm in beliebiger Anzahl addierbar – ohne zusätzliche Stützen im vorderen Bereich. Die Halle ist somit komplett freitragend lieferbar.

Standard-Bautiefen (Einzeilig auskragend):

- 1.550 mm
- 1.800 mm
- 2.300 mm
- 2.550 mm
- 3.300 mm

Glasbreite der Seitenwände:

830 mm (Gesamtbreite 1.050 mm)
1.370 mm (Gesamtbreite 1.550 mm)
Sonderabmessungen auf Anfrage

Die Seitenwände können nach Bedarf untereinender kombiniert werden und müssen daher nicht symmetrisch angeordnet werden. Die Seitenwandstützen haben keine Anbindung an die Dachkonstruktion.

Stahlkonstruktion:

Die Stahlkonstruktion basiert auf S235 JR in Rundrohr 101,6/5 mm bzw. statischen Nachweis. Die verwendeten Materialien müssen den Anforderungen der
Bauregelliste entsprechen. Fußplatte unter OKF für demontable Einspannung mittels Halfenschienen, Hammerkopfschrauben oder Schwerlastdübeln auf Streifen- oder Plattenfundament. Alle Stahlteile geschweißt, vorgeschliffen, vollbadfeuerverzinkt und spezialfarbbeschichtet.

Alle Materialien müssen den Anforderungen der Bauregelliste entsprechen.

Aufstellung mittels biegesteifer Fußplatten auf Fundament nach Herstellervorgabe mittels Schwerlastdübeln bzw. Montage auf geeignetem Untergrund Alle Stahlteile geschweißt, vorgeschliffen, vollbadfeuerverzinkt nach DIN 50976 min. 60 my und spezialfarbbeschichtet (Duplexverfahren).

Dacheindeckung:

Die Dachfläche ist verglast mit Verbundsicherheitsglas 2x6 mm, zwischen den Scheiben befindet sich eine Folie min. 0,76 mm, klar.

Die Dachverglasung ist nach den technischen Richtlinien des Deutschen Glaserhandwerks ausgeführt und 4-seitig gelagert.

Verglasung senkrechter Flächen:

Alle Verglasungen müssen den Normen DIN 18008-2 (linienförmige Verglasung) und DIN 18008-03 (punktuelle Verglasung) entsprechen. Rückwände und Seitenwände in Einscheibensicherheitsglas in keramischen Siebdruckverfahren als Durchlauf- bzw. Vogelschutz Farbe weiß vandalismussicher eingebrannt. Glasstärke min. 8 mm. Punktuelle Klemmbefestigung für 8-10
mm Glas, Glashalter aus Aluminium-Zinkdruckguss, RAL 9006 farbbeschichtet.

Verzinkung und Beschichtung (Duplex Verfahren):

Verfahrensbeschreibung der Beschichtung

Beschichtet wird nach den strengen Richtlinien der GSB International, Qualitätsgemeinschaft für die Stückbeschichtung von Bauteilen. Es werden nur GSB zugelassene Betriebsstoffe verwendet.

Stahlteile werden feuerverzinkt nach DIN EN ISO 1461 und, wenn farbbeschichtet, mit dem Korrosionsschutz nach DIN 55633, sowie der Pulverbeschichtung nach den Normen DIN EN ISO 12944, DIN EN 13438, DIN EN 15773 versehen.

Feuerverzinkte und gleichzeitig pulverbeschichtete Stahlteile entsprechen dem sogenannten Duplex-System.
Im Duplex-System wird eine extrem lange Schutzdauer erreicht, die deutlichlänger ist als die Summe der jeweiligen Einzelschutz-Zeiträume aus Verzinkung und Beschichtung.

Verzinkte Stahlteile werden vor dem Pulvern feinverputzt, um der Oberfläche eine glatte Anmutung zu geben.

Die Sollschichtdicke für rein verzinkte Bauteile beträgt je nach Materialstärke 60-80mµ.
Die Sollgesamtschichtdicke Feuerverzinkung + Pulverbeschichtung beträgt zusammen je nach Materialstärke ca.120-180mµ.

Die Pulverbeschichtung von Aluminium unterliegt keiner DIN und wird im MABEG- Standard wie folgt ausgeführt:
Entfetten, Spülen, Passivieren, Trocknen (ca. 100-120°C), Kühlen, Pulverbeschichten, Einbrennen (ca. 195°C je nach Pulverlack und Materialstärke), Abkühlen.
Je nach Pulverlack und Materialstärke beträgt die Sollschichtstärke einschichtig ca. 50-100 mµ.
Alle zu beschichtende Teile unterliegen vor und nach der Beschichtung einer Sichtkontrolle.

Die Beschichtung insgesamt fällt im Standard in die Korrosionskategorie C3 (Stadt- und Industrieatmosphäre, mäßige Verunreinigung durch Schwefeloxid, Küstenklima mit geringem Chloridgehalt).

Sondervereinbarungen, wie erhöhte Korrosivitätsklassen, abweichende Schichtdicken oder Sonstiges können separat vereinbart werden.

Für die Gewährleistungs- und Garantieansprüche ist vorausgesetzt, dass eine regelmäßige Wartung und Säuberung der beschichteten Teile durch den Auftraggeber erfolgt (da zum Beispiel Streusalze und Dreckansammlungen an den Fixpunkten eine unverhältnismäßig hohe Belastung darstellen).

Beleuchtung:

In die Unterzüge im Dachbereich integrierte LED-Beleuchtung, mit Hochleistungs-Power-LED´s, mind. 1 Stück Power-LED´s je Unterzug im Rastermaß 1.512 mm, integrierte Kabelzuführung (nicht sichtbar).

Evtl. erforderliche Ersatzteile für die Wartehalle müssen mindestens 10 Jahre nach Errichtung verfügbar sein.

Gefälleanpassung:
Die Wartehalle muss optional eine Anpassung an vorhandene Längs- und Quergefälle-Situationen zulassen (Verlängerung der Stützen, abgestufte Rückwandscheiben).

Statischer Nachweis:
Für die Überdachung kann eine Standard-Statik nach DIN EN 1992-1 / DIN EN 1993-1, welche mindestens die Windlastzone 2 sowie die Schneelastzone 2 bei einer max. Höhenlage von 285m (das entspricht sk=0,85 kN/m² ohne norddeutsches Tiefland) inkludiert, beigestellt werden.
Eine standortspezifische prüffähige Statik sowie Statiken mit Besonderheiten
am Aufstellort, wie etwa höhere ortsbedingte Schnee- und Windlasten auf Anfrage.

**4.8.13 2-Feld-Wartehalle mit Seitenteilen**
2-Feld-Wartehalle liefern und einbauen wie in den Vorbemerkungen zu den Wartehallen beschreiben.
Menge: 1,000 Stck

**4.8.14 Beton C 20/25 für Plattenfundamente liefern und einbauen**
Beton C 20/25 XC2, für die Plattenfundamente liefern und einbauen. Die Kosten für die Schalung sind im Einheitspreis enthalten. Es ist dem AN freigestellt, die Fundamente im Bereich unterhalb des Planums ohne Verwendung von Schalung in den Fundamentgräben einzubauen. Abgerechnet wird in jedem Fall die Sollbreite
Die Fundamente sind nach Herstellervorschrift auszuführen. Ein statischer Nachweis ist dem AG vorzulegen.

Fundamentabmessungen:
B/L/D = Ca. 2,00 x 4,60 x 0,20 m
Menge: 2,000 m3

**4.8.15 Betonstahl liefern und einbauen**
Betonstahl liefern, ablängen, biegen und nach statischen Erfordernissen
fachgerecht einbauen.
Betonstahl: BST 500M und S nach DIN 488
Menge: 0,500 t

**4.8.16 Abfallbehälter Montage am FGU**
Abfallbehälter rechteckig. C-40 mit Deckel für verdeckte Verschraubung, zur Befestigung an einer vorderen Stütze der Wartehalle. nach außen zeigend.

Das Schloß wird mit einem Dreikantschlüssel entriegelt und der Behälter kann zur Entleerung entnommen werden.

Farbe: 9001 cremeweiß.

Typ: Abfallbehälter C-40

des Fabrikats:
MABEG Kreuschner GmbH & CO. KG
Ferdinand-Gabriel-Weg 10
D-59494 Soest
Tel. +49 2921 7806-0
Fax +49 2921 7806-188
E-Mail: info@mabeg.de

oder gleichwertiger Art
Menge: 1,000 Stck

**4.8.17 2-er Drahtgittersitzbank, liefern und montieren - Einzelsitze**
2-er Drahtgittersitzbank, liefern und montieren - Einzelsitze

Drahtgittersitzbank mit 2 Stück Einzelsitzen Montage: Fußplatte zur Befestigung auf Fundamentplatte
Abmessungen, ca.:
Länge: 1.100 mm
Gesamthöhe: 735 mm
Sitzhöhe: 460 mm
Untergestell aus Stahl feuerverztnkt,
Sitzschalen galvanisch verzinkt und grundiert,
Bank pulverbeschichtet im Farbton
Farbe; RAL 9001 cremeweiß
Lieferung einschl. Montage auf bauseits erstellten
Fundamenten

Fabrikat:
MABEG Kreuschner GmbH & CO. KG
Ferdinand-Gabriel-Weg 10
D-59494 Soest
Tel. +49 2921 7806-0
Fax +49 2921 7806-188
E-Mail: info@mabeg.de

oder gleichwertiger Art
Menge: 1,000 Stck

**4.8.18 Anlehn-Fahrradbügel liefern und montieren**
Anlehn-Fahrradbügel liefern und montieren

Anlehn-Fahrradbügel Typ U-K, U-Bügel in Edelstahl mit Knieholm

Abmessung über OKF:
Höhe= 800mm
Einstand in Bodenhülse: ca. 300mm
Gesamthöhe: ca. 1.100mm

Fabrikat:
MABEG GmbH Soest oder gleichwertiger Art
einschl. Befestigung auf dem Fundament liefern und fachgerecht montieren

Herstellung des Fundamentes ist gesondert ausgeschrieben
Menge: 1,000 Stck

#### Abschnitt 4.9 Bushaltestelle Istrup Lindenkrug (Nord)

**4.9.1 Vorh. Buswartehäuschen aufnehmen und entsorgen**
Vorh. Unterstand fachgerecht aufnehmen und entsorgen.
Unterstand bestehend aus Holzkonstruktion mit Eindeckung gemäß unten stehenden Bildern

Einschl. Aufnehmen und Entsorgen der Fundamentplatte bis D= 0,30 m.
Das Abbruchmaterial geht in Eigentum des AN über.

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Menge: 1,000 Stck

**4.9.2 Businformationssäule fachgerecht aufnehmen und seitlich lagern**
vorh. Businformationssäule in Beton bzw. Sand versetzt, fachgerecht aufnehmen vom Unterbau und Sand trennen und zur Wiederverwendung lagern.
Das Abbruchmaterial geht in Eigentum des AN über und ist zur Deponie des AN
abzufahren und zu entsorgen.

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Menge: 1,000 Stck

**4.9.3 Bodenaushub abfahren**
Katalog-Nr. 1/050/11.70. 10.
Boden,
'entsprechend der früheren Bodenklasse 3-5 gemäß DIN 18.300 (Stand 2015) im geplanten Straßenbaubereich nach den Ausbauplänen bis 0,42 m Stärke in verschiedenen Teilbereichen abheben'
, aufladen, abfahren und der Verwertung/Wiederverwertung nach Wahl des AN zuführen.

'Klasse 0 bis 0*'

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 40,000 m3

**4.9.4 Grobplanum als Feinplanum**
Katalog-Nr. 1/050/12.10. 10.
Grobplanum als Feinplanum mit Quergefälle nach Angabe der Bauleitung
'in verschiedenen Teilbereichen' herstellen und gleichmäßig statisch verdichten (gem. ZTVE - St B).

Einschl. aller Nebenarbeiten!
Menge: 80,000 m2

**4.9.5 Schottertragschicht 0/45**
Katalog-Nr. 1/050/12.90. 10.
Schottertragschicht 0/45 aus frostsicherer Hartkalksteinschüttung gemäß TL SoB-StB aus Brüchen, die dem Güteschutz "Kalkstein" angehören,
'für Straßen der Belastungsklasse Bk 10'
, liefern und gem. ZTV SoB-StB
'im ausgekofferten Straßen- und Haltestellenbereich in Einzelflächen' einbauen und verdichten.

Einbaustärke =
'30' cm
 =
'720' kg/m2

Das eingebaute Material ist durch von der Bauleitung unterschriebenen Wiegekarten nachzuweisen!

'..........'
Menge: 55,000 t

**4.9.6 Betonrechteckpflaster liefern und verlegen**
Katalog-Nr. 1/050/17.30. 420.
Betonrechteckpflaster 20 x 10 x
'8' cm, mit versenkten 3 und 4 mm Abstandshaltern, zur Verzahnung und Sicherstellung der Normfuge, mit Microfase,
'Vorsatz' mit farblich abgestimmten Edelsplitten und Einfärbung mit uv-beständigen Eisenoxidfarben, Farbe
'granit-grau'
, nach DIN EN 1338, Qualität DI und der TL Pflaster-StB, liefern und auf einem 3,0 cm starken Brechsand-Splittgemisch der Körnung 0/5 mm nach ZTV Pflaster StB 06 im Bereich
'der Gehwege' versetzen. Die Fugen sind mit Brechsand 0/2 während der Verlegung einzufegen, abzurütteln und unter Wasserzugabe bis zur vollständigen Fugenfüllung einzuschlämmen.

Einschl. Lieferung aller Materialien sowie der erforderlichen Rand- und Abschlusssteine und Ausführung aller Nebenarbeiten.

'Verlegeart nach Anweisung der Bauleitung!'

angebotenes Fabrikat:
'....................................................'

angebotenes Typ:
'....................................................'
Menge: 45,000 m2

**4.9.7 Farbzulage**
Katalog-Nr. 1/050/17.50. 10.
Farbzulage für
'das Betonsteinpflaster der vorherigen Position, Farbe anthrazit'
Menge: 10,000 m2

**4.9.8 Sägeschnitte**
Katalog-Nr. 1/050/18.60. 10.
Sägeschnitte für
'Beton- und Natursteinpflaster oder Betongehwegplatten, Stärke bis 8 cm,' mit einem Diamant-Nassschneidegerät auf Anordnung der Bauleitung herstellen.

Einschl. der Gerätegestellung und aller Nebenarbeiten!
Menge: 20,000 m

**4.9.9 Busbordsteine liefern und versetzen**
Katalog-Nr. 1/050/16.10. 500.
Busbordsteine
'7,1/15/30 cm' mit Vorsatzschicht, Farbe
'grau'
, Qualität D/T/I. Draufsicht profiliert, Anlauf glatt gestrichen, der Fa.
'Lintel' oder gleichwertige Art, liefern und im Bereich der Bushaltestellen mit einer Ansicht von
'16 cm' einbauen, sonst wie vor.

angebotenes Fabrikat:
'....................................................'

angebotener Typ:
'....................................................'
Menge: 14,000 m

**4.9.10 Busbordübergangsteine liefern und versetzen**
Katalog-Nr. 1/050/16.10. 550.
Busbordübergangsstein, links oder rechts, passend zu den Hochbordsteinen
'der Pos. 4.2.10' liefern, sonst wie vor.

Als Zulage zu den Busbordsteinen
'..........'
.
Menge: 2,000 Stck

**4.9.11 Orientierungspflaster als Noppenplatte**
Katalog-Nr. 1/050/17.35. 80.
Orientierungspflaster gem. DIN 32984: 2011-10, Noppenplatte als Aufmerksamkeitsfeld mit richtungsneutral versetzt zueinander angeordneten Tastnoppen, Noppenhöhe
'5 mm'
, Noppenbreite
'20 mm'
, Noppenabstand
'32,6 mm'
,
'Lintel oder gleichwertige Art,' mit farblich abgestimmten Edelsplitten und uv-beständigen Eisenoxidfarben, Farbe:
'titanweiß'
,  Format: 30 x 30 x
'8 cm' stark liefern und als
'Aufmerksamkeitsfeld' im Bereich
'des Leitstreifens'
  einbauen, sonst wie
'Pos. 4.9.6 als Zulage dem Betonrechteckpflaster'
.

angebotenes Fabrikat:
'....................................................'
Menge: 2,500 m2

**4.9.12 Orientierungspflaster als Rippenplatte**
Katalog-Nr. 1/050/17.35. 25.
Orientierungspflaster wie vor, jedoch als Rippenplatte für Richtungs- oder Sperrfelder.
Rippenhöhe:
'5 mm'
, Rippenbreite:
'10 mm'
, Rippenabstand:
'25 mm'
Menge: 2,500 m2

*Hinweis: VORBEMERKUNGEN zu den Wartehallen (Mabeg)*
VORBEMERKUNGEN zu den Wartehallen (Mabeg)

nachfolgende technischen Vorbemerkungen beziehen ich auf die

Wartehalle System O in
Standart-Farbton RAL 9001 cremeweiß

des Fabrikats:
MABEG Kreuschner GmbH & CO. KG
Ferdinand-Gabriel-Weg 10
D-59494 Soest
Tel. +49 2921 7806-0
Fax +49 2921 7806-188
E-Mail: info@mabeg.de

Bei der ausgeschriebenen Wartehalle handelt es sich um ein modulares Baukastensystem, bei dem vorgefertigte Bauteile vor Ort zusammengefügt werden und welches hinsichtlich seiner Formgebung und konstruktiven Gestaltung in gleichwertiger Form errichtet werden soll. Komplette Stahlkonstruktionen sind daher ausgeschlossen. Dachkonstruktionen als ein verschweißtes Bauteil sind nicht zulässig, um die Austauschbarkeit einzelner Teile zu gewährleisten. Schweißarbeiten auf der Baustelle sind nicht zulässig. Sichtbare Verschraubungen sind nicht zulässig, da nicht vandalismussicher. Alle Verschraubungen sind verdeckt auszuführen und mit Stopfen zu verschließen.

Gültige Schweißeignungsnachweise für die Durchführung der Schweißarbeiten nach DIN EN 1090 bei der Angebotsabgabe beigelegt werden.

Additive Konstruktion aus nachstehend beschriebenen Stahlprofilen mit Pultdach, welches optisch als „kleiner Dachüberstand“ in der gleichen Neigung nach den Stützen weitergeführt wird.

Der modulare Aufbau der Wartehalle ermöglicht optional eine polygone Aufstellung.

Die Stahlkonstruktion basiert auf S235 JRG2 in Rundrohr 101,6/5 mm bzw. statischen Nachweis. Die verwendeten Materialien müssen den Anforderungen der Bauregelliste entsprechen. Fußplatte unter OKF für demontable Einspannung mittels Halfenschienen, Hammerkopfschrauben oder Schwerlastdübeln auf Streifen- oder Plattenfundament. Alle Stahlteile geschweißt, vorgeschliffen, vollbadfeuerverzinkt und spezialfarbbeschichtet.

Mittig angebrachte Zugstäbe an allen Stützen dienen der statischen Stabilisierung.

Die Dachflächen ruhen seitlich auf gerade abgeschnittenen T-Stahlprofilen, der Mittelschenkel des T-Profils ist nach oben gerichtet. Im vorderen Bereich ist die Dachverglasung auf dem nachstehend beschriebenen Unterzug gelagert, im hinteren Bereich auf der Dachrinne.

Ein Kastenprofil als Dachrinne mit Aufnahmestutzen wird in die Hauptstützen eingeführt und verschraubt. Die Entwässerung der Dachrinne erfolgt durch jede zweite hintere Stütze, standardmäßig ca. 50 mm über OKF, optional unter OKF.

Die Scheibenbefestigung der Dachverglasung erfolgt mittels Trockendichtung und Anpressleiste. Im vorderen Bereich der Dachuntersicht befindet sich ein
längs verlaufender Unterzug aus Rechteckrohr, an dem eine oder mehrere Leuchten (optional) befestigt werden können. Die Kabelzuführung wird vandalismussicher und vollständig verdeckt geführt.

Additive Binderkonstruktion im Rastermaß 1.512 mm, Baulänge (z. B. 3 Felder) 4.700 mm, Anbauelemente im Rastermaß 1.512 mm in beliebiger Anzahl addierbar – ohne zusätzliche Stützen im vorderen Bereich. Die Halle ist somit komplett freitragend lieferbar.

Standard-Bautiefen (Einzeilig auskragend):

- 1.550 mm
- 1.800 mm
- 2.300 mm
- 2.550 mm
- 3.300 mm

Glasbreite der Seitenwände:

830 mm (Gesamtbreite 1.050 mm)
1.370 mm (Gesamtbreite 1.550 mm)
Sonderabmessungen auf Anfrage

Die Seitenwände können nach Bedarf untereinender kombiniert werden und müssen daher nicht symmetrisch angeordnet werden. Die Seitenwandstützen haben keine Anbindung an die Dachkonstruktion.

Stahlkonstruktion:

Die Stahlkonstruktion basiert auf S235 JR in Rundrohr 101,6/5 mm bzw. statischen Nachweis. Die verwendeten Materialien müssen den Anforderungen der
Bauregelliste entsprechen. Fußplatte unter OKF für demontable Einspannung mittels Halfenschienen, Hammerkopfschrauben oder Schwerlastdübeln auf Streifen- oder Plattenfundament. Alle Stahlteile geschweißt, vorgeschliffen, vollbadfeuerverzinkt und spezialfarbbeschichtet.

Alle Materialien müssen den Anforderungen der Bauregelliste entsprechen.

Aufstellung mittels biegesteifer Fußplatten auf Fundament nach Herstellervorgabe mittels Schwerlastdübeln bzw. Montage auf geeignetem Untergrund Alle Stahlteile geschweißt, vorgeschliffen, vollbadfeuerverzinkt nach DIN 50976 min. 60 my und spezialfarbbeschichtet (Duplexverfahren).

Dacheindeckung:

Die Dachfläche ist verglast mit Verbundsicherheitsglas 2x6 mm, zwischen den Scheiben befindet sich eine Folie min. 0,76 mm, klar.

Die Dachverglasung ist nach den technischen Richtlinien des Deutschen Glaserhandwerks ausgeführt und 4-seitig gelagert.

Verglasung senkrechter Flächen:

Alle Verglasungen müssen den Normen DIN 18008-2 (linienförmige Verglasung) und DIN 18008-03 (punktuelle Verglasung) entsprechen. Rückwände und Seitenwände in Einscheibensicherheitsglas in keramischen Siebdruckverfahren als Durchlauf- bzw. Vogelschutz Farbe weiß vandalismussicher eingebrannt. Glasstärke min. 8 mm. Punktuelle Klemmbefestigung für 8-10
mm Glas, Glashalter aus Aluminium-Zinkdruckguss, RAL 9006 farbbeschichtet.

Verzinkung und Beschichtung (Duplex Verfahren):

Verfahrensbeschreibung der Beschichtung

Beschichtet wird nach den strengen Richtlinien der GSB International, Qualitätsgemeinschaft für die Stückbeschichtung von Bauteilen. Es werden nur GSB zugelassene Betriebsstoffe verwendet.

Stahlteile werden feuerverzinkt nach DIN EN ISO 1461 und, wenn farbbeschichtet, mit dem Korrosionsschutz nach DIN 55633, sowie der Pulverbeschichtung nach den Normen DIN EN ISO 12944, DIN EN 13438, DIN EN 15773 versehen.

Feuerverzinkte und gleichzeitig pulverbeschichtete Stahlteile entsprechen dem sogenannten Duplex-System.
Im Duplex-System wird eine extrem lange Schutzdauer erreicht, die deutlichlänger ist als die Summe der jeweiligen Einzelschutz-Zeiträume aus Verzinkung und Beschichtung.

Verzinkte Stahlteile werden vor dem Pulvern feinverputzt, um der Oberfläche eine glatte Anmutung zu geben.

Die Sollschichtdicke für rein verzinkte Bauteile beträgt je nach Materialstärke 60-80mµ.
Die Sollgesamtschichtdicke Feuerverzinkung + Pulverbeschichtung beträgt zusammen je nach Materialstärke ca.120-180mµ.

Die Pulverbeschichtung von Aluminium unterliegt keiner DIN und wird im MABEG- Standard wie folgt ausgeführt:
Entfetten, Spülen, Passivieren, Trocknen (ca. 100-120°C), Kühlen, Pulverbeschichten, Einbrennen (ca. 195°C je nach Pulverlack und Materialstärke), Abkühlen.
Je nach Pulverlack und Materialstärke beträgt die Sollschichtstärke einschichtig ca. 50-100 mµ.
Alle zu beschichtende Teile unterliegen vor und nach der Beschichtung einer Sichtkontrolle.

Die Beschichtung insgesamt fällt im Standard in die Korrosionskategorie C3 (Stadt- und Industrieatmosphäre, mäßige Verunreinigung durch Schwefeloxid, Küstenklima mit geringem Chloridgehalt).

Sondervereinbarungen, wie erhöhte Korrosivitätsklassen, abweichende Schichtdicken oder Sonstiges können separat vereinbart werden.

Für die Gewährleistungs- und Garantieansprüche ist vorausgesetzt, dass eine regelmäßige Wartung und Säuberung der beschichteten Teile durch den Auftraggeber erfolgt (da zum Beispiel Streusalze und Dreckansammlungen an den Fixpunkten eine unverhältnismäßig hohe Belastung darstellen).

Beleuchtung:

In die Unterzüge im Dachbereich integrierte LED-Beleuchtung, mit Hochleistungs-Power-LED´s, mind. 1 Stück Power-LED´s je Unterzug im Rastermaß 1.512 mm, integrierte Kabelzuführung (nicht sichtbar).

Evtl. erforderliche Ersatzteile für die Wartehalle müssen mindestens 10 Jahre nach Errichtung verfügbar sein.

Gefälleanpassung:
Die Wartehalle muss optional eine Anpassung an vorhandene Längs- und Quergefälle-Situationen zulassen (Verlängerung der Stützen, abgestufte Rückwandscheiben).

Statischer Nachweis:
Für die Überdachung kann eine Standard-Statik nach DIN EN 1992-1 / DIN EN 1993-1, welche mindestens die Windlastzone 2 sowie die Schneelastzone 2 bei einer max. Höhenlage von 285m (das entspricht sk=0,85 kN/m² ohne norddeutsches Tiefland) inkludiert, beigestellt werden.
Eine standortspezifische prüffähige Statik sowie Statiken mit Besonderheiten
am Aufstellort, wie etwa höhere ortsbedingte Schnee- und Windlasten auf Anfrage.

**4.9.13 2-Feld-Wartehalle mit Seitenteilen**
2-Feld-Wartehalle liefern und einbauen wie in den Vorbemerkungen zu den Wartehallen beschreiben.
Menge: 1,000 Stck

**4.9.14 Beton C 20/25 für Plattenfundamente liefern und einbauen**
Beton C 20/25 XC2, für die Plattenfundamente liefern und einbauen. Die Kosten für die Schalung sind im Einheitspreis enthalten. Es ist dem AN freigestellt, die Fundamente im Bereich unterhalb des Planums ohne Verwendung von Schalung in den Fundamentgräben einzubauen. Abgerechnet wird in jedem Fall die Sollbreite
Die Fundamente sind nach Herstellervorschrift auszuführen. Ein statischer Nachweis ist dem AG vorzulegen.

Fundamentabmessungen:
B/L/D = Ca. 2,00 x 4,60 x 0,20 m
Menge: 2,000 m3

**4.9.15 Betonstahl liefern und einbauen**
Betonstahl liefern, ablängen, biegen und nach statischen Erfordernissen
fachgerecht einbauen.
Betonstahl: BST 500M und S nach DIN 488
Menge: 0,500 t

**4.9.16 Abfallbehälter Montage am FGU**
Abfallbehälter rechteckig. C-40 mit Deckel für verdeckte Verschraubung, zur Befestigung an einer vorderen Stütze der Wartehalle. nach außen zeigend.

Das Schloß wird mit einem Dreikantschlüssel entriegelt und der Behälter kann zur Entleerung entnommen werden.

Farbe: 9001 cremeweiß.

Typ: Abfallbehälter C-40

des Fabrikats:
MABEG Kreuschner GmbH & CO. KG
Ferdinand-Gabriel-Weg 10
D-59494 Soest
Tel. +49 2921 7806-0
Fax +49 2921 7806-188
E-Mail: info@mabeg.de

oder gleichwertiger Art
Menge: 1,000 Stck

**4.9.17 2-er Drahtgittersitzbank, liefern und montieren - Einzelsitze**
2-er Drahtgittersitzbank, liefern und montieren - Einzelsitze

Drahtgittersitzbank mit 2 Stück Einzelsitzen Montage: Fußplatte zur Befestigung auf Fundamentplatte
Abmessungen, ca.:
Länge: 1.100 mm
Gesamthöhe: 735 mm
Sitzhöhe: 460 mm
Untergestell aus Stahl feuerverztnkt,
Sitzschalen galvanisch verzinkt und grundiert,
Bank pulverbeschichtet im Farbton
Farbe; RAL 9001 cremeweiß
Lieferung einschl. Montage auf bauseits erstellten
Fundamenten

Fabrikat:
MABEG Kreuschner GmbH & CO. KG
Ferdinand-Gabriel-Weg 10
D-59494 Soest
Tel. +49 2921 7806-0
Fax +49 2921 7806-188
E-Mail: info@mabeg.de

oder gleichwertiger Art
Menge: 1,000 Stck

**4.9.18 Anlehn-Fahrradbügel liefern und montieren**
Anlehn-Fahrradbügel liefern und montieren

Anlehn-Fahrradbügel Typ U-K, U-Bügel in Edelstahl mit Knieholm

Abmessung über OKF:
Höhe= 800mm
Einstand in Bodenhülse: ca. 300mm
Gesamthöhe: ca. 1.100mm

Fabrikat:
MABEG GmbH Soest oder gleichwertiger Art
einschl. Befestigung auf dem Fundament liefern und fachgerecht montieren

Herstellung des Fundamentes ist gesondert ausgeschrieben
Menge: 1,000 Stck

**4.9.19 Stahlbetonwinkelstützen, H = 1,30 m**
Stahlbetonwinkelstützen aus C 30/37, XD1-XC4, XF4, nach DIN EN 206-1, Lastfall 1 (SLW 60), alle sichtbaren Flächen in Sichtbeton, Fabr.
'Westerwelle, Typ Gigant 15' oder gleichwertige Art, glatt, Baulänge: 50-100 cm, Farbe grau, allseitig gefast, Höhe =
'1,30' m
, Stärke = 20 cm, liefern und auf der Ausgleichsschicht frostsicher versetzen.
Einschl. dem Verbinden der Elemente mittels Rundstahl d = 16 mm durch die Ösen und der Abdichtung der Stoßfugen mittels einer 25 cm breiten Bitumenschweißbahn.

Einschl. dem Einbringen einer Kiesfilterschicht 8/16 mit Filtervlies am Fußende der Winkelstütze sowie Lieferung und Verlegung einer Drainageleitung DN 100.

Einschl. aller Materiallieferungen und Nebenarbeiten.

angebotenes Fabrikat: '....................................................'

angebotener Typ: '....................................................'
Menge: 32,000 m

#### Abschnitt 4.10 Bushaltestelle Istrup Lindenkrug (Süd)

**4.10.1 Vorh. Buswartehäuschen aufnehmen und entsorgen**
Vorh. Unterstand fachgerecht aufnehmen und entsorgen.
Unterstand gemäß unten stehenden Bildern

Einschl. Aufnehmen und Entsorgen der Fundamentplatte bis D= 0,30 m.
Das Abbruchmaterial geht in Eigentum des AN über.

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Menge: 1,000 Stck

**4.10.2 Businformationssäule fachgerecht aufnehmen und seitlich lagern**
vorh. Businformationssäule in Beton bzw. Sand versetzt, fachgerecht aufnehmen vom Unterbau und Sand trennen und zur Wiederverwendung lagern.
Das Abbruchmaterial geht in Eigentum des AN über und ist zur Deponie des AN
abzufahren und zu entsorgen.

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Menge: 1,000 Stck

**4.10.3 Bodenaushub abfahren**
Katalog-Nr. 1/050/11.70. 10.
Boden,
'entsprechend der früheren Bodenklasse 3-5 gemäß DIN 18.300 (Stand 2015) im geplanten Straßenbaubereich nach den Ausbauplänen bis 0,42 m Stärke in verschiedenen Teilbereichen abheben'
, aufladen, abfahren und der Verwertung/Wiederverwertung nach Wahl des AN zuführen.

'Klasse 0 bis 0*'

Die Abrechnung erfolgt nach dem örtlichen Aufmaß. Auf Anforderung sind Querprofilzeichnungen vom Auftragnehmer zu erstellen, die entstehenden Kosten sind einzurechnen!

'Einschl. der Erschwernisse durch vorhandene Einbauten wie Schachtbauwerke, Armaturen etc. sowie der Erschwernisse durch außerhalb des Ausbauquerschnittes befindlicher (nicht sichtbarer)  Versorgungskabel und -leitungen gemäß den Vorschriften und Angaben der Versorgungsträger und aller Nebenarbeiten!'

Für den Aushub und die Abfuhr von unbelasteten Straßenoberbaumaterial wie Schotter, Packlage etc. im Zuge des Bodenaushubs erfolgt keine gesonderte Vergütung.
Menge: 30,000 m3

**4.10.4 Grobplanum als Feinplanum**
Katalog-Nr. 1/050/12.10. 10.
Grobplanum als Feinplanum mit Quergefälle nach Angabe der Bauleitung
'in verschiedenen Teilbereichen' herstellen und gleichmäßig statisch verdichten (gem. ZTVE - St B).

Einschl. aller Nebenarbeiten!
Menge: 55,000 m2

**4.10.5 Schottertragschicht 0/45**
Katalog-Nr. 1/050/12.90. 10.
Schottertragschicht 0/45 aus frostsicherer Hartkalksteinschüttung gemäß TL SoB-StB aus Brüchen, die dem Güteschutz "Kalkstein" angehören,
'für Straßen der Belastungsklasse Bk 10'
, liefern und gem. ZTV SoB-StB
'im ausgekofferten Straßen- und Haltestellenbereich in Einzelflächen' einbauen und verdichten.

Einbaustärke =
'30' cm
 =
'720' kg/m2

Das eingebaute Material ist durch von der Bauleitung unterschriebenen Wiegekarten nachzuweisen!

'..........'
Menge: 35,000 t

**4.10.6 Tiefbordsteine liefern u. versetzen**
Katalog-Nr. 1/050/16.30. 10.
Tiefbordsteine
'8/25/100' der Güteklasse I, mit Fase und Vorsatzschicht, einschl. Bogensteine, mit Güteschutznachweis gem. DIN EN 1340, DIN 483, DTI/I
'Farbe: grau'
, liefern und gemäß der ZTV Pflaster-StB und dem M FPgeb auf einer
'20 cm' starken Betonausgleichssohle aus Beton der Festigkeitsklasse C 20/25  mit
'zweiseitiger' Betonrückenstütze,
'd = 15 cm'
, flucht- und höhengerecht
'in Einzellängen' frisch in frisch versetzen.
Radien unter 6 m sind mit Bogensteinen, Radien von 6 bis 11 m mit geraden Bordsteinen, L = 0,50 m, Radien ab 11 m mit geraden Bordsteinen, L = 1,00 m, auszuführen.

Einschl. Schneiden der Bordsteine, aller Nebenarbeiten, Materiallieferungen sowie der zusätzlichen Erdarbeiten für den Arbeitsraum hinter der äußeren Betonrückenstütze und evtl. Schalarbeiten.
Menge: 20,000 m

**4.10.7 Betonrechteckpflaster liefern und verlegen**
Katalog-Nr. 1/050/17.30. 420.
Betonrechteckpflaster 20 x 10 x
'8' cm, mit versenkten 3 und 4 mm Abstandshaltern, zur Verzahnung und Sicherstellung der Normfuge, mit Microfase,
'Vorsatz' mit farblich abgestimmten Edelsplitten und Einfärbung mit uv-beständigen Eisenoxidfarben, Farbe
'granit-grau'
, nach DIN EN 1338, Qualität DI und der TL Pflaster-StB, liefern und auf einem 3,0 cm starken Brechsand-Splittgemisch der Körnung 0/5 mm nach ZTV Pflaster StB 06 im Bereich
'der Gehwege' versetzen. Die Fugen sind mit Brechsand 0/2 während der Verlegung einzufegen, abzurütteln und unter Wasserzugabe bis zur vollständigen Fugenfüllung einzuschlämmen.

Einschl. Lieferung aller Materialien sowie der erforderlichen Rand- und Abschlusssteine und Ausführung aller Nebenarbeiten.

'Verlegeart nach Anweisung der Bauleitung!'

angebotenes Fabrikat:
'....................................................'

angebotenes Typ:
'....................................................'
Menge: 45,000 m2

**4.10.8 Farbzulage**
Katalog-Nr. 1/050/17.50. 10.
Farbzulage für
'das Betonsteinpflaster der vorherigen Position, Farbe anthrazit'
Menge: 70,000 m2

**4.10.9 Sägeschnitte**
Katalog-Nr. 1/050/18.60. 10.
Sägeschnitte für
'Beton- und Natursteinpflaster oder Betongehwegplatten, Stärke bis 8 cm,' mit einem Diamant-Nassschneidegerät auf Anordnung der Bauleitung herstellen.

Einschl. der Gerätegestellung und aller Nebenarbeiten!
Menge: 20,000 m

**4.10.10 Busbordsteine liefern und versetzen**
Katalog-Nr. 1/050/16.10. 500.
Busbordsteine
'7,1/15/30 cm' mit Vorsatzschicht, Farbe
'grau'
, Qualität D/T/I. Draufsicht profiliert, Anlauf glatt gestrichen, der Fa.
'Lintel' oder gleichwertige Art, liefern und im Bereich der Bushaltestellen mit einer Ansicht von
'16 cm' einbauen, sonst wie vor.

angebotenes Fabrikat:
'....................................................'

angebotener Typ:
'....................................................'
Menge: 11,000 m

**4.10.11 Busbordübergangsteine liefern und versetzen**
Katalog-Nr. 1/050/16.10. 550.
Busbordübergangsstein, links oder rechts, passend zu den Hochbordsteinen
'der Pos. 4.2.10' liefern, sonst wie vor.

Als Zulage zu den Busbordsteinen
'..........'
.
Menge: 2,000 Stck

**4.10.12 Orientierungspflaster als Noppenplatte**
Katalog-Nr. 1/050/17.35. 80.
Orientierungspflaster gem. DIN 32984: 2011-10, Noppenplatte als Aufmerksamkeitsfeld mit richtungsneutral versetzt zueinander angeordneten Tastnoppen, Noppenhöhe
'5 mm'
, Noppenbreite
'20 mm'
, Noppenabstand
'32,6 mm'
,
'Lintel oder gleichwertige Art,' mit farblich abgestimmten Edelsplitten und uv-beständigen Eisenoxidfarben, Farbe:
'titanweiß'
,  Format: 30 x 30 x
'8 cm' stark liefern und als
'Aufmerksamkeitsfeld' im Bereich
'des Leitstreifens'
  einbauen, sonst wie
'Pos. 4.10.7 als Zulage dem Betonrechteckpflaster'
.

angebotenes Fabrikat:
'....................................................'
Menge: 2,500 m2

**4.10.13 Orientierungspflaster als Rippenplatte**
Katalog-Nr. 1/050/17.35. 25.
Orientierungspflaster wie vor, jedoch als Rippenplatte für Richtungs- oder Sperrfelder.
Rippenhöhe:
'5 mm'
, Rippenbreite:
'10 mm'
, Rippenabstand:
'25 mm'
Menge: 2,500 m2

*Hinweis: VORBEMERKUNGEN zu den Wartehallen (Mabeg)*
VORBEMERKUNGEN zu den Wartehallen (Mabeg)

nachfolgende technischen Vorbemerkungen beziehen ich auf die

Wartehalle System O in
Standart-Farbton RAL 9001 cremeweiß

des Fabrikats:
MABEG Kreuschner GmbH & CO. KG
Ferdinand-Gabriel-Weg 10
D-59494 Soest
Tel. +49 2921 7806-0
Fax +49 2921 7806-188
E-Mail: info@mabeg.de

Bei der ausgeschriebenen Wartehalle handelt es sich um ein modulares Baukastensystem, bei dem vorgefertigte Bauteile vor Ort zusammengefügt werden und welches hinsichtlich seiner Formgebung und konstruktiven Gestaltung in gleichwertiger Form errichtet werden soll. Komplette Stahlkonstruktionen sind daher ausgeschlossen. Dachkonstruktionen als ein verschweißtes Bauteil sind nicht zulässig, um die Austauschbarkeit einzelner Teile zu gewährleisten. Schweißarbeiten auf der Baustelle sind nicht zulässig. Sichtbare Verschraubungen sind nicht zulässig, da nicht vandalismussicher. Alle Verschraubungen sind verdeckt auszuführen und mit Stopfen zu verschließen.

Gültige Schweißeignungsnachweise für die Durchführung der Schweißarbeiten nach DIN EN 1090 bei der Angebotsabgabe beigelegt werden.

Additive Konstruktion aus nachstehend beschriebenen Stahlprofilen mit Pultdach, welches optisch als „kleiner Dachüberstand“ in der gleichen Neigung nach den Stützen weitergeführt wird.

Der modulare Aufbau der Wartehalle ermöglicht optional eine polygone Aufstellung.

Die Stahlkonstruktion basiert auf S235 JRG2 in Rundrohr 101,6/5 mm bzw. statischen Nachweis. Die verwendeten Materialien müssen den Anforderungen der Bauregelliste entsprechen. Fußplatte unter OKF für demontable Einspannung mittels Halfenschienen, Hammerkopfschrauben oder Schwerlastdübeln auf Streifen- oder Plattenfundament. Alle Stahlteile geschweißt, vorgeschliffen, vollbadfeuerverzinkt und spezialfarbbeschichtet.

Mittig angebrachte Zugstäbe an allen Stützen dienen der statischen Stabilisierung.

Die Dachflächen ruhen seitlich auf gerade abgeschnittenen T-Stahlprofilen, der Mittelschenkel des T-Profils ist nach oben gerichtet. Im vorderen Bereich ist die Dachverglasung auf dem nachstehend beschriebenen Unterzug gelagert, im hinteren Bereich auf der Dachrinne.

Ein Kastenprofil als Dachrinne mit Aufnahmestutzen wird in die Hauptstützen eingeführt und verschraubt. Die Entwässerung der Dachrinne erfolgt durch jede zweite hintere Stütze, standardmäßig ca. 50 mm über OKF, optional unter OKF.

Die Scheibenbefestigung der Dachverglasung erfolgt mittels Trockendichtung und Anpressleiste. Im vorderen Bereich der Dachuntersicht befindet sich ein
längs verlaufender Unterzug aus Rechteckrohr, an dem eine oder mehrere Leuchten (optional) befestigt werden können. Die Kabelzuführung wird vandalismussicher und vollständig verdeckt geführt.

Additive Binderkonstruktion im Rastermaß 1.512 mm, Baulänge (z. B. 3 Felder) 4.700 mm, Anbauelemente im Rastermaß 1.512 mm in beliebiger Anzahl addierbar – ohne zusätzliche Stützen im vorderen Bereich. Die Halle ist somit komplett freitragend lieferbar.

Standard-Bautiefen (Einzeilig auskragend):

- 1.550 mm
- 1.800 mm
- 2.300 mm
- 2.550 mm
- 3.300 mm

Glasbreite der Seitenwände:

830 mm (Gesamtbreite 1.050 mm)
1.370 mm (Gesamtbreite 1.550 mm)
Sonderabmessungen auf Anfrage

Die Seitenwände können nach Bedarf untereinender kombiniert werden und müssen daher nicht symmetrisch angeordnet werden. Die Seitenwandstützen haben keine Anbindung an die Dachkonstruktion.

Stahlkonstruktion:

Die Stahlkonstruktion basiert auf S235 JR in Rundrohr 101,6/5 mm bzw. statischen Nachweis. Die verwendeten Materialien müssen den Anforderungen der
Bauregelliste entsprechen. Fußplatte unter OKF für demontable Einspannung mittels Halfenschienen, Hammerkopfschrauben oder Schwerlastdübeln auf Streifen- oder Plattenfundament. Alle Stahlteile geschweißt, vorgeschliffen, vollbadfeuerverzinkt und spezialfarbbeschichtet.

Alle Materialien müssen den Anforderungen der Bauregelliste entsprechen.

Aufstellung mittels biegesteifer Fußplatten auf Fundament nach Herstellervorgabe mittels Schwerlastdübeln bzw. Montage auf geeignetem Untergrund Alle Stahlteile geschweißt, vorgeschliffen, vollbadfeuerverzinkt nach DIN 50976 min. 60 my und spezialfarbbeschichtet (Duplexverfahren).

Dacheindeckung:

Die Dachfläche ist verglast mit Verbundsicherheitsglas 2x6 mm, zwischen den Scheiben befindet sich eine Folie min. 0,76 mm, klar.

Die Dachverglasung ist nach den technischen Richtlinien des Deutschen Glaserhandwerks ausgeführt und 4-seitig gelagert.

Verglasung senkrechter Flächen:

Alle Verglasungen müssen den Normen DIN 18008-2 (linienförmige Verglasung) und DIN 18008-03 (punktuelle Verglasung) entsprechen. Rückwände und Seitenwände in Einscheibensicherheitsglas in keramischen Siebdruckverfahren als Durchlauf- bzw. Vogelschutz Farbe weiß vandalismussicher eingebrannt. Glasstärke min. 8 mm. Punktuelle Klemmbefestigung für 8-10
mm Glas, Glashalter aus Aluminium-Zinkdruckguss, RAL 9006 farbbeschichtet.

Verzinkung und Beschichtung (Duplex Verfahren):

Verfahrensbeschreibung der Beschichtung

Beschichtet wird nach den strengen Richtlinien der GSB International, Qualitätsgemeinschaft für die Stückbeschichtung von Bauteilen. Es werden nur GSB zugelassene Betriebsstoffe verwendet.

Stahlteile werden feuerverzinkt nach DIN EN ISO 1461 und, wenn farbbeschichtet, mit dem Korrosionsschutz nach DIN 55633, sowie der Pulverbeschichtung nach den Normen DIN EN ISO 12944, DIN EN 13438, DIN EN 15773 versehen.

Feuerverzinkte und gleichzeitig pulverbeschichtete Stahlteile entsprechen dem sogenannten Duplex-System.
Im Duplex-System wird eine extrem lange Schutzdauer erreicht, die deutlichlänger ist als die Summe der jeweiligen Einzelschutz-Zeiträume aus Verzinkung und Beschichtung.

Verzinkte Stahlteile werden vor dem Pulvern feinverputzt, um der Oberfläche eine glatte Anmutung zu geben.

Die Sollschichtdicke für rein verzinkte Bauteile beträgt je nach Materialstärke 60-80mµ.
Die Sollgesamtschichtdicke Feuerverzinkung + Pulverbeschichtung beträgt zusammen je nach Materialstärke ca.120-180mµ.

Die Pulverbeschichtung von Aluminium unterliegt keiner DIN und wird im MABEG- Standard wie folgt ausgeführt:
Entfetten, Spülen, Passivieren, Trocknen (ca. 100-120°C), Kühlen, Pulverbeschichten, Einbrennen (ca. 195°C je nach Pulverlack und Materialstärke), Abkühlen.
Je nach Pulverlack und Materialstärke beträgt die Sollschichtstärke einschichtig ca. 50-100 mµ.
Alle zu beschichtende Teile unterliegen vor und nach der Beschichtung einer Sichtkontrolle.

Die Beschichtung insgesamt fällt im Standard in die Korrosionskategorie C3 (Stadt- und Industrieatmosphäre, mäßige Verunreinigung durch Schwefeloxid, Küstenklima mit geringem Chloridgehalt).

Sondervereinbarungen, wie erhöhte Korrosivitätsklassen, abweichende Schichtdicken oder Sonstiges können separat vereinbart werden.

Für die Gewährleistungs- und Garantieansprüche ist vorausgesetzt, dass eine regelmäßige Wartung und Säuberung der beschichteten Teile durch den Auftraggeber erfolgt (da zum Beispiel Streusalze und Dreckansammlungen an den Fixpunkten eine unverhältnismäßig hohe Belastung darstellen).

Beleuchtung:

In die Unterzüge im Dachbereich integrierte LED-Beleuchtung, mit Hochleistungs-Power-LED´s, mind. 1 Stück Power-LED´s je Unterzug im Rastermaß 1.512 mm, integrierte Kabelzuführung (nicht sichtbar).

Evtl. erforderliche Ersatzteile für die Wartehalle müssen mindestens 10 Jahre nach Errichtung verfügbar sein.

Gefälleanpassung:
Die Wartehalle muss optional eine Anpassung an vorhandene Längs- und Quergefälle-Situationen zulassen (Verlängerung der Stützen, abgestufte Rückwandscheiben).

Statischer Nachweis:
Für die Überdachung kann eine Standard-Statik nach DIN EN 1992-1 / DIN EN 1993-1, welche mindestens die Windlastzone 2 sowie die Schneelastzone 2 bei einer max. Höhenlage von 285m (das entspricht sk=0,85 kN/m² ohne norddeutsches Tiefland) inkludiert, beigestellt werden.
Eine standortspezifische prüffähige Statik sowie Statiken mit Besonderheiten
am Aufstellort, wie etwa höhere ortsbedingte Schnee- und Windlasten auf Anfrage.

**4.10.14 2-Feld-Wartehalle mit Seitenteilen**
3-Feld-Wartehalle liefern und einbauen wie in den Vorbemerkungen zu den Wartehallen beschreiben.
Menge: 1,000 Stck

**4.10.15 Beton C 20/25 für Plattenfundamente liefern und einbauen**
Beton C 20/25 XC2, für die Plattenfundamente liefern und einbauen. Die Kosten für die Schalung sind im Einheitspreis enthalten. Es ist dem AN freigestellt, die Fundamente im Bereich unterhalb des Planums ohne Verwendung von Schalung in den Fundamentgräben einzubauen. Abgerechnet wird in jedem Fall die Sollbreite
Die Fundamente sind nach Herstellervorschrift auszuführen. Ein statischer Nachweis ist dem AG vorzulegen.

Fundamentabmessungen:
B/L/D = Ca. 2,00 x 4,60 x 0,20 m
Menge: 2,000 m3

**4.10.16 Betonstahl liefern und einbauen**
Betonstahl liefern, ablängen, biegen und nach statischen Erfordernissen
fachgerecht einbauen.
Betonstahl: BST 500M und S nach DIN 488
Menge: 0,500 t

**4.10.17 Abfallbehälter Montage am FGU**
Abfallbehälter rechteckig. C-40 mit Deckel für verdeckte Verschraubung, zur Befestigung an einer vorderen Stütze der Wartehalle. nach außen zeigend.

Das Schloß wird mit einem Dreikantschlüssel entriegelt und der Behälter kann zur Entleerung entnommen werden.

Farbe: 9001 cremeweiß.

Typ: Abfallbehälter C-40

des Fabrikats:
MABEG Kreuschner GmbH & CO. KG
Ferdinand-Gabriel-Weg 10
D-59494 Soest
Tel. +49 2921 7806-0
Fax +49 2921 7806-188
E-Mail: info@mabeg.de

oder gleichwertiger Art
Menge: 1,000 Stck

**4.10.18 2-er Drahtgittersitzbank, liefern und montieren - Einzelsitze**
2-er Drahtgittersitzbank, liefern und montieren - Einzelsitze

Drahtgittersitzbank mit 2 Stück Einzelsitzen Montage: Fußplatte zur Befestigung auf Fundamentplatte
Abmessungen, ca.:
Länge: 1.100 mm
Gesamthöhe: 735 mm
Sitzhöhe: 460 mm
Untergestell aus Stahl feuerverztnkt,
Sitzschalen galvanisch verzinkt und grundiert,
Bank pulverbeschichtet im Farbton
Farbe; RAL 9001 cremeweiß
Lieferung einschl. Montage auf bauseits erstellten
Fundamenten

Fabrikat:
MABEG Kreuschner GmbH & CO. KG
Ferdinand-Gabriel-Weg 10
D-59494 Soest
Tel. +49 2921 7806-0
Fax +49 2921 7806-188
E-Mail: info@mabeg.de

oder gleichwertiger Art
Menge: 1,000 Stck

**4.10.19 Anlehn-Fahrradbügel liefern und montieren**
Anlehn-Fahrradbügel liefern und montieren

Anlehn-Fahrradbügel Typ U-K, U-Bügel in Edelstahl mit Knieholm

Abmessung über OKF:
Höhe= 800mm
Einstand in Bodenhülse: ca. 300mm
Gesamthöhe: ca. 1.100mm

Fabrikat:
MABEG GmbH Soest oder gleichwertiger Art
einschl. Befestigung auf dem Fundament liefern und fachgerecht montieren

Herstellung des Fundamentes ist gesondert ausgeschrieben
Menge: 1,000 Stck

#### Abschnitt 4.11 Stundenlohnarbeiten

**4.11.1 Stunden eines Baufacharbeiters**
Katalog-Nr. 1/290/10.10. 10.
Stunden eines Baufacharbeiters auf Nachweis.
Menge: 150,000 Std

**4.11.2 Stunden eines Baggers, 8 bis 30 to**
Katalog-Nr. 1/290/10.10. 20.
Stunden eines Baggers (8 bis 30 to), einschl. Bedienung, auf Nachweis.
Menge: 80,000 Std

**4.11.3 Stunden eines Minibaggers, bis 8 to**
Katalog-Nr. 1/290/10.10. 50.
Stunden eines Minibaggers (bis 8,0 to), einschl. Bedienung auf Nachweis.
Menge: 80,000 Std

**4.11.4 Stunden eines Allrad-Dreiseitenkippers**
Katalog-Nr. 1/290/10.10. 70.
Stunden eines Allrad-Dreiseitenkippers, 10,0 bis 22,0 to Nutzlast, einschl. Fahrer, auf Nachweis.
Menge: 80,000 Std

**4.11.5 Stunden handgeführte Motorkleingeräte**
Katalog-Nr. 1/290/10.10. 300.
Stunden für handgeführte Motorkleingeräte (Bohrhammer, Motorsäge, Rüttelplatte etc.), einschl. Bedienung, auf Nachweis.
Menge: 80,000 Std

### Bereich 5 Gewerk 5 Versorgungsleitungen (WWN)

#### Abschnitt 5.1 WWN-Versorgungsleitungen

*Hinweis: Vorbemerkungen zu den Rohrgrabenpositionen (Kabel und Leerrohre)*
Vorbemerkungen zu den Rohrgrabenpositionen:

Die Kabel und Rohre sind allseitig mit Sand zu ummanteln.

Die Auflagerung in der Grabensohle soll mit einer Sandschicht von mind.
'10 cm Stärke' erfolgen, damit spätere Schäden durch evtl. Wiedereinbau von steinigen Bodenmassen vermieden werden.  Der erforderliche Mehraushub ist in die Materialpositionen einzukalkulieren.

Für den Wiedereinbau des zwischengelagerten Bodens sind die Zuordnungsklassen gemäß der Bundesbodenschutzverordnung (BBodSchV) und der Ersatzbaustoffverordnung (EBV) zu beachten. Boden der Zuordnungsklasse BM-F3 und >BM-F3 muss einer Entsorgung zugeführt werden. Je nach Einbaubedingungen und Zuordnungsklasse ist der Boden gegebenenfalls durch Austauschschüttgüter zu ersetzen.

'Gemäß Baugrundgutachten sind im Baufeld Böden mit einer Deklaration nach BBodSchV und EBV Klasse BM-0 bis BM-F0* vorhanden. Die Böden werden zur Entsorgung gemäß DepV der Deponieklasse 0 zugeordnet.'

'Eine Wiederverwertung der im Baufeld anstehenden Böden innerhalb der Baumaßnahme ist nicht vorgesehen. Es erfolgt ein Bodenaustausch mittels Schüttgütern.'

Durch Leitungen, Schachtbauwerke und Austauschboden  verdrängter, übrig bleibender Boden ist aufzunehmen, abzufahren und der Verwertung/Wiederverwertung nach Wahl des AN zuzuführen.

Die vorgenannten Angaben zur Wiederverwertung bzw. Abfuhr und Deponierung der anstehenden Böden sind in den entsprechenden Positionen zu berücksichtigen und einzukalkulieren.

Unter Verwendung
'des wiedereinbaufähigen, zwischengelagerten Bodens (Oberbau, Auffüllung etc.) oder des Austauschbodens' sind die Rohrgräben nach dem Verlegen der Kabel in Schichten bis zu höchstens 30 cm lagenweise zu verfüllen und zu verdichten.
'..........' Die Verdichtung, die zunächst nur mit einem Handstampfer geschehen darf, muss ab 60 cm über Rohrscheitel mit einem mechanischen Verdichtungsgerät fortgeführt werden.

Die Grabentiefe wird gerechnet ab
'O.K. Erdplanum nach Abzug des Gehwegaufbaus von 0,42 m. Im Querungsbereich der Straße wird die Rohrgrabentiefe ab OK Straße'
  bis Grabensohle ermittelt.

Abrechnungslänge ist die Rohrgrabenlänge.

Für den Aushub und die Abfuhr von unbelastetem Straßenoberbaumaterial (Schotter, Packlage etc.) im Zuge des Bodenaushubes erfolgt keine gesonderte Vergütung.

**5.1.1 Rohrgräben z. Verlegung der Versorgungsltg.**
Katalog-Nr. 1/020/30.50. 10.
Rohrgräben
'gem. Grabenprofil 01' in Böden
'..........' entsprechend der früheren Bodenklasse 3 - 5 gemäß DIN 18.300 (Stand 2015), zur Verlegung der Versorgungsleitungen bis zu einer Tiefe von
'0,30 m nach Abzug des Straßenoberbaus von 0,42' m
 ausheben und seitl. lagern, Baugrubenbreite =
'0,30' m
.
Menge: 270,000 m

**5.1.2 Rohrgräben z. Verlegung der Versorgungsltg.**
Katalog-Nr. 1/020/30.50. 10.
Rohrgräben
'gem. Grabenprofil 02' in Böden
'..........' entsprechend der früheren Bodenklasse 3 - 5 gemäß DIN 18.300 (Stand 2015), zur Verlegung der Versorgungsleitungen bis zu einer Tiefe von
'0,30 m nach Abzug des Straßenoberbaus von 0,42' m
 ausheben und seitl. lagern, Baugrubenbreite =
'0,40' m
.
Menge: 40,000 m

**5.1.3 Rohrgräben z. Verlegung der Versorgungsltg.**
Katalog-Nr. 1/020/30.50. 10.
Rohrgräben
'gem. Grabenprofil 03' in Böden
'..........' entsprechend der früheren Bodenklasse 3 - 5 gemäß DIN 18.300 (Stand 2015), zur Verlegung der Versorgungsleitungen bis zu einer Tiefe von
'0,50 m nach Abzug des Straßenoberbaus von 0,42' m
 ausheben und seitl. lagern, Baugrubenbreite =
'0,50' m
.
Menge: 350,000 m

**5.1.4 Rohrgräben z. Verlegung der Versorgungsltg.**
Katalog-Nr. 1/020/30.50. 10.
Rohrgräben
'gem. Grabenprofil 04' in Böden
'..........' entsprechend der früheren Bodenklasse 3 - 5 gemäß DIN 18.300 (Stand 2015), zur Verlegung der Versorgungsleitungen bis zu einer Tiefe von
'0,80 m nach Abzug des Straßenoberbaus von 0,42' m
 ausheben und seitl. lagern, Baugrubenbreite =
'0,60' m
.
Menge: 25,000 m

**5.1.5 Rohrgräben z. Verlegung der Versorgungsltg.**
Katalog-Nr. 1/020/30.50. 10.
Rohrgräben
'gem. Grabenprofil 05' in Böden
'..........' entsprechend der früheren Bodenklasse 3 - 5 gemäß DIN 18.300 (Stand 2015), zur Verlegung der Versorgungsleitungen bis zu einer Tiefe von
'0,80 m nach Abzug des Straßenoberbaus von 0,42' m
 ausheben und seitl. lagern, Baugrubenbreite =
'0,60' m
.
Menge: 55,000 m

**5.1.6 Rohrgräben z. Verlegung der Versorgungsltg.**
Katalog-Nr. 1/020/30.50. 10.
Rohrgräben
'gem. Profil Querung 1' in Böden
'..........' entsprechend der früheren Bodenklasse 3 - 5 gemäß DIN 18.300 (Stand 2015), zur Verlegung der Versorgungsleitungen bis zu einer Tiefe von
'0,80 m' m
 ausheben und seitl. lagern, Baugrubenbreite =
'0,40' m
.
Menge: 30,000 m

**5.1.7 Rohrgräben z. Verlegung der Versorgungsltg.**
Katalog-Nr. 1/020/30.50. 10.
Rohrgräben
'gem. Profil Querung 2' in Böden
'..........' entsprechend der früheren Bodenklasse 3 - 5 gemäß DIN 18.300 (Stand 2015), zur Verlegung der Versorgungsleitungen bis zu einer Tiefe von
'0,90 m' m
 ausheben und seitl. lagern, Baugrubenbreite =
'0,50' m
.
Menge: 25,000 m

**5.1.8 Rohrgräben z. Verlegung der Versorgungsltg.**
Katalog-Nr. 1/020/30.50. 10.
Rohrgräben
'gem. Profil Querung 3' in Böden
'..........' entsprechend der früheren Bodenklasse 3 - 5 gemäß DIN 18.300 (Stand 2015), zur Verlegung der Versorgungsleitungen bis zu einer Tiefe von
'1,20 m' m
 ausheben und seitl. lagern, Baugrubenbreite =
'0,60' m
.
Menge: 15,000 m

**5.1.9 Rohrgräben z. Verlegung der Versorgungsltg.**
Katalog-Nr. 1/020/30.50. 10.
Rohrgräben
'gem. Profil Querung 4' in Böden
'..........' entsprechend der früheren Bodenklasse 3 - 5 gemäß DIN 18.300 (Stand 2015), zur Verlegung der Versorgungsleitungen bis zu einer Tiefe von
'0,90 m' m
 ausheben und seitl. lagern, Baugrubenbreite =
'0,40' m
.
Menge: 15,000 m

**5.1.10 Rohrgräben z. Verlegung der Versorgungsltg.**
Katalog-Nr. 1/020/30.50. 10.
Rohrgräben
'gem. Profil Querung 5' in Böden
'..........' entsprechend der früheren Bodenklasse 3 - 5 gemäß DIN 18.300 (Stand 2015), zur Verlegung der Versorgungsleitungen bis zu einer Tiefe von
'0,90 m' m
 ausheben und seitl. lagern, Baugrubenbreite =
'0,80' m
.
Menge: 15,000 m

**5.1.11 Rohrgräben z. Verlegung der Versorgungsltg.**
Katalog-Nr. 1/020/30.50. 10.
Rohrgräben
'gem. Profil Querung 6' in Böden
'..........' entsprechend der früheren Bodenklasse 3 - 5 gemäß DIN 18.300 (Stand 2015), zur Verlegung der Versorgungsleitungen bis zu einer Tiefe von
'1,20 m' m
 ausheben und seitl. lagern, Baugrubenbreite =
'0,60' m
.
Menge: 15,000 m

**5.1.12 Bodenabfuhr, als Zulage**
Katalog-Nr. 1/020/35.30. 10.
Boden
'der Rohrgrabenpositionen 5.1.1 - 5.1.11' als Zulage auf LKW laden, abfahren und der Verwertung / Wiederverwertung nach Wahl des AN zuführen.

'Der Materialnachweis erfolgt durch örtliches Aufmaß mit  dem zuständigen Bauleiter.'
Menge: 230,000 m3

**5.1.13 Bodenaushub in Handschachtung**
Katalog-Nr. 1/020/35.20. 10.
Bodenaushub in allen Tiefen, in Handschachtung, nur auf Anweisung der Bauleitung, als Zulage zum Bodenaushub.
Menge: 5,000 m3

**5.1.14 Baugruben bis t = 1,20 m**
Baugruben im Bereich vorh. Leitungen zur Übernahme bzw. Trennung mit den Abmessungen 1,50 m x 1,00 m in Böden
'entsprechend der früheren Bodenklasse 3-5,' gemäß DIN 18.300 (Stand 2015), bis 1,20 m Tiefe herstellen.

Einschl. Freilegen der vorh. Leitung, dem erforderlichen Verbau mittels Kanaldielen, der Aussteifung und der erforderlichen Tragwerksplanung, der Wasserhaltung, evtl. Handschachtung, der Wiederverfüllung und aller Nebenarbeiten!

Übrig bleibender Boden und Material auf LKW laden, abfahren und der Verwertung/Wiederverwertung nach Wahl des AN zuführen.

Die Baugrubentiefe wird gerechnet ab
'O.K. Planum bzw. Gelände' unter Abzug des Oberbodens bis Rohrsohle.
Menge: 10,000 Stck

**5.1.15 Baugruben bis t = 2,00 m**
Baugruben im Bereich vorh. Leitungen zur Übernahme bzw. Trennung mit den Abmessungen 1,50 m x 1,00 m in Böden
'entsprechend der früheren Bodenklasse 3-5,' gemäß DIN 18.300 (Stand 2015), bis 2,00 m Tiefe herstellen.

Einschl. Freilegen der vorh. Leitung, dem erforderlichen Verbau mittels Kanaldielen, der Aussteifung und der erforderlichen Tragwerksplanung, der Wasserhaltung, evtl. Handschachtung, der Wiederverfüllung und aller Nebenarbeiten!

Übrig bleibender Boden und Material auf LKW laden, abfahren und der Verwertung/Wiederverwertung nach Wahl des AN zuführen.

Die Baugrubentiefe wird gerechnet ab
'O.K. Planum bzw. Gelände' unter Abzug des Oberbodens bis Rohrsohle.
Menge: 6,000 Stck

**5.1.16 Bauseits gelieferte PVC-Rohre verlegen**
Bauseits gelieferte PVC-Rohre
'DA 110 x 3,2 mm DIN 16875 mit Klebemuffe' als Schutzverrohrung nach Angaben der Herstellerrichtlinien verlegen und dichten.

Rohrenden sind mittels Kappen zu verschließen.

Einschl. Einbau von Formteilen, Rohrschnitte und des erf. Zugdrahtes und Dichtungsmittel.

Einschl. Herstellung des Planums.
Menge: 900,000 m
DIN276_18: 547

**5.1.17 Bauseits gelieferte PVC-Rohre verlegen**
Bauseits gelieferte PVC-Rohre
'DA 160 x 4,7 mm DIN 16875 mit Klebemuffe' als Schutzverrohrung nach Angaben der Herstellerrichtlinien verlegen und dichten.

Rohrenden sind mittels Kappen zu verschließen.

Einschl. Einbau von Formteilen, Rohrschnitte und des erf. Zugdrahtes und Dichtungsmittel.

Einschl. Herstellung des Planums.
Menge: 420,000 m
DIN276_18: 547

**5.1.18 Querschläge herstellen**
Katalog-Nr. 1/020/33.30. 10.
Querschläge NUR AUF ANWEISUNG DER BAULEITUNG zur Feststellung der genauen Lage von Kabeln und Leitungen bis zu einer Länge von
'1,50' m
 und einer Tiefe von
'1,20' m
 einschl. des Bodenaushubs und der Wiederverfüllung herstellen.

Einschl. evtl. Handschachtungen und aller Nebenarbeiten.
Menge: 15,000 Stck

**5.1.19 Sand 0/8 liefern**
Katalog-Nr. 1/050/51.20. 10.
Sand 0/8 mm, aus nicht bindigem Material, als Unterbettungs-, Ummantelungs- und Verfüllungsmaterial frei Baustelle liefern und nach Angaben der Bauleitung einbauen und verdichten.

Für die Abrechnung der Sandmassen ist ein Umrechnungsfaktor von 2,10 to/m3 für den verdichteten Zustand anzusetzen.

Die eingebauten Sandmassen sind zusätzlich durch von der Bauleitung unterschriebenen Wiegekarten nachzuweisen!
Menge: 310,000 t
DIN276_18: 411

**5.1.20 Frostsichere Hartkalksteinschüttung 0/45**
Katalog-Nr. 1/025/ 4.20. 30.
Frostsichere Hartkalksteinschüttung 0/45 gemäß TL SoB-StB aus Brüchen,  die dem Güteschutz "Kalkstein" angehören, liefern und gemäß ZTV SoB-StB zur Grabenauffüllung einbauen, sonst wie vor, jedoch Umrechnungsfaktor
'2,2 to/m3' für den verdichteten Zustand.

Es wird jedoch nur die Masse anerkannt und vergütet, die anhand der Grabenbreite ermittelt wird, sonst wie vor.

'Einschl. des erforderlichen Planums im Rohrgraben!'
Menge: 170,000 t

**5.1.21 Unterquerungen**
Katalog-Nr. 1/025/25.10. 10.
Unterquerungen von vorh. Kabeln, Rohren und Kanalleitungen bis
'150' etc. als Erschwerniszulage zu den Grabenpositionen und Rohrverlegung, einschl. der erf. Handschachtungen, Freilegen der Leitungen etc..

Hierzu gehört das Erkunden der möglichen Lage und die Wiederherstellung zerstörter Anlagen. Diagonalkreuzungen im Rohrgraben gelten bis zur Länge = Rohrgrabenbreite in Längsrichtung als eine Querkreuzung, darüberhinaus gehende Kreuzungen werden gesondert vergütet. - Kreuzungen von Kabeln, die in einem Achsabstand (vertikal und horizontal) liegen, der weniger als 30 cm beträgt, werden als Kreuzungen von Kabelbündeln gewertet und zum Einheitspreis der Einzelkabelkreuzung berechnet.

Die erf. Arbeiten sind nach den Vorschriften und Angaben der Versorgungsträger auszuführen.

Die Unterquerungen sind einzumessen.

Einschl. der Ummantelung mit Sand und aller Nebenarbeiten! Für zerstörte Trassenwarnbänder sind neue zu liefern und zu verlegen.
Menge: 50,000 Stck

**5.1.22 Längssicherung**
Katalog-Nr. 1/025/31.10. 10.
Im Rohrgraben und sichtbare, frei in der Rohrgrabenwand verlaufende vorh. Kabel und Leitungen bis DN
'200' sichern bzw. aufnehmen und wieder verlegen. Bis zu 5 neben- und untereinander liegende Kabel bzw. Leitungen (Abstand zum jeweils äußeren Kabel- bzw. Leitungsmittelpunkt bis 30 cm) werden als 1 Kabel (Kabelbündel) abgerechnet.

Einschl. evtl. Handschachtungen und aller Nebenarbeiten!

Die erf. Arbeiten sind nach den Vorschriften und Angaben der Versorgungsträger auszuführen.

Einschl. der Ummantelung mit Sand und aller Nebenarbeiten! Für zerstörte Trassenwarnbänder sind neue zu liefern und zu verlegen.
Menge: 900,000 m

#### Abschnitt 5.2 Oberflächenwiederherstellung

**5.2.1 Grobplanum als Feinplanum**
Katalog-Nr. 1/050/12.10. 10.
Grobplanum als Feinplanum mit Quergefälle nach Angabe der Bauleitung
'in verschiedenen Teilbereichen' herstellen und gleichmäßig statisch verdichten (gem. ZTVE - St B).

Einschl. aller Nebenarbeiten!
Menge: 110,000 m2

**5.2.2 Schottertragschicht 0/45**
Katalog-Nr. 1/050/12.90. 10.
Schottertragschicht 0/45 aus frostsicherer Hartkalksteinschüttung gemäß TL SoB-StB aus Brüchen, die dem Güteschutz "Kalkstein" angehören,
'für Straßen der Belastungsklasse Bk 10'
, liefern und gem. ZTV SoB-StB
'im ausgekofferten Straßenbereich in Einzelflächen, unter Berücksichtigung der unterschiedlichen Querneigungen,' einbauen und verdichten.

Einbaustärke =
'56' cm
 =
'1.232' kg/m2

Das eingebaute Material ist durch von der Bauleitung unterschriebenen Wiegekarten nachzuweisen!

'Auf Anordnung der Bauleitung hat bei Straßenbauarbeiten der Nachweis des eingebauten Materials zusätzlich durch Querprofile im Maßstab 1:50 im verdichteten Zustand gem. ZTV SoB-StB zu erfolgen.'
Menge: 125,000 t

**5.2.3 Asphalttragdeckschicht AC 16 in Handeinbau**
Katalog-Nr. 1/050/13.33. 60.
Asphalttragdeckschicht AC 16
'TD'
, Einbaugewicht:
'240 kg/m2'
, jedoch in Handeinbau, Einbaubreite
'0,50 - 1,50 m'
.
Menge: 55,000 t

#### Abschnitt 5.3 Stundenlohnarbeiten

**5.3.1 Stunden eines Baufacharbeiters**
Katalog-Nr. 1/290/10.10. 10.
Stunden eines Baufacharbeiters auf Nachweis.
Menge: 20,000 Std

**5.3.2 Stunden eines Baggers, 8 bis 30 to**
Katalog-Nr. 1/290/10.10. 20.
Stunden eines Baggers (8 bis 30 to), einschl. Bedienung, auf Nachweis.
Menge: 8,000 Std

**5.3.3 Stunden eines Allrad-Dreiseitenkippers**
Katalog-Nr. 1/290/10.10. 70.
Stunden eines Allrad-Dreiseitenkippers, 10,0 bis 22,0 to Nutzlast, einschl. Fahrer, auf Nachweis.
Menge: 8,000 Std

**5.3.4 Stunden eines Radladers**
Katalog-Nr. 1/290/10.10. 80.
Stunden eines Radladers,
'45 - 75 kW,' einschl. Bedienung, auf Nachweis.
Menge: 8,000 Std

**5.3.5 Stunden handgeführte Motorkleingeräte**
Katalog-Nr. 1/290/10.10. 300.
Stunden für handgeführte Motorkleingeräte (Bohrhammer, Motorsäge, Rüttelplatte etc.), einschl. Bedienung, auf Nachweis.
Menge: 8,000 Std
